# PP-ELT Mainz- Sanierung Sporthalle
Angebotsaufforderung (GAEB DA XML 3.2, DA83)
Projekt: 600183008
Beschreibung:
PP-ELT MZ- Sanierung Sporthalle
SAP Nr. 600183008
Währung: EUR
Nebenangebote zugelassen: ja
Auftraggeber: Landesbetrieb LBB Niederlassung Mainz, Fritz-Kohl-Straße 9, 55122 Mainz, D, Telefon 06131/966-0, Fax 06131/966-100, E-Mail postfach.mainz@LBBnet.de
Erstellt mit: GXML Toolbox V3.3 R20230829, iTWO_64 V24.0.667, 04.08.2026

## ALLGEMEINE TECHNISCHE VERTRAGSBEDINGUNGEN FÜR BAULEISTUNGEN (ATV)
ALLGEMEINE TECHNISCHE VERTRAGSBEDINGUNGEN FÜR BAULEISTUNGEN (ATV)

Allgemeine Regelungen für Bauarbeiten jeder Art - DIN 18299

Alle im LV beschriebenen Leistungen sind grundsätzlich einschließlich
kompletter Lieferung, betriebsfertiger Montage und betriebsfertiger
Übergabe anzubieten. Es wurde deshalb bei den einzelnen Positionen auf
selbstverständliche Ausdrücke wie liefern, verlegen, installieren,
montieren, beschaffen und betriebsfertiger Anschluss soweit wie möglich
verzichtet. Sollen nur Einzelleistungen wie z.B. nur Lieferung oder nur
Montage ausgeführt werden, so ist dies im Text ausdrücklich beschrieben.

Soweit in der Leistungsbeschreibung auf Technische Spezifikationen z. B.
nationale Normen, mit denen Europäische Normen umgesetzt werden,
europäische technische Zulassungen, gemeinsame technische
Spezifikationen, Internationale Normen, Bezug genommen wird, werden auch
ohne den ausdrücklichen Zusatz: "oder gleichwertig" immer gleichwertige
Technische Spezifikationen in Bezug genommen.

Hinweis:
Die Ordnungsziffern der nachfolgenden Punkte entsprechen der VOB C, DIN
18299.
Ordnungsziffern der VOB C DIN 18299 die nicht aufgeführt sind, bedürfen
bei der vorliegenden Leistungsbeschreibung keiner gesonderten Angaben.

0.0 Allgemein
Das Land Rheinland-Pfalz, vertreten durch den Landesbetrieb
Liegenschafts- und Baubetreuung LBB
Niederlassung Mainz, beabsichtigt auf dem Gelände des Polizeipräsidiums
Einsatz Logistik und Technik Mainz die Sanierung der Umkleidebereiche
der 3-Feld-Sporthalle der Bereitschaftspolizei.

Die nachstehenden Angaben befreien den Bieter nicht von der
Verpflichtung zur genauen Prüfung der für das Angebot und die Ausführung
maßgebenden Verhältnisse. Sie gelten für das gesamte Vertragswerk.

0.1 Angaben zur Baustelle

0.1.1 Lage der Baustelle, Umgebungsbedingungen, Zufahrtsmöglichkeiten
und Beschaffenheit der Zufahrt, sowie etwaige Einschränkungen bei ihrer
Benutzung.

Anschrift:
Polizeipräsidium Einsatz Logistik und Technik
Dekan-Laist-Straße 7
55129 Mainz

Die Sporthalle liegt auf dem Gelände des Polizeipräsidiums Einsatz
Logistik und Technik Mainz. Die Zufahrt erfolgt von der
Dekan-Laist-Straße über eine Schrankenanlage. Parkplätze sind im Bereich
der Baustelle vorhanden. Der jeweilige Baustellenbereich ist durch einen
Bauzaun abgetrennt.
Die Zufahrt wird durch Bedienstete des Polizeipräsidiums Einsatz
Logistik und Technik Mainz kontrolliert und hat nach den
verkehrsrechtlichen Anforderungen zu erfolgen. Die mit den aus
Sicherheitsgründen notwendigen Kontrollen verbundenen Verzögerungen /
Aufwendungen sind in die Einheitspreise mit einzukalkulieren.

0.1.3 Art und Lage der baulichen Anlagen, z.B. auch Anzahl und Höhe der
Geschosse.

Länge des Gebäudes = ca. 52 m
Breite des Gebäudes = ca. 14 m
Höhe über Gelände = ca. 0  m
Höhenlage OKFFB KG = -2,84 m
Art des Daches: Flachdach

Die Umkleidebereiche der Sporthalle befinden sich im Untergeschoss des
Gebäudes. Der Eingang erfolgt über  die seperaten Treppenhäuser.

0.1.4 Verkehrsverhältnisse auf der Baustelle, insbesondere
Verkehrsbeschränkungen.

Innerhalb des Geländes befinden sich befestigte Straßen. Auf dem
Baugelände, sowie auf dem Gelände des Polizeipräsidiums Einsatz Logistik
und Technik Mainz gilt die StVo (Straßenverkehrsordnung). Der Verkehr in
den nicht für diese Baumaßnahme gesperrten Bereichen darf nicht
behindert werden.
Beschädigungen von Verkehrsflächen und Verkehrsanlagen müssen durch den
Verursacher sofort gemeldet, beseitigt bzw. instandgesetzt werden. Das
Verunreinigen der Verkehrsflächen ist grundsätzlich zu vermeiden.
Sollten dennoch Verunreinigungen entstehen, so sind diese unverzüglich
auf eigene Kosten zu entfernen.

Anlieferungen:
Bei jeder Anlieferung ist den anliefernden Firmen mitzuteilen:
Gebäudebezeichnung:  Sporthalle/ Nebenräume- Umkleidebereiche
Gebäudenummer:  6
Baustellenbezeichnung: Sanierung Umkleidebereiche

Größere Anlieferungen, die zu einer Störung des Verkehrs führen können,
sind rechtzeitig anzumelden. Entsprechende Freigaben und
Absicherungsmaßnahmen sind im Vorfeld mit der Liegenschaftsverwaltung
abzuklären.

Die Andienung der Lagerflächen mittels Lastzug (Gliederzug) ist auf
Grund fehlender Wendemöglichkeiten nur eingeschränkt möglich.

0.1.5 Für den Verkehr freizuhaltende Flächen

Feuerwehrum- und Zufahrten sind permanent frei zu halten.
Die Zugänge zu den angrenzenden Gebäuden sind ebenfalls ständig frei zu
halten, Zugänge zu Ver-/ Entsorgungsanlagen (z.B. Übergabepunkte
Infrastruktur) und angrenzende Verkehrsanlagen (Garagen und
Fahrradständer) sind ständig frei zu halten.
Lagerung von Baustoffen und Materialien nur auf zugewiesenen Lager
Flächen.

0.1.6 Art, Lage, Maße und Nutzbarkeit von Transporteinrichtungen und
Transportwegen, z. B. Montageöffnungen.

Es wird bauseits ein Fassadengerüst und ein Gerüstturm zur Verfügung
gestellt.
(Die Bereitstellung und das Vorhalten sämtlicher Geräte, Hebezeuge und
Maschinen für die eigenen Arbeiten, d.h. für den An- und Abtransport von
Material und für Montage und Transport von bzw. zur Einbaustelle, sowie
aller sonstigen Hilfsmittel und Schutzvorrichtungen ist in die
Einheitspreise einzukalkulieren und wird nicht gesondert vergütet.)

Montagehilfen wie Unterstützungen, Hilfskonstruktionen und Verbände,
Hilfseinspannungen und Abspannungen für alle Höhen gemäß vom AN zu
erstellendes Montagekonzept. Maßnahmen zum Schutz von angrenzenden
Bauteilen und Bauwerken - Erstellen und Entfernen von Hilfsgründungen
ist in die Einzelpositionen einzukalkulieren, wenn in den Positionen
nichts anderes erwähnt ist.

Hinweis: An- und Abtransport von Sanierungsgerätschaften sowie
Abtransport von demontierten Materialien aus den Untergeschossen ist
über die zugehörige Treppenanlage möglich. Diese Erschwernis ist in die
jeweiligen Positionen einzurechnen.
Erforderliche Straßenabsperrungen und Sicherungsmaßnahmen einschließlich
Einholung von Genehmigungen sind vom AN mit einem Vorlauf von drei
Kalenderwochen mit der örtlichen Objektüberwachung und der
Liegenschaftsverwaltung abzustimmen und zu beantragen.

Anfallende Gebühren sind mit den Einheitspreisen abgegolten.

0.1.7 Lage, Art, Anschlusswert und Bedingungen für das Überlassen von
Anschlüssen für Wasser, Energie und Abwasser

Baustrom sowie Bauwasserversorgung steht an bauseitigen Entnahmestellen
zur Verfügung und werden unentgeltlich zur Verfügung gestellt.
Baustrom:
Eigene Anlagen sind gemäß den einschlägigen VDE-Bestimmungen zu
errichten und in den vorbeschriebenen Zeitabständen nach UVV
"Elektrische Anlagen und Betriebsmittel" zu überprüfen. Im Preis
inbegriffen sind die notwendigen Antragstellungen und Prüfgebühren.

Abwasseranschlüsse:
Die Abwässer sind über die öffentliche Kanalisation unter Einhaltung der
Einleitvorgaben der Stadt Mainz abzuleiten. Die Kosten der
Bauwasserentsorgung trägt der Auftraggeber.
Es ist untersagt, Zement-, Gips-, Putzschlämme und Farbreste in die
Abläufe innerhalb und außerhalb der Gebäude zu entsorgen. Abwässer und
Bohrwässer sind einschließlich Schlämme unverzüglich aufzunehmen und
rückstandslos zu entfernen.

Beleuchtung:
Im Gebäude wird seitens des Bauherrn eine Fluchtwegebeleuchtung
hergestellt.
Beleuchtung an den jeweiligen Arbeitsstellen müssen vom AN eigenständig
vorgenommen werden.

0.1.8 Lage und Ausmaß der dem Auftragnehmer für die Ausführung seiner
Leistungen zur Benutzung oder Mitbenutzung überlassenen Flächen, Räume.

Einrichten und Räumen der Baustelle sowie Unterhalten der
Baustelleneinrichtung für die eigenen Leistungen sind Nebenleistungen
gemäß VOB C DIN 18 299.
Nicht zulässige Bautüren werden zu Lasten des AN entfernt. Bestehende
Zugänge sind freizuhalten.

0.1.11 Besondere umweltrechtliche Vorschriften.

Der Auftragnehmer ist verpflichtet die Lärmimmission der Baugeräte und
Baumaschinen durch entsprechende Schallschutzmaßnahmen auf ein Minimum
zu beschränken. Hierbei sind die allgemeinen Verwaltungsvorschriften zum
Schutz gegen Baulärm in der neuesten Fassung sowie die gültige
Lärmschutzverordnung zu beachten.
Es sind schallgedämmte Geräte und Kompressoren einzusetzen.
Die Umweltschutzbestimmungen sind zu befolgen. Das Gleiche gilt für die
UVV/BGV des Baugewerbes. Angrenzende Gebäude werden weiter genutzt und
dürfen durch die Baumaßnahme in Bezug auf Lärm- und Staubschutz nicht
beeinträchtigt werden.
Das geltende Kreislaufwirtschafts- und Abfallgesetz ist lückenlos zu
erfüllen. Landesabfallgesetze sowie Satzungen der öffentlich rechtlichen
Entsorgungsträger sind zu beachten. Verpackungs-, Restmaterialien und
Baustellenabfälle sind gemäß der gesetzmäßig vorgeschriebene Entsorgung
zu entsorgen.

0.1.12 Besondere Vorgaben für die Entsorgung, z.B. besondere
Beschränkungen für die Beseitigung von Abwasser und Abfall.

Die Beseitigung von Schutt, Abfall, Verpackungs- und Abdeckmaterial hat
von dem Auftragnehmer arbeitstäglich zu erfolgen. Die Möglichkeiten der
Containerstellung, sowie deren Standorte sind mit der Bauleitung
abzustimmen.
Eine Lagerung von Abfällen und Schutt auf der Baustelle ist unzulässig.
Bei der Schuttbeseitigung sind die geltenden Vorschriften des Landes,
bzw. der Kommune zu beachten. Grundsätzlich sind Verpackungen,
Transportpaletten
und Baustoffreste kostenlos gemäß Abfallbeseitigungsgesetz vom AN von
der Baustelle zu entfernen. Sonstige andere Abfälle und Gefahrenstoffe
sind nach den Vorgaben des Umweltschutzes zu entsorgen.

0.1.14 Art und Umfang des Schutzes von Bäumen, Pflanzenbeständen,
Vegetationsflächen, Verkehrsflächen, Bauteilen, Bauwerken, Grenzsteinen
und dergleichen im Bereich der Baustelle.

Ein Abbau von Schutzmaßnahmen ist unzulässig. Zuwiderhandlungen führen
zu Baustellenverboten.
Sollten Schutzmaßnahmen zur Erbringung von Leistungen zwingend entfernt
werden müssen, ist in Abstimmung mit der örtlichen Objektüberwachung in
geeigneter Weise eine Absicherung aufrechtzuerhalten und nach Abschluss
der Arbeiten die Schutzmaßnahme wieder herzustellen.

0.1.16 Im Bereich der Baustelle vorhandene Anlagen, insbesondere
Abwasser- und Versorgungsleitungen.

Es wird ausdrücklich empfohlen, die örtlichen Gegebenheiten zu
besichtigen.

0.1.17 Bekannte oder vermutete Hindernisse im Bereich der Baustelle, z.
B. Leitungen, Kabel, Dräne, Kanäle, Bauwerksreste und, soweit bekannt,
deren Eigentümer.

Es wird ausdrücklich empfohlen, die örtlichen Gegebenheiten zu
besichtigen.

0.1.19 Gegebenenfalls gemäß der Baustellenverordnung getroffene
Maßnahmen.

Die geltenden Arbeits-, Gesundheits- und Sicherheitsvorschriften sind
einzuhalten.

0.1.20 Besondere Anordnungen, Vorschriften und Maßnahmen der Eigentümer
oder der anderen Weisungsberechtigten von Leitungen, Kabeln, Dränen,
Kanälen, Straßen, Wegen, Gewässern, Gleisen, Zäunen und dergleichen im
Bereich der Baustelle.

Die Bauausführung erfolgt während der üblichen Arbeitszeiten (7:00 -
19:00 Uhr werktags). Die Ausführung von Arbeiten außerhalb der
vorgenannten Arbeitszeiten bedarf der Zustimmung des AG.
An Sonn- und Feiertagen ist vom AN eigenverantwortlich die Zustimmung
der zuständigen Behörde einzuholen.

Die Regelungen und Arbeitsschutzrichtlinien für das Personal von
Fremdfirmen bei der Durchführung von Auftragsarbeiten auf dem Gelände
und in den Gebäuden der Bereitschaftspolizei Mainz sind einzuhalten.

0.1.23 Arbeiten anderer Unternehmer auf der Baustelle.

Während der Umbaumaßnahme werden Arbeiten anderer Unternehmer
durchgeführt.

Der Auftragnehmer ist gemäß §8 Arbeitsschutzgesetz verpflichtet, seine
Arbeiten mit anderen am Bau tätigen Unternehmen so zu koordinieren, dass
keine gegenseitigen Gefährdungen entstehen und keine Unterbrechungen
bzw.  Behinderungen im Bauablauf eintreten. Durch
Zusammenarbeit/Abstimmung, der auf der Baustelle tätigen Unternehmen
soll dies verhindert werden. Daraus bedingte Erschwernisse sind in die
Einheitspreise einzurechnen.

0.2 Angaben zur Ausführung
0.2.8 Mitbenutzung fremder Gerüste, Hebezeuge, Aufzüge, Aufenthalts- und
Lagerräume, Einrichtungen und dergleichen durch den Auftragnehmer.

Gerüste.
Nur in Abstimmung mit der örtlichen Bauleitung.
Keine Veränderungen an Gerüsten!
Zur Verfügung gestellte Einrichtungen sind unter Punkt 0.1.8 aufgeführt.

0.2.9 Wie lange, für welche Arbeiten, und gegebenenfalls für welche
Beanspruchung der AN Gerüste, Hebezeuge.

Alle notwendigen Maßnahmen, welche zur Erfüllung der eigenen Arbeiten
notwendig sind.

0.2.12 Besondere Anforderungen an Art, Güte und Umweltverträglichkeit
der Stoffe und Bauteile, auch z.B. an die schnelle biologische
Abbaubarkeit von Hilfsstoffen.

Alle zu verwendenden Holzprodukte müssen nach FSC, PEFC oder
gleichwertig zertifiziert sein oder die für das jeweilige Herkunftsland
geltenden Kriterien FSC oder PEFC einzeln erfüllen - siehe Formblatt FB
248 VHB

0.2.13 Art und Umfang der vom Auftraggeber verlangten Eignungs- und
Gütenachweise.

Art und Umfang der Eignungs-, Güte- und Kontrollprüfungen und sonstigen
Prüfungen, sowie der Nachweise über die Eignung der Bauprodukte richten
sich nach den vertraglichen Bestimmungen.
Dem Auftraggeber sind alle zur Entsorgung oder Verarbeitung von
Baustoffen notwendigen Eignungen, Zulassungen und Bescheinigungen zu
übergeben.
Die Durchführung dieser Prüfungen, sowie die Erbringung der Nachweise,
gelten als Nebenleistung, soweit im Vertrag nichts anderes geregelt ist.
Bauprodukte (Baustoffe, und Bauteile, usw.) Angaben über zu benennende
Bauprodukte sind im "Bieter-Angabenverzeichnis" des Angebotes, sofern
abgefragt, vorzunehmen. Bauprodukte dürfen nur verwendet werden,
wenn der Nachweis über deren Eignung gemäß DIN 18299 erbracht ist.
Bei der Bauausführung sind die Herstellervorschriften zu beachten. Auf
Verlangen sind dem Auftraggeber unentgeltlich Muster bzw. Proben in
einfacher Ausfertigung zu liefern bzw. zu fertigen.
Mit dem Einbau der Bauprodukte darf erst begonnen werden, wenn die
Zustimmung des Auftraggebers erfolgt ist. Soweit auf Grund von Rechts-
und Verwaltungsvorschriften Prüfungen, oder Abnahmen gefordert, jedoch
nicht Vertragsinhalt ist, hat der
Auftragnehmer deren Durchführung in Abstimmung mit dem Auftraggeber zu
veranlassen. Die Kosten für diese Leistungen werden dem Auftragnehmer
gegen Originalrechnungen und Nachweise (Prüfzeugnisse, Bescheinigungen,
Atteste, usw.) vom Auftraggeber gesondert erstattet.
Die Termine für die Durchführung von Prüfungen bzw. Abnahmen hat der
Auftragnehmer so rechtzeitig festzulegen, dass im Bauablauf keine
Unterbrechungen bzw. Behinderungen entstehen.

0.2.15 Art, Zusammensetzung und Menge der aus dem Bereich des
Auftraggebers zu entsorgenden Böden, Stoffe und Bauteile; Art der
Verwertung oder bei Abfall die Entsorgungsanlage; Anforderungen an die
Nachweise über Transporte, Entsorgung und die vom Auftraggeber zu
tragenden Entsorgungskosten.

Art, Zusammensetzung und Menge der aus dem Bereich des Auftraggebers zu
entsorgenden Böden, Stoffe und Bauteile, Art der Verwertung bzw. bei
Abfall die Entsorgungsanlage, Anforderungen an die Nachweise über
Transporte, Entsorgung und die vom AG zu tragenden Entsorgungskosten:

Regelungen zur Entsorgung

Der Begriff Entsorgung wird nachfolgend als Sammelbegriff für alle Arten
der Abfallbehandlung verwendet. Als Abfälle werden nachfolgend die bei
der Baumaßnahme anfallenden Bau- und Abbruchabfälle bezeichnet.
Im Leistungstext der einzelnen Positionen ist vorgegeben, ob der bei der
Ausführung der vertraglichen Leistung anfallende Wertstoff bzw. Abfall
bei der Entsorgung zu verwerten oder zu beseitigen ist.

(1.) Entsorgung von Abfällen - Allgemeine Regelungen

Anstelle des Formblatt 241 des Vergabehandbuches (VHB) gelten die
Regelungen dieser Vorbemerkung als
   - Ergänzung der Aufforderung zur Abgabe eines Angebotes
   - Ergänzung der besonderen Vertragsbedingungen

Der Auftragnehmer überlässt die Abfälle aus dem Bereich des
Auftraggebers dem jeweiligen Verwertungs- und/oder Beseitigungsträger
unter Beachtung der gesetzlich vorgegebenen Überlassungspflichten.

Bei dem vom Auftragnehmer anzubietenden Verwertungs- und/oder
Beseitigungsträger ist zwingend zu beachten und nachzuweisen, dass
dieser nach vertraglicher Vorgabe eine Entsorgung durch Verwertung oder
Beseitigung durchführt.

Soweit in den Vergabeunterlagen gefordert, hat der Bieter auf Verlangen
der Vergabestelle bzw. des Auftraggebers, zu dem von der Vergabestelle
bzw. dem Auftraggeber geforderten Zeitpunkt, die Verwertungs- bzw.
Beseitigungsträger sowie für die jeweiligen Belastungsarten und
Belastungsgrade die Verwertungs- und Beseitigungsanlage zu benennen und
nachzuweisen dass,

   - die Verwertungs- bzw. Beseitigungsträger zur Aufnahme des Bau- und
Abbruchabfalles berechtigt sind.

Nach Auftragserteilung und spätestens 6 Werktage vor Einleitung der
Entsorgung ist weiterhin vom Auftragnehmer nachzuweisen, dass,

   - die Verwertungs- und Beseitigungsträger sich damit einverstanden
erklären, dass die Abfallwirtschaftsbehörde dem Auftraggeber Auskunft
über Ihre Eignung zur Durchführung einer ordnungsgemäßen
Abfallentsorgung erteilt.
   - die Verwertungs- und Beseitigungsträger erklären, die Bau- und
Abbruchabfällen abzunehmen
   - die nach Kreislaufwirtschaftsgesetz für die Betriebstätigkeit von
Sammlern, Beförderern, Händlern und Maklern von Abfällen erforderliche
Anzeige erfolgt ist bzw. die erforderliche Erlaubnis vorliegt.

Ohne Vorlage der vor genannten Nachweise und Erklärungen beim
Auftraggeber, darf der Entsorgungsvorgang nicht eingeleitet werden.

Wird für die Verwertung bzw. Beseitigung der Bau- und Abbruchabfälle
eine andere als die in der Leistungsbeschreibung genannte Lösung der
Verwertung bzw. Beseitigung angeboten, hat der Bieter mit seinem Angebot
mindestens nachzuweisen, dass

   - die vorgesehene Anlage die Berechtigung zur Verwertung und
Beseitigung sowie zur Aufnahme
des Abfalls besitzt und der Betreiber bestätigt, dass er die Bau- und
Abbruchabfälle annehmen wird,
   - bei Andienungspflicht (in der Regel gefährliche Abfälle zur
Beseitigung) die Bestätigung der Abfallwirtschaftsbehörde vorliegt,
   - die Kosten der Abfallverwertung in die Einheitspreise eingerechnet
sind,
   - die Kosten der Abfallbeseitigung in die Einheitspreise eingerechnet
sind.

Der Auftragnehmer wird sich bemühen, bei der Erbringung seiner Leistung
Abfälle zu vermeiden (Bemühensklausel).

Der Auftragnehmer wird mit Aufnahme seiner Tätigkeit Abfallerzeuger und
zugleich Besitzer der in der Leistungsbeschreibung näher aufgeführten
Bau- und Abbruchabfälle. Er übernimmt die Pflichten des Auftraggebers
zur Verwertung und Beseitigung der Bau- und Abbruchabfälle unter
Beachtung der einschlägigen gesetzlichen, insbesondere abfallrechtlichen
Bestimmungen sowie des Standes der Technik und führt die von ihm zu
erbringenden Nachweise.

Der Auftragnehmer trifft alle erforderlichen Vorkehrungen, um Bau- und
Abbruchabfälle nach den geltenden Vorschriften getrennt zu erfassen und
zu halten sowie einer sachgerechte Entsorgung zuzuführen.

Die Planung und Steuerung des Bauablaufs für die Entsorgung liegt in der
Verantwortung des Auftragnehmers.

Die nach den abfallrechtlichen Bestimmungen zum Nachweis einer ordnungsgemäßen Entsorgung erforderlichen Erklärungen/Bestätigungen, Belege usw.
sind dem Auftraggeber vorzulegen. Dies gilt hinsichtlich der
Verantwortung für die Nachweisführung nicht gefährlicher Abfälle bis
einschließlich Einbauklasse Z 2 nach LAGA.
Bei gefährlichen Abfällen wird der digitale Entsorgungsnachweis
einschließlich Begleitscheinverfahren und Verbleibkontrolle durch den
Auftraggeber selbst erstellt.
Bei nicht gefährlichen Abfällen hat der Auftragnehmer das vom
Auftraggeber gefertigte Muster (Entsorgungsnachweisschein" zu verwenden
und damit den Nachweis über die ordnungsgemäße Entsorgung zu führen. Das
Muster liegt den Vergabeunterlagen bei und ist beim Auftraggeber
erhältlich.

(2.) Verfahrenshinweise und Vorgaben für die Kalkulation und
Preisermittlung der Entsorgungsleistungen

Sofern im Leistungsverzeichnis nicht ausdrücklich anders vorgegeben,
erstellt der Auftraggeber die erforderliche Abfalldeklaration durch
einen vom Auftraggeber beauftragten Fachgutachter. Der Bestimmungen und
den Vorgaben der jeweiligen vom Auftragnehmer angebotenen Verwertungs-
und /oder Beseitigungsträgers erforderlichen Abfalldeklaration, zur
Charakterisierung des Abfalls.

Die maximale Menge, die durch jeweils eine Deklarationsanalyse des
Abfalles charakterisiert werden, darf, richtet sich nach den
Annahmebedingungen des Verwertungs- und/oder Beseitigungsträgers. Der
Auftraggeber wird diese Deklarationsanalyse erst durchführen, wenn bei
der jeweiligen Abfallcharge die vor genannte maximal zulässige Menge
erreicht ist.
Sofern keine andere Vorgabe nach der Leistungsbeschreibung erfolgt, wird
eine Beprobung geringerer Teilchargen zur Entsorgung nur dann vom
Auftraggeber veranlasst, wenn die tatsächliche Gesamtmenge der
jeweiligen Abfallcharge geringer ist, als die vor genannte maximal
zulässige Menge nach Entsorgervorgabe ist und somit keine weitere
Deklarationsanalytik für die Abfallcharge erforderlich werden kann.
Der Auftragnehmer hat den Auftraggeber rechtzeitig zu unterrichten, wenn
eine Probenahme und Analytik zur Abfalldeklaration erforderlich wird.
Dem Auftraggeber ist dazu vom Auftragnehmer der vollständige Umfang der
nach den abfallrechtlichen Bestimmungen und nach Vorgabe der vom
Auftragnehmer angebotenen Verwertungs- und/oder Beseitigungsträger, zur
Charakterisierung des Abfalls erforderliche Analytik schriftlich
mitzuteilen.
Vom Zeitpunkt dieser Mitteilung und Übergabe der vor genannten
Unterlagen durch den Auftragnehmer, bis zum Vorliegen des Ergebnisses
der vom Auftraggeber durchgeführten Probenahme ist ein Zeitbedarf bis zu
10 Werktagen einzukalkulieren.
Der Auftragnehmer hat diesen Zeitbedarf im Rahmen seiner Kalkulation und
Planung seines Bauablaufes bzw. im Rahmen der vom Auftraggeber
vorgegebenen zeitlichen Ausführung (ggfs. Einzelfristen) für die
Gesamtmaßnahme zu berücksichtigen.
Bei der Entsorgung von gefährlichem Abfall ist auch der dort nachfolgend
beschriebene zusätzliche Zeitbedarf für die Durchführung des
Abfallnachweisverfahrens zu beachten.
Zusätzliche oder zeitversetzte Entsorgungsleistungen, die auf der
Nichtbeachtung dieser Vorgaben beruhen, werden nicht vergütet
(insbesondere Mehraufwendungen für An- und Abfahrten, Gerät und
Personal).

Alle Kosten, die im Zusammenhang mit der Entsorgung (Verwertung oder
Beseitigung) der Abfälle entstehen, sind mit Ausnahme der SAM-Gebühren
und der Kosten für die vom Auftraggeber durchzuführende
Abfalldeklaration in den dafür vorgesehenen vertraglichen
Einheitspreisen zu kalkulieren. Hierzu gehört u.a. auch das
entsorgungsgerechte Zerkleinern, Laden, ggf. erforderliches Vorbehandeln
oder Verpacken und Transportieren des Abfalls zu der vom Bieter
angebotenen bzw. kalkulierten Annahme-/Entsorgungsstelle des
Verwertungs- und/oder Beseitigungsträgers, Beantragen, Erstellen und
Einholen der erforderlichen Beförderungserlaubnis etc. der im
Leistungsverzeichnis benannten Abfallschlüssel für die jeweils
aufgeführten Materialien.

In die Leistungspositionen für die Entsorgung der Bau- und
Abbruchabfälle sind die Kosten für den Transport der zu entsorgenden
Bau- und Abbruchabfälle von der Baustelle bis zu der vom Bieter
angebotenen Entsorgungsstelle des Verwertungs- und/oder
Beseitigungsträgers einzurechnen.

Bei der Entsorgung von gefährlichem Abfall anfallende SAM-Gebühren trägt
der Auftraggeber (AG).

Sofern der oder die vom Auftragnehmer benannten Verwertungs- und
Beseitigungsträger für die Verwertung- oder Beseitigung ausfallen oder
Ihre Eignung nicht nachgewiesen ist, hat der Auftragnehmer für Ersatz zu
sorgen und die entsprechenden Nachweise, wie beschrieben, vorzulegen.
Die Vertragspreise bleiben hiervon unberührt.

(3.) Entsorgung von gefährlichem Abfall

Bei der Entsorgung von gefährlichem Abfall erfolgt die digitale
Abwicklung über die SAM Mainz bzw. die ZKS durch den Auftraggeber bzw.
dessen Sonderbeauftragte selbst (Antragsstellung, Entsorgungsnachweise,
Begleitscheine, Übernahmescheine, Führung Abfallregister).

Der Auftragnehmer hat dem Auftraggeber alle notwendige Unterstützung und
Information zur Durchführung der Entsorgung, nach Maßgabe seiner
vertraglichen Verpflichtungen so rechtzeitig zur Verfügung zu stellen,
dass der Entsorgungsvorgang im Rahmen der geplanten Bauausführung ohne
Verzögerungen/Behinderungen eingeleitet werden kann.

Die Erstellung des Entsorgungsnachweises für gefährliche Abfälle im
Rahmen des elektronischen Abfallnachweisverfahrens hat vom Zeitpunkt des
Vorliegens aller vom Auftragnehmer zu liefernden Angaben und der
Deklarationsanalyse zum zu entsorgenden Abfall, bis zur Genehmigung
durch die SAM Mainz (Sonderabfallmanagement) einen Zeitbedarf von bis zu
30 Werktagen. Der Auftragnehmer hat diesen Zeitbedarf im Rahmen seiner
Kalkulation und Planung seines Bauablaufes bzw. im Rahmen der vom
Auftraggeber vorgegebenen zeitlichen Ausführung (ggfs. Einzelfristen)
für die Gesamtmaßnahme zu berücksichtigen.

Erst nach Vorliegen der behördlichen Genehmigung zur Entsorgung kann der
gefährliche Abfall vom Auftragnehmer der vertraglichen bzw. von der SAM
zugewiesenen Entsorgungsstelle des Verwertungs- und/oder
Beseitigungsträgers, je nach Abfalldeklaration, zugeführt werden.

(4.) Entsorgung nicht gefährlicher Abfälle

Die anfallenden Abfälle können erst nach Vorliegen aller Annahme- und
Transportvoraussetzungen entsorgt werden.
Der Auftragnehmer hat dies dem Auftraggeber spätestens 6 Werktage vor
Einleiten der Entsorgung nachzuweisen.

Der Auftragnehmer hat zur internen Dokumentation der Entsorgung nicht
gefährlicher Abfälle für alle Entsorgungsleistungen, getrennt nach
Abfallschlüsse und vertraglich zugeordneter Ordnungszahl interne
Entsorgungsnachweisscheine nach dem beigefügten Muster
"Entsorgungsnachweisschein" zu führen.

Die nach den abfallrechtlichen Bestimmungen zum Nachweis einer
ordnungsgemäßen Entsorgung erforderlichen Erklärungen/Bestätigungen,
Belege wie Wiege-, Begleit-, Übernahmescheine, Annahmeerklärungen, die
der Auftragnehmer (als 1. oder 2. Abfallerzeuger) selbst für seine
Nachweisführung der Abfallbehandlung benötigt, sind dem Auftraggeber
vollständig und unentgeltlich zur Verfügung zu stellen.
Weiterhin sind lückenlos die Entsorgungsnachweisscheine nach dem
ausgefüllten Muster "Entsorgungsnachweisschein" vorzulegen.

(5.) Rechnungsbegleichung zu den Entsorgungsleistungen

Die Vergütung für Entsorgungsleistungen wird erst fällig, wenn zuvor:

  a) die zur ordnungsgemäßen Entsorgung erforderlichen
abfallrechtlichen Nachweise, Erklärungen/Bestätigungen und Belege wie
Liefer-, Wiege-, Begleit-, Übernahmescheine, Annahmeerklärungen dem
Auftraggeber vom Auftragnehmer vorgelegt wurden,
  b) für die nicht der Nachweisverordnung unterliegenden, nicht
gefährlichen Abfälle, lückenlos alle Entsorgungsnachweisscheine nach dem
ausgefüllten Muster "Entsorgungsnachweisschein" vorgelegt wurden.
  c) die entsprechenden Liefer- und Wiegescheine im Original dem
Auftraggeber vorgelegt wurden,
  d) eine schriftliche Bestätigung des Verwertungs- oder
Beseitigungsträgers vorgelegt wurde, aus der ersichtlich ist, für welche
Menge und welches angelieferte Material die Kosten der Abfallverwertung
oder Abfallbeseitigung entrichtet wurden.
  e) die entrichteten Entsorgungskosten (für Verwertung und
Beseitigung) positionsweise offengelegt und mit Vorlage der Rechnungen
der jeweiligen Verwertungs- und Beseitigungsträger nachgewiesen wurden.

"Alle im Zusammenhang mit vor genannten Vertragsbedingungen zur
Entsorgung entstehenden Kosten sind, sofern nicht nachfolgend in
Einzelpositionen gesondert ausgewiesen oder ausdrücklich vom
Auftraggeber übernommen werden, in die Einheitspreise einzukalkulieren
und werden nicht gesondert vergütet"

0.2.22 Abrechnung nach bestimmten Zeichnungen oder Tabellen.

Die Abrechnung erfolgt grundsätzlich gem. VOB. Sofern abzurechnende
Bauteile nur auf durch den Auftragnehmer zu fertigenden Werkstatt- oder
Detailausführungszeichnungen erkennbar sind, sind diese Unterlagen incl.
den erforderlichen Listen und oder Tabellen vor Ausführung der Leistung
dem Bauherrn bzw. der Bauleitung vorzulegen und Rechnungsunterlagen
nochmals beizulegen.

Zusätzliche Angaben zur Ausführung, welche Vertragsbestandteil sind

1. Vertretung des AN auf der Baustelle

Für die fachgerechte Leistungserbringung ist der AN verpflichtet, einen
bevollmächtigten Vertreter als
Firmenbauleiter zu benennen, der auf der Baustelle als Ansprechpartner
des AG, bzw. dessen Vertreter fungiert und bei tatsächlichem Bedarf
entsprechend zur Verfügung steht.
Der Firmenbauleiter ist verantwortlich für die fachtechnische Ausführung
sowie auch für die Einhaltung der Unfallverhütungsvorschriften im
Fachbereich des AN.
Die Benennung des Firmenbauleiters hat spätestens eine Woche nach
Auftragserteilung zu erfolgen.
Der Firmenbauleiter darf nur aus wichtigem Grund ausgetauscht werden.
Aus triftigem Grund kann der AG jedoch den sofortigen Austausch fordern.
Ein Wechsel des Firmenbauleiters ist rechtzeitig mit entsprechender
Begründung anzumelden. Der Firmenbauleiter, dessen Vertreter oder der
Bauführer müssen der deutschen Sprache in Wort und Schrift fließend
mächtig sein.

2. Koordinationsgespräche / Baubesprechungen

Alle Auftragnehmer unterliegen der Koordinationspflicht. Dies schließt
die Pflicht zur Teilnahme an den entsprechenden Baubesprechungen ein.
Der Auftragnehmer hat zu den Baubesprechungen, die der Auftraggeber
regelmäßig durchführt, für die Dauer der Vertragslaufzeit einen
bevollmächtigten Vertreter zu entsenden. Die Besprechungen finden
jeweils 1x pro Woche statt. Der Besprechungstermin wird vom Auftraggeber
festgelegt.

3. Bauablauf

Der Bauablauf erfolgt nach jeweils gültigem Bauzeitenplan des AG und den
vertraglichen Terminvereinbarungen.

4. Bautagesberichte

Der Auftragnehmer hat Bautagesberichte zu führen und hat diese der örtl.
Bauleitung täglich zu übergeben. Die Kosten hierfür sind in die
Einheitspreise einzukalkulieren.
Sie müssen alle Angaben enthalten, die für die Ausführung und Abrechnung
des Auftrages von Bedeutung sein können, aber mindestens Angaben
enthalten über:
·  Datumsangabe
·  Wetter, Temperatur
·  Arbeitsbeginn und -ende
·  Arbeitskräfteeinsatz (Berufsgruppen, Anzahl, Dauer und ausgeführte
Tätigkeiten getrennt nach vom AN erbrachter Leistung und vom
Nachunternehmer erbrachter Leistung,
·  Geräteeinsatz, mit Angaben über Ursache eines etwaigen Ausfalls
·  Tätigkeiten Bauablauf, wesentlicher Baufortschritt (Beginn und Ende
von Leistungen größeren Umfangs),
·  Eingang von Baustoffen und Bauteilen
·  Unfälle und sonstige besondere Vorkommnisse

In den Tagesberichten dürfen keine Angaben zu Behinderungen oder
Tagelohnarbeiten aufgenommen werden.

5. Vom AG zur Verfügung gestellte Ausführungsunterlagen

Die für die Bauausführung maßgeblichen Ausführungsunterlagen
(Ausführungszeichnungen,
Berechnung, Behördenbescheide usw.), werden dem AN nach
Auftragserteilung rechtzeitig vor Ausführung der jeweiligen Leistung -
gegen Empfangsbestätigung - ausgehändigt.
Die Ausführungsunterlagen werden ausschließlich in digitaler Form
(PDF-Dateien) übermittelt.
Abweichungen gegenüber diesen Unterlagen bedürfen der schriftlichen
Beantragung des Auftragnehmers und der Zustimmung durch den
Auftraggeber.

6. Vom AN zu erbringenden Ausführungsunterlagen

Vom AN zu fertigende Unterlagen (wie z.B. Werkstattzeichnungen,
Fundamentpläne, Montage-, Einbau und Schemapläne, Berechnungen,
Nachweise usw.) sind nach Abstimmung mit den vom AG bestellten
Fachingenieuren 3-fach in Papierform und zusätzlich in digitaler Form an
den AG zur Freigabe vorzulegen.

Die Art der Unterlagen ist in der VOB als Nebenleistung, bzw. in der
Leistungsbeschreibung gesondert gefordert. Von den vorgelegten
Unterlagen erhält der AN ein Exemplar mit Prüfvermerk zurück. Bei
Korrekturen des AG bzw. dessen Vertreter ist die Vorlage nach Übernahme
der Korrekturen zu wiederholen. Eine Prüffrist der Fachingenieure von 2
Wochen und die Dauer der Überarbeitung der Ausführungsunterlagen bei
Korrektureintragungen ist bei der Vorlage der Unterlagen zu beachten.
Die abgestimmten Ausführungsunterlagen sind beim AG rechtzeitig, jedoch
spätestens 18 Werktage vor der Ausführung einzureichen. Soweit in den
Ausschreibungsunterlagen darauf hingewiesen, hat der AN erforderliche
behördliche Genehmigungen, Prüfungen, notwendige Nachweise, sowie
Zulassungen und Gestattungen rechtzeitig einzuholen und notwendige
statische Berechnungen zu erstellen.

Der AN ist verpflichtet, nach Absprache mit der Bauleitung, zwei Wochen
nach Auftragsvergabe, bei Überarbeitung unverzüglich, einen genauen
Terminplan (Bauablaufplan als Balkenplan) für seine Leistungen unter
Berücksichtigung der Terminvorgaben dem AG vorzulegen.
Der Terminplan ist in jeweils dreifacher Ausfertigung in Papierform und
zusätzlich in digitaler Form vorzulegen.
Die Bauleitung fertigt einen Gesamt-Bauzeitenplan, in welchem die
vorgenannten abgestimmten Termine eingearbeitet werden. Die Rahmen- und
Zwischentermine werden damit verbindlich. Rahmen- und Zwischentermine,
auch nach vereinbarten Verschiebungen, werden Vertragsfristen im Sinne
der VOB.
Die Kosten für die Erstellung des Bauablaufplans sind in die
Einheitspreise einzukalkulieren.

7. Dokumentation

Der Auftragnehmer hat spätestens 14 Werktage vor dem Abnahmetermin
insbesondere folgende Unterlagen ohne gesonderte Vergütung, sofern in
der Leistungsbeschreibung nichts anders bestimmt ist, einzureichen:
- Pflegeanweisungen und Dokumentation aller verwendeten Produkte
- Nachweise über Eignung der eingesetzten Bauprodukte
- Nachweise über Eignungs-, Kontroll- und sonstige Prüfungen
- Nachweise über Eigen- und Fremdüberwachungen
- vorgeschriebene Prüf- und Abnahmebescheinigungen sonstiger Dritter
(wie z.B. Behördenbescheide,
  TÜV-Dokumente, Sachverständigenbescheinigungen, etc.)
- Errichter Bescheinigung
- Fachunternehmererklärung mit Übereinstimmungsnachweis
- Fachbauleitererklärung
- Bauart- und Zulassungsbescheinigungen gemäß geltendem Recht.
- Brandschutztechnische Dokumentation, gemäß der Mustervorlage des LBB
(wird dem AN zur Verfügung gestellt)

Alle Unterlagen sind gewerkeweise zusammenzustellen und in Papierform
3-fach in Ordnern abgeheftet und zusätzlich digital (PDF- Format) auf
CD/DVD als fachtechnische und ggf. brandschutztechnische Dokumentation
dem AG zu übergeben.

HINWEIS: Gemäß Vorgabe des Bauherrn ist die Übergabe der vollständigen
Dokumentation, die Grundlage zur Durchführung der Abnahme von Teil- oder
Gesamtleistungen. Weiteres siehe "Zusätzliche technische
Vertragsbedingungen"

8. Baureinigung

Die Baustelle ist im Innenbereich und Außenbereich laufend in einem
sauberen und ordentliche Zustand zu halten. Anfallender Müll und Abfälle
sind arbeitstäglich außerhalb in den durch den AN bereitzustellenden und
bei der Kalkulation zu berücksichtigten Containern zu entsorgen.
(siehe auch Punkt 0.1.12).
Lieferanten sind anzuweisen anfallende Verpackungsabfälle unverzüglich
abzufahren. Transportpaletten müssen außerhalb des Gebäudes zur
kurzfristigen Zwischenlagerung (maximal zwei Kalenderwochen) in sauberen
und geordneten Stapeln gelagert werden.
Fluchtwege in allgemeinen Verkehrsflächen, Fluren und den Treppenräume
sind keine Lagerfläche und ständig von Materialien und Abfällen
freizuhalten!
Täglich hat eine grobe und regelmäßig zu den Wochenenden eine gründliche
Reinigung ("besenrein") zu erfolgen.
Getränke Umverpackungen, Lebensmittelreste etc. dürfen gemäß Punkt 0.1.8
nicht in der Baustelle vorkommen.
Es wird ausdrücklich auf die verpflichtende und selbstverständliche
Nutzung der Sanitärcontainer hingewiesen.  Kommt der Auftragnehmer der
Säuberung nicht nach, so wird der Auftraggeber diese Arbeiten auf Kosten
des Auftragnehmers durch einen Dritten ausführen lassen. Die anfallenden
Kosten hierfür werden spätestens bei der Schlussrechnung in Abzug
gebracht.

9. Bauleistungsversicherung

Der Auftraggeber wird keine Bauleistungsversicherung abschließen.
Diebstahlschutz und dergleichen obliegt dem Auftragnehmer.
Versicherungen sind vom AN in Eigenverantwortung abzuschließen.

## ZUSÄTZLICHE TECHNISCHE VERTRAGSBEDINGUNGEN
ZUSÄTZLICHE TECHNISCHE VERTRAGSBEDINGUNGEN

1. Allgemeine Vorschriften

Die allgemeinen Vorschriften und Normen sind einzuhalten. Diese sind
unter anderem:

DIN-Normen
VDE-Richtlinien
VDI-Richtlinien
VDMA-Richtlinien
DVGW-Richtlinien
DVGW-Arbeitsblatt G 621
TRGS-Richtlinien
TRGI-Richtlinien
MLAR (Muster-Leitungs-Anlagen-Richtlinie)
UVV-Unfallverhütungsvorschriften
Landesbauordnung des jeweiligen Bundeslandes

Auflagen der zuständigen Bauaufsichtsbehörden
Auflagen der zuständigen Gewerbeaufsichtsämter
Auflagen des vorbeugenden Brandschutzes der Feuerwehr
Bedingungen und Vorschriften der örtlichen Behörden und
Versorgungsunternehmen
Einbaurichtlinien der jeweiligen Hersteller

Nicht aufgeführte Normen und Vorschriften entbinden nicht von der
Beachtungspflicht.

2. Materialauswahl

Auf Einheitlichkeit der Materialien, Fabrikate usw. ist Rücksicht zu
nehmen.

3. Brandschutz

Bei brandgefährdenden Arbeiten ist eine Brandwache beizustellen.

4. Ausführung

Der Montageablauf ist dem tatsächlichen Baufortschritt anzupassen.
Weiterführungen nach Unterbrechungen sind mit erforderlichenfalls
verstärkten Einsatz durchzuführen.
Bei der Montage ist zu beachten, dass nur Schlitze, Durchbrüche usw.
genutzt werden, die für die entsprechenden Gewerke vorgesehen sind.

5. Kalkulation

Sofern nicht anders vermerkt, sind sämtliche im Leistungsverzeichnis
aufgeführten Materialien und Geräte einschl. Lieferung und
betriebsfertiger Montage anzubieten.
Bei Nachtragsangeboten ist ein Kalkulationsnachweis mit
Einkaufspreislisten mit Rabattsätzen beizulegen.

6. Vom AN zu erbringende Ausführungsunterlagen

Vom AN zu fertigende Unterlagen sind zweifach in Papierform
undzusätzlich in digitaler Form an den AG zur Freigabe vorzulegen. Die
Art der Unterlagen sind in der VOB als Nebenleistung, bzw. in der
Leistungsbeschreibung gesondert gefordert. Von den vorgelegten
Unterlagen erhält der AN ein Exemplar mit Prüfvermerk zurück. Bei
Korrekturen des AG bzw. dessen Vertreters ist die Vorlage nach Übernahme
der Korrekturen zu wiederholen. Die Ausführungsunterlagen sind bei dem
AG rechtzeitig einzureichen. Der AN ist verpflichtet, nach Absprache mit
der Bauleitung, zwei Wochen nach Auftragsvergabe, bei Überarbeitung
unverzüglich, einen genauen Terminplan (Bauablaufplan als Balkenplan)
für seine Leistungen unter Berücksichtigung der Terminvorgaben dem AG
vorzulegen. Der Terminplan ist in jeweils dreifacher Ausfertigung in
Papierform und zusätzlich in digitaler Form vorzulegen.
Die Bauleitung fertigt einen Gesamt-Bauzeitenplan, in welchem die
vorgenannten Termine eingearbeitet werden. Die Rahmen- und
Zwischentermine werden damit verbindlich. Rahmen- und Zwischentermine,
auch nach vereinbarten Verschiebungen, werden Vertragsfristen im Sinne
der VOB. Die Kosten für die Erstellung des Bauablaufplans sind in die
Einheitspreise einzukalkulieren.

7. Bestandsunterlagen

Zum Ende der Bauausführung hat der Auftragnehmer Bestandsunterlagen nach
den folgenden Anforderungen vorzulegen.

Die Zeichnungen und die übrigen Unterlagen sind in Papierform 3-fach
farbig zu übergeben.

Neben der Papierform sind alle genannten, durch den AN erstellten
Unterlagen als Dateien in einem Austauschformat dem AG 3-fach als CD-ROM
zur Verfügung zu stellen.

Die Formate sind:
- Pläne als dwg, dxf und pdf
- Texte und Übersichten (Word) als doc/docx und pdf
- Tabellen (Excel) als xls/xlsx und pdf

Die Bestandsunterlagen sind parallel zur Ausführung der Bauleistung zu
erstellen und fortzuschreiben.

Bis spätestens 21 Tage vor einer (Teil-) Abnahme sind die
Bestandsunterlagen komplett vom AN an den AG zu übergeben.

Für fertiggestellte Anlagenteile/-bereiche, die in Betrieb genommen
werden können, hat der AN 12 Tage nach Aufforderung durch den AG diesen
Teil der Bestandsunterlagen zu übergeben.

Die Unterlagen sind in Ordnern abgeheftet, versehen mit detailliertem
Inhaltsverzeichnis je Ordner zu übergeben. Die Bestandsunterlagen sind
in deutscher Sprache auszufertigen. Die Ordnerstruktur und das Design
der Ordnerrücken wird von der Projektleitung vorgegeben.

Auf Datenblättern etc. ist der jeweils Verwendete Typ/Größe etc.
farblich gelb kenntlich zu machen, auch in den pdf Unterlagen.

Folgende Unterlagen sind zu übergeben:

für Leitordner I
- Geräteliste aller eingebauten Anlagen mit Angaben zu Hersteller /
Lieferant incl. der Anschriften.

Allgemein KG 400
- Hersteller / Lieferant mit Angaben zu Anschriften, Telefonnummern und
Ansprechpartnern
- Vollständige Liste aller eingebauten und verwendeten Bauteile
- Vollständige Ersatzteilliste mit Bezeichnung und Artikelnummern, sowie
Lieferanten
- Vollständige Bedienungs-, Wartungs- und Pflegeanleitungen inkl.
empfohlene
- Wartungsintervalle und ggfs. zu verwendenden Pflegemittel
- Vollständiger Satz der Bestandspläne
- Vollständiger Satz Schaltpläne der jeweiligen Anlage
- Vollständiger Satz Klemmpläne der jeweiligen Schaltschränke
- Vollständige Parameterlisten der jeweiligen Anlage
- Vollständige Fließschemata der jeweiligen Anlage
- Alle der Anlage zugehörigen Sicherheitsdatenblätter
- Vollständige und ausführliche Bedienungsanleitungen der elektrischen
Regelgeräte
- Vollständige Dokumentation aller vorgeschriebenen Werk- und
Prüfbescheinigungen sowie erforderliche Zulassungsnachweise
- Vollständige Dokumentation und Anleitungen für Programmierarbeiten

Insbesondere KG 410 (Abwasser, Wasser, Gasanlagen)
- Alle Leitungsschemata mit Angaben zu eingebauten Bauteilen / -gruppen
- Alle Anschlussschemata für Zu- und Abwasseranschlüsse, insbesondere
der Leitungspläne im Außenbereich des Objektes
- Schemata der Steigleitungen Trocken/Nass, insbesondere die der
Löschhydranten
- Schemata Wasseraufbereitungsanlagen inkl. Ver- und Entsorgungspläne
mit Angaben der zu verwendenden Chemikalien

Insbesondere KG 420 (Wärmeversorgungsanlagen)
-Strangschemata
- Fließschemata in laminiertem Wandformat mindestens DIN-A-0 sowie als
Hardcopy in Bestandsordner
- Wärmebedarfsberechnung inkl. Nachweis des hydraulischen Abgleichs,
desgleichen für die Übergabestation
- Vollständige Parameterlisten
- Vollständiger Satz Schaltpläne
- Vollständige Dokumentation der 1 zu 1 Abgleiche, insbesondere im
Hinblick auf MSR / GLT

Insbesondere KG 430 (Lufttechnische Anlagen)
- Messprotokolle der Gesamtvolumenströme inkl. Nachweis der Soll /
Ist-Parametereinstellung
- Messprotokolle der Teilvolumenströme inkl. Nachweis der Soll/Ist
Parametereinstellung
- Vollständige Dokumentation über Einstellung der Volumenstromregler
inkl. Nachweis der Soll/Ist Parametereinstellung
- Vollständige Dokumentation der MSR / GLT-Anbindung
- Vollständige Dokumentation der elektrischen Anschlusswerte
- Vollständige Dokumentation der 1 zu 1 Abgleiche, insbesondere im
Hinblick auf MSR / GLT
- Vollständige Übergabe der erforderlichen Prüfbücher

Insbesondere KG 480 (Gebäudeautomation)
- Komplette Dokumentation der Hard- und Software
- Vollständige Dokumentation der Systemkonfigurationszeichnung
- R&I-Schemata farbig / Regelschemata
- Bestückungsplan für Systemschrank
- Stromlaufpläne nach DIN EN 61082-1 und DIN EN 61082-2
- Automationsstationsbelegung / Schrankbestückungspläne
- Anschlussplan nach DIN EN 61082-3
- Stücklisten
- Anschlusspläne für Kommunikationskomponenten und Spannungsversorgung
- Belegungspläne der Ein- / Ausgangskarten
- Kabellisten, Klemmpläne / Belegungspläne
- Stromlaufpläne mit Betriebsmittelkennzeichnung nach DIN 40719,
- Funktionsbeschreibungen
- Ersatzteillisten
- Protokoll über Einweisung des Bedienpersonals
- aktuelle Datenpunkliste
- Programmausdrucke aller projektspezifischen Anwenderprogramme
- vollständige Parameterlisten
- detaillierte Gerätebeschreibungen
- Vorgeschriebene Werk- und Prüfbescheinigungen für einen sicheren und
wirtschaftlichen Betrieb
- Vollständige Wartungs- und Bedienungsanleitung bestehend aus:
Bedienhandbuch (Beschreibung aller möglichen Bedienvarianten), Montage-
und Installationsanleitung aller eingesetzter Komponenten sowie
Engineering Beschreibung (Konfiguration und Parametrierung aller
möglichen Funktionsbausteine
- Einen zusätzlichen Satz Stromlauf- und Klemmpläne sowie
Automationsschemata zwecks Hinterlegung in den Schaltplantaschen der
Schaltschränke

- Projektspezifische Programme und Pläne in digitaler Form auf
Datenträger (3-fach) mit sämtlichen alphanummerischen Daten (z.B. DPL)
in einem gängigen Datenformat (Excel, Access) sowie sämtliche Pläne

Die Aufwendungen hierfür sind in die Einheitspreise einzurechnen. Eine
gesonderte Vergütung erfolgt nicht.

8. Abfall-Entsorgung

Art, Zusammensetzung und Menge der aus dem Bereich des Auftraggebers zu
entsorgenden Böden, Stoffe und Bauteile, Art der Verwertung bzw. bei
Abfall die Entsorgungsanlage, Anforderungen an die Nachweise über
Transporte, Entsorgung und die vom AG zu tragenden Entsorgungskosten:

## ANLAGENBESCHREIBUNG
ANLAGENBESCHREIBUNG

1.  Allgemeine Beschreibung der Baumaßnahme

Bei dem Bauvorhaben handelt es sich um eine Sanierung der
Umkleidebereiche der 3-Feld-Sporthalle
des Polizeipräsidiums Einsatz Logistik und Technik Mainz.
Im Zuge der Sanierung wird das Luftkanalnetz in den Umkleidebereichen
neu geplant und ausgeführt. Zusätzlich sollen Heizungs- und
Sanitärleitungen, sowie bestehende Heizkörper, Sanitärobjekte und
Duscharmaturen erneuert werden.

Im Vorfeld der Demontagearbeiten in den Umkleidebereichen mit Dusch- und
Nebenräumen erfolgte bereits eine flächendeckende Schadstoffsanierung.

2.  Vorgesehene Leistungen nach Kostengruppen

410  Abwasser-, Wasser-, Gasanlagen

2.1  Sanitär

2.1.1  Trinkwasser

Die Kaltwasserversorgung sowie die Warmwasserversorgung mit
dazugehöriger Zirkulation erfolgt von den Bestandsanschlüssen in der
Technikzentrale. Dazu werden die bestehenden Absperrventile erneuert und
der Leitungsverlauf mit dazugehörigen Armaturen ab diesem Punkt neu
aufgebaut.

Die gesamten Trinkwasserleitungen im Bestand wurden demontiert.

Die Trinkwasserleitungen im Gebäude werden aus Edelstahl mit
Pressfittings vorgesehen.

Die Sanitärobjekte werden gemäß Architekturplanung kalt- und
warmwasserseitig eingeschliffen und die Strangabgänge kaltwasserseitig
mit Strömungsteilern und warmwasserseitig mit Absperr- bzw.
Zirkulationsregulierventilen versehen. Außerdem kommt als letzte
Entnahmestelle eine Hygienespülung zum Einsatz, die bei fehlender
Abnahme nach einem bestimmten Zeitintervall eine festgelegte Menge an
Trinkwasser durch das Rohrnetz durchspült. Dadurch kann erfolgreich
einer Bildung von Legionellen und anderen gesundheitsschädlichen
Mikroorganismen im Trinkwasser vorgebeugt werden. Das anfallende Wasser
bei einer Hygienespülung wird in die Abwasserleitung eingeleitet.

Vor und nach der Fertigstellung der Installationen wird eine
Trinkwasseranalyse vorgesehen.
Vor Inbetriebnahme werden die Rohrleitungen gespült und auf Dichtheit
geprüft.

Da das gerechnete Gebäude nicht den Gebäudetypen gemäß DIN 1988-300
entspricht, ist gemäß DIN 1988-300 eine spezielle Berücksichtigung der
gleichzeitigen Wasserentnahme erforderlich. Bei der Berechnung wurde der
Spitzendurchfluss bei einer gleichzeitigen Nutzung von 80 %
berücksichtigt.

Die Leitungsverlegung erfolgt in der Abhangdecke und in den jeweiligen
Vorwänden der Sanitärräume.
Die Rohrleitungen erhalten eine Wärmedämmung aus alukaschierter
Mineralwolle und im Bereich der Technikzentrale zusätzlich eine
Blechummantelung.
Leitungen, die Brandwände durchdringen, werden mit
Brandschutzabschottungen in entsprechender Qualität abgeschottet.

2.1.2  Schmutzwasser

Es werden bestehende Schmutzwasserleitungen in den Umkleidebereichen
demontiert und entsprechend ersetzt. Die neuen Leitungen werden aus
schallgedämmtem Kunststoffrohr vorgesehen.
Der Anschluss an die Grundleitung wird neu verlegt. Die Bodeneinläufe in
den Duschbereichen und im Waschraum sind zurückzubauen und werden in den
Duschbereichen hochbauseitig als Duschrinnen neu installiert und
angeschlossen.

Schmutzwasserentlüftungsleitungen erhalten eine Schwitzwasserisolierung
aus Mineralwolle in diffussionsdichter Ausführung.
Leitungen, die Brandwände durchdringen, werden mit
Brandschutzabschottungen in entsprechender
Qualität abgeschottet

2.1.3  Objekte und Ausstattungsgegenstände

Die sanitären Objekte werden gemäß den zu Grunde liegenden Plänen
angeordnet.
Für das Behinderten-WC sind ein behindertengerechtes WC mit den
notwendigen Stützklappgriffen sowie ein unterfahrbarer Waschtisch
vorgesehen. Das Ausstattungszubehör wird entsprechend der gültigen
Vorschriften behindertengerecht angebracht.

420  Wärmeversorgungsanlagen

2.2  Heizung

2.2.1  Heizlast und Raumtemperaturen

Für die Umkleidebereich wurde die Heizlast gemäß der DIN EN 12831
berechnet.
Die U-Werte beruhen dabei auf den Annahmen und Angaben zu Wand- und
Deckenaufbauten gemäß der Bestands- und Architekturpläne. Mittels der
Berechnungssoftware für die Heizlastberechnung wurden hieraus die
entsprechenden U-Werte ermittelt.
Die Werte sind der Heizlastberechnung zu entnehmen.

Die Temperaturen aus dem Bestand wurden dabei nicht bzw. nur teilweise
übernommen, da es Nutzungsänderungen in einzelnen Räumen gibt. Für die
Heizlastberechnung als Grundlage festgelegt wurden folgende
Raumtemperaturen:

Sporthalle:  20 °C

Aufenthaltsraum:  20 °C

Nebenraum/Lagerraum/Putzmittelraum:  15 °C

WC-Raum:  20 °C

Dusch-/ Waschraum:  24 °C

Ankleideraum:  24 °C

Flurbereich:  20 °C

Die Raumtemperaturen wurden dabei anhand des Beiblatts 1 der DIN EN
12831 ermittelt und festgelegt.
Die Zulufttemperatur des Lufterhitzers der RLT-Anlage wird auf 24 °C
ausgelegt, wodurch ein Teil der Heizlast durch die Lüftungsanlage
abgedeckt werden kann. Für die restliche Heizlast werden analog zum
Bestand Heizkörper eingesetzt.

2.2.2  Heizungsanlage

Das neue Heizungsnetz wird an den bestehenden Verteiler an den dafür
vorgesehenen Abgängen angeschlossen.
Folgende Temperaturen werden für die weiteren Berechnungen zugrunde
gelegt:

Vorlauftemperatur Heizung:  70 °C

Rücklauftemperatur Heizung:  50 °C

2.2.3  Verteilnetz

Das Heizungsverteilnetz wird aus C-Stahlrohr aufgebaut und die
Verbindungen erfolgen mit Pressfittingen.
Die Rohrleitungen erhalten eine Wärmedämmung aus alukaschierter
Mineralwolle gemäß den aktuell gültigen Normen und Richtlinien und im
Bereich der Technikzentrale zusätzlich eine Blechummantelung.
Leitungen, die Brandwände durchdringen, werden durch
Brandschutzabschottungen in entsprechender
Qualität abgeschottet.
Zur einfacheren Wartung und zum hydraulischen Abgleich werden
Strangabsperr- und Strangregulierventile in das Rohrleitungsnetz mit
eingebunden.

2.2.4  Heizflächen

In den Umkleiden mit Nebenräumen wurden die bestehenden Heizkörper
einschl. sämtlichen Halterungen und Zubehör demontiert. Die
Bestandsleitungen bis zum Heizungsverteiler wurden ebenfalls demontiert.

Zum Beheizen der Umkleiden und Nebenräumen werden analog zum Bestand
neue Plattenheizkörper einschl. neuer Thermostatventile und
Rücklaufverschraubungen vorgesehen. Dabei werden diese bevorzugt von
oben aus der Abhangdecke mittels seitlichen Anschlusses angeschlossen.
Die Anschlussleitungen werden im Wandbereich auf Putz verlegt.

430  Lufttechnische Anlagen

2.3  Lüftung

2.3.1  Allgemein

In der Planung werden alle Umkleidebereiche mit Duschen und Nebenräumen,
wie bereits im Bestand vorgesehen, be- und entlüftet.

Die Bestandslüftungskanäle mit den dazugehörigen Lüftungskomponenten in
den Umkleidebereichen mit Duschen und Nebenräumen wurden vollständig bis
zu den Brandschutzklappen am Ein- und Austritt der Lüftungszentrale
zurückgebaut und demontiert, ausgeschlossen sind die Lüftungskanäle zur
Be- und Entlüftung der Sporthalle.

Für die Belüftung der Bereiche erfolgt der Anschluss an das neue
zentrale Lüftungsgerät in der Lüftungszentrale, das derzeit neu
errichtet wird.

2.3.2  Brandschutz

Es werden alle Brandschutzklappen im Bestand zurückgebaut einschl. deren
Verkabelung mit Ausnahme der zwei Brandschutzklappen in der Wand zur
Lüftungszentrale, diese bleiben im Bestand und werden weiterhin genutzt.
Brandschutztechnisch werden die Lüftungsleitungen und die Lüftungskanäle
mittels Brandschutzklappen beim Durchdringen einer Wand mit
Brandschutzanforderungen abgesichert.
Die neuen Brandschutzklappen werden mit Federrücklaufantrieben und
Endlagenschalter ausgestattet und über eine neue Verkabelung an den
Schaltschrank im Bestand angeschlossen.

2.3.3  Schallschutz

Um die Schallemission der Ventilatoren im Bestand zu mindern, werden in
dem Hauptkanal zu den Umkleidebereichen und Nebenräumen Schalldämpfer
vorgesehen.
Zur Unterbindung von Telefonieschall und zum Einhalten der
Schallwertvorgaben sind in den Zu- und Abluftleitungen nach den
Volumenstromreglern zusätzliche Kulissen- und/oder Rohrschalldämpfer
verbaut.

2.3.4  Regelgeräte

Der hydraulische Abgleich der einzelnen Luftleitungen erfolgt über
Konstant-Volumenstromregler.

2.3.5  Luftleitungen und Luftkanäle

Die Lüftungskanäle bestehen aus verzinktem Stahlblech. Für die runden
Luftleitungen werden Wickelfalzrohre, ebenfalls aus verzinktem
Stahlblech, vorgesehen.

2.3.6  Wärmedämmung

Sämtliche abluft- und zuluftseitigen Luftleitungen und Lüftungskanäle in
den Umkleidebereichen und Nebenräumen, in nicht sichtbaren Bereichen
oder innerhalb der Abhangdecken erhalten gemäß den gesetzlichen
Vorschriften und Vorgaben eine Wärmedämmung aus Mineralwolle, um
Wärmeverluste zu vermeiden.

2.3.7  Luftauslässe

Für die Be- und Entlüftung werden Lüftungsauslässe oder Tellerventile
eingebaut.

2.3.8  Luftmengenberechnungen

Die Luftmengen in den Umkleide-, Dusch- und Toilettenräumen werden gemäß
der AMEV mit einem Volumenstrom von 11 m3/h pro m² bestimmt. Im
Vergleich zum Bestand ergibt sich dadurch eine deutlich geringere
Luftmenge von ca. 3.100 m3/h gegenüber dem Bestand von ca. 6.500 m³/h
für den gesamten Bereich (siehe Luftmengenberechnung).

480  Gebäudeautomation

2.4  Gebäudeautomation

2.4.1  Allgemein

Im Zuge der Sanierung wurden alle Brandschutzklappen und deren
Verkabelung demontiert und bis zum Bestandsschaltschrank zurückgezogen.

Derzeit findet eine Neuinstallationen der Gebäudeautomation statt (nicht
Bestandteil der Ausführungsplanung), sodass auf dem
Bestandsschaltschrank die neue Verkabelung der neuen Brandschutzklappen
aufgelegt und angesteuert wird.

Die Lüftungsregelung der Umkleidebereiche erfolgt zukünftig über eine
Konstant-Luftmenge durch ein Zeitprogramm.
Eine individuelle Luftmengensteuerung und Anpassung der Einschaltzeit
der verschiedenen Bereiche wird nicht vorgesehen.

3.  Allgemeine Hinweise

3.1  Zuverlässigkeitsüberprüfung

Da die Arbeiten in einem Sicherheitsbereich durchgeführt werden, ist
ausreichend vor Baubeginn eine Zuverlässigkeitsüberprüfung durch die
Polizei erforderlich. Sie ist auch bei jeder
Personaländerung/Neueinstellung im jeweiligen Betrieb erforderlich.
Beschäftigte des Auftragnehmers und seiner Nachunternehmer
erhalten nur Zutritt zur Baustelle, wenn das Ergebnis der
Zuverlässigkeitsüberprüfung positiv ist.
Der Auftragnehmer hat sofort nach Auftragserteilung eine Liste mit
allen auf der Baustelle zum Einsatz kommenden Beschäftigten sowie
einer Ersatzmannschaft einzureichen und von diesen die "Zustimmung zur
Zuverlässigkeitsüberprüfung", die als Anlage beigefügt ist, vorzulegen.
Mit der Bauausführung darf erst nach Abschluss der
Zuverlässigkeitsüberprüfung begonnen werden.

## KALKULATIONSHINWEIS
KALKULATIONSHINWEIS

Sämtliche Postionen verstehen sich als liefern und montieren.

Sämtliches für die Montage und Einbringung benötigtes Hebe-
Werkzeug und Zubehör, sowie Verdrahtungs-, Klein- und
Befestigungsmaterialien in Form von Schrauben, Muttern, Dübel
etc. sind in den Einheitspreisen mit abgegolten. Hierunter fallen
auch Autokräne (oder ähnliches), Holzpaletten, Unterlagen usw.

Die Installationen erfolgen teilweise Aufputz in Sichtmontage auf
Beton- und Mauerwerkswänden und unter den Decken.
Bei der Sichtmontage ist besondere Sorgfalt auf eine
gleichmäßige und parallele Leitungsverlegung zu legen.

Einzelne Bereiche sind nach der Fertigmontage der Haustechnik nur noch
schwer zugänglich. Deswegen muss der Arbeitsablauf unter den Gewerken
Heizung, Lüftung, Sanitär, Gebäudeautomation und Elektro vorab
besprochen, aufeinander abgestimmt und koordiniert werden.

Die zum Bauzeitpunkt geltenden Maßnahmen, Regelungen und Vorschriften
sind umzusetzen. Zu den möglichen Maßnahmen gelten z.B. eine
Maskenpflicht im Gebäude oder auf dem Gelände, das Tragen der Maske
während der Arbeiten, Abstandsregelungen, etc.

Sämtliche oben aufgelisteten Hinweise müssen in der Kalkulation und in
den Einheitspreisen berücksichtigt werden.
Die Mehrpreise für diese Arbeiten sowie Anforderungen an die Materialien
sind in den Einheitspreisen mit einzukalkulieren.

## VV04 Nebenräume HLS/MSR
Datum: 04.08.2026

### Bereich 1 SANITÄR

#### Abschnitt 1.1 DEMONTAGE

**1.1.10 Anlage außer Betrieb nehmen**
*** Pauschalposition
Sanitäre Installationsanlagen im Technikraum sind für
die Demontagearbeiten außer Betrieb zu nehmen,
einschließlich absperren und entleeren der
Rohrleitungen mit einem gesamten Anlagenvolumen von
ca. 0,2 m³.
Diese Arbeiten sind vor Beginn der in diesem
Leistungsverzeichnis aufgeführten Arbeiten auszuführen.
Die Trinkwasseranlage ist vor Abbruch der Gebäudeteile
außer Betrieb zu nehmen. Einschl. der Abstimmung mit
dem Techniker des Versorgungsgebäude auf dem Grundstück
Menge: 1,000 psch
DIN276_08: 419

**1.1.20 Rohrleitung Formstück Befest. Armatur Kupfer DN60-80 abbrechen Geräteeinsatz mgl. laden transp. LKW AN entsorgen bis 10km nicht schadstoffbelastet AVV170401 Vergüt.Entsorg. AN**
STLB-Bau 2023-10 084
Abbruch der Rohrleitung einschl. der Form- und
Verbindungsstücke, Befestigungen und Armaturen, aus
Kupfer, Nenndurchmesser über DN 60 bis DN 80, im
Gebäude, Ausführung in allen Geschossen, Höhe bis 4 m,
im Rahmen einer Teilabbruchmaßnahme,
Geräteeinsatz ist möglich, max. Gesamtgewicht der
Geräte ohne Beschränkung, Ausführung erschütterungsarm
DIN 4150, lärmarm, Lärmpegel max. 80 dB(A), staubarm
TRGS 559,
aufgenommene Stoffe sammeln, im Behälter des AN lagern,
Behältergröße nach Wahl des AN, auf LKW des AN laden,
transportieren, entsorgen, zur Verwertungsanlage,
Transportweg bis 10 km,
Anlage (Bezeichnung/Ort) 'Wahl des AN'

Abfall ist nicht gefährlich, nicht schadstoffbelastet,
Abfallschlüssel nach AVV (Abfallverzeichnis-Verordnung)
170401 Kupfer, Bronze, Messing,
Vergütung der Entsorgung übernimmt AN.
Menge: 4,000 m
DIN276_08: 419
Leistungsbereichkatalog: 084

**1.1.30 Rohrbefestigungen freistemmen**
Rohrbefestigungen in Mauerwerkswänden umlaufend
freistemmen und 30 mm unter Putz abtrennen.
einschl. Transport aus dem Gebäude und Entsorgung,
der Schrottpreis ist bei der Einheitspreisbildung zu
berücksichtigen, einschl. Trennen und Sortieren der
Materialien, einschl. Entsorgungskosten, im genutzten
Gebäude,
Arbeitshöhe über Gelände/Fußboden bis 4,0 m.
Menge: 6,000 St
DIN276_08: 419

#### Abschnitt 1.2 SCHMUTZWASSERLEITUNGEN UND ZUBEHÖR

*Hinweis: SCHALLGEDÄMMTES KUNSTSTOFFROHR*

**1.2.10 Abwasserltg PE heißwasserbest. schallgedämmt DN/OD56 Gebäude**
STLB-Bau 2023-10 044
Abwasserleitung aus PE-Rohr, heißwasserbeständig und
schallgedämmt, DN/OD 56, Verlegung in Gebäuden, Form-
und Verbindungsstücke werden gesondert vergütet,
Rohrbefestigungen werden gesondert vergütet,
Arbeitshöhe des Montageortes bis 3,5 m über der
Standfläche des hierfür erforderlichen Gerüstes,
Ausführung gemäß Einzelbeschreibung,
Einzelbeschreibungs-Nr 'Vorisoliert mit Schutzschlauch
zur
Verlegung in Wandschlitz..'
Menge: 10,000 m
DIN276_08: 411
Leistungsbereichkatalog: 044

**1.2.20 Abwasserltg PE heißwasserbest. schallgedämmt DN/OD75 Gebäude**
STLB-Bau 2023-10 044
Abwasserleitung aus PE-Rohr, heißwasserbeständig und
schallgedämmt, DN/OD 75, Verlegung in Gebäuden, Form-
und Verbindungsstücke werden gesondert vergütet,
Rohrbefestigungen werden gesondert vergütet,
Arbeitshöhe des Montageortes bis 3,5 m über der
Standfläche des hierfür erforderlichen Gerüstes.
Menge: 17,000 m
DIN276_08: 411
Leistungsbereichkatalog: 044

**1.2.30 Abwasserltg PE heißwasserbest. schallgedämmt DN/OD110 Gebäude**
STLB-Bau 2023-10 044
Abwasserleitung aus PE-Rohr, heißwasserbeständig und
schallgedämmt, DN/OD 110, Verlegung in Gebäuden, Form-
und Verbindungsstücke werden gesondert vergütet,
Rohrbefestigungen werden gesondert vergütet,
Arbeitshöhe des Montageortes bis 3,5 m über der
Standfläche des hierfür erforderlichen Gerüstes.
Menge: 30,000 m
DIN276_08: 411
Leistungsbereichkatalog: 044

**1.2.40 Passstück Abwasserleitung PE heißwasserbest. schallgedämmt DN/OD56**
STLB-Bau 2023-10 044
Passstück bis 50 cm, für Abwasserleitung, aus PE-Rohr,
heißwasserbeständig und schallgedämmt, DN/OD 56.
Menge: 20,000 St
DIN276_08: 411
Leistungsbereichkatalog: 044

**1.2.50 Passstück Abwasserleitung PE heißwasserbest. schallgedämmt DN/OD75**
STLB-Bau 2023-10 044
Passstück bis 50 cm, für Abwasserleitung, aus PE-Rohr,
heißwasserbeständig und schallgedämmt, DN/OD 75.
Menge: 15,000 St
DIN276_08: 411
Leistungsbereichkatalog: 044

**1.2.60 Passstück Abwasserleitung PE heißwasserbest. schallgedämmt DN/OD110**
STLB-Bau 2023-10 044
Passstück bis 50 cm, für Abwasserleitung, aus PE-Rohr,
heißwasserbeständig und schallgedämmt, DN/OD 110.
Menge: 15,000 St
DIN276_08: 411
Leistungsbereichkatalog: 044

**1.2.70 Bogen Abwasserleitung PE heißwasserbest. schallgedämmt DN/OD56**
STLB-Bau 2023-10 044
Bogen, für Abwasserleitung, aus PE-Rohr,
heißwasserbeständig und schallgedämmt, DN/OD 56.
Menge: 20,000 St
DIN276_08: 411
Leistungsbereichkatalog: 044

**1.2.80 Bogen Abwasserleitung PE heißwasserbest. schallgedämmt DN/OD75**
STLB-Bau 2023-10 044
Bogen, für Abwasserleitung, aus PE-Rohr,
heißwasserbeständig und schallgedämmt, DN/OD 75.
Menge: 15,000 St
DIN276_08: 411
Leistungsbereichkatalog: 044

**1.2.90 Bogen Abwasserleitung PE heißwasserbest. schallgedämmt DN/OD110**
STLB-Bau 2023-10 044
Bogen, für Abwasserleitung, aus PE-Rohr,
heißwasserbeständig und schallgedämmt, DN/OD 110.
Menge: 15,000 St
DIN276_08: 411
Leistungsbereichkatalog: 044

**1.2.100 Objektanschlussbogen Abwasserleitung PE heißwasserbest. schallgedämmt DN/OD56**
STLB-Bau 2023-10 044
Objekt-Anschlussbogen, für Abwasserleitung, aus
PE-Rohr, heißwasserbeständig und schallgedämmt, DN/OD
56.
Menge: 10,000 St
DIN276_08: 411
Leistungsbereichkatalog: 044

**1.2.110 Objektanschlussbogen Abwasserleitung PE heißwasserbest. schallgedämmt DN/OD90**
STLB-Bau 2023-10 044
Objekt-Anschlussbogen, für Abwasserleitung, aus
PE-Rohr, heißwasserbeständig und schallgedämmt, DN/OD
90.
Menge: 7,000 St
DIN276_08: 411
Leistungsbereichkatalog: 044

**1.2.120 Enddeckel DN 56 Abwasserleitung PE heißwasserbest. schallgedämmt**
Enddeckel DN56, für Abwasserleitung, aus PE-Rohr,
heißwasserbeständig und schallgedämmt.
Menge: 9,000 St
DIN276_08: 411
Leistungsbereichkatalog: 044

**1.2.130 Enddeckel DN 70 Abwasserleitung PE heißwasserbest. schallgedämmt**
Enddeckel DN70, für Abwasserleitung, aus PE-Rohr,
heißwasserbeständig und schallgedämmt.
Menge: 2,000 St
DIN276_08: 411
Leistungsbereichkatalog: 044

**1.2.140 Enddeckel DN 100 Abwasserleitung PE heißwasserbest. schallgedämmt**
Enddeckel DN100, für Abwasserleitung, aus PE-Rohr,
heißwasserbeständig und schallgedämmt.
Menge: 7,000 St
DIN276_08: 411
Leistungsbereichkatalog: 044

**1.2.150 Stütz- Dehnmuffe Abwasserleitung PE heißwasserbest. schallgedämmt DN/OD56**
STLB-Bau 2023-10 044
Stütz- und Dehnmuffe, für Abwasserleitung, aus PE-Rohr,
heißwasserbeständig und schallgedämmt, DN/OD 56.
Menge: 10,000 St
DIN276_08: 411
Leistungsbereichkatalog: 044

**1.2.160 Stütz- Dehnmuffe Abwasserleitung PE heißwasserbest. schallgedämmt DN/OD75**
STLB-Bau 2023-10 044
Stütz- und Dehnmuffe, für Abwasserleitung, aus PE-Rohr,
heißwasserbeständig und schallgedämmt, DN/OD 75.
Menge: 3,000 St
DIN276_08: 411
Leistungsbereichkatalog: 044

**1.2.170 Stütz- Dehnmuffe Abwasserleitung PE heißwasserbest. schallgedämmt DN/OD90**
STLB-Bau 2023-10 044
Stütz- und Dehnmuffe, für Abwasserleitung, aus PE-Rohr,
heißwasserbeständig und schallgedämmt, DN/OD 90.
Menge: 7,000 St
DIN276_08: 411
Leistungsbereichkatalog: 044

**1.2.180 Spannhülse Stahl niro Abwasserleitung PE heißwasserbest. schallgedämmt DN/OD56**
STLB-Bau 2023-10 044
Spannhülse aus nichtrostendem Stahl, Werkstoff-Nr
1.4510, mit Gummimanschette, mit Zulassungsbescheid,
für Abwasserleitung, aus PE-Rohr, heißwasserbeständig
und schallgedämmt, DN/OD 56.
Menge: 2,000 St
DIN276_08: 411
Leistungsbereichkatalog: 044

**1.2.190 Spannhülse Stahl niro Abwasserleitung PE heißwasserbest. schallgedämmt DN/OD75**
STLB-Bau 2023-10 044
Spannhülse aus nichtrostendem Stahl, Werkstoff-Nr
1.4510, mit Gummimanschette, mit Zulassungsbescheid,
für Abwasserleitung, aus PE-Rohr, heißwasserbeständig
und schallgedämmt, DN/OD 75.
Menge: 2,000 St
DIN276_08: 411
Leistungsbereichkatalog: 044

**1.2.200 Spannhülse Stahl niro Abwasserleitung PE heißwasserbest. schallgedämmt DN/OD90**
STLB-Bau 2023-10 044
Spannhülse aus nichtrostendem Stahl, Werkstoff-Nr
1.4510, mit Gummimanschette, mit Zulassungsbescheid,
für Abwasserleitung, aus PE-Rohr, heißwasserbeständig
und schallgedämmt, DN/OD 90.
Menge: 2,000 St
DIN276_08: 411
Leistungsbereichkatalog: 044

**1.2.210 Übergangs- Anschlussdichtung Abwasserleitung PE heißwasserbest. schallgedämmt DN/OD56**
STLB-Bau 2023-10 044
Übergangs- und Anschlussdichtung aus Elastomer, mit
Zulassungsbescheid, mit Dichtlippen, für Steckmuffen,
für Abwasserleitung, aus PE-Rohr, heißwasserbeständig
und schallgedämmt, DN/OD 56.
Menge: 10,000 St
DIN276_08: 411
Leistungsbereichkatalog: 044

**1.2.220 Übergangs- Anschlussdichtung Abwasserleitung PE heißwasserbest. schallgedämmt DN/OD90**
STLB-Bau 2023-10 044
Übergangs- und Anschlussdichtung aus Elastomer, mit
Zulassungsbescheid, mit Dichtlippen, für Steckmuffen,
für Abwasserleitung, aus PE-Rohr, heißwasserbeständig
und schallgedämmt, DN/OD 90.
Menge: 7,000 St
DIN276_08: 411
Leistungsbereichkatalog: 044

**1.2.230 Abzweig Abwasserleitung PE heißwasserbest. schallgedämmt DN/OD75**
STLB-Bau 2023-10 044
Abzweig, für Abwasserleitung, aus PE-Rohr,
heißwasserbeständig und schallgedämmt, DN/OD 75.
Menge: 1,000 St
DIN276_08: 411
Leistungsbereichkatalog: 044

**1.2.240 Abzweig Abwasserleitung PE heißwasserbest. schallgedämmt DN/OD110**
STLB-Bau 2023-10 044
Abzweig, für Abwasserleitung, aus PE-Rohr,
heißwasserbeständig und schallgedämmt, DN/OD 110.
Menge: 9,000 St
DIN276_08: 411
Leistungsbereichkatalog: 044

**1.2.250 Reduzierstück Abwasserleitung PE heißwasserbest. schallgedämmt DN/OD110 DN90**
STLB-Bau 2023-10 044
Reduzierstück, für Abwasserleitung, aus PE-Rohr,
heißwasserbeständig und schallgedämmt, DN/OD 110, 2.
DN/OD 90.
Menge: 3,000 St
DIN276_08: 411
Leistungsbereichkatalog: 044

**1.2.260 Rohrschelle Stahl verz L bis 0,5m DN56**
STLB-Bau 2023-10 042
Rohraufhängung als Rohrschelle, aus verzinktem Stahl,
mit schalldämmenden Einlagen, Anforderungen
entsprechend DIN 4109-1, Länge Aufhängung bis 0,5 m,
Befestigung gelenkig, mit Gewindestäben, mit
bauaufsichtlich zugelassenen Dübeln, einschl.
Bohrarbeiten, Rohr aus Kunststoff, DN 56, für Abwasser,
Arbeitshöhe des Montageortes bis 3,5 m über der
Standfläche des hierfür erforderlichen Gerüstes.
Menge: 10,000 St
DIN276_08: 422
Leistungsbereichkatalog: 042

**1.2.270 Rohrschelle Stahl verz L bis 0,5m DN70**
STLB-Bau 2023-10 042
Rohraufhängung als Rohrschelle, aus verzinktem Stahl,
mit schalldämmenden Einlagen, Anforderungen
entsprechend DIN 4109-1, Länge Aufhängung bis 0,5 m,
Befestigung gelenkig, mit Gewindestäben, mit
bauaufsichtlich zugelassenen Dübeln, einschl.
Bohrarbeiten, Rohr aus Kunststoff, DN 70, für Abwasser,
Arbeitshöhe des Montageortes bis 3,5 m über der
Standfläche des hierfür erforderlichen Gerüstes.
Menge: 14,000 St
DIN276_08: 422
Leistungsbereichkatalog: 042

**1.2.280 Rohrschelle Stahl verz L bis 0,5m DN100**
STLB-Bau 2023-10 042
Rohraufhängung als Rohrschelle, aus verzinktem Stahl,
mit schalldämmenden Einlagen, Anforderungen
entsprechend DIN 4109-1, Länge Aufhängung bis 0,5 m,
Befestigung gelenkig, mit Gewindestäben, mit
bauaufsichtlich zugelassenen Dübeln, einschl.
Bohrarbeiten, Rohr aus Kunststoff, DN 100, für
Abwasser, Arbeitshöhe des Montageortes bis 3,5 m über
der Standfläche des hierfür erforderlichen Gerüstes.
Menge: 22,000 St
DIN276_08: 422
Leistungsbereichkatalog: 042

*Hinweis: GRUNDLEITUNGSANSCHLÜSSE*

**1.2.290 Anschluss Rohrende herstellen Abwasserleitung**
Anschluss Rohrende herstellen, an vorh.
Abwasser-Grundleitung, mit Abwasserleitung DN100
einschl. Anschlussformstück und
Dichtungsmittel.
Menge: 7,000 St
DIN276_08: 411
Leistungsbereichkatalog: 044

**1.2.300 Anschluss Rohrende herstellen Abwasserleitung**
Anschluss Rohrende herstellen, an vorh.
Abwasser-Grundleitung, mit Abwasserleitung DN70
einschl. Anschlussformstück und
Dichtungsmittel.
Menge: 11,000 St
DIN276_08: 411
Leistungsbereichkatalog: 044

*Hinweis: ANSCHLUSS AN BAUSEITIGE SCHMUTZWASSERENTLÜFTUNG*

**1.2.310 Anschluss Rohrende herstellen Abwasserltg DN70 DN70**
STLB-Bau 2023-10 044
Anschluss am Rohrende herstellen, an vorh.
Abwasserleitung, DN 70, 2. DN 70, einschl.
Anschlussformstück und Dichtungsmittel.
Menge: 2,000 St
DIN276_08: 411
Leistungsbereichkatalog: 044

**1.2.320 Anschluss Rohrende herstellen Abwasserltg DN100 DN100**
STLB-Bau 2023-10 044
Anschluss am Rohrende herstellen, an vorh.
Abwasserleitung, DN 100, 2. DN 100, einschl.
Anschlussformstück und Dichtungsmittel.
Menge: 1,000 St
DIN276_08: 411
Leistungsbereichkatalog: 044

#### Abschnitt 1.3 TRINKWASSERLEITUNGEN UND ZUBEHÖR

*Hinweis: EDELSTAHLROHR*

**1.3.10 Rohr Stahl niro geschweißt TW AD 15mm WD 1mm Pressen**
STLB-Bau 2023-10 042
Rohrleitung aus nichtrostenden Stahlrohren DVGW GW 541,
geschweißt, Werkstoff-Nr 1.4401, für Trinkwasser DIN
1988-200, Außendurchmesser 15 mm, Wanddicke 1 mm,
Verbindung durch Pressen, mit Verpresstkennzeichnung
und Prüfsicherheit, einschl. Dichtungsmittel und
Herstellen der Verbindungen, Form- und
Verbindungsstücke werden gesondert vergütet,
Rohrbefestigungen werden gesondert vergütet, Verlegung
in Gebäuden, Arbeitshöhe des Montageortes bis 3,5 m
über der Standfläche des hierfür erforderlichen
Gerüstes.
Menge: 62,000 m
Leistungsbereichkatalog: 042

**1.3.20 Rohr Stahl niro geschweißt TW AD 15mm WD 1mm Pressen**
STLB-Bau 2023-10 042
Rohrleitung aus nichtrostenden Stahlrohren DVGW GW 541,
geschweißt, Werkstoff-Nr 1.4401, für Trinkwasser DIN
1988-200, Außendurchmesser 15 mm, Wanddicke 1 mm,
Verbindung durch Pressen, mit Verpresstkennzeichnung
und Prüfsicherheit, einschl. Dichtungsmittel und
Herstellen der Verbindungen, Form- und
Verbindungsstücke werden gesondert vergütet,
Rohrbefestigungen werden gesondert vergütet, Verlegung
in Gebäuden, Arbeitshöhe des Montageortes bis 3,5 m
über der Standfläche des hierfür erforderlichen
Gerüstes, Ausführung gemäß Einzelbeschreibung,
Einzelbeschreibungs-Nr 'Vorisoliert mit Schutzschlauch
zur
Verlegung in Wandschlitz.'
Menge: 43,000 m
Leistungsbereichkatalog: 042

**1.3.30 Rohr Stahl niro geschweißt TW AD 18mm WD 1mm Pressen**
STLB-Bau 2023-10 042
Rohrleitung aus nichtrostenden Stahlrohren DVGW GW 541,
geschweißt, Werkstoff-Nr 1.4401, für Trinkwasser DIN
1988-200, Außendurchmesser 18 mm, Wanddicke 1 mm,
Verbindung durch Pressen, mit Verpresstkennzeichnung
und Prüfsicherheit, einschl. Dichtungsmittel und
Herstellen der Verbindungen, Form- und
Verbindungsstücke werden gesondert vergütet,
Rohrbefestigungen werden gesondert vergütet, Verlegung
in Gebäuden, Arbeitshöhe des Montageortes bis 3,5 m
über der Standfläche des hierfür erforderlichen
Gerüstes.
Menge: 155,000 m
DIN276_08: 422
Leistungsbereichkatalog: 042

**1.3.40 Rohr Stahl niro geschweißt TW AD 18mm WD 1mm Pressen**
STLB-Bau 2023-10 042
Rohrleitung aus nichtrostenden Stahlrohren DVGW GW 541,
geschweißt, Werkstoff-Nr 1.4401, für Trinkwasser DIN
1988-200, Außendurchmesser 18 mm, Wanddicke 1 mm,
Verbindung durch Pressen, mit Verpresstkennzeichnung
und Prüfsicherheit, einschl. Dichtungsmittel und
Herstellen der Verbindungen, Form- und
Verbindungsstücke werden gesondert vergütet,
Rohrbefestigungen werden gesondert vergütet, Verlegung
in Gebäuden, Arbeitshöhe des Montageortes bis 3,5 m
über der Standfläche des hierfür erforderlichen
Gerüstes, Ausführung gemäß Einzelbeschreibung,
Einzelbeschreibungs-Nr 'Vorisoliert mit Schutzschlauch
zur
Verlegung in Wandschlitze.'
Menge: 25,000 m
DIN276_08: 422
Leistungsbereichkatalog: 042

**1.3.50 Rohr Stahl niro geschweißt TW AD 22mm WD 1,2mm Pressen**
STLB-Bau 2023-10 042
Rohrleitung aus nichtrostenden Stahlrohren DVGW GW 541,
geschweißt, Werkstoff-Nr 1.4401, für Trinkwasser DIN
1988-200, Außendurchmesser 22 mm, Wanddicke 1,2 mm,
Verbindung durch Pressen, mit Verpresstkennzeichnung
und Prüfsicherheit, einschl. Dichtungsmittel und
Herstellen der Verbindungen, Form- und
Verbindungsstücke werden gesondert vergütet,
Rohrbefestigungen werden gesondert vergütet, Verlegung
in Gebäuden, Arbeitshöhe des Montageortes bis 3,5 m
über der Standfläche des hierfür erforderlichen
Gerüstes.
Menge: 85,000 m
DIN276_08: 422
Leistungsbereichkatalog: 042

**1.3.60 Rohr Stahl niro geschweißt TW AD 28mm WD 1,2mm Pressen**
STLB-Bau 2023-10 042
Rohrleitung aus nichtrostenden Stahlrohren DVGW GW 541,
geschweißt, Werkstoff-Nr 1.4401, für Trinkwasser DIN
1988-200, Außendurchmesser 28 mm, Wanddicke 1,2 mm,
Verbindung durch Pressen, mit Verpresstkennzeichnung
und Prüfsicherheit, einschl. Dichtungsmittel und
Herstellen der Verbindungen, Form- und
Verbindungsstücke werden gesondert vergütet,
Rohrbefestigungen werden gesondert vergütet, Verlegung
in Gebäuden, Arbeitshöhe des Montageortes bis 3,5 m
über der Standfläche des hierfür erforderlichen
Gerüstes.
Menge: 60,000 m
DIN276_08: 422
Leistungsbereichkatalog: 042

**1.3.70 Rohr Stahl niro geschweißt TW AD 28mm WD 1,2mm Pressen**
STLB-Bau 2023-10 042
Rohrleitung aus nichtrostenden Stahlrohren DVGW GW 541,
geschweißt, Werkstoff-Nr 1.4401, für Trinkwasser DIN
1988-200, Außendurchmesser 28 mm, Wanddicke 1,2 mm,
Verbindung durch Pressen, mit Verpresstkennzeichnung
und Prüfsicherheit, einschl. Dichtungsmittel und
Herstellen der Verbindungen, Form- und
Verbindungsstücke werden gesondert vergütet,
Rohrbefestigungen werden gesondert vergütet, Verlegung
in Gebäuden, Arbeitshöhe des Montageortes bis 3,5 m
über der Standfläche des hierfür erforderlichen
Gerüstes, Ausführung gemäß Einzelbeschreibung,
Einzelbeschreibungs-Nr 'Vorisoliert mit Schutzschlauch
zur
Verlegung in Wandschlitze.'
Menge: 15,000 m
DIN276_08: 422
Leistungsbereichkatalog: 042

**1.3.80 Rohr Stahl niro geschweißt TW AD 35mm WD 1,5mm Pressen**
STLB-Bau 2023-10 042
Rohrleitung aus nichtrostenden Stahlrohren DVGW GW 541,
geschweißt, Werkstoff-Nr 1.4401, für Trinkwasser DIN
1988-200, Außendurchmesser 35 mm, Wanddicke 1,5 mm,
Verbindung durch Pressen, mit Verpresstkennzeichnung
und Prüfsicherheit, einschl. Dichtungsmittel und
Herstellen der Verbindungen, Form- und
Verbindungsstücke werden gesondert vergütet,
Rohrbefestigungen werden gesondert vergütet, Verlegung
in Gebäuden, Arbeitshöhe des Montageortes bis 3,5 m
über der Standfläche des hierfür erforderlichen
Gerüstes.
Menge: 40,000 m
Leistungsbereichkatalog: 042

**1.3.90 Rohr Stahl niro geschweißt TW AD 42mm WD 1,5mm Pressen**
STLB-Bau 2023-10 042
Rohrleitung aus nichtrostenden Stahlrohren DVGW GW 541,
geschweißt, Werkstoff-Nr 1.4401, für Trinkwasser DIN
1988-200, Außendurchmesser 42 mm, Wanddicke 1,5 mm,
Verbindung durch Pressen, mit Verpresstkennzeichnung
und Prüfsicherheit, einschl. Dichtungsmittel und
Herstellen der Verbindungen, Form- und
Verbindungsstücke werden gesondert vergütet,
Rohrbefestigungen werden gesondert vergütet, Verlegung
in Gebäuden, Arbeitshöhe des Montageortes bis 3,5 m
über der Standfläche des hierfür erforderlichen
Gerüstes.
Menge: 75,000 m
Leistungsbereichkatalog: 042

**1.3.100 Bogen Stahl niro TW Pressverbindung AD 15mm**
STLB-Bau 2023-10 042
Bogen, aus nichtrostendem Stahl, für Rohrleitung aus
nichtrostendem Stahl, Werkstoff-Nr 1.4401, für
Trinkwasser DIN 1988-200, als Pressverbindung mit
DVGW-Zertifizierung, mit Verpresstkennzeichnung und
Prüfsicherheit, Außendurchmesser 15 mm.
Menge: 55,000 St
Leistungsbereichkatalog: 042

**1.3.110 Bogen Stahl niro TW Pressverbindung AD 18mm**
STLB-Bau 2023-10 042
Bogen, aus nichtrostendem Stahl, für Rohrleitung aus
nichtrostendem Stahl, Werkstoff-Nr 1.4401, für
Trinkwasser DIN 1988-200, als Pressverbindung mit
DVGW-Zertifizierung, mit Verpresstkennzeichnung und
Prüfsicherheit, Außendurchmesser 18 mm.
Menge: 70,000 St
DIN276_08: 422
Leistungsbereichkatalog: 042

**1.3.120 Bogen Stahl niro TW Pressverbindung AD 22mm**
STLB-Bau 2023-10 042
Bogen, aus nichtrostendem Stahl, für Rohrleitung aus
nichtrostendem Stahl, Werkstoff-Nr 1.4401, für
Trinkwasser DIN 1988-200, als Pressverbindung mit
DVGW-Zertifizierung, mit Verpresstkennzeichnung und
Prüfsicherheit, Außendurchmesser 22 mm.
Menge: 65,000 St
DIN276_08: 422
Leistungsbereichkatalog: 042

**1.3.130 Bogen Stahl niro TW Pressverbindung AD 28mm**
STLB-Bau 2023-10 042
Bogen, aus nichtrostendem Stahl, für Rohrleitung aus
nichtrostendem Stahl, Werkstoff-Nr 1.4401, für
Trinkwasser DIN 1988-200, als Pressverbindung mit
DVGW-Zertifizierung, mit Verpresstkennzeichnung und
Prüfsicherheit, Außendurchmesser 28 mm.
Menge: 41,000 St
DIN276_08: 422
Leistungsbereichkatalog: 042

**1.3.140 Bogen Stahl niro TW Pressverbindung AD 35mm**
STLB-Bau 2023-10 042
Bogen, aus nichtrostendem Stahl, für Rohrleitung aus
nichtrostendem Stahl, Werkstoff-Nr 1.4401, für
Trinkwasser DIN 1988-200, als Pressverbindung mit
DVGW-Zertifizierung, mit Verpresstkennzeichnung und
Prüfsicherheit, Außendurchmesser 35 mm.
Menge: 10,000 St
Leistungsbereichkatalog: 042

**1.3.150 Bogen Stahl niro TW Pressverbindung AD 42mm**
STLB-Bau 2023-10 042
Bogen, aus nichtrostendem Stahl, für Rohrleitung aus
nichtrostendem Stahl, Werkstoff-Nr 1.4401, für
Trinkwasser DIN 1988-200, als Pressverbindung mit
DVGW-Zertifizierung, mit Verpresstkennzeichnung und
Prüfsicherheit, Außendurchmesser 42 mm.
Menge: 20,000 St
Leistungsbereichkatalog: 042

**1.3.160 T-Stück Stahl niro TW Pressverbindung AD 15mm**
STLB-Bau 2023-10 042
T-Stück, aus nichtrostendem Stahl, für Rohrleitung aus
nichtrostendem Stahl, Werkstoff-Nr 1.4401, für
Trinkwasser DIN 1988-200, als Pressverbindung mit
DVGW-Zertifizierung, mit Verpresstkennzeichnung und
Prüfsicherheit, Außendurchmesser 15 mm.
Menge: 2,000 St
DIN276_08: 412
Leistungsbereichkatalog: 042

**1.3.170 T-Stück Stahl niro TW Pressverbindung AD 18mm**
STLB-Bau 2023-10 042
T-Stück, aus nichtrostendem Stahl, für Rohrleitung aus
nichtrostendem Stahl, Werkstoff-Nr 1.4401, für
Trinkwasser DIN 1988-200, als Pressverbindung mit
DVGW-Zertifizierung, mit Verpresstkennzeichnung und
Prüfsicherheit, Außendurchmesser 18 mm.
Menge: 32,000 St
DIN276_08: 412
Leistungsbereichkatalog: 042

**1.3.180 T-Stück reduziert Stahl niro TW Pressverbindung AD 18mm x 15mm**
STLB-Bau 2023-10 042
T-Stück, reduziert, aus nichtrostendem Stahl, für
Rohrleitung aus nichtrostendem Stahl, Werkstoff-Nr
1.4401, für Trinkwasser DIN 1988-200, als
Pressverbindung mit DVGW-Zertifizierung, mit
Verpresstkennzeichnung und Prüfsicherheit,
Außendurchmesser 18 mm, 2. Durchmesser 15 mm.
Menge: 2,000 St
DIN276_08: 412
Leistungsbereichkatalog: 042

**1.3.190 T-Stück reduziert Stahl niro TW Pressverbindung AD 22mm x 18mm**
STLB-Bau 2023-10 042
T-Stück, reduziert, aus nichtrostendem Stahl, für
Rohrleitung aus nichtrostendem Stahl, Werkstoff-Nr
1.4401, für Trinkwasser DIN 1988-200, als
Pressverbindung mit DVGW-Zertifizierung, mit
Verpresstkennzeichnung und Prüfsicherheit,
Außendurchmesser 22 mm, 2. Durchmesser 18 mm.
Menge: 16,000 St
DIN276_08: 412
Leistungsbereichkatalog: 042

**1.3.200 T-Stück reduziert Stahl niro TW Pressverbindung AD 22mm x 15mm**
STLB-Bau 2023-10 042
T-Stück, reduziert, aus nichtrostendem Stahl, für
Rohrleitung aus nichtrostendem Stahl, Werkstoff-Nr
1.4401, für Trinkwasser DIN 1988-200, als
Pressverbindung mit DVGW-Zertifizierung, mit
Verpresstkennzeichnung und Prüfsicherheit,
Außendurchmesser 22 mm, 2. Durchmesser 15 mm.
Menge: 3,000 St
DIN276_08: 412
Leistungsbereichkatalog: 042

**1.3.210 T-Stück reduziert Stahl niro TW Pressverbindung AD 28mm x 18mm**
STLB-Bau 2023-10 042
T-Stück, reduziert, aus nichtrostendem Stahl, für
Rohrleitung aus nichtrostendem Stahl, Werkstoff-Nr
1.4401, für Trinkwasser DIN 1988-200, als
Pressverbindung mit DVGW-Zertifizierung, mit
Verpresstkennzeichnung und Prüfsicherheit,
Außendurchmesser 28 mm, 2. Durchmesser 18 mm.
Menge: 8,000 St
DIN276_08: 412
Leistungsbereichkatalog: 042

**1.3.220 T-Stück Stahl niro TW Pressverbindung AD 28mm**
STLB-Bau 2023-10 042
T-Stück, aus nichtrostendem Stahl, für Rohrleitung aus
nichtrostendem Stahl, Werkstoff-Nr 1.4401, für
Trinkwasser DIN 1988-200, als Pressverbindung mit
DVGW-Zertifizierung, mit Verpresstkennzeichnung und
Prüfsicherheit, Außendurchmesser 28 mm.
Menge: 1,000 St
DIN276_08: 412
Leistungsbereichkatalog: 042

**1.3.230 T-Stück reduziert Stahl niro TW Pressverbindung AD 35mm x 18mm**
STLB-Bau 2023-10 042
T-Stück, reduziert, aus nichtrostendem Stahl, für
Rohrleitung aus nichtrostendem Stahl, Werkstoff-Nr
1.4401, für Trinkwasser DIN 1988-200, als
Pressverbindung mit DVGW-Zertifizierung, mit
Verpresstkennzeichnung und Prüfsicherheit,
Außendurchmesser 35 mm, 2. Durchmesser 18 mm.
Menge: 1,000 St
DIN276_08: 412
Leistungsbereichkatalog: 042

**1.3.240 T-Stück reduziert Stahl niro TW Pressverbindung AD 35mm x 28mm**
STLB-Bau 2023-10 042
T-Stück, reduziert, aus nichtrostendem Stahl, für
Rohrleitung aus nichtrostendem Stahl, Werkstoff-Nr
1.4401, für Trinkwasser DIN 1988-200, als
Pressverbindung mit DVGW-Zertifizierung, mit
Verpresstkennzeichnung und Prüfsicherheit,
Außendurchmesser 35 mm, 2. Durchmesser 28 mm.
Menge: 1,000 St
DIN276_08: 412
Leistungsbereichkatalog: 042

**1.3.250 T-Stück reduziert Stahl niro TW Pressverbindung AD 35mm x 15mm**
STLB-Bau 2023-10 042
T-Stück, reduziert, aus nichtrostendem Stahl, für
Rohrleitung aus nichtrostendem Stahl, Werkstoff-Nr
1.4401, für Trinkwasser DIN 1988-200, als
Pressverbindung mit DVGW-Zertifizierung, mit
Verpresstkennzeichnung und Prüfsicherheit,
Außendurchmesser 35 mm, 2. Durchmesser 15 mm.
Menge: 1,000 St
DIN276_08: 412
Leistungsbereichkatalog: 042

**1.3.260 T-Stück reduziert Stahl niro TW Pressverbindung AD 42mm x 15mm**
STLB-Bau 2023-10 042
T-Stück, reduziert, aus nichtrostendem Stahl, für
Rohrleitung aus nichtrostendem Stahl, Werkstoff-Nr
1.4401, für Trinkwasser DIN 1988-200, als
Pressverbindung mit DVGW-Zertifizierung, mit
Verpresstkennzeichnung und Prüfsicherheit,
Außendurchmesser 42 mm, 2. Durchmesser 15 mm.
Menge: 1,000 St
DIN276_08: 412
Leistungsbereichkatalog: 042

**1.3.270 T-Stück reduziert Stahl niro TW Pressverbindung AD 42mm x 35mm**
STLB-Bau 2023-10 042
T-Stück, reduziert, aus nichtrostendem Stahl, für
Rohrleitung aus nichtrostendem Stahl, Werkstoff-Nr
1.4401, für Trinkwasser DIN 1988-200, als
Pressverbindung mit DVGW-Zertifizierung, mit
Verpresstkennzeichnung und Prüfsicherheit,
Außendurchmesser 42 mm, 2. Durchmesser 35 mm.
Menge: 1,000 St
DIN276_08: 412
Leistungsbereichkatalog: 042

*Hinweis: HINWEIS ZUR KALKULATION*
HINWEIS ZUR KALKULATION
Die nachfolgenden Verschraubungen sind für Übergänge
auf Innen- oder Außengewinde zu kalkulieren.

**1.3.280 Übergangsverschraubung Stahl niro TW Pressverbindung AD 18mm**
STLB-Bau 2023-10 042
Übergangsverschraubung, aus nichtrostendem Stahl, für
Rohrleitung aus nichtrostendem Stahl, Werkstoff-Nr
1.4401, für Trinkwasser DIN 1988-200, als
Pressverbindung mit DVGW-Zertifizierung, mit
Verpresstkennzeichnung und Prüfsicherheit,
Außendurchmesser 18 mm.
Menge: 48,000 St
DIN276_08: 422
Leistungsbereichkatalog: 042

*Hinweis: HINWEIS ZUR KALKULATION*
HINWEIS ZUR KALKULATION
Die nachfolgend beschriebenen Batterieanschlusswinkel
und Doppelwandscheiben sind für Anschlüsse an 1/2" oder
3/4" Innengewinde zu kalkulieren.
Material Rotguss

**1.3.290 Anschlusswinkel UP-Spülkasten Rotguss Rp 1/2/18mm TW Pressverbindung AD 18mm**
STLB-Bau 2023-10 042
Anschlusswinkel für UP-Spülkasten, aus Rotguss,
Anschlussmaße Rp 1/2/18 mm, für Rohrleitung aus
nichtrostendem Stahl, für Trinkwasser DIN 1988-200, als
Pressverbindung, mit Verpresstkennzeichnung und
Prüfsicherheit, Außendurchmesser 18 mm.
Menge: 6,000 St
DIN276_08: 412
Leistungsbereichkatalog: 042

**1.3.300 Winkelverschraubung Rotguss TW Pressverbindung AD 15mm**
STLB-Bau 2023-10 042
Winkelverschraubung, aus Rotguss, für Rohrleitung aus
nichtrostendem Stahl, für Trinkwasser DIN 1988-200, als
Pressverbindung, mit Verpresstkennzeichnung und
Prüfsicherheit, Außendurchmesser 15 mm.
Menge: 3,000 St
DIN276_08: 412
Leistungsbereichkatalog: 042

**1.3.310 Schutzmanschette für Anschlusswinkel Durchm. 12mm**
Schutzmanschette für Anschlusswinkel, aus Kunststoff,
für Rohrleitung aus nichtrostendem Stahl, Durchmesser
12 mm.
Menge: 3,000 St
DIN276_08: 412
Leistungsbereichkatalog: 042

**1.3.320 Schutzmanschette für Anschlusswinkel Durchm. 18mm**
Schutzmanschette für Anschlusswinkel, aus Kunststoff,
für Rohrleitung aus nichtrostendem Stahl, Durchmesser
18 mm.
Menge: 6,000 St
DIN276_08: 412
Leistungsbereichkatalog: 042

**1.3.330 Doppelanschlusswinkel Rotguss Rp 1/2/15mm TW Pressverbindung AD 15mm**
STLB-Bau 2023-10 042
Doppelanschlusswinkel einschl. Abpressstopfen,
verdrehsicher, in 45-Grad-Stufen arretierbar, aus
Rotguss, Anschlussmaße Rp 1/2/15 mm, für Rohrleitung
aus nichtrostendem Stahl, für Trinkwasser DIN 1988-200,
als Pressverbindung, mit Verpresstkennzeichnung und
Prüfsicherheit, Außendurchmesser 15 mm.
Menge: 11,000 St
DIN276_08: 412
Leistungsbereichkatalog: 042

**1.3.340 Doppelanschlusswinkel Rotguss Rp 1/2/18mm TW Pressverbindung AD 18mm**
STLB-Bau 2023-10 042
Doppelanschlusswinkel einschl. Abpressstopfen,
verdrehsicher, in 45-Grad-Stufen arretierbar, aus
Rotguss, Anschlussmaße Rp 1/2/18 mm, für Rohrleitung
aus nichtrostendem Stahl, für Trinkwasser DIN 1988-200,
als Pressverbindung, mit Verpresstkennzeichnung und
Prüfsicherheit, Außendurchmesser 18 mm.
Menge: 5,000 St
DIN276_08: 412
Leistungsbereichkatalog: 042

**1.3.350 Schallschlucker für Doppelanschlusswinkel Durchm. 15mm**
Schallschlucker für Doppelanschlusswinkel aus Gummi,
für Rohrleitung aus nichtrostendem Stahl, Durchmesser
15 mm.
Menge: 11,000 St
DIN276_08: 412
Leistungsbereichkatalog: 042

**1.3.360 Schallschlucker für Doppelanschlusswinkel Durchm. 18mm**
Schallschlucker für Doppelanschlusswinkel aus Gummi,
für Rohrleitung aus nichtrostendem Stahl, Durchmesser
18 mm.
Menge: 5,000 St
DIN276_08: 412
Leistungsbereichkatalog: 042

**1.3.370 Muffe Stahl niro TW Pressverbindung AD 15mm**
STLB-Bau 2023-10 042
Muffe, aus nichtrostendem Stahl, für Rohrleitung aus
nichtrostendem Stahl, Werkstoff-Nr 1.4401, für
Trinkwasser DIN 1988-200, als Pressverbindung mit
DVGW-Zertifizierung, mit Verpresstkennzeichnung und
Prüfsicherheit, Außendurchmesser 15 mm.
Menge: 10,000 St
DIN276_08: 422
Leistungsbereichkatalog: 042

**1.3.380 Muffe Stahl niro TW Pressverbindung AD 18mm**
STLB-Bau 2023-10 042
Muffe, aus nichtrostendem Stahl, für Rohrleitung aus
nichtrostendem Stahl, Werkstoff-Nr 1.4401, für
Trinkwasser DIN 1988-200, als Pressverbindung mit
DVGW-Zertifizierung, mit Verpresstkennzeichnung und
Prüfsicherheit, Außendurchmesser 18 mm.
Menge: 20,000 St
DIN276_08: 422
Leistungsbereichkatalog: 042

**1.3.390 Muffe Stahl niro TW Pressverbindung AD 22mm**
STLB-Bau 2023-10 042
Muffe, aus nichtrostendem Stahl, für Rohrleitung aus
nichtrostendem Stahl, Werkstoff-Nr 1.4401, für
Trinkwasser DIN 1988-200, als Pressverbindung mit
DVGW-Zertifizierung, mit Verpresstkennzeichnung und
Prüfsicherheit, Außendurchmesser 22 mm.
Menge: 20,000 St
DIN276_08: 422
Leistungsbereichkatalog: 042

**1.3.400 Muffe Stahl niro TW Pressverbindung AD 28mm**
STLB-Bau 2023-10 042
Muffe, aus nichtrostendem Stahl, für Rohrleitung aus
nichtrostendem Stahl, Werkstoff-Nr 1.4401, für
Trinkwasser DIN 1988-200, als Pressverbindung mit
DVGW-Zertifizierung, mit Verpresstkennzeichnung und
Prüfsicherheit, Außendurchmesser 28 mm.
Menge: 20,000 St
DIN276_08: 422
Leistungsbereichkatalog: 042

**1.3.410 Muffe Stahl niro TW Pressverbindung AD 35mm**
STLB-Bau 2023-10 042
Muffe, aus nichtrostendem Stahl, für Rohrleitung aus
nichtrostendem Stahl, Werkstoff-Nr 1.4401, für
Trinkwasser DIN 1988-200, als Pressverbindung mit
DVGW-Zertifizierung, mit Verpresstkennzeichnung und
Prüfsicherheit, Außendurchmesser 35 mm.
Menge: 8,000 St
DIN276_08: 422
Leistungsbereichkatalog: 042

**1.3.420 Muffe Stahl niro TW Pressverbindung AD 42mm**
STLB-Bau 2023-10 042
Muffe, aus nichtrostendem Stahl, für Rohrleitung aus
nichtrostendem Stahl, Werkstoff-Nr 1.4401, für
Trinkwasser DIN 1988-200, als Pressverbindung mit
DVGW-Zertifizierung, mit Verpresstkennzeichnung und
Prüfsicherheit, Außendurchmesser 42 mm.
Menge: 20,000 St
DIN276_08: 422
Leistungsbereichkatalog: 042

**1.3.430 Reduzierstück Stahl niro TW Pressverbindung AD 42mm x 35mm**
STLB-Bau 2023-10 042
Reduzierstück, aus nichtrostendem Stahl, für
Rohrleitung aus nichtrostendem Stahl, Werkstoff-Nr
1.4401, für Trinkwasser DIN 1988-200, als
Pressverbindung, mit Verpresstkennzeichnung und
Prüfsicherheit, Außendurchmesser 42 mm, 2. Durchmesser
35 mm.
Menge: 2,000 St
Leistungsbereichkatalog: 042

**1.3.440 Reduzierstück Stahl niro TW Pressverbindung AD 35mm x 28mm**
STLB-Bau 2023-10 042
Reduzierstück, aus nichtrostendem Stahl, für
Rohrleitung aus nichtrostendem Stahl, Werkstoff-Nr
1.4401, für Trinkwasser DIN 1988-200, als
Pressverbindung, mit Verpresstkennzeichnung und
Prüfsicherheit, Außendurchmesser 35 mm, 2. Durchmesser
28 mm.
Menge: 3,000 St
Leistungsbereichkatalog: 042

**1.3.450 Reduzierstück Stahl niro TW Pressverbindung AD 28mm x 22mm**
STLB-Bau 2023-10 042
Reduzierstück, aus nichtrostendem Stahl, für
Rohrleitung aus nichtrostendem Stahl, Werkstoff-Nr
1.4401, für Trinkwasser DIN 1988-200, als
Pressverbindung, mit Verpresstkennzeichnung und
Prüfsicherheit, Außendurchmesser 28 mm, 2. Durchmesser
22 mm.
Menge: 4,000 St
Leistungsbereichkatalog: 042

**1.3.460 Reduzierstück Stahl niro TW Pressverbindung AD 28mm x 18mm**
STLB-Bau 2023-10 042
Reduzierstück, aus nichtrostendem Stahl, für
Rohrleitung aus nichtrostendem Stahl, Werkstoff-Nr
1.4401, für Trinkwasser DIN 1988-200, als
Pressverbindung, mit Verpresstkennzeichnung und
Prüfsicherheit, Außendurchmesser 28 mm, 2. Durchmesser
18 mm.
Menge: 1,000 St
Leistungsbereichkatalog: 042

**1.3.470 Reduzierstück Stahl niro TW Pressverbindung AD 22mm x 18mm**
STLB-Bau 2023-10 042
Reduzierstück, aus nichtrostendem Stahl, für
Rohrleitung aus nichtrostendem Stahl, Werkstoff-Nr
1.4401, für Trinkwasser DIN 1988-200, als
Pressverbindung, mit Verpresstkennzeichnung und
Prüfsicherheit, Außendurchmesser 22 mm, 2. Durchmesser
18 mm.
Menge: 4,000 St
Leistungsbereichkatalog: 042

**1.3.480 Reduzierstück Stahl niro TW Pressverbindung AD 18mm x 15mm**
STLB-Bau 2023-10 042
Reduzierstück, aus nichtrostendem Stahl, für
Rohrleitung aus nichtrostendem Stahl, Werkstoff-Nr
1.4401, für Trinkwasser DIN 1988-200, als
Pressverbindung, mit Verpresstkennzeichnung und
Prüfsicherheit, Außendurchmesser 18 mm, 2. Durchmesser
15 mm.
Menge: 5,000 St
Leistungsbereichkatalog: 042

**1.3.490 Kappe Einsteckende Stahl niro TW Pressverbindung AD 15mm**
STLB-Bau 2023-10 042
Kappe, mit Einsteckende, aus nichtrostendem Stahl, für
Rohrleitung aus nichtrostendem Stahl, Werkstoff-Nr
1.4401, für Trinkwasser DIN 1988-200, als
Pressverbindung, mit Verpresstkennzeichnung und
Prüfsicherheit, Außendurchmesser 15 mm.
Menge: 20,000 St
Leistungsbereichkatalog: 042

**1.3.500 Kappe Einsteckende Stahl niro TW Pressverbindung AD 18mm**
STLB-Bau 2023-10 042
Kappe, mit Einsteckende, aus nichtrostendem Stahl, für
Rohrleitung aus nichtrostendem Stahl, Werkstoff-Nr
1.4401, für Trinkwasser DIN 1988-200, als
Pressverbindung, mit Verpresstkennzeichnung und
Prüfsicherheit, Außendurchmesser 18 mm.
Menge: 20,000 St
Leistungsbereichkatalog: 042

**1.3.510 Kappe Einsteckende Stahl niro TW Pressverbindung AD 22mm**
STLB-Bau 2023-10 042
Kappe, mit Einsteckende, aus nichtrostendem Stahl, für
Rohrleitung aus nichtrostendem Stahl, Werkstoff-Nr
1.4401, für Trinkwasser DIN 1988-200, als
Pressverbindung, mit Verpresstkennzeichnung und
Prüfsicherheit, Außendurchmesser 22 mm.
Menge: 10,000 St
Leistungsbereichkatalog: 042

**1.3.520 Kappe Einsteckende Stahl niro TW Pressverbindung AD 28mm**
STLB-Bau 2023-10 042
Kappe, mit Einsteckende, aus nichtrostendem Stahl, für
Rohrleitung aus nichtrostendem Stahl, Werkstoff-Nr
1.4401, für Trinkwasser DIN 1988-200, als
Pressverbindung, mit Verpresstkennzeichnung und
Prüfsicherheit, Außendurchmesser 28 mm.
Menge: 6,000 St
Leistungsbereichkatalog: 042

**1.3.530 Kappe Einsteckende Stahl niro TW Pressverbindung AD 35mm**
STLB-Bau 2023-10 042
Kappe, mit Einsteckende, aus nichtrostendem Stahl, für
Rohrleitung aus nichtrostendem Stahl, Werkstoff-Nr
1.4401, für Trinkwasser DIN 1988-200, als
Pressverbindung, mit Verpresstkennzeichnung und
Prüfsicherheit, Außendurchmesser 35 mm.
Menge: 4,000 St
Leistungsbereichkatalog: 042

**1.3.540 Kappe Einsteckende Stahl niro TW Pressverbindung AD 42mm**
STLB-Bau 2023-10 042
Kappe, mit Einsteckende, aus nichtrostendem Stahl, für
Rohrleitung aus nichtrostendem Stahl, Werkstoff-Nr
1.4401, für Trinkwasser DIN 1988-200, als
Pressverbindung, mit Verpresstkennzeichnung und
Prüfsicherheit, Außendurchmesser 42 mm.
Menge: 2,000 St
Leistungsbereichkatalog: 042

**1.3.550 Rohrschelle Stahl verz L bis 0,5m DN12**
STLB-Bau 2023-10 042
Rohraufhängung als Rohrschelle, aus verzinktem Stahl,
mit schalldämmenden Einlagen, Anforderungen
entsprechend DIN 4109-1, Länge Aufhängung bis 0,5 m,
Befestigung gelenkig, mit Gewindestäben, mit
bauaufsichtlich zugelassenen Dübeln, einschl.
Bohrarbeiten, Rohr aus nichtrostendem Stahl, DN 12, für
Trinkwasser DIN 1988-200, Arbeitshöhe des Montageortes
bis 3,5 m über der Standfläche des hierfür
erforderlichen Gerüstes.
Menge: 80,000 St
DIN276_08: 422
Leistungsbereichkatalog: 042

**1.3.560 Rohrschelle Stahl verz L bis 0,5m DN15**
STLB-Bau 2023-10 042
Rohraufhängung als Rohrschelle, aus verzinktem Stahl,
mit schalldämmenden Einlagen, Anforderungen
entsprechend DIN 4109-1, Länge Aufhängung bis 0,5 m,
Befestigung gelenkig, mit Gewindestäben, mit
bauaufsichtlich zugelassenen Dübeln, einschl.
Bohrarbeiten, Rohr aus nichtrostendem Stahl, DN 15, für
Trinkwasser DIN 1988-200, Arbeitshöhe des Montageortes
bis 3,5 m über der Standfläche des hierfür
erforderlichen Gerüstes.
Menge: 180,000 St
DIN276_08: 422
Leistungsbereichkatalog: 042

**1.3.570 Rohrschelle Stahl verz L bis 0,5m DN20**
STLB-Bau 2023-10 042
Rohraufhängung als Rohrschelle, aus verzinktem Stahl,
mit schalldämmenden Einlagen, Anforderungen
entsprechend DIN 4109-1, Länge Aufhängung bis 0,5 m,
Befestigung gelenkig, mit Gewindestäben, mit
bauaufsichtlich zugelassenen Dübeln, einschl.
Bohrarbeiten, Rohr aus nichtrostendem Stahl, DN 20, für
Trinkwasser DIN 1988-200, Arbeitshöhe des Montageortes
bis 3,5 m über der Standfläche des hierfür
erforderlichen Gerüstes.
Menge: 150,000 St
DIN276_08: 422
Leistungsbereichkatalog: 042

**1.3.580 Rohrschelle Stahl verz L bis 0,5m DN25**
STLB-Bau 2023-10 042
Rohraufhängung als Rohrschelle, aus verzinktem Stahl,
mit schalldämmenden Einlagen, Anforderungen
entsprechend DIN 4109-1, Länge Aufhängung bis 0,5 m,
Befestigung gelenkig, mit Gewindestäben, mit
bauaufsichtlich zugelassenen Dübeln, einschl.
Bohrarbeiten, Rohr aus nichtrostendem Stahl, DN 25, für
Trinkwasser DIN 1988-200, Arbeitshöhe des Montageortes
bis 3,5 m über der Standfläche des hierfür
erforderlichen Gerüstes.
Menge: 80,000 St
DIN276_08: 422
Leistungsbereichkatalog: 042

**1.3.590 Rohrschelle Stahl verz L bis 0,5m DN32**
STLB-Bau 2023-10 042
Rohraufhängung als Rohrschelle, aus verzinktem Stahl,
mit schalldämmenden Einlagen, Anforderungen
entsprechend DIN 4109-1, Länge Aufhängung bis 0,5 m,
Befestigung gelenkig, mit Gewindestäben, mit
bauaufsichtlich zugelassenen Dübeln, einschl.
Bohrarbeiten, Rohr aus nichtrostendem Stahl, DN 32, für
Trinkwasser DIN 1988-200, Arbeitshöhe des Montageortes
bis 3,5 m über der Standfläche des hierfür
erforderlichen Gerüstes.
Menge: 50,000 St
DIN276_08: 422
Leistungsbereichkatalog: 042

**1.3.600 Rohrschelle Stahl verz L bis 0,5m DN40**
STLB-Bau 2023-10 042
Rohraufhängung als Rohrschelle, aus verzinktem Stahl,
mit schalldämmenden Einlagen, Anforderungen
entsprechend DIN 4109-1, Länge Aufhängung bis 0,5 m,
Befestigung gelenkig, mit Gewindestäben, mit
bauaufsichtlich zugelassenen Dübeln, einschl.
Bohrarbeiten, Rohr aus nichtrostendem Stahl, DN 40, für
Trinkwasser DIN 1988-200, Arbeitshöhe des Montageortes
bis 3,5 m über der Standfläche des hierfür
erforderlichen Gerüstes.
Menge: 80,000 St
DIN276_08: 422
Leistungsbereichkatalog: 042

**1.3.610 Übergangsflansch Stahl niro PN10/16 TW Pressverbindung AD 88,9mm**
STLB-Bau 2023-10 042
Übergangsflansch, aus nichtrostendem Stahl, PN 10/16,
für Rohrleitung aus nichtrostendem Stahl, Werkstoff-Nr
1.4401, für Trinkwasser DIN 1988-200, als
Pressverbindung mit DVGW-Zertifizierung, mit
Verpresstkennzeichnung und Prüfsicherheit,
Außendurchmesser 88,9 mm.
Menge: 2,000 St
Leistungsbereichkatalog: 042

**1.3.620 Reduzierstück Einsteckende Stahl niro TW Pressverbindung AD 88,9mm x 42mm**
STLB-Bau 2023-10 042
Reduzierstück, mit Einsteckende, aus nichtrostendem
Stahl, für Rohrleitung aus nichtrostendem Stahl,
Werkstoff-Nr 1.4401, für Trinkwasser DIN 1988-200, als
Pressverbindung mit DVGW-Zertifizierung, mit
Verpresstkennzeichnung und Prüfsicherheit,
Außendurchmesser 88,9 mm, 2. Durchmesser 42 mm.
Menge: 2,000 St
Leistungsbereichkatalog: 042

**1.3.630 Anschluss an Bestand**
Anschluss herstellen, an bestehende Leitungen DN 80,
mit Trinkwasserleitung aus Edelstahlrohr DN 40, Medium
Trinkwasser DIN 1988-200, einschl. der erforderlichen
Form- und Verbindungsstücke und Dichtmitteln.
Menge: 2,000 St
DIN276_08: 412
Leistungsbereichkatalog: 042

**1.3.640 Übergangsflansch Stahl niro PN10/16 TW Pressverbindung AD 35mm**
STLB-Bau 2023-10 042
Übergangsflansch, aus nichtrostendem Stahl, PN 10/16,
für Rohrleitung aus nichtrostendem Stahl, Werkstoff-Nr
1.4401, für Trinkwasser DIN 1988-200, als
Pressverbindung mit DVGW-Zertifizierung, mit
Verpresstkennzeichnung und Prüfsicherheit,
Außendurchmesser 35 mm.
Menge: 1,000 St
Leistungsbereichkatalog: 042

**1.3.650 Reduzierstück Einsteckende Stahl niro TW Pressverbindung AD 35mm x 22mm**
STLB-Bau 2023-10 042
Reduzierstück, mit Einsteckende, aus nichtrostendem
Stahl, für Rohrleitung aus nichtrostendem Stahl,
Werkstoff-Nr 1.4401, für Trinkwasser DIN 1988-200, als
Pressverbindung mit DVGW-Zertifizierung, mit
Verpresstkennzeichnung und Prüfsicherheit,
Außendurchmesser 35 mm, 2. Durchmesser 22 mm.
Menge: 1,000 St
Leistungsbereichkatalog: 042

**1.3.660 Anschluss an Bestand**
Anschluss herstellen, an bestehende Leitungen DN 32,
mit Trinkwasserleitung aus Edelstahlrohr DN 20, Medium
Trinkwasser DIN 1988-200, einschl. der erforderlichen
Form- und Verbindungsstücke und Dichtmitteln.
Menge: 1,000 St
DIN276_08: 412
Leistungsbereichkatalog: 042

#### Abschnitt 1.4 TRINKWASSERARMATUREN

*Hinweis: HINWEIS ZUR KALKULATION DER ABSPERRVENTILE*
HINWEIS ZUR KALKULATION DER ABSPERRVENTILE

Bei allen Armaturen und sonstigen in diesem Titel
beschriebenen Einbauteilen sind die Übergänge auf das
gewählte Rohrleitungsmaterial einzukalkulieren.

Bei allen Armaturen ist beidseitig eine flachdichtende
Verschraubung mit Pressanschluss einzukalkulieren.

Alle Ventile sind totraumfrei vorzusehen.

**1.4.10 Absperrventil Rotguss Schrägsitz Handrad PN16 DN15**
STLB-Bau 2023-10 042
Absperrventil, für Trinkwasserleitung DIN 1988-200,
Gehäuse, Oberteil und wasserberührende Teile der
Innengarnitur aus Rotguss DIN EN 1982, Schrägsitzform,
mit wartungsfreier Spindelabdichtung, mit Handrad,
beiderseits Muffenverschraubung, Nenndruck 1,6 MPa (16
bar), DN 15, Ausführung gemäß Einzelbeschreibung,
Einzelbeschreibungs-Nr 'Einschl. Übergangsstücke auf
v.g. Rohr aus Edelstahl mit Pressanschluss, einschl.
Dichtungen und Verschraubungen.'
Menge: 15,000 St
DIN276_08: 412
Leistungsbereichkatalog: 042

**1.4.20 Absperrventil Rotguss Schrägsitz Handrad PN16 DN20**
STLB-Bau 2023-10 042
Absperrventil, für Trinkwasserleitung DIN 1988-200,
Gehäuse, Oberteil und wasserberührende Teile der
Innengarnitur aus Rotguss DIN EN 1982, Schrägsitzform,
mit wartungsfreier Spindelabdichtung, mit Handrad,
beiderseits Muffenverschraubung, Nenndruck 1,6 MPa (16
bar), DN 20, Ausführung gemäß Einzelbeschreibung,
Einzelbeschreibungs-Nr 'Einschl. Übergangsstücke auf
v.g. Rohr aus Edelstahl mit Pressanschluss, einschl.
Dichtungen und Verschraubungen.'
Menge: 7,000 St
DIN276_08: 412
Leistungsbereichkatalog: 042

**1.4.30 Absperrventil Rotguss Schrägsitz Handrad PN16 DN25**
STLB-Bau 2023-10 042
Absperrventil, für Trinkwasserleitung DIN 1988-200,
Gehäuse, Oberteil und wasserberührende Teile der
Innengarnitur aus Rotguss DIN EN 1982, Schrägsitzform,
mit wartungsfreier Spindelabdichtung, mit Handrad,
beiderseits Muffenverschraubung, Nenndruck 1,6 MPa (16
bar), DN 25, Ausführung gemäß Einzelbeschreibung,
Einzelbeschreibungs-Nr 'Einschl. Übergangsstücke auf
v.g. Rohr aus Edelstahl mit Pressanschluss, einschl.
Dichtungen und Verschraubungen.'
Menge: 4,000 St
DIN276_08: 412
Leistungsbereichkatalog: 042

**1.4.40 Zirkulations-Regulierventil autom. regelbar absperrbar Rotguss PN16 DN15**
STLB-Bau 2023-10 042
Zirkulations-Regulierventil automatisch regelbar,
absperrbar, für Trinkwasserleitung warm DIN 1988-200,
für Wassertemperatur von 50 bis 65 Grad C, zur
automatischen Feinregulierung für den hydraulischen
Abgleich von Stockwerksverteilungsleitungen mit kv-min
mind. 0,05, Gehäuse, Oberteil und wasserberührende
Teile der Innengarnitur aus Rotguss DIN EN 1982, mit
angeformtem Pressanschluss, Nenndruck 1,6 MPa (16 bar),
DN 15, Ausführung gemäß Einzelbeschreibung,
Einzelbeschreibungs-Nr 'Einschl. Übergangsstücke auf
v.g. Rohr aus Edelstahl mit Pressanschluss, einschl.
Dichtungen und
Verschraubungen.'
Menge: 7,000 St
Leistungsbereichkatalog: 042

**1.4.50 Einrichtg Zwangsdurchströmg DN20 PN16**
STLB-Bau 2023-10 042
Einrichtung zur Zwangsdurchströmung durch
Venturi-Prinzip DIN 1988-200, DIN EN 806-2, in
Trinkwasserleitung DIN 1988-200, DN 20, Nenndruck 1,6
MPa (16 bar), Ausführung gemäß Einzelbeschreibung,
Einzelbeschreibungs-Nr 'Einschl. Übergangsstücke auf
v.g. Rohr aus Edelstahl mit Pressanschluss, einschl.
Dichtungen und Verschraubungen, einschl. Dämmkappen.'
Menge: 1,000 St
Leistungsbereichkatalog: 042

**1.4.60 Einrichtg Zwangsdurchströmg DN25 PN16**
STLB-Bau 2023-10 042
Einrichtung zur Zwangsdurchströmung durch
Venturi-Prinzip DIN 1988-200, DIN EN 806-2, in
Trinkwasserleitung DIN 1988-200, DN 25, Nenndruck 1,6
MPa (16 bar), Ausführung gemäß Einzelbeschreibung,
Einzelbeschreibungs-Nr 'Einschl. Übergangsstücke auf
v.g. Rohr aus Edelstahl mit Pressanschluss, einschl.
Dichtungen und Verschraubungen, einschl. Dämmkappen.'
Menge: 1,000 St
Leistungsbereichkatalog: 042

**1.4.70 Einrichtg Zwangsdurchströmg DN32 PN16**
STLB-Bau 2023-10 042
Einrichtung zur Zwangsdurchströmung durch
Venturi-Prinzip DIN 1988-200, DIN EN 806-2, in
Trinkwasserleitung DIN 1988-200, DN 32, Nenndruck 1,6
MPa (16 bar), Ausführung gemäß Einzelbeschreibung,
Einzelbeschreibungs-Nr 'Einschl. Übergangsstücke auf
v.g. Rohr aus Edelstahl mit Pressanschluss, einschl.
Dichtungen und Verschraubungen, einschl. Dämmkappen.'
Menge: 4,000 St
Leistungsbereichkatalog: 042

**1.4.80 Einrichtg Zwangsdurchströmg DN40 PN16**
STLB-Bau 2023-10 042
Einrichtung zur Zwangsdurchströmung durch
Venturi-Prinzip DIN 1988-200, DIN EN 806-2, in
Trinkwasserleitung DIN 1988-200, DN 40, Nenndruck 1,6
MPa (16 bar), Ausführung gemäß Einzelbeschreibung,
Einzelbeschreibungs-Nr 'Einschl. Übergangsstücke auf
v.g. Rohr aus Edelstahl mit Pressanschluss, einschl.
Dichtungen und Verschraubungen, einschl. Dämmkappen.'
Menge: 3,000 St
Leistungsbereichkatalog: 042

**1.4.90 Probenahmeventil Rotguss absperrbar DN10**
STLB-Bau 2023-10 042
Probenahmeventil, zur Bestimmung mikrobiologischer und
chemischer Parameter nach TrinkwVO, für Trinkwasser DIN
1988-200, Gehäuse, Oberteil und wasserberührende Teile
der Innengarnitur aus Rotguss, Ventilkörper 360 Grad
drehbar mit abflammbarem und drehbarem Auslaufbogen aus
nichtrostendem Stahl, absperrbar, Gewindeanschluss, DN
10.
Menge: 18,000 St
Leistungsbereichkatalog: 042

**1.4.100 Filter rückspülbar Qn 25m3/h Rotguss Rücksp. handbetätigt PN16 R/Rp1**
STLB-Bau 2023-10 042
Filter, rückspülbar, Nenndurchfluss Qn 25 m3/h, für
Trinkwasserleitung DIN 1988-200, DIN EN 13443-1,
Filterfeinheit 80 bis 150 mym, mit
Anschlussverschraubung, Gehäuse aus Rotguss, mit
integriertem Filter-Rückspülsystem und Einrichtung zur
Abführung des Rückspülwassers DIN 1988, Rückspülung
handbetätigt, Nenndruck 1,6 MPa (16 bar), R/Rp 1.
Menge: 1,000 St
Leistungsbereichkatalog: 042

**1.4.110 Rückflussverhinderer TW Gewindeanschl. Prüf- Entleereinr. PN16 DN40 Schrägsitz Entleerungsventil Rotguss**
STLB-Bau 2023-10 042
Rückflussverhinderer, mit Schallschutzprüfzeichen DIN
EN ISO 3822-1 Klasse I, für Trinkwasserleitung DIN
1988-200, mit Gewindeanschluss, Prüf- und
Entleereinrichtung, Nenndruck 1,6 MPa (16 bar), DN 40,
für waagerechten oder senkrechten Einbau, in
Schrägsitzform mit Entleerungsventil, Gehäuse aus
Rotguss.
Menge: 1,000 St
Leistungsbereichkatalog: 042

**1.4.120 Absperrventil Rotguss Schrägsitz Handrad PN16 DN40**
STLB-Bau 2023-10 042
Absperrventil, für Trinkwasserleitung DIN 1988-200,
Gehäuse, Oberteil und wasserberührende Teile der
Innengarnitur aus Rotguss DIN EN 1982, Schrägsitzform,
mit wartungsfreier Spindelabdichtung, mit Sitzring aus
nichtrostendem Stahl, mit Handrad, mit
Gewindeanschluss, Nenndruck 1,6 MPa (16 bar), DN 40,
Ausführung gemäß Zeichnung und Einzelbeschreibung,
Einzelbeschreibungs-Nr 'KVs-Wert=50,09 m³/h'
Menge: 3,000 St
Leistungsbereichkatalog: 042

**1.4.130 Druckminderer PN16 Vordruck 4bar Hinterdruck 1,5-6bar TW Rotguss Stahl niro G3/4**
STLB-Bau 2023-10 042
Druckminderer, in Verbindung mit eingebautem
Schmutzfänger und Druckmessgerät, Nenndruck 1,6 MPa (16
bar), min. Vordruck 4 bar, Hinterdruck 1,5 bis 6 bar,
entlastet, DIN EN 1567, für Trinkwasserleitung DIN
1988-200, max. Betriebstemperatur 60 Grad C, mit
Anschlussgewinde, Gehäuse aus Rotguss, wasserberührte
Teile der Innengarnitur aus nichtrostendem Stahl, G
3/4.
Menge: 1,000 St
Leistungsbereichkatalog: 042

**1.4.140 Mehrstrahl-Flügelrad-Hauswasserzähler Kaltwasser Q3 25m3/h DN40**
STLB-Bau 2023-10 042
Mehrstrahl-Flügelrad-Hauswasserzähler,
konformitätsbewertet gemäß MessEV, als Trockenläufer,
für Kaltwasser bis 30 Grad C, für waagerechten Einbau,
Zifferblatt oben, Dauerdurchfluss Q3 25 m3/h, mit
Gewindeanschluss, DN 40, einschl.
Anschlussverschraubung aus Messing.
Menge: 1,000 St
Leistungsbereichkatalog: 042

**1.4.150 Wasserzähler-Anschlussbügel Qn 25m3/h**
Wasserzähler-Anschlussbügel einschl. Anschlussgewinden
und Anschlussverschraubungen aus Messing mit Fest- und
Längenausgleichsverschraubung, aus verzinktem Stahl,
mit offenen Bügelschenkeln zur Aufnahme der
Anschlussverschraubungen, Abdichten des Schiebestutzens
der Ausgleichsverschraubung mit O-Ring, für
Hauswasserzähler mit Nenndurchfluss Qn 25 m3/h,
Eingang DN 40, Ausgang DN 40,
liefern und montieren
Menge: 1,000 St
Leistungsbereichkatalog: 042

#### Abschnitt 1.5 SANITÄROBJEKTE

*Hinweis: BEMUSTERUNG*
BEMUSTERUNG

Alle Objekte und Armaturen sind vor Einbau mit der
Bauleitung und dem AG zu Bemustern. Es ist zudem ein
Bemusterungskatalog zu erstellen, in dem alle
ausgewählten Produkte in Bild und Beschreibung
dargestellt sind.

*Hinweis: ABSTIMMUNG MIT FREMDGEWERKEN*
ABSTIMMUNG MIT FREMDGEWERKEN

Bei den Objekten sind eine Reihe von Abstimmungen mit
weiteren Gewerken bzw. der Fachbauleitung notwendig:
- Bohrungen und Ausschnitte in Trägerplatten mit
anderen Gewerken wie Fliesenleger
- Tragegerüste und Traversen mit Gewerk "Trockenbau"
- usw.
Die Aufwendungen hierfür sind in die EP
einzukalkulieren.

**1.5.10 Bemusterung**
*** Pauschalposition
Bemusterung
Alle Objekte und Armaturen sind mit der Bauherrschaft
und Bauleitung zu bemustern.
Die Objekte und Armaturen sind geordnet nach den
Leistungsverzeichnis-Nummern in Form einer
Bemusterungsmappe, auch mit den nachfolgend
beschriebenen Alternativen vorzustellen.
Die Bemusterungsmappe ist mit Vorlage der
Montageplanung vorzulegen.
Menge: 1,000 psch
DIN276_08: 412
Leistungsbereichkatalog: 045

*Hinweis: BEFESTIGUNG*
BEFESTIGUNG

HINWEIS ZUR KALKULATION
Nachfolgend aufgeführte Sanitärobjekte sind an
Installationselementen, oder Mauerwerkswänden zu
befestigen.
Das notwendige Montage-/Befestigungsmaterial ist in die
entsprechenden Positonen der Sanitärobjekte mit
einzukalkulieren.

Sämtliche Sanitärobjekte und Traggerüste sind
ausschließlich in tragfähigen Bauteilen zu befestigen.
Die Befestigung hat mit bauaufsichtlich zugelassenen
Systemen mit gültiger ETA unter Berücksichtigung der
DIN EN 1996, der jeweiligen Mauerwerksart und der zu
erwartenden Lasten (statisch und dynamisch) zu
erfolgen. Die Konstruktion und die
Befestigungsmaterialien sollen für die Aufnahme der
auftretenden statischen und dynamischen Lasten (inkl.
Fehl- und Zusatzbelastungen durch öffentliche Nutzung
sowie erhöhte Vandalismusanforderungen) ausgelegt
werden und dauerhaft sicher im tragfähigen Baukörper
oder in geeigneten lastabtragenden Systemelementen
verankert werden. Die genannten möglichen dynamischen
Lasten sind bei der Bemessung der Befestigung zu
berücksichtigen.
Die Befestigung der Sanitärobjekte hat über eine
geeignete, systemgeprüfte Tragkonstruktion
(Traggerüst/Traversensystem) zu erfolgen. Eine direkte
Lastabtragung ausschließlich in Porenbeton ist nicht
zulässig, sofern nicht durch ein bauaufsichtlich
zugelassenes System nachgewiesen.
Es sind ausschließlich korrosionsbeständige
Befestigungsmittel und Befestigungselemente
einzusetzen. In Feucht- und Nassräumen ist mindestens
Korrosionsschutzklasse A2, in Dusch- und dauerhaft
feuchtebelasteten Bereichen A4 zu verwenden.

Die Vorwandkonstruktion ist schallentkoppelt
auszuführen. Schallschutzmaßnahmen gemäß DIN 4109 sind
einzuhalten.
In Feucht- und Nassräumen sind die Anforderungen der
DIN 18534 hinsichtlich Abdichtung und Durchdringungen
zu berücksichtigen.
Die Ausführung hat gemäß den anerkannten Regeln der
Technik, insbesondere DIN EN 1996, DIN 4109 und DIN
18534 sowie den Herstellervorgaben der Systeme,
Vorwand- und Sanitärsysteme zu erfolgen. Befestigungen
sind spannungsfrei und schallentkoppelt auszuführen.

*Hinweis: BARRIEREFREIE SANITÄRANLAGE*

**1.5.20 Waschbecken Sanitärporzellan unterfahrbar B 600-650mm Ausladung 550-600mm**
STLB-Bau 2023-10 045
Waschbecken, Beckenaußenform rechteckig,
Beckeninnenform oval, aus Sanitärporzellan, Farbton
weiß, glasiert, hochglatt, mit Loch für Einlocharmatur,
mit Überlauf, für Ablaufventil, unterfahrbar DIN 18040,
Breite über 600 bis 650 mm, Ausladung über 550 bis 600
mm, mit Schallschutz DIN 4109-1, Ausführung gemäß
Einzelbeschreibung,
Einzelbeschreibungs-Nr 'Der Mehrpreis für die
Befestigung von Sanitärobjekten an F30- Wände mittels
Spezialbefestigung.
Einschl. Verschließen der benötigten Bohrungen mit
Brandschutzkitt sind in die Einheitspreise
einzukalkulieren. Einbau gemäß den Vorgaben des
Herstellers.'
Menge: 1,000 St
Leistungsbereichkatalog: 045

**1.5.30 Selbstschlussbatterie Waschplatz Einhand-Standbatterie DN15 elektromechanisch Messing Ausladung 90-130mm**
STLB-Bau 2023-10 045
Selbstschlussbatterie für Waschplatz, DIN EN 15091,
Einhand-Standbatterie, DN 15, elektromechanisch
gesteuert, aus Messing, verchromt, Auslösung
optoelektronisch, Bemessungsbetriebsspannung 230 V AC,
mit integrierter thermostatischer Mischeinrichtung DIN
EN 1111, Betätigung der Mischeinrichtung von Hand,
Wasserlaufzeit einstellbar, schräg, Anschluss G 3/8,
mit Durchflussbegrenzer, mit Strahlregler mit
Luftansaugung DIN EN 246 (Luftsprudler), Ausladung der
Armatur über 90 bis 130 mm, Strahlwinkel über 20 bis 25
Grad, mit Magnetventil in der Armatur integriert, mit
Anschluss-Metallschläuchen und Rückflussverhinderern,
Ausführung gemäß Einzelbeschreibung,
Einzelbeschreibungs-Nr 'mit Zugstangen-Ablaufgarnitur,
mit Temperaturbegrenzer,
mit Netzanschluss.'
Menge: 1,000 St
Leistungsbereichkatalog: 045

**1.5.40 Geruchverschluss Waschbecken 1 1/4xDN40 Kunststoff Röhrengeruchverschluss**
Geruchverschluss für Waschbecken, 1 1/4 x DN 40, aus
Kunststoff, Farbton weiß, als Röhrengeruchverschluss,
für Wandanschluss, verstellbar, mit Rosette.
Ausführung als Raumsparsiphon.
Menge: 1,000 St
Leistungsbereichkatalog: 045

**1.5.50 WC-Komb. Tiefspül-WC Sanitärporzellan glasiert bodenstehend aufges. Spülkasten**
STLB-Bau 2023-10 045
WC-Kombination DIN EN 997, als barrierefreie Ausführung
DIN 18040, als Tiefspül-WC, aus Sanitärporzellan,
glasiert, Farbton weiß, bodenstehend, Spülmenge 6 l,
Abgang senkrecht, mit aufgesetztem Spülkasten DIN EN
14055, Geräuschverhalten DIN 4109-1 Gruppe I, mit
Prüfbericht, aus Sanitärporzellan, für Wasseranschluss,
hinten, Befestigung mit Schrauben, verdeckt.
Menge: 1,000 St
DIN276_08: 412
Leistungsbereichkatalog: 045

**1.5.60 WC-Sitz Kunststoff**
STLB-Bau 2023-10 045
WC-Sitz ohne Deckel, aus Kunststoff, Farbton weiß, mit
Befestigungselementen, aus nichtrostendem Stahl,
Werkstoff-Nr 1.4301, poliert.
Menge: 1,000 St
DIN276_08: 412
Leistungsbereichkatalog: 045

**1.5.70 Rückenlehne für Behinderten-WC**
Rückenlehne für Behinderten-WC zur Sicherstellung einer
Anlehnmöglichkeit 55 cm hinter der Vorderkante WC gemäß
DIN 18025 mit Wandabstand 15 cm
Länge:  67 - 73 cm
Höhe:  15 - 25 cm
gepolstert, festmontiert aus hautfreundlichem,
pflegeleichtem Kunststoff TÜV / GS geprüft
einschließlich Befestigung an Stützklappdrehgriff
Menge: 1,000 St
DIN276_08: 412
Leistungsbereichkatalog: 045

**1.5.80 Stützklappgriff WC Kunststoff Ausladung 700mm Papierhalter**
STLB-Bau 2023-10 045
Stützklappgriff für WC, aus Kunststoff, Ausladung 700
mm, belastbar bis 100 kg am Griffvorderteil, mit
Fallbremse, mit Papierhalter, Befestigung mit Flansch,
Schrauben verdeckt.
Menge: 2,000 St
DIN276_08: 412
Leistungsbereichkatalog: 045

*Hinweis: RESTLICHE SANITÄRANLAGEN*

**1.5.90 Waschbecken Sanitärporzellan B 550-600mm Ausladung 400-450mm**
STLB-Bau 2023-10 045
Waschbecken, Beckenaußenform rechteckig,
Beckeninnenform rechteckig, aus Sanitärporzellan,
Farbton weiß, glasiert, hochglatt, mit Loch für
Einlocharmatur, mit Überlauf, für Ablaufventil, Breite
über 550 bis 600 mm, Ausladung über 400 bis 450 mm,
Ausführung gemäß Einzelbeschreibung,
Einzelbeschreibungs-Nr 'Der Mehrpreis für die
Befestigung von Sanitärobjekten an F30- Wände mittels
Spezialbefestigung.
Einschl. Verschließen der benötigten Bohrungen mit
Brandschutzkitt sind in die Einheitspreise
einzukalkulieren. Einbau gemäß den Vorgaben des
Herstellers.'
Menge: 8,000 St
DIN276_08: 412
Leistungsbereichkatalog: 045

**1.5.100 Ablaufventil Waschbecken DN32 Schaftventil**
STLB-Bau 2023-10 045
Ablaufventil DIN EN 274-1, für Waschbecken DN 32, als
Schaftventil.
Menge: 8,000 St
DIN276_08: 412
Leistungsbereichkatalog: 045

**1.5.110 Geruchverschluss Prüfzeichen Waschbecken 1 1/4xDN32 Messing Röhrengeruchverschluss**
STLB-Bau 2023-10 045
Geruchverschluss DIN 19541 mit Prüfzeichen, für
Waschbecken, 1 1/4 x DN 32, aus Messing, verchromt, als
Röhrengeruchverschluss, für Wandanschluss, verstellbar,
mit Rosette.
Menge: 8,000 St
DIN276_08: 412
Leistungsbereichkatalog: 045

**1.5.120 Tiefspül-WC Sanitärporzellan glasiert abgerundet hängend Ausladung 500-600mm**
STLB-Bau 2023-10 045
Tiefspül-WC DIN EN 997, aus Sanitärporzellan, glasiert,
Farbton weiß, abgerundet, mit offenem, glasierten
Spülrand, wandhängend, Spülmenge 6 l, Ausladung über
500 bis 600 mm, Befestigung mit Schrauben, verdeckt,
mit Schallschutz DIN 4109-1, Ausführung gemäß
Einzelbeschreibung,
Einzelbeschreibungs-Nr 'Der Mehrpreis für die
Befestigung von Sanitärobjekten an F30- Wände mittels
Spezialbefestigung.
Einschl. Verschließen der benötigten Bohrungen mit
Brandschutzkitt sind in die Einheitspreise
einzukalkulieren. Einbau gemäß den Vorgaben des
Herstellers.'
Menge: 6,000 St
Leistungsbereichkatalog: 045

**1.5.130 WC-Sitz Deckel Kunststoff**
STLB-Bau 2023-10 045
WC-Sitz mit Deckel, aus Kunststoff, Farbton weiß, mit
Befestigungselementen, aus nichtrostendem Stahl,
Werkstoff-Nr 1.4301, poliert.
Menge: 6,000 St
DIN276_08: 412
Leistungsbereichkatalog: 045

**1.5.140 Betätigungsplatte rechteckig für UP-Spülkasten**
Betätigungsplatte für UP-Spülkasten
mit Betätigung von oben oder vorne, Drückerstangen
schallgedämmt,
mit wassersparender Zwei-Mengen-Auslösung,
einschl. Befestigungsrahmen, Distanzbolzen, 2
Drückerstangen und Befestigungsmaterial
Form:  rechteckig
Tastenform:  rund
Werkstoff:  Kunststoff
Farbe:  weiß, Ringe verchromt

liefern und montieren
Menge: 6,000 St
Leistungsbereichkatalog: 045

*Hinweis: RESTLICHE SANITÄRANLAGEN*
RESTLICHE SANITÄRANLAGEN

Die folgenden Positionen beziehen sich auf die
Installation von Duschpaneelen mit zentraler
Steuereinheit für elektronische Wassermanagementsysteme
zur automatischen Durchführung der hygienischen
Spülung, Protokollierung und Aufschaltung der
Duschpaneele über die GA.  Dafür sind verschiedene
Bauteile (Elektronikmodul, Netzteil und zentrale
Steuereinheit)
nach Hersteller-System/Angaben erforderlich, die
unterschiedliche elektrische und technische
Eigenschaften haben.
Die gelieferten Bauteile zur Durchführung des genannten
Systems müssen miteinander kompatibel sein. Falls bei
den zu liefernden Bauteilen eines bestimmten
Herstellers zusätzliche oder weniger Komponenten
erforderlich sein sollten, muss dies bei der
Kalkulation der Einheitspreise berücksichtigt werden.

**1.5.150 Duschpaneel/Einzelduschelement Gehäuse Edelstahl**
Duschpaneel aus Edelstahl für Aufputzmontage mit
Thermostatbatterie und Anschlussstutzen für Duschkopf.
Elektronisch gesteuert, zum Anschluss an Warm- und
Kaltwasser. Funktionsblock mit integrierter
Magnetventilkartusche, Thermostat und Vorrichtung für
optionale Bypass-Magnetventilkartusche. Thermostat mit
Metallgriff mit einstellbarem und verdrehsicherem
Temperaturanschlag. Ganzmetallausführung, sichtbare
Teile poliert verchromt. Gehäuse aus Edelstahl mit
erhabener Funktionsfläche und Abdeckkappen aus
Kunststoff. Anschlussschläuche mit absperrbaren
Wassermengenregulierungen mit Rückflussverhinderer.
Aktivierte Hygienespülung 24 Stunden nach letzter
Betätigung und Speicherung von Statistikdaten. Mit
Möglichkeit der Parametrierung und Kommunikation. Mit
separater Spannungsversorgung und Steuerung mittel
zentraler Steuereinheit.
Gehäuseabmessung
H 1100-1200 mm
B 200-250 mm
T 80-100 m

Einschl. Duschkopf und Verlängerungskabel.

Technische Daten.
Betriebsspannung (Netz): 6-24 V
Leistungsaufnahme 1-2 W
Betriebsdruck: 1-5 bar
Wassertemperatur Normalbetrieb (max.): 70 °C
Wassertemperatur therm. Desinfektion: 80 °C
Durchflussmenge:  0,15 l/s bei 3 Bar
Wasserlaufzeit Einstellbereich: 1-255 s
Elektronische Schutzart: IP68
Abmessungen (HxBxT):
H 1100-1200 mm
B 200-250 mm
T 80-100 mm

Der Mehrpreis für die Befestigung von Sanitärobjekten
an F30- Wände mittels Spezialbefestigung einschl.
Verschließen der benötigten Bohrungen mit
Brandschutzkitt sind in die Einheitspreise
einzukalkulieren. Einbau gemäß den Vorgaben des
Herstellers.

liefern, montieren und Verkabelung.

Anweisungen des Herstellers sind bei dem Installieren
und Montieren zu beachten.
Menge: 24,000 St.

**1.5.160 Gehäuseverlängerung aus Edelstahl**
Gehäuseverlängerung aus Edelstahl passend zu dem v.g.
Duschpaneel, höhenverstellbar, für Aufputz Duschpaneele
aus Edelstahl, zur Verkleidung von
Aufputzrohrinstallationen, komplett mit
Befestigungsmaterial.

Gehäusemaße Breite: Entsprechend der Duschpaneel-Breite

min. Höhe: 215 mm

liefern und montieren.

Anweisungen des Herstellers sind bei dem Installieren
und Montieren zu beachten.
Menge: 24,000 St.

**1.5.170 Zentrale Steuereinheit für elektronische Wassermanagementsysteme**
Zentrale Steuereinheit für elektronische
Wassermanagementsysteme -mit Ethernet- und
CAN-Busanschluss für die Armaturenebene mit
integriertem Netzteil, Echtzeituhr mit Kalenderfunktion
und WEB - Server. Zum Anschluss  von min. 24
Duschpaneelen mittels Systemelektronikmodulen und ein
Systemkabel mit einer Länge von min. 70 m zwecks
Spannungsversorgung und externer Steuerung, wie
Armatureneinstellung und Kommunikation.
Kompakt-Stromversorgung in Primär-Schaltregeltechnik.
Kurzschluss- und Leerlauffest. Zur Montage auf einer
Normschiene im Schaltschrank gemäß den gültigen
VDE-Vorschriften. Mit USB - Schnittstelle für offline
Datentransport zum PC, RJ45 Buchse für 10/100 Mbit
Standard Ethernet für PC und Gebäudenetzwerk,
Schnittstellen für optionales Erweiterungsmodul (I/O),
Funkmodul (GSM) und Anschluss für unterbrechungsfreie
Stromversorgung. Inklusive GLT - Anbindung über die
Datenprotokolle BacNet - TCP/IP, KNX - TCP/IP und
ModBus - TCP/IP. Visualisierung und Parametrierung des
Armaturennetzwerkes über integriertes Display und WEB -
Browser.

Funktionen der integrierten digitalen Eingänge/ Augänge
mit LED- Statusanzeige:
- Steuerung einer thermischen Desinfektion
- Quittierung von Sammelstörmeldungen
- Programm-Modi-Umschaltung
- Anzeige von Sammelstörmeldungen

Speicherung von Statistikdaten mit Datum- und Uhrzeit,
abrufbar über die USB - Schnittstelle im csv - Format.

Einstellbar Funktionen
- Reinigungsabschaltung
- Auslösung von Hygienespülungen
- Gleichzeitigkeitsunterdrückung

Zulassung nach EN 60950, DIN EN 61000-6-2, DIN EN
61000-6-3

Technische Angaben
Produktgruppe: Primär-Schaltregler (einphasig, primär
getaktete
Einbaustromversorgung mit Ethernet-CAN-Koppler)
EMV: EN 61000-6-3 (Störaussendung)
EN 61000-6-2 (Störfestigkeit)
Elektrische Sicherheit: EN 60950
Schutzart IP 20
Schutzklasse: I
Prüfspannung: 4,2 kV DC
Maße B × H × T 140-150 × 140-150 × 120-160 mm
Umgebungstemperatur: -10 bis +60 °C / 70 °C für 10 min
Kühlung: natürliche Konvektion
Luftfeuchtigkeit: 100 % relative Feuchte
Bei Inbetriebnahme darf keine Betauung vorliegen.
Lagertemperatur: -40 bis +80 °C
Netzspannung anlegen.
Eingang
Eingang AC: Bemessungsspannung 100 - 240 V AC / 50 - 60
Hz
Bemessungsstrom: 0,6 A bei 230 V AC
Überspannungsschutz: Varistor im Eingangsstromkreis
Anschlüsse: 3 ×1,5 mm²
Ausgang
Ausgang DC (SELV): Bemessungsspannung 24 V DC
Bemessungsstrom: Ausgangsstrom min. 30 W - max. 2,5 A
(60 W)
Kabellänge min. 50-200 m
Welligkeit: 150 mVpp (bei 20 MHz)
Wirkungsgrad: 89 %
Strombegrenzung: ab 1,1 × IBemessung
Anschlüsse digital
Anschlussmöglichkeiten: Ethernet, USB 2.0, USV
liefern, Verkabelung und montieren.
Anweisungen des Herstellers sind bei dem Installieren
und Montieren zu beachten.
Menge: 1,000 St.

**1.5.180 Netzteil, Eingang 230 VAC, Ausgang 24 VDC, min. 36 W**
Netzteil zur Spannungsversorgung der v.g. 24
Duschpaneele (mittels der Elektronikmodule), mit einem
Systemkabel mit einer Längen von 50m bis 100 m.
Industrielle, einstellbare 24 V DC,
Kompakt-Stromversorgung in Primär-Schaltregeltechnik.
Netzteil kurzschluss- und leerlauffest. Zur Montage im
Elektroverteilung gemäß den gültigen VDE-Vorschriften.

Zulassung nach IEC 61558-2-16, IEC 61010-1, DIN EN
60335-1, EN 61204-3, UL 61010-1, UL 1310
Eingangsspannung 100 V AC-240 V AC
Ausgangsspannung 24 V DC
Ausgangsstrom 30-60 W
Schutzart IP 20
Schutzklasse II
liefern, Verkabelung und montieren.
Anweisungen des Herstellers sind bei dem Installieren
und Montieren zu beachten.
Menge: 1,000 St

**1.5.190 Elektronikmodul und Elektro-T-Verteiler**
Elektronikmodul und Elektro-T-Verteiler, zur Einbindung
in das zuvor ausgeschriebenen Wassermanagementsystem,
24 V DC.
liefern, Verkabelung und montieren.
Anweisungen des Herstellers sind bei dem Installieren
und Montieren zu beachten.
Menge: 24,000 St.

**1.5.200 Systemkabel**
Systemkabel zur Verbindung von der zuvor
ausgeschriebenen zentralen Steuereinheit für
elektronische Wassermanagementsysteme, mit den
ausgeschriebenen 24- Elektronikmodulen der einzelnen
Duschen. Wasserdichte Ausführung, nur für die Verlegung
im Leerrohr. Für Spannungsversorgung und Kommunikation,
24 V DC.
Die Eispeizung soll in der Mitte der Kabelsystem-Länge
erfolgen.

Typ Liv2YY 2 x 2 x 0,75 mm2
Temperaturbereich -30 °C bis +80 °C
Länge 100 m / Ring
Das Queren der Flure und Wände mit
Brandschutzanforderungen ist nur unter Berücksichtigung
der Brandschutzanforderungen entsprechend des
Brandschutzkonzepts möglich.
liefern, montieren und Anschließen.
Anweisungen des Herstellers sind bei dem Installieren
und
Montieren zu beachten.
Menge: 1,000 St.
DIN276_08: 444.1
Leistungsbereichkatalog: 053

**1.5.210 Abschlusswiderstand**
Abschlusswiderstand zum beidseitigen Endanschluss an
das Systemkabel zur Sicherstellung der
Datenkommunikation.
liefern, Verkabelung und montieren.
Anweisungen des Herstellers sind bei dem Installieren
und Montieren zu beachten.
Menge: 1,000 St.

**1.5.220 Schutzschrank Netzteil**
Elektroverteilung IP44, Auf Putz Montage auf Beton,
nach DIN EN 62208 als Schutzgehäuse, aus Kunststoff,
Halogenfrei. Ausgelegt für die ortsfeste Installation
in Zwischendecke IP 44 nach DIN EN 60529 (VDE 0470-1).
Kabeleinführungen über metrische Kabelverschraubungen
mit integrierter Zugentlastung für Mantelleitungen,
einschl. Tragschiene TS 35 zur Installation von 6
Teil-Einheiten. Montage: Überkopfmontage an der
Massivdecke (Stahlbeton) mittels Befestigungsmaterial
bestehend aus bauaufsichtlich zugelassenen,
korrosionsgeschützten Metalldübeln. Die Kosten für die
Befestigung sind in den Einheitspreis einzukalkulieren.
Grundfläche: mind. B/H= 100-110 / 70-100 mm Tiefe:
80-100 mm. Arbeitshöhe: bis 3,5 m

liefern und montieren.
Anweisungen des Herstellers sind bei dem Installieren
und Montieren zu beachten.
Menge: 1,000 St.

**1.5.230 Elektroinstallationsrohr Alu AD 16mm auf Rohdecke**
Elektroinstallationsrohr DIN EN 61386 (VDE 0605), Maße
DIN EN 60423, aus Aluminium, Außendurchmesser 16 mm,
Druckfestigkeit Klasse 2 - leicht (320 N) DIN EN
61386-1 (VDE 0605-1), Klasse Schlagbeanspruchung 3 -
mittel DIN EN 61386-1 (VDE 0605-1), Verlegung auf
Rohdecke, bis 3,5 m über der Standfläche des hierfür
erforderlichen Gerüstes.

liefern und montieren.
Anweisungen des Herstellers sind bei dem Installieren
und Montieren zu beachten.
Menge: 70,000 m

**1.5.240 Erstellen der Messprotokolle Verkabelung**
*** Pauschalposition
Prüfung und Erstellung eines Messprotokolls für die
Verkabelung im Trocken- und Feuchtraum.
Erstprüfung der installierten Zuleitungen,
Verbindungsdosen und Anschlüsse im Deckenhohlraum gemäß
DIN VDE 0100-600 und DIN VDE 0100-701.

Der Leistungsumfang beinhaltet: Durchführen der
lückenlosen Sichtprüfung auf Einhaltung der
Schutzbereiche und der ordnungsgemäßen
Kabelverschraubungen mit Zugentlastung.
Messtechnischer Nachweis des Isolationswiderstandes
aller verlegten Adern untereinander und gegen Erde.
Messtechnischer Nachweis der Durchgängigkeit des
Schutzleitersystems und des zusätzlichen
Schutzpotenzialausgleichs.
Prüfung der Wirksamkeit der Schutzmaßnahme
(SELV-Spannungsprüfung oder Messung der Auslösezeit und
des Auslösestroms des zugeordneten
30-mA-Fehlerstromschutzschalters).

Dokumentation: Erstellung und Übergabe eines
vollständigen, rechtssicheren
Prüfberichts/Messprotokolls. Das Protokoll muss alle
Einzelmesswerte, Angaben zum verwendeten, kalibrierten
Prüfgerät sowie Name und Unterschrift der prüfenden
Elektrofachkraft enthalten.
Die Inbetriebnahme der Duscharmaturen darf erst nach
erfolgreich protokollierter Mängelfreiheit erfolgen.
Menge: 1,000 psch
DIN276_08: 489

**1.5.250 Kabelmarker**
*** Pauschalposition
Kabelmarker bestehend aus Trägereinheit für mehrzeilige
Beschriftung sowie Kabelbinder zur Befestigung der
Beschriftung am Kabel. Komplett beschriftet.
Menge: 1,000 psch
DIN276_08: 489

**1.5.260 Ausgussbecken Stahl emailliert hängend B 500-550mm Ausladung 300-350mm**
STLB-Bau 2023-10 045
Ausgussbecken, aus Stahl, emailliert, Standardfarbton,
wandhängend, mit Rückwand, Befestigung mit Schrauben,
Breite über 500 bis 550 mm, Ausladung über 300 bis 350
mm.
Menge: 1,000 St
Leistungsbereichkatalog: 045

*Hinweis: HYGIENESPÜLUNG*

**1.5.270 Spüleinr. elektron. DN15 Rotguss Magnetselbstschlussventil Vorabsperr. programmierbar**
STLB-Bau 2023-10 045
Elektronische Spüleinrichtung zur Verhinderung von
Trinkwasserstagnation in Rohrleitungen, DN 15, mit
Gewindeanschluss, aus Rotguss, mit
Magnet-Selbstschlussventil und Vorabsperrung als
Durchgangsventil, Ventil in Ruhestellung geschlossen,
Auslösung programmierbar, für Wandeinbau, mit
Wandeinbaukasten aus Kunststoff, mit Geruchverschluss
mit Rückstausensor, DN 50, mit Wandabdeckplatte aus
nichtrostendem Stahl, Werkstoff-Nr 1.4301,
Bemessungsbetriebsspannung 230 V AC, Ausführung gemäß
Zeichnung und Einzelbeschreibung,
Einzelbeschreibungs-Nr 'Einschl.
Anschlussverschraubungen und Übergängen auf das
ausgeschriebene Rohrmaterial, DN15, Einschl.
elektrischen
Anschluss herstellen, medienberührende Teile nickelfrei
liefern und montieren'
Menge: 1,000 St
Leistungsbereichkatalog: 045

**1.5.280 Mess- Prüfarmatur Temperaturmessung Rotguss Durchgangsform Volldurchgang DN15**
Mess- und Prüfarmatur zur Temperaturmessung, mit
Widerstandsthermometer, aus Rotguss, Durchgangsform mit
Volldurchgang, für Trinkwasser DIN 1988-200, mit
Schutzhülse aus nichtrostendem Stahl und
Anschlusskabel, mit Außengewinde, DN 15, Nenndruck 1,6
MPa (16 bar), beiderseits Pressverbinder einschl.
Anschlussverschraubungen und Übergängen auf das
ausgeschriebene Rohrmaterial, DN 15, einschl.
elektrischen Anschluss an v.g. elektrische
Spüleinrichtung
herstellen, liefern und montieren
Menge: 1,000 St
Leistungsbereichkatalog: 042

*Hinweis: AUSSTATTUNGSZUBEHÖR*

**1.5.290 WC-Papierhalter Kunststoff 1Rolle**
STLB-Bau 2023-10 045
WC-Papierhalter, aus Kunststoff, für eine Rolle,
Befestigungsschrauben verdeckt.
Menge: 6,000 St
DIN276_08: 412
Leistungsbereichkatalog: 045

**1.5.300 WC-Papierersatzrollenhalter Kunststoff 1Rolle**
STLB-Bau 2023-10 045
WC-Papierersatzrollenhalter, aus Kunststoff, für eine
Rolle, Befestigungsschrauben verdeckt.
Menge: 7,000 St
DIN276_08: 412
Leistungsbereichkatalog: 045

**1.5.310 WC-Bürstengarnitur Kunststoff Halteelement Kunststoff**
STLB-Bau 2023-10 045
WC-Bürstengarnitur, aus Kunststoff, für
Wandbefestigung, feststehend, offen, mit Bürste, mit
Tropfschale, mit Halteelement, halbrund, aus
Kunststoff, Befestigungsschrauben, verdeckt, Ausführung
gemäß Einzelbeschreibung,
Einzelbeschreibungs-Nr 'mit langem Bürstenstiel mit
ergonomischem Griff, für barrierefrei WC-Anlage'
Menge: 1,000 St
DIN276_08: 412
Leistungsbereichkatalog: 045

**1.5.320 WC-Bürstengarnitur Kunststoff Halteelement Kunststoff**
STLB-Bau 2023-10 045
WC-Bürstengarnitur, aus Kunststoff, für
Wandbefestigung, feststehend, offen, mit Bürste, mit
Tropfschale, mit Halteelement, halbrund, aus
Kunststoff, Befestigungsschrauben, verdeckt, Ausführung
gemäß Einzelbeschreibung.
Menge: 6,000 St
DIN276_08: 412
Leistungsbereichkatalog: 045

**1.5.330 Haken Kunststoff Mantelhaken Halteelement Messing**
STLB-Bau 2023-10 045
Haken, aus Kunststoff, als Mantelhaken,
Profilquerschnitt rund, mit Halteelement, rund, aus
Messing, verchromt, Befestigungsschrauben, verdeckt.
Menge: 7,000 St
DIN276_08: 412
Leistungsbereichkatalog: 045

**1.5.340 Seifenspender Gehäuse Kunststoff Wandmontage Schaum**
STLB-Bau 2023-10 045
Seifenspender, Gehäuse aus Kunststoff, für Wandmontage,
für Schaum, für Einwegbehälter, mit vollständiger
Erstbefüllung, Entnahme berührungslos elektronisch,
batterieversorgt.
Menge: 7,000 St
DIN276_08: 412
Leistungsbereichkatalog: 045

**1.5.350 Papierhandtuchspenderkomb. Kunststoff AP-Montage**
STLB-Bau 2023-10 045
Papierhandtuchspenderkombination, aus Kunststoff,
Entnahme manuell, mit Frontplatte aus Kunststoff, für
Aufputzmontage.
Menge: 7,000 St
DIN276_08: 412
Leistungsbereichkatalog: 045

**1.5.360 Abfallbehälter Drahtkorb bodenstehend rechteckig 40-60l**
STLB-Bau 2023-10 045
Abfallbehälter, als Drahtkorb, bodenstehend,
rechteckig, Fassungsvermögen über 40 bis 60 l, offen,
Behälter für Einwegbeutel.
Menge: 7,000 St
DIN276_08: 412
Leistungsbereichkatalog: 045

**1.5.370 Hygienebeutelspender Kunststoff Wandmontage**
STLB-Bau 2023-10 045
Hygienebeutelspender, aus Kunststoff, für Wandmontage,
Befestigung mit Schrauben.
Menge: 7,000 St
DIN276_08: 412
Leistungsbereichkatalog: 045

**1.5.380 Spiegel Kristallspiegel rechteckig H 65 cm B 60 cm Facettenschliff umlaufend**
STLB-Bau 2023-10 045
Spiegel, als Kristallspiegel, rechteckig,
Höhe '65' cm,

Breite '60' cm, mit umlaufendem Facettenschliff,

poliert und versiegelt, Spiegel ohne Rahmen.
Menge: 8,000 St
DIN276_08: 412
Leistungsbereichkatalog: 045

**1.5.390 Spiegel Kristallspiegel Kippspiegel verstellbar rechteckig H 100 cm B 60 cm Facettenschliff umlaufend**
STLB-Bau 2023-10 045
Spiegel, als Kristallspiegel, als Kippspiegel,
verstellbar, rechteckig,
Höhe '100' cm,

Breite '60' cm, mit umlaufendem Facettenschliff,

poliert und versiegelt, Spiegel ohne Rahmen.
Menge: 1,000 St
DIN276_08: 412
Leistungsbereichkatalog: 045

*Hinweis: SONSTIGES ZUBEHÖR*

**1.5.400 Eckventil Absperr- Anschlussventil DN15 Messing Rosette**
STLB-Bau 2023-10 045
Eckventil, als Absperr- und Anschlussventil, DN 15,
Geräuschverhalten DIN 4109-1 Gruppe I, mit Prüfbericht,
aus Messing, verchromt, mit Rosette.
Menge: 18,000 St
Leistungsbereichkatalog: 045

**1.5.410 Verfugen**
Sanitäre Objekte mit dauerelastischem Dichtmaterial, in
Farbe nach Wahl des AG zur Wand verfugen.
Menge: 18,000 St
DIN276_08: 412
Leistungsbereichkatalog: 045

**1.5.420 Entleerungsventil DN 15**
Entleerungsventil mit Schlauchverschraubung, komplett
aus Rotguss, beständig gegen aggressives Wasser, frei
von Messing im mediumberührten Bereich, mit
wartungsfreier Spindelabdichtung, totraumfrei, mit
PTFE-Sitzdichtung, mit Eignungsnachweis gem. DIN 1988,
Nenndruck PN 16,
Eingang mit Außengewinde, Ausgang mit
Schlauchverschraubung mit Kappe und Kette, DN 15,
liefern und montieren.
Menge: 3,000 St

#### Abschnitt 1.6 MONTAGEELEMENTE

**1.6.10 Waschtisch Traversenelement**
Montageplatte zur Befestigung von Wandscheiben für
Kalt- und Warmwasseranschlüsse eines Waschtisches,
Befestigung an einer Mauerwerkswand, zum Einbau in
Schlitzen, liefern und montieren.

Ausführung:

Montageplatte aus verzinkten Stahl, formstabilem
Werkstoff,
geeignet zur Aufnahme von 2 Wandscheiben DN 15 (R
1/2"),
zur Befestigung auf bzw. in Verbindung mit
Mauerwerkswänden,
Achsabstand der Wandscheiben gemäß Planung bzw.
Herstellerangaben, Edelstahlrohranschluss und
Dämmunterlage
 bestehend aus:

 - Befestigung und Anschlüssen für Zu- und Abläufe,
 - Schallschutz nach DIN 4109
  - 1 Stück Abwasseranschluss

einschließlich Ausrichten und dauerhafter
Befestigung der Wandscheiben,
einschließlich erforderlicher Aussparungen und
Anpassungsarbeiten,
Schallschutzmaßnahmen gemäß DIN 4109 sind einzuhalten

Leistung einschließlich Herstellen einer stabilen und
belastbaren Befestigung für die Waschtischanschlüsse,
flucht- und lotgerechter Montage sowie betriebsfertiger
Ausführung.

Der Mehrpreis für die Befestigung von Sanitärobjekten
an F30- Wände mittels Spezialbefestigung.
Einschl. Verschließen der benötigten Bohrungen mit
Brandschutzkitt sind in die Einheitspreise
einzukalkulieren. Einbau gemäß den Vorgaben des
Herstellers.'
Menge: 3,000 St

**1.6.20 Element für Waschtisch in Porenbeton-Vorwand**
Liefern und montieren einer Vorwandinstallation aus
geeigneter Systemkonstruktion zur Aufnahme eines
Waschtisches in einer Vorwand aus Porenbetonmauerwerk
für den Einbau in einer Sporthalle.
Eigenschaften
- Montagetiefe verstellbar, 8-19 cm
- Befestigung Anschlussbogen schallgedämmt
- Traverse für Armatur höhenverstellbar

Technische Eigenschaften
- Werkstoff: Stahl
- Breite: 30-35 cm
- Höhe: 35-40 cm
- Tiefe: bis verstellbar, 8-19 cm
Inkl.
- 2 Schalldämmunterlagen
- 2 Dämmhülsen
- Anschlussbogen aus PE-HD, D 50 mm
- Dichtung D 44 / 32 mm
- 2 Gewindestangen M10
- Befestigungsmaterial
Der Mehrpreis für die Befestigung von Sanitärobjekten
an F30- Wände mittels Spezialbefestigung.
Einschl. Verschließen der benötigten Bohrungen mit
Brandschutzkitt sind in die Einheitspreise
einzukalkulieren. Einbau gemäß den Vorgaben des
Herstellers.'
Menge: 6,000 St.

**1.6.30 Tragegerüst Tiefspülklosett**
WC-Wandeinbauspülkasten für Nasseinbau in
Porenbeton-Vorwand mit einer gesamten Decke von 20 cm,
aus geeigneter Systemkonstruktion zur Aufnahme eines
Wand-WCs in einer Vorwand aus Porenbetonmauerwerk

Einsch. Wandeinbauspülkasten für wandhängendes
Tiefspülklosett, zum Einbau in eine Vorwandkonstruktion
aus Porenbeton, liefern und montieren.

Technische Eigenschaften
- Werkstoff: Stahl
- Breite: 40- 50 cm
- Höhe: 80-90 cm
- Tiefe: 8-15 cm
Ausführung:

für Nasseinbau in gemauerter Vorwand aus Porenbeton,
schwitzwasserisolierter Wandeinbauspülkasten,
Spülmenge einstellbar,
Anschlussventil DN 15 (R 1/2"),
Schallschutz entsprechend DIN 4109,
für wandhängende WC-Keramik,
mit verzinktem Montagerahmen,
mit höhenverstellbaren
mit schallgedämmtem WC-Anschlussbogen DN 90,
mit Übergangsstück DN 90/100,
mit Wasseranschluss DN 15 (R 1/2"),
mit Revisionsöffnung für Betätigungsplatte,
mit 2 Gewindestangen M12 zur Befestigung der
WC-Keramik,
einschließlich Befestigungs-, Anschluss- und
Dichtmaterial.

Leistung einschließlich Ausrichten, Befestigen,
Herstellen aller Anschlüsse sowie Einbau in die
Porenbeton-Vorwand, betriebsfertig montiert.

Der Mehrpreis für die Befestigung von Sanitärobjekten
an F30- Wände mittels Spezialbefestigung.
Einschl. Verschließen der benötigten Bohrungen mit
Brandschutzkitt sind in die Einheitspreise
einzukalkulieren. Einbau gemäß den Vorgaben des
Herstellers.'
Menge: 6,000 St

#### Abschnitt 1.7 WÄRMEDÄMMUNG

*Hinweis: MINERALWOLLEISOLIERUNG ALUKASCHIERT*

**1.7.10 Wärmedämmung Rohr DN12 Gebäude Mineralwolle AS-Qualität Rohrschale D 20mm**
STLB-Bau 2023-10 047
Wärmedämmung ohne Ummantelung DIN 4140 an haus- und
betriebstechnischen Anlagen, an Rohrleitung, DN 12, im
Gebäude, Dämmung aus Mineralwolle DIN EN 14303,
AS-Qualität, als Rohrschale, Dämmschichtdicke 20 mm,
Brandverhaltensklasse DIN EN 13501-1 A2 -s1, d0
(nichtbrennbar), Wärmeleitfähigkeit 0,035 W/(mK) bei 40
Grad C Mitteltemperatur DIN EN 12667, kaschiert mit
Alufolie, Arbeitshöhe des Montageortes bis 3,5 m über
der Standfläche des hierfür erforderlichen Gerüstes.
Menge: 65,000 m
DIN276_08: 422
Leistungsbereichkatalog: 047

**1.7.20 Wärmedämmung Rohr DN15 Gebäude Mineralwolle AS-Qualität Rohrschale D 20mm**
STLB-Bau 2023-10 047
Wärmedämmung ohne Ummantelung DIN 4140 an haus- und
betriebstechnischen Anlagen, an Rohrleitung, DN 15, im
Gebäude, Dämmung aus Mineralwolle DIN EN 14303,
AS-Qualität, als Rohrschale, Dämmschichtdicke 20 mm,
Brandverhaltensklasse DIN EN 13501-1 A2 -s1, d0
(nichtbrennbar), Wärmeleitfähigkeit 0,035 W/(mK) bei 40
Grad C Mitteltemperatur DIN EN 12667, kaschiert mit
Alufolie, Arbeitshöhe des Montageortes bis 3,5 m über
der Standfläche des hierfür erforderlichen Gerüstes.
Menge: 160,000 m
DIN276_08: 422
Leistungsbereichkatalog: 047

**1.7.30 Wärmedämmung Rohr DN20 Gebäude Mineralwolle AS-Qualität Rohrschale D 20mm**
STLB-Bau 2023-10 047
Wärmedämmung ohne Ummantelung DIN 4140 an haus- und
betriebstechnischen Anlagen, an Rohrleitung, DN 20, im
Gebäude, Dämmung aus Mineralwolle DIN EN 14303,
AS-Qualität, als Rohrschale, Dämmschichtdicke 20 mm,
Brandverhaltensklasse DIN EN 13501-1 A2 -s1, d0
(nichtbrennbar), Wärmeleitfähigkeit 0,035 W/(mK) bei 40
Grad C Mitteltemperatur DIN EN 12667, kaschiert mit
Alufolie, Arbeitshöhe des Montageortes bis 3,5 m über
der Standfläche des hierfür erforderlichen Gerüstes.
Menge: 70,000 m
DIN276_08: 422
Leistungsbereichkatalog: 047

**1.7.40 Wärmedämmung Rohr DN25 Gebäude Mineralwolle AS-Qualität Rohrschale D 30mm**
STLB-Bau 2023-10 047
Wärmedämmung ohne Ummantelung DIN 4140 an haus- und
betriebstechnischen Anlagen, an Rohrleitung, DN 25, im
Gebäude, Dämmung aus Mineralwolle DIN EN 14303,
AS-Qualität, als Rohrschale, Dämmschichtdicke 30 mm,
Brandverhaltensklasse DIN EN 13501-1 A2 -s1, d0
(nichtbrennbar), Wärmeleitfähigkeit 0,035 W/(mK) bei 40
Grad C Mitteltemperatur DIN EN 12667, kaschiert mit
Alufolie, Arbeitshöhe des Montageortes bis 3,5 m über
der Standfläche des hierfür erforderlichen Gerüstes.
Menge: 70,000 m
DIN276_08: 422
Leistungsbereichkatalog: 047

**1.7.50 Wärmedämmung Rohr DN32 Gebäude Mineralwolle AS-Qualität Rohrschale D 30mm**
STLB-Bau 2023-10 047
Wärmedämmung ohne Ummantelung DIN 4140 an haus- und
betriebstechnischen Anlagen, an Rohrleitung, DN 32, im
Gebäude, Dämmung aus Mineralwolle DIN EN 14303,
AS-Qualität, als Rohrschale, Dämmschichtdicke 30 mm,
Brandverhaltensklasse DIN EN 13501-1 A2 -s1, d0
(nichtbrennbar), Wärmeleitfähigkeit 0,035 W/(mK) bei 40
Grad C Mitteltemperatur DIN EN 12667, kaschiert mit
Alufolie, Arbeitshöhe des Montageortes bis 3,5 m über
der Standfläche des hierfür erforderlichen Gerüstes.
Menge: 40,000 m
DIN276_08: 422
Leistungsbereichkatalog: 047

**1.7.60 Wärmedämmung Rohr DN40 Gebäude Mineralwolle AS-Qualität Rohrschale D 40mm**
STLB-Bau 2023-10 047
Wärmedämmung ohne Ummantelung DIN 4140 an haus- und
betriebstechnischen Anlagen, an Rohrleitung, DN 40, im
Gebäude, Dämmung aus Mineralwolle DIN EN 14303,
AS-Qualität, als Rohrschale, Dämmschichtdicke 40 mm,
Brandverhaltensklasse DIN EN 13501-1 A2 -s1, d0
(nichtbrennbar), Wärmeleitfähigkeit 0,035 W/(mK) bei 40
Grad C Mitteltemperatur DIN EN 12667, kaschiert mit
Alufolie, Arbeitshöhe des Montageortes bis 3,5 m über
der Standfläche des hierfür erforderlichen Gerüstes.
Menge: 35,000 m
DIN276_08: 422
Leistungsbereichkatalog: 047

**1.7.70 Bogen Mineralwolle AS-Qualität Wärmedämmung Rohr DN12 Gebäude 0,035W/(mK) D 20mm kaschiert Alu-Folie**
STLB-Bau 2023-10 047
Bogen aus Mineralwolle DIN EN 14303, AS-Qualität,
Wärmedämmung DIN 4140 an haus- und betriebstechnischen
Anlagen, an Rohrleitung, DN 12, im Gebäude,
Brandverhaltensklasse DIN EN 13501-1 A2 -s1, d0
(nichtbrennbar), Wärmeleitfähigkeit 0,035 W/(mK) bei 40
Grad C Mitteltemperatur DIN EN 12667, Dämmschichtdicke
20 mm, kaschiert mit Aluminiumfolie, Arbeitshöhe des
Montageortes bis 3,5 m über der Standfläche des hierfür
erforderlichen Gerüstes.
Menge: 55,000 St
DIN276_08: 412
Leistungsbereichkatalog: 047

**1.7.80 Bogen Mineralwolle AS-Qualität Wärmedämmung Rohr DN15 Gebäude 0,035W/(mK) D 20mm kaschiert Alu-Folie**
STLB-Bau 2023-10 047
Bogen aus Mineralwolle DIN EN 14303, AS-Qualität,
Wärmedämmung DIN 4140 an haus- und betriebstechnischen
Anlagen, an Rohrleitung, DN 15, im Gebäude,
Brandverhaltensklasse DIN EN 13501-1 A2 -s1, d0
(nichtbrennbar), Wärmeleitfähigkeit 0,035 W/(mK) bei 40
Grad C Mitteltemperatur DIN EN 12667, Dämmschichtdicke
20 mm, kaschiert mit Aluminiumfolie, Arbeitshöhe des
Montageortes bis 3,5 m über der Standfläche des hierfür
erforderlichen Gerüstes.
Menge: 70,000 St
DIN276_08: 412
Leistungsbereichkatalog: 047

**1.7.90 Bogen Mineralwolle AS-Qualität Wärmedämmung Rohr DN20 Gebäude 0,035W/(mK) D 20mm kaschiert Alu-Folie**
STLB-Bau 2023-10 047
Bogen aus Mineralwolle DIN EN 14303, AS-Qualität,
Wärmedämmung DIN 4140 an haus- und betriebstechnischen
Anlagen, an Rohrleitung, DN 20, im Gebäude,
Brandverhaltensklasse DIN EN 13501-1 A2 -s1, d0
(nichtbrennbar), Wärmeleitfähigkeit 0,035 W/(mK) bei 40
Grad C Mitteltemperatur DIN EN 12667, Dämmschichtdicke
20 mm, kaschiert mit Aluminiumfolie, Arbeitshöhe des
Montageortes bis 3,5 m über der Standfläche des hierfür
erforderlichen Gerüstes.
Menge: 57,000 St
DIN276_08: 412
Leistungsbereichkatalog: 047

**1.7.100 Bogen Mineralwolle AS-Qualität Wärmedämmung Rohr DN25 Gebäude 0,035W/(mK) D 30mm kaschiert Alu-Folie**
STLB-Bau 2023-10 047
Bogen aus Mineralwolle DIN EN 14303, AS-Qualität,
Wärmedämmung DIN 4140 an haus- und betriebstechnischen
Anlagen, an Rohrleitung, DN 25, im Gebäude,
Brandverhaltensklasse DIN EN 13501-1 A2 -s1, d0
(nichtbrennbar), Wärmeleitfähigkeit 0,035 W/(mK) bei 40
Grad C Mitteltemperatur DIN EN 12667, Dämmschichtdicke
30 mm, kaschiert mit Aluminiumfolie, Arbeitshöhe des
Montageortes bis 3,5 m über der Standfläche des hierfür
erforderlichen Gerüstes.
Menge: 30,000 St
DIN276_08: 412
Leistungsbereichkatalog: 047

**1.7.110 Bogen Mineralwolle AS-Qualität Wärmedämmung Rohr DN32 Gebäude 0,035W/(mK) D 30mm kaschiert Alu-Folie**
STLB-Bau 2023-10 047
Bogen aus Mineralwolle DIN EN 14303, AS-Qualität,
Wärmedämmung DIN 4140 an haus- und betriebstechnischen
Anlagen, an Rohrleitung, DN 32, im Gebäude,
Brandverhaltensklasse DIN EN 13501-1 A2 -s1, d0
(nichtbrennbar), Wärmeleitfähigkeit 0,035 W/(mK) bei 40
Grad C Mitteltemperatur DIN EN 12667, Dämmschichtdicke
30 mm, kaschiert mit Aluminiumfolie, Arbeitshöhe des
Montageortes bis 3,5 m über der Standfläche des hierfür
erforderlichen Gerüstes.
Menge: 10,000 St
DIN276_08: 412
Leistungsbereichkatalog: 047

**1.7.120 Bogen Mineralwolle AS-Qualität Wärmedämmung Rohr DN40 Gebäude 0,035W/(mK) D 40mm kaschiert Alu-Folie**
STLB-Bau 2023-10 047
Bogen aus Mineralwolle DIN EN 14303, AS-Qualität,
Wärmedämmung DIN 4140 an haus- und betriebstechnischen
Anlagen, an Rohrleitung, DN 40, im Gebäude,
Brandverhaltensklasse DIN EN 13501-1 A2 -s1, d0
(nichtbrennbar), Wärmeleitfähigkeit 0,035 W/(mK) bei 40
Grad C Mitteltemperatur DIN EN 12667, Dämmschichtdicke
40 mm, kaschiert mit Aluminiumfolie, Arbeitshöhe des
Montageortes bis 3,5 m über der Standfläche des hierfür
erforderlichen Gerüstes.
Menge: 6,000 St
DIN276_08: 412
Leistungsbereichkatalog: 047

**1.7.130 Passstück Mineralwolle AS-Qualität Wärmedämmung Rohr DN12 Gebäude 0,035W/(mK) D 20mm kaschiert Alu-Folie**
STLB-Bau 2023-10 047
Passstück aus Mineralwolle DIN EN 14303, AS-Qualität,
Wärmedämmung DIN 4140 an haus- und betriebstechnischen
Anlagen, an Rohrleitung, DN 12, im Gebäude,
Brandverhaltensklasse DIN EN 13501-1 A2 -s1, d0
(nichtbrennbar), Wärmeleitfähigkeit 0,035 W/(mK) bei 40
Grad C Mitteltemperatur DIN EN 12667, Dämmschichtdicke
20 mm, kaschiert mit Aluminiumfolie, Arbeitshöhe des
Montageortes bis 3,5 m über der Standfläche des hierfür
erforderlichen Gerüstes.
Menge: 30,000 St
DIN276_08: 412
Leistungsbereichkatalog: 047

**1.7.140 Passstück Mineralwolle AS-Qualität Wärmedämmung Rohr DN15 Gebäude 0,035W/(mK) D 20mm kaschiert Alu-Folie**
STLB-Bau 2023-10 047
Passstück aus Mineralwolle DIN EN 14303, AS-Qualität,
Wärmedämmung DIN 4140 an haus- und betriebstechnischen
Anlagen, an Rohrleitung, DN 15, im Gebäude,
Brandverhaltensklasse DIN EN 13501-1 A2 -s1, d0
(nichtbrennbar), Wärmeleitfähigkeit 0,035 W/(mK) bei 40
Grad C Mitteltemperatur DIN EN 12667, Dämmschichtdicke
20 mm, kaschiert mit Aluminiumfolie, Arbeitshöhe des
Montageortes bis 3,5 m über der Standfläche des hierfür
erforderlichen Gerüstes.
Menge: 35,000 St
DIN276_08: 412
Leistungsbereichkatalog: 047

**1.7.150 Passstück Mineralwolle AS-Qualität Wärmedämmung Rohr DN20 Gebäude 0,035W/(mK) D 20mm kaschiert Alu-Folie**
STLB-Bau 2023-10 047
Passstück aus Mineralwolle DIN EN 14303, AS-Qualität,
Wärmedämmung DIN 4140 an haus- und betriebstechnischen
Anlagen, an Rohrleitung, DN 20, im Gebäude,
Brandverhaltensklasse DIN EN 13501-1 A2 -s1, d0
(nichtbrennbar), Wärmeleitfähigkeit 0,035 W/(mK) bei 40
Grad C Mitteltemperatur DIN EN 12667, Dämmschichtdicke
20 mm, kaschiert mit Aluminiumfolie, Arbeitshöhe des
Montageortes bis 3,5 m über der Standfläche des hierfür
erforderlichen Gerüstes.
Menge: 30,000 St
DIN276_08: 412
Leistungsbereichkatalog: 047

**1.7.160 Passstück Mineralwolle AS-Qualität Wärmedämmung Rohr DN25 Gebäude 0,035W/(mK) D 30mm kaschiert Alu-Folie**
STLB-Bau 2023-10 047
Passstück aus Mineralwolle DIN EN 14303, AS-Qualität,
Wärmedämmung DIN 4140 an haus- und betriebstechnischen
Anlagen, an Rohrleitung, DN 25, im Gebäude,
Brandverhaltensklasse DIN EN 13501-1 A2 -s1, d0
(nichtbrennbar), Wärmeleitfähigkeit 0,035 W/(mK) bei 40
Grad C Mitteltemperatur DIN EN 12667, Dämmschichtdicke
30 mm, kaschiert mit Aluminiumfolie, Arbeitshöhe des
Montageortes bis 3,5 m über der Standfläche des hierfür
erforderlichen Gerüstes.
Menge: 25,000 St
DIN276_08: 412
Leistungsbereichkatalog: 047

**1.7.170 Passstück Mineralwolle AS-Qualität Wärmedämmung Rohr DN32 Gebäude 0,035W/(mK) D 30mm kaschiert Alu-Folie**
STLB-Bau 2023-10 047
Passstück aus Mineralwolle DIN EN 14303, AS-Qualität,
Wärmedämmung DIN 4140 an haus- und betriebstechnischen
Anlagen, an Rohrleitung, DN 32, im Gebäude,
Brandverhaltensklasse DIN EN 13501-1 A2 -s1, d0
(nichtbrennbar), Wärmeleitfähigkeit 0,035 W/(mK) bei 40
Grad C Mitteltemperatur DIN EN 12667, Dämmschichtdicke
30 mm, kaschiert mit Aluminiumfolie, Arbeitshöhe des
Montageortes bis 3,5 m über der Standfläche des hierfür
erforderlichen Gerüstes.
Menge: 10,000 St
DIN276_08: 412
Leistungsbereichkatalog: 047

**1.7.180 Passstück Mineralwolle AS-Qualität Wärmedämmung Rohr DN40 Gebäude 0,035W/(mK) D 40mm kaschiert Alu-Folie**
STLB-Bau 2023-10 047
Passstück aus Mineralwolle DIN EN 14303, AS-Qualität,
Wärmedämmung DIN 4140 an haus- und betriebstechnischen
Anlagen, an Rohrleitung, DN 40, im Gebäude,
Brandverhaltensklasse DIN EN 13501-1 A2 -s1, d0
(nichtbrennbar), Wärmeleitfähigkeit 0,035 W/(mK) bei 40
Grad C Mitteltemperatur DIN EN 12667, Dämmschichtdicke
40 mm, kaschiert mit Aluminiumfolie, Arbeitshöhe des
Montageortes bis 3,5 m über der Standfläche des hierfür
erforderlichen Gerüstes.
Menge: 30,000 St
DIN276_08: 412
Leistungsbereichkatalog: 047

**1.7.190 Stutzen Mineralwolle AS-Qualität Wärmedämmung Rohr DN12 Gebäude 0,035W/(mK) D 20mm kaschiert Alu-Folie**
STLB-Bau 2023-10 047
Stutzen aus Mineralwolle DIN EN 14303, AS-Qualität,
Wärmedämmung DIN 4140 an haus- und betriebstechnischen
Anlagen, an Rohrleitung, DN 12, im Gebäude,
Brandverhaltensklasse DIN EN 13501-1 A2 -s1, d0
(nichtbrennbar), Wärmeleitfähigkeit 0,035 W/(mK) bei 40
Grad C Mitteltemperatur DIN EN 12667, Dämmschichtdicke
20 mm, kaschiert mit Aluminiumfolie, Arbeitshöhe des
Montageortes bis 3,5 m über der Standfläche des hierfür
erforderlichen Gerüstes.
Menge: 20,000 St
DIN276_08: 412
Leistungsbereichkatalog: 047

**1.7.200 Stutzen Mineralwolle AS-Qualität Wärmedämmung Rohr DN15 Gebäude 0,035W/(mK) D 20mm kaschiert Alu-Folie**
STLB-Bau 2023-10 047
Stutzen aus Mineralwolle DIN EN 14303, AS-Qualität,
Wärmedämmung DIN 4140 an haus- und betriebstechnischen
Anlagen, an Rohrleitung, DN 15, im Gebäude,
Brandverhaltensklasse DIN EN 13501-1 A2 -s1, d0
(nichtbrennbar), Wärmeleitfähigkeit 0,035 W/(mK) bei 40
Grad C Mitteltemperatur DIN EN 12667, Dämmschichtdicke
20 mm, kaschiert mit Aluminiumfolie, Arbeitshöhe des
Montageortes bis 3,5 m über der Standfläche des hierfür
erforderlichen Gerüstes.
Menge: 10,000 St
DIN276_08: 412
Leistungsbereichkatalog: 047

**1.7.210 Stutzen Mineralwolle AS-Qualität Wärmedämmung Rohr DN20 Gebäude 0,035W/(mK) D 20mm kaschiert Alu-Folie**
STLB-Bau 2023-10 047
Stutzen aus Mineralwolle DIN EN 14303, AS-Qualität,
Wärmedämmung DIN 4140 an haus- und betriebstechnischen
Anlagen, an Rohrleitung, DN 20, im Gebäude,
Brandverhaltensklasse DIN EN 13501-1 A2 -s1, d0
(nichtbrennbar), Wärmeleitfähigkeit 0,035 W/(mK) bei 40
Grad C Mitteltemperatur DIN EN 12667, Dämmschichtdicke
20 mm, kaschiert mit Aluminiumfolie, Arbeitshöhe des
Montageortes bis 3,5 m über der Standfläche des hierfür
erforderlichen Gerüstes.
Menge: 10,000 St
DIN276_08: 412
Leistungsbereichkatalog: 047

**1.7.220 Stutzen Mineralwolle AS-Qualität Wärmedämmung Rohr DN25 Gebäude 0,035W/(mK) D 30mm kaschiert Alu-Folie**
STLB-Bau 2023-10 047
Stutzen aus Mineralwolle DIN EN 14303, AS-Qualität,
Wärmedämmung DIN 4140 an haus- und betriebstechnischen
Anlagen, an Rohrleitung, DN 25, im Gebäude,
Brandverhaltensklasse DIN EN 13501-1 A2 -s1, d0
(nichtbrennbar), Wärmeleitfähigkeit 0,035 W/(mK) bei 40
Grad C Mitteltemperatur DIN EN 12667, Dämmschichtdicke
30 mm, kaschiert mit Aluminiumfolie, Arbeitshöhe des
Montageortes bis 3,5 m über der Standfläche des hierfür
erforderlichen Gerüstes.
Menge: 10,000 St
DIN276_08: 412
Leistungsbereichkatalog: 047

**1.7.230 Stutzen Mineralwolle AS-Qualität Wärmedämmung Rohr DN32 Gebäude 0,035W/(mK) D 30mm kaschiert Alu-Folie**
STLB-Bau 2023-10 047
Stutzen aus Mineralwolle DIN EN 14303, AS-Qualität,
Wärmedämmung DIN 4140 an haus- und betriebstechnischen
Anlagen, an Rohrleitung, DN 32, im Gebäude,
Brandverhaltensklasse DIN EN 13501-1 A2 -s1, d0
(nichtbrennbar), Wärmeleitfähigkeit 0,035 W/(mK) bei 40
Grad C Mitteltemperatur DIN EN 12667, Dämmschichtdicke
30 mm, kaschiert mit Aluminiumfolie, Arbeitshöhe des
Montageortes bis 3,5 m über der Standfläche des hierfür
erforderlichen Gerüstes.
Menge: 5,000 St
DIN276_08: 412
Leistungsbereichkatalog: 047

**1.7.240 Stutzen Mineralwolle AS-Qualität Wärmedämmung Rohr DN40 Gebäude 0,035W/(mK) D 40mm kaschiert Alu-Folie**
STLB-Bau 2023-10 047
Stutzen aus Mineralwolle DIN EN 14303, AS-Qualität,
Wärmedämmung DIN 4140 an haus- und betriebstechnischen
Anlagen, an Rohrleitung, DN 40, im Gebäude,
Brandverhaltensklasse DIN EN 13501-1 A2 -s1, d0
(nichtbrennbar), Wärmeleitfähigkeit 0,035 W/(mK) bei 40
Grad C Mitteltemperatur DIN EN 12667, Dämmschichtdicke
40 mm, kaschiert mit Aluminiumfolie, Arbeitshöhe des
Montageortes bis 3,5 m über der Standfläche des hierfür
erforderlichen Gerüstes.
Menge: 20,000 St
DIN276_08: 412
Leistungsbereichkatalog: 047

**1.7.250 Konus Mineralwolle AS-Qualität Wärmedämmung Rohr DN15 Gebäude 0,035W/(mK) D 20mm kaschiert Alu-Folie**
STLB-Bau 2023-10 047
Konus aus Mineralwolle DIN EN 14303, AS-Qualität,
Wärmedämmung DIN 4140 an haus- und betriebstechnischen
Anlagen, an Rohrleitung, DN 15, im Gebäude,
Brandverhaltensklasse DIN EN 13501-1 A2 -s1, d0
(nichtbrennbar), Wärmeleitfähigkeit 0,035 W/(mK) bei 40
Grad C Mitteltemperatur DIN EN 12667, Dämmschichtdicke
20 mm, kaschiert mit Aluminiumfolie, Arbeitshöhe des
Montageortes bis 3,5 m über der Standfläche des hierfür
erforderlichen Gerüstes.
Menge: 5,000 St
DIN276_08: 412
Leistungsbereichkatalog: 047

**1.7.260 Konus Mineralwolle AS-Qualität Wärmedämmung Rohr DN20 Gebäude 0,035W/(mK) D 20mm kaschiert Alu-Folie**
STLB-Bau 2023-10 047
Konus aus Mineralwolle DIN EN 14303, AS-Qualität,
Wärmedämmung DIN 4140 an haus- und betriebstechnischen
Anlagen, an Rohrleitung, DN 20, im Gebäude,
Brandverhaltensklasse DIN EN 13501-1 A2 -s1, d0
(nichtbrennbar), Wärmeleitfähigkeit 0,035 W/(mK) bei 40
Grad C Mitteltemperatur DIN EN 12667, Dämmschichtdicke
20 mm, kaschiert mit Aluminiumfolie, Arbeitshöhe des
Montageortes bis 3,5 m über der Standfläche des hierfür
erforderlichen Gerüstes.
Menge: 4,000 St
DIN276_08: 412
Leistungsbereichkatalog: 047

**1.7.270 Konus Mineralwolle AS-Qualität Wärmedämmung Rohr DN25 Gebäude 0,035W/(mK) D 30mm kaschiert Alu-Folie**
STLB-Bau 2023-10 047
Konus aus Mineralwolle DIN EN 14303, AS-Qualität,
Wärmedämmung DIN 4140 an haus- und betriebstechnischen
Anlagen, an Rohrleitung, DN 25, im Gebäude,
Brandverhaltensklasse DIN EN 13501-1 A2 -s1, d0
(nichtbrennbar), Wärmeleitfähigkeit 0,035 W/(mK) bei 40
Grad C Mitteltemperatur DIN EN 12667, Dämmschichtdicke
30 mm, kaschiert mit Aluminiumfolie, Arbeitshöhe des
Montageortes bis 3,5 m über der Standfläche des hierfür
erforderlichen Gerüstes.
Menge: 4,000 St
DIN276_08: 412
Leistungsbereichkatalog: 047

**1.7.280 Konus Mineralwolle AS-Qualität Wärmedämmung Rohr DN32 Gebäude 0,035W/(mK) D 30mm kaschiert Alu-Folie**
STLB-Bau 2023-10 047
Konus aus Mineralwolle DIN EN 14303, AS-Qualität,
Wärmedämmung DIN 4140 an haus- und betriebstechnischen
Anlagen, an Rohrleitung, DN 32, im Gebäude,
Brandverhaltensklasse DIN EN 13501-1 A2 -s1, d0
(nichtbrennbar), Wärmeleitfähigkeit 0,035 W/(mK) bei 40
Grad C Mitteltemperatur DIN EN 12667, Dämmschichtdicke
30 mm, kaschiert mit Aluminiumfolie, Arbeitshöhe des
Montageortes bis 3,5 m über der Standfläche des hierfür
erforderlichen Gerüstes.
Menge: 3,000 St
DIN276_08: 412
Leistungsbereichkatalog: 047

**1.7.290 Konus Mineralwolle AS-Qualität Wärmedämmung Rohr DN40 Gebäude 0,035W/(mK) D 40mm kaschiert Alu-Folie**
STLB-Bau 2023-10 047
Konus aus Mineralwolle DIN EN 14303, AS-Qualität,
Wärmedämmung DIN 4140 an haus- und betriebstechnischen
Anlagen, an Rohrleitung, DN 40, im Gebäude,
Brandverhaltensklasse DIN EN 13501-1 A2 -s1, d0
(nichtbrennbar), Wärmeleitfähigkeit 0,035 W/(mK) bei 40
Grad C Mitteltemperatur DIN EN 12667, Dämmschichtdicke
40 mm, kaschiert mit Aluminiumfolie, Arbeitshöhe des
Montageortes bis 3,5 m über der Standfläche des hierfür
erforderlichen Gerüstes.
Menge: 2,000 St
DIN276_08: 412
Leistungsbereichkatalog: 047

**1.7.300 Abflachung Mineralwolle AS-Qualität Wärmedämmung Rohr DN15 Gebäude 0,035W/(mK) D 20mm kaschiert Alu-Folie**
STLB-Bau 2023-10 047
Abflachung für Dämmung aus Mineralwolle DIN EN 14303,
AS-Qualität, Wärmedämmung DIN 4140 an haus- und
betriebstechnischen Anlagen, an Rohrleitung, DN 15, im
Gebäude, Brandverhaltensklasse DIN EN 13501-1 A2 -s1,
d0 (nichtbrennbar), Wärmeleitfähigkeit 0,035 W/(mK) bei
40 Grad C Mitteltemperatur DIN EN 12667,
Gesamt-Dämmschichtdicke 20 mm, kaschiert mit
Aluminiumfolie, Arbeitshöhe des Montageortes bis 3,5 m
über der Standfläche des hierfür erforderlichen
Gerüstes.
Menge: 5,000 St
DIN276_08: 412
Leistungsbereichkatalog: 047

**1.7.310 Abflachung Mineralwolle AS-Qualität Wärmedämmung Rohr DN20 Gebäude 0,035W/(mK) D 20mm kaschiert Alu-Folie**
STLB-Bau 2023-10 047
Abflachung für Dämmung aus Mineralwolle DIN EN 14303,
AS-Qualität, Wärmedämmung DIN 4140 an haus- und
betriebstechnischen Anlagen, an Rohrleitung, DN 20, im
Gebäude, Brandverhaltensklasse DIN EN 13501-1 A2 -s1,
d0 (nichtbrennbar), Wärmeleitfähigkeit 0,035 W/(mK) bei
40 Grad C Mitteltemperatur DIN EN 12667,
Gesamt-Dämmschichtdicke 20 mm, kaschiert mit
Aluminiumfolie, Arbeitshöhe des Montageortes bis 3,5 m
über der Standfläche des hierfür erforderlichen
Gerüstes.
Menge: 4,000 St
DIN276_08: 412
Leistungsbereichkatalog: 047

**1.7.320 Abflachung Mineralwolle AS-Qualität Wärmedämmung Rohr DN25 Gebäude 0,035W/(mK) D 30mm kaschiert Alu-Folie**
STLB-Bau 2023-10 047
Abflachung für Dämmung aus Mineralwolle DIN EN 14303,
AS-Qualität, Wärmedämmung DIN 4140 an haus- und
betriebstechnischen Anlagen, an Rohrleitung, DN 25, im
Gebäude, Brandverhaltensklasse DIN EN 13501-1 A2 -s1,
d0 (nichtbrennbar), Wärmeleitfähigkeit 0,035 W/(mK) bei
40 Grad C Mitteltemperatur DIN EN 12667,
Gesamt-Dämmschichtdicke 30 mm, kaschiert mit
Aluminiumfolie, Arbeitshöhe des Montageortes bis 3,5 m
über der Standfläche des hierfür erforderlichen
Gerüstes.
Menge: 4,000 St
DIN276_08: 412
Leistungsbereichkatalog: 047

**1.7.330 Abflachung Mineralwolle AS-Qualität Wärmedämmung Rohr DN32 Gebäude 0,035W/(mK) D 30mm kaschiert Alu-Folie**
STLB-Bau 2023-10 047
Abflachung für Dämmung aus Mineralwolle DIN EN 14303,
AS-Qualität, Wärmedämmung DIN 4140 an haus- und
betriebstechnischen Anlagen, an Rohrleitung, DN 32, im
Gebäude, Brandverhaltensklasse DIN EN 13501-1 A2 -s1,
d0 (nichtbrennbar), Wärmeleitfähigkeit 0,035 W/(mK) bei
40 Grad C Mitteltemperatur DIN EN 12667,
Gesamt-Dämmschichtdicke 30 mm, kaschiert mit
Aluminiumfolie, Arbeitshöhe des Montageortes bis 3,5 m
über der Standfläche des hierfür erforderlichen
Gerüstes.
Menge: 3,000 St
DIN276_08: 412
Leistungsbereichkatalog: 047

**1.7.340 Abflachung Mineralwolle AS-Qualität Wärmedämmung Rohr DN40 Gebäude 0,035W/(mK) D 40mm kaschiert Alu-Folie**
STLB-Bau 2023-10 047
Abflachung für Dämmung aus Mineralwolle DIN EN 14303,
AS-Qualität, Wärmedämmung DIN 4140 an haus- und
betriebstechnischen Anlagen, an Rohrleitung, DN 40, im
Gebäude, Brandverhaltensklasse DIN EN 13501-1 A2 -s1,
d0 (nichtbrennbar), Wärmeleitfähigkeit 0,035 W/(mK) bei
40 Grad C Mitteltemperatur DIN EN 12667,
Gesamt-Dämmschichtdicke 40 mm, kaschiert mit
Aluminiumfolie, Arbeitshöhe des Montageortes bis 3,5 m
über der Standfläche des hierfür erforderlichen
Gerüstes.
Menge: 2,000 St
DIN276_08: 412
Leistungsbereichkatalog: 047

**1.7.350 Ausschnitt Mineralwolle AS-Qualität Wärmedämmung Rohr DN12 Gebäude 0,035W/(mK) D 20mm kaschiert Alu-Folie**
STLB-Bau 2023-10 047
Ausschnitt für Dämmung aus Mineralwolle DIN EN 14303,
AS-Qualität, Wärmedämmung DIN 4140 an haus- und
betriebstechnischen Anlagen, an Rohrleitung, DN 12, im
Gebäude, Brandverhaltensklasse DIN EN 13501-1 A2 -s1,
d0 (nichtbrennbar), Wärmeleitfähigkeit 0,035 W/(mK) bei
40 Grad C Mitteltemperatur DIN EN 12667,
Gesamt-Dämmschichtdicke 20 mm, kaschiert mit
Aluminiumfolie, Arbeitshöhe des Montageortes bis 3,5 m
über der Standfläche des hierfür erforderlichen
Gerüstes.
Menge: 10,000 St
DIN276_08: 412
Leistungsbereichkatalog: 047

**1.7.360 Ausschnitt Mineralwolle AS-Qualität Wärmedämmung Rohr DN15 Gebäude 0,035W/(mK) D 20mm kaschiert Alu-Folie**
STLB-Bau 2023-10 047
Ausschnitt für Dämmung aus Mineralwolle DIN EN 14303,
AS-Qualität, Wärmedämmung DIN 4140 an haus- und
betriebstechnischen Anlagen, an Rohrleitung, DN 15, im
Gebäude, Brandverhaltensklasse DIN EN 13501-1 A2 -s1,
d0 (nichtbrennbar), Wärmeleitfähigkeit 0,035 W/(mK) bei
40 Grad C Mitteltemperatur DIN EN 12667,
Gesamt-Dämmschichtdicke 20 mm, kaschiert mit
Aluminiumfolie, Arbeitshöhe des Montageortes bis 3,5 m
über der Standfläche des hierfür erforderlichen
Gerüstes.
Menge: 70,000 St
DIN276_08: 412
Leistungsbereichkatalog: 047

**1.7.370 Ausschnitt Mineralwolle AS-Qualität Wärmedämmung Rohr DN20 Gebäude 0,035W/(mK) D 20mm kaschiert Alu-Folie**
STLB-Bau 2023-10 047
Ausschnitt für Dämmung aus Mineralwolle DIN EN 14303,
AS-Qualität, Wärmedämmung DIN 4140 an haus- und
betriebstechnischen Anlagen, an Rohrleitung, DN 20, im
Gebäude, Brandverhaltensklasse DIN EN 13501-1 A2 -s1,
d0 (nichtbrennbar), Wärmeleitfähigkeit 0,035 W/(mK) bei
40 Grad C Mitteltemperatur DIN EN 12667,
Gesamt-Dämmschichtdicke 20 mm, kaschiert mit
Aluminiumfolie, Arbeitshöhe des Montageortes bis 3,5 m
über der Standfläche des hierfür erforderlichen
Gerüstes.
Menge: 10,000 St
DIN276_08: 412
Leistungsbereichkatalog: 047

**1.7.380 Ausschnitt Mineralwolle AS-Qualität Wärmedämmung Rohr DN25 Gebäude 0,035W/(mK) D 30mm kaschiert Alu-Folie**
STLB-Bau 2023-10 047
Ausschnitt für Dämmung aus Mineralwolle DIN EN 14303,
AS-Qualität, Wärmedämmung DIN 4140 an haus- und
betriebstechnischen Anlagen, an Rohrleitung, DN 25, im
Gebäude, Brandverhaltensklasse DIN EN 13501-1 A2 -s1,
d0 (nichtbrennbar), Wärmeleitfähigkeit 0,035 W/(mK) bei
40 Grad C Mitteltemperatur DIN EN 12667,
Gesamt-Dämmschichtdicke 30 mm, kaschiert mit
Aluminiumfolie, Arbeitshöhe des Montageortes bis 3,5 m
über der Standfläche des hierfür erforderlichen
Gerüstes.
Menge: 5,000 St
DIN276_08: 412
Leistungsbereichkatalog: 047

**1.7.390 Ausschnitt Mineralwolle AS-Qualität Wärmedämmung Rohr DN32 Gebäude 0,035W/(mK) D 30mm kaschiert Alu-Folie**
STLB-Bau 2023-10 047
Ausschnitt für Dämmung aus Mineralwolle DIN EN 14303,
AS-Qualität, Wärmedämmung DIN 4140 an haus- und
betriebstechnischen Anlagen, an Rohrleitung, DN 32, im
Gebäude, Brandverhaltensklasse DIN EN 13501-1 A2 -s1,
d0 (nichtbrennbar), Wärmeleitfähigkeit 0,035 W/(mK) bei
40 Grad C Mitteltemperatur DIN EN 12667,
Gesamt-Dämmschichtdicke 30 mm, kaschiert mit
Aluminiumfolie, Arbeitshöhe des Montageortes bis 3,5 m
über der Standfläche des hierfür erforderlichen
Gerüstes.
Menge: 5,000 St
DIN276_08: 412
Leistungsbereichkatalog: 047

**1.7.400 Ausschnitt Mineralwolle AS-Qualität Wärmedämmung Rohr DN40 Gebäude 0,035W/(mK) D 40mm kaschiert Alu-Folie**
STLB-Bau 2023-10 047
Ausschnitt für Dämmung aus Mineralwolle DIN EN 14303,
AS-Qualität, Wärmedämmung DIN 4140 an haus- und
betriebstechnischen Anlagen, an Rohrleitung, DN 40, im
Gebäude, Brandverhaltensklasse DIN EN 13501-1 A2 -s1,
d0 (nichtbrennbar), Wärmeleitfähigkeit 0,035 W/(mK) bei
40 Grad C Mitteltemperatur DIN EN 12667,
Gesamt-Dämmschichtdicke 40 mm, kaschiert mit
Aluminiumfolie, Arbeitshöhe des Montageortes bis 3,5 m
über der Standfläche des hierfür erforderlichen
Gerüstes.
Menge: 10,000 St
DIN276_08: 412
Leistungsbereichkatalog: 047

**1.7.410 Einsatz Mineralwolle AS-Qualität Wärmedämmung Rohr DN12 Gebäude 0,035W/(mK) D 20mm kaschiert Alu-Folie**
STLB-Bau 2023-10 047
Einsatz für Dämmung aus Mineralwolle DIN EN 14303,
AS-Qualität, Wärmedämmung DIN 4140 an haus- und
betriebstechnischen Anlagen, an Rohrleitung, DN 12, im
Gebäude, Brandverhaltensklasse DIN EN 13501-1 A2 -s1,
d0 (nichtbrennbar), Wärmeleitfähigkeit 0,035 W/(mK) bei
40 Grad C Mitteltemperatur DIN EN 12667,
Gesamt-Dämmschichtdicke 20 mm, kaschiert mit
Aluminiumfolie, Arbeitshöhe des Montageortes bis 3,5 m
über der Standfläche des hierfür erforderlichen
Gerüstes.
Menge: 10,000 St
DIN276_08: 412
Leistungsbereichkatalog: 047

**1.7.420 Einsatz Mineralwolle AS-Qualität Wärmedämmung Rohr DN15 Gebäude 0,035W/(mK) D 20mm kaschiert Alu-Folie**
STLB-Bau 2023-10 047
Einsatz für Dämmung aus Mineralwolle DIN EN 14303,
AS-Qualität, Wärmedämmung DIN 4140 an haus- und
betriebstechnischen Anlagen, an Rohrleitung, DN 15, im
Gebäude, Brandverhaltensklasse DIN EN 13501-1 A2 -s1,
d0 (nichtbrennbar), Wärmeleitfähigkeit 0,035 W/(mK) bei
40 Grad C Mitteltemperatur DIN EN 12667,
Gesamt-Dämmschichtdicke 20 mm, kaschiert mit
Aluminiumfolie, Arbeitshöhe des Montageortes bis 3,5 m
über der Standfläche des hierfür erforderlichen
Gerüstes.
Menge: 70,000 St
DIN276_08: 412
Leistungsbereichkatalog: 047

**1.7.430 Einsatz Mineralwolle AS-Qualität Wärmedämmung Rohr DN20 Gebäude 0,035W/(mK) D 20mm kaschiert Alu-Folie**
STLB-Bau 2023-10 047
Einsatz für Dämmung aus Mineralwolle DIN EN 14303,
AS-Qualität, Wärmedämmung DIN 4140 an haus- und
betriebstechnischen Anlagen, an Rohrleitung, DN 20, im
Gebäude, Brandverhaltensklasse DIN EN 13501-1 A2 -s1,
d0 (nichtbrennbar), Wärmeleitfähigkeit 0,035 W/(mK) bei
40 Grad C Mitteltemperatur DIN EN 12667,
Gesamt-Dämmschichtdicke 20 mm, kaschiert mit
Aluminiumfolie, Arbeitshöhe des Montageortes bis 3,5 m
über der Standfläche des hierfür erforderlichen
Gerüstes.
Menge: 10,000 St
DIN276_08: 412
Leistungsbereichkatalog: 047

**1.7.440 Einsatz Mineralwolle AS-Qualität Wärmedämmung Rohr DN25 Gebäude 0,035W/(mK) D 30mm kaschiert Alu-Folie**
STLB-Bau 2023-10 047
Einsatz für Dämmung aus Mineralwolle DIN EN 14303,
AS-Qualität, Wärmedämmung DIN 4140 an haus- und
betriebstechnischen Anlagen, an Rohrleitung, DN 25, im
Gebäude, Brandverhaltensklasse DIN EN 13501-1 A2 -s1,
d0 (nichtbrennbar), Wärmeleitfähigkeit 0,035 W/(mK) bei
40 Grad C Mitteltemperatur DIN EN 12667,
Gesamt-Dämmschichtdicke 30 mm, kaschiert mit
Aluminiumfolie, Arbeitshöhe des Montageortes bis 3,5 m
über der Standfläche des hierfür erforderlichen
Gerüstes.
Menge: 5,000 St
DIN276_08: 412
Leistungsbereichkatalog: 047

**1.7.450 Einsatz Mineralwolle AS-Qualität Wärmedämmung Rohr DN32 Gebäude 0,035W/(mK) D 30mm kaschiert Alu-Folie**
STLB-Bau 2023-10 047
Einsatz für Dämmung aus Mineralwolle DIN EN 14303,
AS-Qualität, Wärmedämmung DIN 4140 an haus- und
betriebstechnischen Anlagen, an Rohrleitung, DN 32, im
Gebäude, Brandverhaltensklasse DIN EN 13501-1 A2 -s1,
d0 (nichtbrennbar), Wärmeleitfähigkeit 0,035 W/(mK) bei
40 Grad C Mitteltemperatur DIN EN 12667,
Gesamt-Dämmschichtdicke 30 mm, kaschiert mit
Aluminiumfolie, Arbeitshöhe des Montageortes bis 3,5 m
über der Standfläche des hierfür erforderlichen
Gerüstes.
Menge: 5,000 St
DIN276_08: 412
Leistungsbereichkatalog: 047

**1.7.460 Einsatz Mineralwolle AS-Qualität Wärmedämmung Rohr DN40 Gebäude 0,035W/(mK) D 40mm kaschiert Alu-Folie**
STLB-Bau 2023-10 047
Einsatz für Dämmung aus Mineralwolle DIN EN 14303,
AS-Qualität, Wärmedämmung DIN 4140 an haus- und
betriebstechnischen Anlagen, an Rohrleitung, DN 40, im
Gebäude, Brandverhaltensklasse DIN EN 13501-1 A2 -s1,
d0 (nichtbrennbar), Wärmeleitfähigkeit 0,035 W/(mK) bei
40 Grad C Mitteltemperatur DIN EN 12667,
Gesamt-Dämmschichtdicke 40 mm, kaschiert mit
Aluminiumfolie, Arbeitshöhe des Montageortes bis 3,5 m
über der Standfläche des hierfür erforderlichen
Gerüstes.
Menge: 10,000 St
DIN276_08: 412
Leistungsbereichkatalog: 047

*Hinweis: SCHMUTZWASSERENTLÜFTUNGSLEITUNGEN IN*
SCHMUTZWASSERENTLÜFTUNGSLEITUNGEN IN
TROCKENBAUWÄNDEN UND ABHANGDECKEN

**1.7.470 Wärmedämmung Rohr DN70 Gebäude Mineralwolle AS-Qualität Rohrschale D 30mm**
STLB-Bau 2023-10 047
Wärmedämmung ohne Ummantelung DIN 4140 an haus- und
betriebstechnischen Anlagen, an Rohrleitung, DN 70, im
Gebäude, Dämmung aus Mineralwolle DIN EN 14303,
AS-Qualität, als Rohrschale, Dämmschichtdicke 30 mm,
Brandverhaltensklasse DIN EN 13501-1 A2 -s1, d0
(nichtbrennbar), Wärmeleitfähigkeit 0,035 W/(mK) bei 40
Grad C Mitteltemperatur DIN EN 12667, kaschiert mit
Alufolie, Arbeitshöhe des Montageortes bis 3,5 m über
der Standfläche des hierfür erforderlichen Gerüstes.
Menge: 10,000 m
DIN276_08: 422
Leistungsbereichkatalog: 047

**1.7.480 Wärmedämmung Rohr DN100 Gebäude Mineralwolle AS-Qualität Rohrschale D 30mm**
STLB-Bau 2023-10 047
Wärmedämmung ohne Ummantelung DIN 4140 an haus- und
betriebstechnischen Anlagen, an Rohrleitung, DN 100, im
Gebäude, Dämmung aus Mineralwolle DIN EN 14303,
AS-Qualität, als Rohrschale, Dämmschichtdicke 30 mm,
Brandverhaltensklasse DIN EN 13501-1 A2 -s1, d0
(nichtbrennbar), Wärmeleitfähigkeit 0,035 W/(mK) bei 40
Grad C Mitteltemperatur DIN EN 12667, kaschiert mit
Alufolie, Arbeitshöhe des Montageortes über 3,5 bis 5,5
m über der Standfläche des hierfür erforderlichen
Gerüstes, Gerüst wird gesondert vergütet.
Menge: 9,000 m
DIN276_08: 422
Leistungsbereichkatalog: 047

**1.7.490 Bogen Mineralwolle AS-Qualität Wärmedämmung Rohr DN70 Gebäude 0,035W/(mK) D 30mm kaschiert Alu-Folie**
STLB-Bau 2023-10 047
Bogen aus Mineralwolle DIN EN 14303, AS-Qualität,
Wärmedämmung DIN 4140 an haus- und betriebstechnischen
Anlagen, an Rohrleitung, DN 70, im Gebäude,
Brandverhaltensklasse DIN EN 13501-1 A2 -s1, d0
(nichtbrennbar), Wärmeleitfähigkeit 0,035 W/(mK) bei 40
Grad C Mitteltemperatur DIN EN 12667, Dämmschichtdicke
30 mm, kaschiert mit Aluminiumfolie, Arbeitshöhe des
Montageortes bis 3,5 m über der Standfläche des hierfür
erforderlichen Gerüstes.
Menge: 15,000 St
DIN276_08: 412
Leistungsbereichkatalog: 047

**1.7.500 Bogen Mineralwolle AS-Qualität Wärmedämmung Rohr DN100 Gebäude 0,035W/(mK) D 30mm kaschiert Alu-Folie**
STLB-Bau 2023-10 047
Bogen aus Mineralwolle DIN EN 14303, AS-Qualität,
Wärmedämmung DIN 4140 an haus- und betriebstechnischen
Anlagen, an Rohrleitung, DN 100, im Gebäude,
Brandverhaltensklasse DIN EN 13501-1 A2 -s1, d0
(nichtbrennbar), Wärmeleitfähigkeit 0,035 W/(mK) bei 40
Grad C Mitteltemperatur DIN EN 12667, Dämmschichtdicke
30 mm, kaschiert mit Aluminiumfolie, Arbeitshöhe des
Montageortes über 3,5 bis 5,5 m über der Standfläche
des hierfür erforderlichen Gerüstes, Gerüst wird
gesondert vergütet.
Menge: 10,000 St
DIN276_08: 412
Leistungsbereichkatalog: 047

**1.7.510 Passstück Mineralwolle AS-Qualität Wärmedämmung Rohr DN70 Gebäude 0,035W/(mK) D 30mm kaschiert Alu-Folie**
STLB-Bau 2023-10 047
Passstück aus Mineralwolle DIN EN 14303, AS-Qualität,
Wärmedämmung DIN 4140 an haus- und betriebstechnischen
Anlagen, an Rohrleitung, DN 70, im Gebäude,
Brandverhaltensklasse DIN EN 13501-1 A2 -s1, d0
(nichtbrennbar), Wärmeleitfähigkeit 0,035 W/(mK) bei 40
Grad C Mitteltemperatur DIN EN 12667, Dämmschichtdicke
30 mm, kaschiert mit Aluminiumfolie, Arbeitshöhe des
Montageortes bis 3,5 m über der Standfläche des hierfür
erforderlichen Gerüstes.
Menge: 10,000 St
DIN276_08: 412
Leistungsbereichkatalog: 047

**1.7.520 Passstück Mineralwolle AS-Qualität Wärmedämmung Rohr DN100 Gebäude 0,035W/(mK) D 30mm kaschiert Alu-Folie**
STLB-Bau 2023-10 047
Passstück aus Mineralwolle DIN EN 14303, AS-Qualität,
Wärmedämmung DIN 4140 an haus- und betriebstechnischen
Anlagen, an Rohrleitung, DN 100, im Gebäude,
Brandverhaltensklasse DIN EN 13501-1 A2 -s1, d0
(nichtbrennbar), Wärmeleitfähigkeit 0,035 W/(mK) bei 40
Grad C Mitteltemperatur DIN EN 12667, Dämmschichtdicke
30 mm, kaschiert mit Aluminiumfolie, Arbeitshöhe des
Montageortes über 3,5 bis 5,5 m über der Standfläche
des hierfür erforderlichen Gerüstes, Gerüst wird
gesondert vergütet.
Menge: 10,000 St
DIN276_08: 412
Leistungsbereichkatalog: 047

*Hinweis: MINERALWOLLEISOLIERUNG ALUKASCHIERT MIT*
MINERALWOLLEISOLIERUNG ALUKASCHIERT MIT
ALUGROBKORNMANTEL

**1.7.530 Wärmedämmung Ummantelung Rohr DN20 Gebäude Mineralwolle AS-Qualität Rohrschale D 20mm Mantel Alu-Grobkorn-Folie**
STLB-Bau 2023-10 047
Wärmedämmung einschl. Ummantelung DIN 4140 an haus- und
betriebstechnischen Anlagen, an Rohrleitung, DN 20, im
Gebäude, Dämmung aus Mineralwolle DIN EN 14303,
AS-Qualität, als Rohrschale, Dämmschichtdicke 20 mm,
Brandverhaltensklasse DIN EN 13501-1 A2 -s1, d0
(nichtbrennbar), Wärmeleitfähigkeit 0,035 W/(mK) bei 40
Grad C Mitteltemperatur DIN EN 12667, kaschiert mit
Alufolie, Ummantelung aus Aluminium-Grobkorn-Folie,
befestigen mit aluminiumplattierten Stahlbändern,
Arbeitshöhe des Montageortes bis 3,5 m über der
Standfläche des hierfür erforderlichen Gerüstes.
Menge: 17,000 m
DIN276_08: 422
Leistungsbereichkatalog: 047

**1.7.540 Wärmedämmung Ummantelung Rohr DN40 Gebäude Mineralwolle AS-Qualität Rohrschale D 40mm Mantel Alu-Grobkorn-Folie**
STLB-Bau 2023-10 047
Wärmedämmung einschl. Ummantelung DIN 4140 an haus- und
betriebstechnischen Anlagen, an Rohrleitung, DN 40, im
Gebäude, Dämmung aus Mineralwolle DIN EN 14303,
AS-Qualität, als Rohrschale, Dämmschichtdicke 40 mm,
Brandverhaltensklasse DIN EN 13501-1 A2 -s1, d0
(nichtbrennbar), Wärmeleitfähigkeit 0,035 W/(mK) bei 40
Grad C Mitteltemperatur DIN EN 12667, kaschiert mit
Alufolie, Ummantelung aus Aluminium-Grobkorn-Folie,
befestigen mit aluminiumplattierten Stahlbändern,
Arbeitshöhe des Montageortes bis 3,5 m über der
Standfläche des hierfür erforderlichen Gerüstes.
Menge: 45,000 m
DIN276_08: 422
Leistungsbereichkatalog: 047

**1.7.550 Bogen Mineralwolle AS-Qualität Wärmedämmung Ummantelung Rohr DN40 Gebäude 0,035W/(mK) D 40mm kaschiert Alu-Folie Mantel Alu-Grobkorn-Folie Stahlbänder**
STLB-Bau 2023-10 047
Bogen aus Mineralwolle DIN EN 14303, AS-Qualität,
Wärmedämmung einschl. Ummantelung DIN 4140 an haus- und
betriebstechnischen Anlagen, an Rohrleitung, DN 40, im
Gebäude, Brandverhaltensklasse DIN EN 13501-1 A2 -s1,
d0 (nichtbrennbar), Wärmeleitfähigkeit 0,035 W/(mK) bei
40 Grad C Mitteltemperatur DIN EN 12667,
Dämmschichtdicke 40 mm, kaschiert mit Aluminiumfolie,
Ummantelung aus Aluminium-Grobkorn-Folie, befestigen
mit Stahlbändern, aluminiumplattiert, Arbeitshöhe des
Montageortes bis 3,5 m über der Standfläche des hierfür
erforderlichen Gerüstes.
Menge: 15,000 St
DIN276_08: 412
Leistungsbereichkatalog: 047

**1.7.560 Bogen Mineralwolle AS-Qualität Wärmedämmung Ummantelung Rohr DN20 Gebäude 0,035W/(mK) D 20mm kaschiert Alu-Folie Mantel Alu-Grobkorn-Folie Stahlbänder**
STLB-Bau 2023-10 047
Bogen aus Mineralwolle DIN EN 14303, AS-Qualität,
Wärmedämmung einschl. Ummantelung DIN 4140 an haus- und
betriebstechnischen Anlagen, an Rohrleitung, DN 20, im
Gebäude, Brandverhaltensklasse DIN EN 13501-1 A2 -s1,
d0 (nichtbrennbar), Wärmeleitfähigkeit 0,035 W/(mK) bei
40 Grad C Mitteltemperatur DIN EN 12667,
Dämmschichtdicke 20 mm, kaschiert mit Aluminiumfolie,
Ummantelung aus Aluminium-Grobkorn-Folie, befestigen
mit Stahlbändern, aluminiumplattiert, Arbeitshöhe des
Montageortes bis 3,5 m über der Standfläche des hierfür
erforderlichen Gerüstes.
Menge: 10,000 St
DIN276_08: 412
Leistungsbereichkatalog: 047

**1.7.570 Passstück Mineralwolle AS-Qualität Wärmedämmung Ummantelung Rohr DN40 Gebäude 0,035W/(mK) D 40mm kaschiert Alu-Folie Mantel Alu-Grobkorn-Folie Stahlbänder**
STLB-Bau 2023-10 047
Passstück aus Mineralwolle DIN EN 14303, AS-Qualität,
Wärmedämmung einschl. Ummantelung DIN 4140 an haus- und
betriebstechnischen Anlagen, an Rohrleitung, DN 40, im
Gebäude, Brandverhaltensklasse DIN EN 13501-1 A2 -s1,
d0 (nichtbrennbar), Wärmeleitfähigkeit 0,035 W/(mK) bei
40 Grad C Mitteltemperatur DIN EN 12667,
Dämmschichtdicke 40 mm, kaschiert mit Aluminiumfolie,
Ummantelung aus Aluminium-Grobkorn-Folie, befestigen
mit Stahlbändern, aluminiumplattiert, Arbeitshöhe des
Montageortes bis 3,5 m über der Standfläche des hierfür
erforderlichen Gerüstes.
Menge: 25,000 St
DIN276_08: 412
Leistungsbereichkatalog: 047

**1.7.580 Passstück Mineralwolle AS-Qualität Wärmedämmung Ummantelung Rohr DN20 Gebäude 0,035W/(mK) D 20mm kaschiert Alu-Folie Mantel Alu-Grobkorn-Folie Stahlbänder**
STLB-Bau 2023-10 047
Passstück aus Mineralwolle DIN EN 14303, AS-Qualität,
Wärmedämmung einschl. Ummantelung DIN 4140 an haus- und
betriebstechnischen Anlagen, an Rohrleitung, DN 20, im
Gebäude, Brandverhaltensklasse DIN EN 13501-1 A2 -s1,
d0 (nichtbrennbar), Wärmeleitfähigkeit 0,035 W/(mK) bei
40 Grad C Mitteltemperatur DIN EN 12667,
Dämmschichtdicke 20 mm, kaschiert mit Aluminiumfolie,
Ummantelung aus Aluminium-Grobkorn-Folie, befestigen
mit Stahlbändern, aluminiumplattiert, Arbeitshöhe des
Montageortes bis 3,5 m über der Standfläche des hierfür
erforderlichen Gerüstes.
Menge: 10,000 St
DIN276_08: 412
Leistungsbereichkatalog: 047

**1.7.590 Stutzen Mineralwolle AS-Qualität Wärmedämmung Ummantelung Rohr DN40 Gebäude 0,035W/(mK) D 40mm kaschiert Alu-Folie Mantel Alu-Grobkorn-Folie Stahlbänder**
STLB-Bau 2023-10 047
Stutzen aus Mineralwolle DIN EN 14303, AS-Qualität,
Wärmedämmung einschl. Ummantelung DIN 4140 an haus- und
betriebstechnischen Anlagen, an Rohrleitung, DN 40, im
Gebäude, Brandverhaltensklasse DIN EN 13501-1 A2 -s1,
d0 (nichtbrennbar), Wärmeleitfähigkeit 0,035 W/(mK) bei
40 Grad C Mitteltemperatur DIN EN 12667,
Dämmschichtdicke 40 mm, kaschiert mit Aluminiumfolie,
Ummantelung aus Aluminium-Grobkorn-Folie, befestigen
mit Stahlbändern, aluminiumplattiert, Arbeitshöhe des
Montageortes bis 3,5 m über der Standfläche des hierfür
erforderlichen Gerüstes.
Menge: 15,000 St
DIN276_08: 412
Leistungsbereichkatalog: 047

**1.7.600 Stutzen Mineralwolle AS-Qualität Wärmedämmung Ummantelung Rohr DN20 Gebäude 0,035W/(mK) D 20mm kaschiert Alu-Folie Mantel Alu-Grobkorn-Folie Stahlbänder**
STLB-Bau 2023-10 047
Stutzen aus Mineralwolle DIN EN 14303, AS-Qualität,
Wärmedämmung einschl. Ummantelung DIN 4140 an haus- und
betriebstechnischen Anlagen, an Rohrleitung, DN 20, im
Gebäude, Brandverhaltensklasse DIN EN 13501-1 A2 -s1,
d0 (nichtbrennbar), Wärmeleitfähigkeit 0,035 W/(mK) bei
40 Grad C Mitteltemperatur DIN EN 12667,
Dämmschichtdicke 20 mm, kaschiert mit Aluminiumfolie,
Ummantelung aus Aluminium-Grobkorn-Folie, befestigen
mit Stahlbändern, aluminiumplattiert, Arbeitshöhe des
Montageortes bis 3,5 m über der Standfläche des hierfür
erforderlichen Gerüstes.
Menge: 5,000 St
DIN276_08: 412
Leistungsbereichkatalog: 047

**1.7.610 Konus Mineralwolle AS-Qualität Wärmedämmung Ummantelung Rohr DN80 Gebäude 0,035W/(mK) D 40mm kaschiert Alu-Folie Mantel Alu-Grobkorn-Folie Stahlbänder**
STLB-Bau 2023-10 047
Konus aus Mineralwolle DIN EN 14303, AS-Qualität,
Wärmedämmung einschl. Ummantelung DIN 4140 an haus- und
betriebstechnischen Anlagen, an Rohrleitung, DN 80, im
Gebäude, Brandverhaltensklasse DIN EN 13501-1 A2 -s1,
d0 (nichtbrennbar), Wärmeleitfähigkeit 0,035 W/(mK) bei
40 Grad C Mitteltemperatur DIN EN 12667,
Dämmschichtdicke 40 mm, kaschiert mit Aluminiumfolie,
Ummantelung aus Aluminium-Grobkorn-Folie, befestigen
mit Stahlbändern, aluminiumplattiert, Arbeitshöhe des
Montageortes bis 3,5 m über der Standfläche des hierfür
erforderlichen Gerüstes.
Menge: 2,000 St
DIN276_08: 412
Leistungsbereichkatalog: 047

**1.7.620 Abflachung Mineralwolle AS-Qualität Wärmedämmung Ummantelung Rohr DN80 Gebäude 0,035W/(mK) D 40mm kaschiert Alu-Folie**
STLB-Bau 2023-10 047
Abflachung für Dämmung aus Mineralwolle DIN EN 14303,
AS-Qualität, Wärmedämmung einschl. Ummantelung DIN 4140
an haus- und betriebstechnischen Anlagen, an
Rohrleitung, DN 80, im Gebäude, Brandverhaltensklasse
DIN EN 13501-1 A2 -s1, d0 (nichtbrennbar),
Wärmeleitfähigkeit 0,035 W/(mK) bei 40 Grad C
Mitteltemperatur DIN EN 12667, Gesamt-Dämmschichtdicke
40 mm, kaschiert mit Aluminiumfolie, Ummantelung aus
Aluminium-Grobkorn-Folie, befestigen mit Stahlbändern,
aluminiumplattiert, Arbeitshöhe des Montageortes bis
3,5 m über der Standfläche des hierfür erforderlichen
Gerüstes.
Menge: 2,000 St
DIN276_08: 412
Leistungsbereichkatalog: 047

**1.7.630 Abflachung Mineralwolle AS-Qualität Wärmedämmung Ummantelung Rohr DN32 Gebäude 0,035W/(mK) D 30mm kaschiert Alu-Folie**
STLB-Bau 2023-10 047
Abflachung für Dämmung aus Mineralwolle DIN EN 14303,
AS-Qualität, Wärmedämmung einschl. Ummantelung DIN 4140
an haus- und betriebstechnischen Anlagen, an
Rohrleitung, DN 32, im Gebäude, Brandverhaltensklasse
DIN EN 13501-1 A2 -s1, d0 (nichtbrennbar),
Wärmeleitfähigkeit 0,035 W/(mK) bei 40 Grad C
Mitteltemperatur DIN EN 12667, Gesamt-Dämmschichtdicke
30 mm, kaschiert mit Aluminiumfolie, Ummantelung aus
Aluminium-Grobkorn-Folie, befestigen mit Stahlbändern,
aluminiumplattiert, Arbeitshöhe des Montageortes bis
3,5 m über der Standfläche des hierfür erforderlichen
Gerüstes.
Menge: 1,000 St
DIN276_08: 412
Leistungsbereichkatalog: 047

**1.7.640 Konus Mineralwolle AS-Qualität Wärmedämmung Ummantelung Rohr DN32 Gebäude 0,035W/(mK) D 40mm kaschiert Alu-Folie Mantel Alu-Grobkorn-Folie Stahlbänder**
STLB-Bau 2023-10 047
Konus aus Mineralwolle DIN EN 14303, AS-Qualität,
Wärmedämmung einschl. Ummantelung DIN 4140 an haus- und
betriebstechnischen Anlagen, an Rohrleitung, DN 32, im
Gebäude, Brandverhaltensklasse DIN EN 13501-1 A2 -s1,
d0 (nichtbrennbar), Wärmeleitfähigkeit 0,035 W/(mK) bei
40 Grad C Mitteltemperatur DIN EN 12667,
Dämmschichtdicke 40 mm, kaschiert mit Aluminiumfolie,
Ummantelung aus Aluminium-Grobkorn-Folie, befestigen
mit Stahlbändern, aluminiumplattiert, Arbeitshöhe des
Montageortes bis 3,5 m über der Standfläche des hierfür
erforderlichen Gerüstes.
Menge: 1,000 St
DIN276_08: 412
Leistungsbereichkatalog: 047

#### Abschnitt 1.8 BRANDSCHUTZISOLIERUNGEN F90

*Hinweis: HINWEIS ZUR KALKULATION*
HINWEIS ZUR KALKULATION
Brandabschottung in der Wand, einschl. Verschließen des
Ringspalts.

**1.8.10 Brandschutzabschottung Wand R 90 Stahlrohr, AD bis 22 mm**
Feuerbeständige Kombiabschottung zur Durchführung von
brennbaren und nichtbrennbaren Rohren durch Wände und
Decken.
Feuerwiderstandsklasse R 90 nach DIN 4102 - 11 mit dem
bauaufsichtlich zugelassenen Brandschutz-System
bestehend aus:
- Brandschutzrohrschale
Baustoffklasse A2 nach DIN 4102-1, mit einer Rohdichte
von mindestens 150 kg/m³ und einem Schmelzpunkt von
mindestens 1000 °C und
- Rohrschale
mit einem Schmelzpunkt von mindestens 1000 °C sowie mit
einer intumeszierenden Bandage der Baustoffklasse B1.

Ausführung:
Das Brandschutz-System ist zugelassen für den Einbau in
Massivwände (Beton/Stahlbeton/Porenbeton, Mauerwerk),
leichte Trennwände und Massivdecken.
Einschl. der für diese Brandschutzdurchführung
erforderlichen beidseitigen weiterführenden
Wärmedämmung,
Länge je 1000 mm
Montage der Brandschutzdurchführungen gemäß
Herstellerangaben einschl. allem für die
Brandschutzdurchführung notwendigen Zubehör, wie zum
Beispiel Mörtel, Dämmschalen, Klebeband usw.
Öffnungsgrößen:
Massivwand max. 1000 mm (Breite) x 625 mm (Höhe) oder
625 mm (Durchmesser)
Leichte Trennwand max. 1000 mm (Breite) x 625 mm (Höhe)
oder 625 mm Durchmesser
Massivdecke max. 1000 mm (Breite) x 625 mm (Höhe) oder
625 mm Durchmesser

Mit Prüfzeugnissen der zugelassenen Systemkomponenten,
einschl.  Verschließen des Ringspaltes von bis zu 60mm
Breite mit Brandschutzmörtel, gemäß DIN 1053-1,
Mörtelgruppe III.
Die Leitungsanlagen-Richtlinie (LAR) ist einzuhalten.

Brandschutzdurchführung für Rohrleitung R 90 für:
Rohrleitung:  Stahlrohr
Außendurchmesser:  bis 22 mm
Wandstärke:  bis 400 mm,
In Gebäuden, Oberkante Abschottung über Gelände /
Fußboden bis 3,5 m,das Benötigte Gerüst wird gesondert
vergütet, liefern und montieren einschl. Vermörteln des
Ringspalts. Einschl. Lieferung und Montage der Schalung
und Abstützung.
Menge: 10,000 St
DIN276_08: 412
Leistungsbereichkatalog: 047

**1.8.20 Brandschutzabschottung Wand R 90 Stahlrohr, AD 28 bis 42 mm**
Feuerbeständige Kombiabschottung zur Durchführung von
brennbaren und nichtbrennbaren Rohren durch Wände und
Decken.
Feuerwiderstandsklasse R 90 nach DIN 4102 - 11 mit dem
bauaufsichtlich zugelassenen Brandschutz-System
bestehend aus:
- Brandschutzrohrschale
Baustoffklasse A2 nach DIN 4102-1, mit einer Rohdichte
von mindestens 150 kg/m³ und einem Schmelzpunkt von
mindestens 1000 °C und
- Rohrschale
mit einem Schmelzpunkt von mindestens 1000 °C sowie mit
einer intumeszierenden Bandage der Baustoffklasse B1.

Ausführung:
Das Brandschutz-System ist zugelassen für den Einbau in
Massivwände (Beton/Stahlbeton/Porenbeton, Mauerwerk),
leichte Trennwände und Massivdecken.
Einschl. der für diese Brandschutzdurchführung
erforderlichen beidseitigen weiterführenden
Wärmedämmung,
Länge je 1000 mm
Montage der Brandschutzdurchführungen gemäß
Herstellerangaben einschl. allem für die
Brandschutzdurchführung notwendigen Zubehör, wie zum
Beispiel Mörtel, Dämmschalen, Klebeband usw.
Öffnungsgrößen:
Massivwand max. 1000 mm (Breite) x 625 mm (Höhe) oder
625 mm (Durchmesser)
Leichte Trennwand max. 1000 mm (Breite) x 625 mm (Höhe)
oder 625 mm Durchmesser
Massivdecke max. 1000 mm (Breite) x 625 mm (Höhe) oder
625 mm Durchmesser

Mit Prüfzeugnissen der zugelassenen Systemkomponenten,
einschl.  Verschließen des Ringspaltes von bis zu 60mm
Breite mit Brandschutzmörtel, gemäß DIN 1053-1,
Mörtelgruppe III.
Die Leitungsanlagen-Richtlinie (LAR) ist einzuhalten.

Brandschutzdurchführung für Rohrleitung R 90 für:
Rohrleitung:  Stahlrohr
Außendurchmesser:  28 bis 42 mm
Wandstärke:  bis 400 mm,
In Gebäuden, Oberkante Abschottung über Gelände /
Fußboden bis 3,5 m,das Benötigte Gerüst wird gesondert
vergütet, liefern und montieren einschl. Vermörteln des
Ringspalts. Einschl. Lieferung und Montage der Schalung
und Abstützung.
Menge: 12,000 St
DIN276_08: 412
Leistungsbereichkatalog: 047

**1.8.30 Brandschutzabschottung Wand R 90 Stahlrohr, AD bis 22 mm**
Feuerbeständige Kombiabschottung zur Durchführung von
brennbaren und nichtbrennbaren Rohren durch Wände und
Decken.
Feuerwiderstandsklasse R 90 nach DIN 4102 - 11 mit dem
bauaufsichtlich zugelassenen Brandschutz-System
bestehend aus:
- Brandschutzrohrschale
Baustoffklasse A2 nach DIN 4102-1, mit einer Rohdichte
von mindestens 150 kg/m³ und einem Schmelzpunkt von
mindestens 1000 °C und
- Rohrschale
mit einem Schmelzpunkt von mindestens 1000 °C sowie mit
einer intumeszierenden Bandage der Baustoffklasse B1.

Ausführung:
Das Brandschutz-System ist zugelassen für den Einbau in
Massivwände (Beton/Stahlbeton/Porenbeton, Mauerwerk),
leichte Trennwände und Massivdecken.
Einschl. der für diese Brandschutzdurchführung
erforderlichen beidseitigen weiterführenden
Wärmedämmung,
Länge je 1000 mm
Montage der Brandschutzdurchführungen gemäß
Herstellerangaben einschl. allem für die
Brandschutzdurchführung notwendigen Zubehör, wie zum
Beispiel Mörtel, Dämmschalen, Klebeband usw.
Öffnungsgrößen:
Massivwand max. 1000 mm (Breite) x 625 mm (Höhe) oder
625 mm (Durchmesser)
Leichte Trennwand max. 1000 mm (Breite) x 625 mm (Höhe)
oder 625 mm Durchmesser
Massivdecke max. 1000 mm (Breite) x 625 mm (Höhe) oder
625 mm Durchmesser

Mit Prüfzeugnissen der zugelassenen Systemkomponenten,
einschl.  Verschließen des Ringspaltes von bis zu 60mm
Breite mit Brandschutzmörtel, gemäß DIN 1053-1,
Mörtelgruppe III.
Die Leitungsanlagen-Richtlinie (LAR) ist einzuhalten.

Brandschutzdurchführung für Rohrleitung R 90 für:
Rohrleitung:  Stahlrohr
Außendurchmesser:  bis 22 mm
Wandstärke:  650 mm,
In Gebäuden, Oberkante Abschottung über Gelände /
Fußboden bis 3,5 m,das Benötigte Gerüst wird gesondert
vergütet, liefern und montieren einschl. Vermörteln des
Ringspalts. Einschl. Lieferung und Montage der Schalung
und Abstützung.
Menge: 1,000 St
Leistungsbereichkatalog: 047

**1.8.40 Brandschutzabschottung Wand R 90 Stahlrohr, AD 28 bis 42 mm**
Feuerbeständige Kombiabschottung zur Durchführung von
brennbaren und nichtbrennbaren Rohren durch Wände und
Decken.
Feuerwiderstandsklasse R 90 nach DIN 4102 - 11 mit dem
bauaufsichtlich zugelassenen Brandschutz-System
bestehend aus:
- Brandschutzrohrschale
Baustoffklasse A2 nach DIN 4102-1, mit einer Rohdichte
von mindestens 150 kg/m³ und einem Schmelzpunkt von
mindestens 1000 °C und
- Rohrschale
mit einem Schmelzpunkt von mindestens 1000 °C sowie mit
einer intumeszierenden Bandage der Baustoffklasse B1.

Ausführung:
Das Brandschutz-System ist zugelassen für den Einbau in
Massivwände (Beton/Stahlbeton/Porenbeton, Mauerwerk),
leichte Trennwände und Massivdecken.
Einschl. der für diese Brandschutzdurchführung
erforderlichen beidseitigen weiterführenden
Wärmedämmung,
Länge je 1000 mm
Montage der Brandschutzdurchführungen gemäß
Herstellerangaben einschl. allem für die
Brandschutzdurchführung notwendigen Zubehör, wie zum
Beispiel Mörtel, Dämmschalen, Klebeband usw.
Öffnungsgrößen:
Massivwand max. 1000 mm (Breite) x 625 mm (Höhe) oder
625 mm (Durchmesser)
Leichte Trennwand max. 1000 mm (Breite) x 625 mm (Höhe)
oder 625 mm Durchmesser
Massivdecke max. 1000 mm (Breite) x 625 mm (Höhe) oder
625 mm Durchmesser

Mit Prüfzeugnissen der zugelassenen Systemkomponenten,
einschl.  Verschließen des Ringspaltes von bis zu 60mm
Breite mit Brandschutzmörtel, gemäß DIN 1053-1,
Mörtelgruppe III.
Die Leitungsanlagen-Richtlinie (LAR) ist einzuhalten.

Brandschutzdurchführung für Rohrleitung R 90 für:
Rohrleitung:  Stahlrohr
Außendurchmesser:  28 bis 42 mm
Wandstärke:  650 mm,
In Gebäuden, Oberkante Abschottung über Gelände /
Fußboden bis 3,5 m,das Benötigte Gerüst wird gesondert
vergütet, liefern und montieren einschl. Vermörteln des
Ringspalts. Einschl. Lieferung und Montage der Schalung
und Abstützung.
Menge: 2,000 St
Leistungsbereichkatalog: 047

**1.8.50 Rohrschott DN 70**
Rohrschott für mineralstoffverstärktes PE-HD
schallgedämmtes
Abwasserrohr,
Aufklappbares Rohrschott für Wand- und
Deckendurchführung in den Abmessung DN 70 der
Feuerwiderstandsklasse R30 - R90 nach DIN 4102 Teil 11.
Zum Einbau an Massivwände / Massivdecken / Leichte
Trennwände der Feuerwiderstandsklasse F30 - F90. Das
Rohrschott kann direkt auf der Wand/Decke aufgesetzt
werden und/oder bis zu einem bestimmten Maß in
Massivwände- bzw. -Decken eingesetzt werden.
Für die Montage an leichten Trockenbauwänden sind
durchgehende Gewindestangen M6 einzukalkulieren.
Eigenschaften
- Allgemeine bauaufsichtliche Zulassung
- Absolut wartungsfrei
- für nachträglichen Einbau geeignet
- Zulassung über Elektromuffe
Einsatzbereiche
- Decken 15cm
- Massivwände 10cm
- Leichtbauwände 10cm
Einschließlich Kennzeichnungsschild,
Körperschalldämmung und Befestigungsmaterial.
Einschl. Verschließen des Ringspalts
Montage der Brandschutzdurchführungen gemäß
Herstellerangaben
einschl. allem für die Brandschutzdurchführung
notwendigen
Zubehör, wie zum Beispiel Mörtel, Dämmschalen,
Klebeband usw.
Öffnungsgrößen:
Massivwand max.  1000 mm (Breite) x 625 mm
(Höhe) oder 625 mm
(Durchmesser)
Leichte Trennwand max.  1000 mm (Breite) x 625 mm
(Höhe) oder 625 mm
Durchmesser
Massivdecke max.  1000 mm (Breite) x 625 mm
(Höhe) oder 625 mm
Durchmesser
Mit Prüfzeugnissen der zugelassenen Systemkomponenten,
einschl.
Verschließen des Ringspaltes von bis zu 60mm Breite mit
Brandschutzmörtel, gemäß DIN 1053-1, Mörtelgruppe III.
Die Leitungsanlagen-Richtlinie (LAR) ist einzuhalten.
Rohrschott für mineralstoffverstärktes PE-HD
schallgedämmtes
Abwasserrohr, für:
Dimension: DN 70 d 75 mm
Wand-/Deckenstärke:  700-800 mm, Beton
In genutzten Gebäuden, Oberkante Abschottung über
Gelände /
Fußboden bis 5,0 m, einschl. Vermörteln des Ringspalts.
Menge: 1,000 St
DIN276_08: 412
Leistungsbereichkatalog: 047

**1.8.60 Rohrschott DN 90**
Rohrschott für mineralstoffverstärktes PE-HD
schallgedämmtes
Abwasserrohr,
Aufklappbares Rohrschott für Wand- und
Deckendurchführung in den Abmessung DN 90 der
Feuerwiderstandsklasse R30 - R90 nach DIN 4102 Teil 11.
Zum Einbau an Massivwände / Massivdecken / Leichte
Trennwände der Feuerwiderstandsklasse F30 - F90. Das
Rohrschott kann direkt auf der Wand/Decke aufgesetzt
werden und/oder bis zu einem bestimmten Maß in
Massivwände- bzw. -Decken eingesetzt werden.
Für die Montage an leichten Trockenbauwänden sind
durchgehende Gewindestangen M6 einzukalkulieren.
Eigenschaften
- Allgemeine bauaufsichtliche Zulassung
- Absolut wartungsfrei
- für nachträglichen Einbau geeignet
- Zulassung über Elektromuffe
Einsatzbereiche
- Decken 15cm
- Massivwände 10cm
- Leichtbauwände 10cm
Einschließlich Kennzeichnungsschild,
Körperschalldämmung und Befestigungsmaterial.
Einschl. Verschließen des Ringspalts
Montage der Brandschutzdurchführungen gemäß
Herstellerangaben
einschl. allem für die Brandschutzdurchführung
notwendigen
Zubehör, wie zum Beispiel Mörtel, Dämmschalen,
Klebeband usw.
Öffnungsgrößen:
Massivwand max.  1000 mm (Breite) x 625 mm
(Höhe) oder 625 mm
(Durchmesser)
Leichte Trennwand max.  1000 mm (Breite) x 625 mm
(Höhe) oder 625 mm
Durchmesser
Massivdecke max.  1000 mm (Breite) x 625 mm
(Höhe) oder 625 mm
Durchmesser
Mit Prüfzeugnissen der zugelassenen Systemkomponenten,
einschl.
Verschließen des Ringspaltes von bis zu 60mm Breite mit
Brandschutzmörtel, gemäß DIN 1053-1, Mörtelgruppe III.
Die Leitungsanlagen-Richtlinie (LAR) ist einzuhalten.
Rohrschott für mineralstoffverstärktes PE-HD
schallgedämmtes
Abwasserrohr, für:
Dimension: DN 90 d 110 mm
Wand-/Deckenstärke: bis 300 mm, Beton
In genutzten Gebäuden, Oberkante Abschottung über
Gelände /
Fußboden bis 5,0 m, einschl. Vermörteln des Ringspalts.
Menge: 1,000 St
DIN276_08: 412
Leistungsbereichkatalog: 047

#### Abschnitt 1.9 SONSTIGES SANITÄR

**1.9.10 Teil-Druckprobe für Kalt-, Wam- und Zirkulationwasser Verteilleitungen**
Die Druckprobe nach DIN 18 381 3.4 und 4.2.23 sowie DIN
1988 Abschnitt 11.1 für die erstellten Teile der
Wasserleitungsanlage
ist mit Inertgas vorzunehmen.
Die Dichtheitsprüfung wird mit einem Prüfdruck von 110
mbar vor der Belastungsprüfung durchgeführt.
Das verwendete Manometer muss für die zu messenden
Drücke eine entsprechende Genauigkeit von 1mbar (10
mmWS) Anzeigebereich haben.
Hierzu können die von der TRGI-Prüfung bekannten
U-Rohr-Manometer bzw. die Standrohre angewendet werden.

Bauteile in der Leitungsanlage müssen für die
Prüfdrücke geeignet oder vor der Prüfung ausgebaut
sein.
Nach Aufbringen des Prüfdrucks muss die Prüfzeit bis
100 Liter Leitungsvolumen mindestens 30 Minuten
betragen. Je weitere 100 Liter Leitungsvolumen muss die
Prüfzeit um 10 Minuten erhöht werden.
Die Dichtheitsprüfung beginnt nach Erreichen des
Prüfdrucks unter Berücksichtigung einer entsprechenden
Wartezeit zum ausgleich vom Medium an die
Umgebungstemperatur
Die Belastungsprüfung wird mit einem maximalen
Prüfdruck von 3 bar und einem Manometer mit einem
Anzeigebereich von 0,1 bar durchgeführt.
Die Belastungsprüfung wird kombiniert mit einer
Sichtprüfung aller Rohrverbindungen, wobei geprüft
wird, ob die Schweiß-,
Löt-, Press-, Klemm-, Kleb- und Schraubverbindung
ordnungsgemäß dicht ausgeführt wurden.
Die Belastungsprüfung mit erhöhtem Druck soll bei
- Nennweiten bis DN 50 maximal 3 bar und bei
- Nennweiten über DN 50 bis DN 100 maximal 1 bar
betragen.
Nach Aufbringen des Prüfdrucks beträgt die Prüfzeit 10
Minuten.

Für die Dichtheits- und Belastungsprüfung sind
Inertgase, wie z. B. Stickstoff und Kohlendioxid zu
verwenden.
Durch sicherheitstechnische Einrichtungen, z.B.
Druckminderer an Kompressoren, ist sicherzustellen,
dass der vorgesehene Prüfdruck der Leitungsanlage nicht
überschritten wird.

Es ist von insgesamt ca. 3 Entnahmestellen bei einer
Rohrlänge bis ca. 50 m auszugehen.
Die Druckprobe ist direkt vor der Inbetriebnahme
durchzuführen.
Die Preisangabe beinhaltet die beschriebene Druckprobe
inkl. Protokoll.
Menge: 13,000 St

**1.9.20 Inbetriebnahme der sanitären Installation**
*** Pauschalposition
Inbetriebnahme der gesamten sanitären Installation
einschl. Füllen und Entlüften der neu installierten
Rohrleitung,  Einregulierung, und Einweisung des
Betreibers.
Die Inbetriebnahme hat strangweise zu erfolgen.
Menge: 1,000 psch

**1.9.30 Spülung für Kalt- , Warm- und Zirkulationwasser**
*** Pauschalposition
Die Spülung nach DIN 18 381 4.2.23 und 4.2.25 sowie DIN
1988 Abschnitt 11.2 ist für die erstellten Teile der
Wasserleitungsanlage vorzunehmen.
Es ist von insgesamt ca. 41 Entnahmestellen auszugehen.
Die Spülung ist direkt vor der Inbetriebnahme
durchzuführen, sodass ein bestimmungsgemäßer Betrieb
sichergestellt wird.
Die Preisangabe beinhaltet die beschriebene Spülung
inkl. Protokoll.
Menge: 1,000 psch

**1.9.40 Inbetriebnahme Duschpaneele mit Magnetventilsteuerung**
*** Pauschalposition
Inbetriebnahme von Duschpaneelen mit
Magnetventilsteuerung inkl. aller Nebenleistungen zur
Herstellung der Betriebsbereitschaft.

Leistungsumfang:

Sichtprüfung der Montage
Prüfung der Wasseranschlüsse auf Dichtheit und Funktion
Kontrolle der elektrischen Anschlüsse der Magnetventile
Funktionsprüfung der Steuerung (Schaltverhalten)
Einstellung von Durchfluss und Temperatur
Probelauf unter Betriebsbedingungen
Dokumentation und Einweisung des Betreibers

ca. 24 Entnahmestellen bzw. Duschpaneele

Ausführung gemäß geltenden Normen und Herstellerangaben

Die Inbetriebnahme hat raumweise zu erfolgen.
Menge: 1,000 psch

### Bereich 2 HEIZUNG

#### Abschnitt 2.1 ROHRLEITUNG UND ZUBEHÖR

*Hinweis: C-STAHLROHR*

**2.1.10 Rohr Präzisionsstahlrohr geschweißt verz Heizungswasser AD 15mm Pressen**
STLB-Bau 2023-10 041
Rohrleitung aus Präzisionsstahlrohr DIN EN 10305-3,
geschweißt, außen verzinkt, für Heizungswasser,
Außendurchmesser 15 mm, Wanddicke 1 mm, Verbindung
durch Pressen, Form- und Verbindungsstücke werden
gesondert vergütet, Rohrbefestigungen werden gesondert
vergütet, Verlegung in Gebäuden, Arbeitshöhe des
Montageortes bis 3,5 m über der Standfläche des hierfür
erforderlichen Gerüstes.
Menge: 200,000 m
DIN276_08: 422
Leistungsbereichkatalog: 041

**2.1.20 Rohr Präzisionsstahlrohr geschweißt verz Heizungswasser AD 18mm Pressen**
STLB-Bau 2023-10 041
Rohrleitung aus Präzisionsstahlrohr DIN EN 10305-3,
geschweißt, außen verzinkt, für Heizungswasser,
Außendurchmesser 18 mm, Wanddicke 1 mm, Verbindung
durch Pressen, Form- und Verbindungsstücke werden
gesondert vergütet, Rohrbefestigungen werden gesondert
vergütet, Verlegung in Gebäuden, Arbeitshöhe des
Montageortes bis 3,5 m über der Standfläche des hierfür
erforderlichen Gerüstes.
Menge: 15,000 m
DIN276_08: 422
Leistungsbereichkatalog: 041

**2.1.30 Rohr Präzisionsstahlrohr geschweißt verz Heizungswasser AD 22mm Pressen**
STLB-Bau 2023-10 041
Rohrleitung aus Präzisionsstahlrohr DIN EN 10305-3,
geschweißt, außen verzinkt, für Heizungswasser,
Außendurchmesser 22 mm, Wanddicke 1,5 mm, Verbindung
durch Pressen, Form- und Verbindungsstücke werden
gesondert vergütet, Rohrbefestigungen werden gesondert
vergütet, Verlegung in Gebäuden, Arbeitshöhe des
Montageortes bis 3,5 m über der Standfläche des hierfür
erforderlichen Gerüstes.
Menge: 20,000 m
DIN276_08: 422
Leistungsbereichkatalog: 041

**2.1.40 Rohr Präzisionsstahlrohr geschweißt verz Heizungswasser AD 28mm Pressen**
STLB-Bau 2023-10 041
Rohrleitung aus Präzisionsstahlrohr DIN EN 10305-3,
geschweißt, außen verzinkt, für Heizungswasser,
Außendurchmesser 28 mm, Wanddicke 1,5 mm, Verbindung
durch Pressen, Form- und Verbindungsstücke werden
gesondert vergütet, Rohrbefestigungen werden gesondert
vergütet, Verlegung in Gebäuden, Arbeitshöhe des
Montageortes bis 3,5 m über der Standfläche des hierfür
erforderlichen Gerüstes.
Menge: 90,000 m
DIN276_08: 422
Leistungsbereichkatalog: 041

**2.1.50 Rohrschelle Stahl niro L bis 0,5m AD 15mm**
STLB-Bau 2023-10 042
Rohraufhängung als Rohrschelle, aus nichtrostendem
Stahl, mit schalldämmenden Einlagen, Anforderungen
entsprechend DIN 4109-1, Länge Aufhängung bis 0,5 m,
Befestigung gelenkig, mit Gewindestäben, mit
bauaufsichtlich zugelassenen Dübeln, einschl.
Bohrarbeiten, Rohr aus nichtrostendem Stahl,
Außendurchmesser 15 mm, für Heizungswasser, Arbeitshöhe
des Montageortes bis 5,5 m über der Standfläche des
hierfür erforderlichen Gerüstes, Gerüst wird gesondert
vergütet.
Menge: 200,000 St
DIN276_08: 422
Leistungsbereichkatalog: 042

**2.1.60 Rohrschelle Stahl niro L bis 0,5m AD 18mm**
STLB-Bau 2023-10 042
Rohraufhängung als Rohrschelle, aus nichtrostendem
Stahl, mit schalldämmenden Einlagen, Anforderungen
entsprechend DIN 4109-1, Länge Aufhängung bis 0,5 m,
Befestigung gelenkig, mit Gewindestäben, mit
bauaufsichtlich zugelassenen Dübeln, einschl.
Bohrarbeiten, Rohr aus nichtrostendem Stahl,
Außendurchmesser 18 mm, für Heizungswasser, Arbeitshöhe
des Montageortes bis 5,5 m über der Standfläche des
hierfür erforderlichen Gerüstes, Gerüst wird gesondert
vergütet.
Menge: 25,000 St
DIN276_08: 422
Leistungsbereichkatalog: 042

**2.1.70 Rohrschelle Stahl niro L bis 0,5m AD 22mm**
STLB-Bau 2023-10 042
Rohraufhängung als Rohrschelle, aus nichtrostendem
Stahl, mit schalldämmenden Einlagen, Anforderungen
entsprechend DIN 4109-1, Länge Aufhängung bis 0,5 m,
Befestigung gelenkig, mit Gewindestäben, mit
bauaufsichtlich zugelassenen Dübeln, einschl.
Bohrarbeiten, Rohr aus nichtrostendem Stahl,
Außendurchmesser 22 mm, für Heizungswasser, Arbeitshöhe
des Montageortes bis 5,5 m über der Standfläche des
hierfür erforderlichen Gerüstes, Gerüst wird gesondert
vergütet.
Menge: 20,000 St
DIN276_08: 422
Leistungsbereichkatalog: 042

**2.1.80 Rohrschelle Stahl niro L bis 0,5m AD 28mm**
STLB-Bau 2023-10 042
Rohraufhängung als Rohrschelle, aus nichtrostendem
Stahl, mit schalldämmenden Einlagen, Anforderungen
entsprechend DIN 4109-1, Länge Aufhängung bis 0,5 m,
Befestigung gelenkig, mit Gewindestäben, mit
bauaufsichtlich zugelassenen Dübeln, einschl.
Bohrarbeiten, Rohr aus nichtrostendem Stahl,
Außendurchmesser 28 mm, für Heizungswasser, Arbeitshöhe
des Montageortes bis 5,5 m über der Standfläche des
hierfür erforderlichen Gerüstes, Gerüst wird gesondert
vergütet.
Menge: 95,000 St
DIN276_08: 422
Leistungsbereichkatalog: 042

**2.1.90 Bogen Kohlenstoffstahl verz Pressverbindung Heizungswasser AD 15mm**
STLB-Bau 2023-10 041
Bogen, aus Kohlenstoffstahl, außen verzinkt,
Pressverbindung, für Rohrleitung aus
Präzisionsstahlrohr DIN EN 10305-3, geschweißt, für
Heizungswasser, Außendurchmesser 15 mm.
Menge: 82,000 St
DIN276_08: 422
Leistungsbereichkatalog: 041

**2.1.100 Bogen Kohlenstoffstahl verz Pressverbindung Heizungswasser AD 18mm**
STLB-Bau 2023-10 041
Bogen, aus Kohlenstoffstahl, außen verzinkt,
Pressverbindung, für Rohrleitung aus
Präzisionsstahlrohr DIN EN 10305-3, geschweißt, für
Heizungswasser, Außendurchmesser 18 mm.
Menge: 8,000 St
DIN276_08: 422
Leistungsbereichkatalog: 041

**2.1.110 Bogen Kohlenstoffstahl verz Pressverbindung Heizungswasser AD 22mm**
STLB-Bau 2023-10 041
Bogen, aus Kohlenstoffstahl, außen verzinkt,
Pressverbindung, für Rohrleitung aus
Präzisionsstahlrohr DIN EN 10305-3, geschweißt, für
Heizungswasser, Außendurchmesser 22 mm.
Menge: 2,000 St
DIN276_08: 422
Leistungsbereichkatalog: 041

**2.1.120 Bogen Kohlenstoffstahl verz Pressverbindung Heizungswasser AD 28mm**
STLB-Bau 2023-10 041
Bogen, aus Kohlenstoffstahl, außen verzinkt,
Pressverbindung, für Rohrleitung aus
Präzisionsstahlrohr DIN EN 10305-3, geschweißt, für
Heizungswasser, Außendurchmesser 28 mm.
Menge: 32,000 St
DIN276_08: 422
Leistungsbereichkatalog: 041

**2.1.130 T-Stück Kohlenstoffstahl verz Pressverbindung Heizungswasser AD 15mm**
STLB-Bau 2023-10 041
T-Stück, aus Kohlenstoffstahl, außen verzinkt,
Pressverbindung, für Rohrleitung aus
Präzisionsstahlrohr DIN EN 10305-3, geschweißt, für
Heizungswasser, Außendurchmesser 15 mm.
Menge: 12,000 St
DIN276_08: 422
Leistungsbereichkatalog: 041

**2.1.140 T-Stück reduziert Kohlenstoffstahl verz Pressverbindung Heizungswasser AD 18mm x 15mm**
STLB-Bau 2023-10 041
T-Stück, reduziert, aus Kohlenstoffstahl, außen
verzinkt, Pressverbindung, für Rohrleitung aus
Präzisionsstahlrohr DIN EN 10305-3, geschweißt, für
Heizungswasser, Außendurchmesser 18 mm, 2. Durchmesser
15 mm.
Menge: 6,000 St
DIN276_08: 422
Leistungsbereichkatalog: 041

**2.1.150 T-Stück reduziert Kohlenstoffstahl verz Pressverbindung Heizungswasser AD 22mm x 15mm**
STLB-Bau 2023-10 041
T-Stück, reduziert, aus Kohlenstoffstahl, außen
verzinkt, Pressverbindung, für Rohrleitung aus
Präzisionsstahlrohr DIN EN 10305-3, geschweißt, für
Heizungswasser, Außendurchmesser 22 mm, 2. Durchmesser
15 mm.
Menge: 4,000 St
DIN276_08: 422
Leistungsbereichkatalog: 041

**2.1.160 T-Stück reduziert Kohlenstoffstahl verz Pressverbindung Heizungswasser AD 28mm x 15mm**
STLB-Bau 2023-10 041
T-Stück, reduziert, aus Kohlenstoffstahl, außen
verzinkt, Pressverbindung, für Rohrleitung aus
Präzisionsstahlrohr DIN EN 10305-3, geschweißt, für
Heizungswasser, Außendurchmesser 28 mm, 2. Durchmesser
15 mm.
Menge: 16,000 St
DIN276_08: 422
Leistungsbereichkatalog: 041

**2.1.170 Reduzierstück Kohlenstoffstahl verz Pressverbindung Heizungswasser AD 18mm x 15mm**
STLB-Bau 2023-10 041
Reduzierstück, aus Kohlenstoffstahl, außen verzinkt,
Pressverbindung, für Rohrleitung aus
Präzisionsstahlrohr DIN EN 10305-3, geschweißt, für
Heizungswasser, Außendurchmesser 18 mm, 2. Durchmesser
15 mm.
Menge: 2,000 St
DIN276_08: 422
Leistungsbereichkatalog: 041

**2.1.180 Reduzierstück Kohlenstoffstahl verz Pressverbindung Heizungswasser AD 22mm x 18mm**
STLB-Bau 2023-10 041
Reduzierstück, aus Kohlenstoffstahl, außen verzinkt,
Pressverbindung, für Rohrleitung aus
Präzisionsstahlrohr DIN EN 10305-3, geschweißt, für
Heizungswasser, Außendurchmesser 22 mm, 2. Durchmesser
18 mm.
Menge: 2,000 St
DIN276_08: 422
Leistungsbereichkatalog: 041

**2.1.190 Reduzierstück Kohlenstoffstahl verz Pressverbindung Heizungswasser AD 28mm x 22mm**
STLB-Bau 2023-10 041
Reduzierstück, aus Kohlenstoffstahl, außen verzinkt,
Pressverbindung, für Rohrleitung aus
Präzisionsstahlrohr DIN EN 10305-3, geschweißt, für
Heizungswasser, Außendurchmesser 28 mm, 2. Durchmesser
22 mm.
Menge: 2,000 St
DIN276_08: 422
Leistungsbereichkatalog: 041

**2.1.200 Muffe Kohlenstoffstahl verz Pressverbindung Heizungswasser AD 15mm**
STLB-Bau 2023-10 041
Muffe, aus Kohlenstoffstahl, außen verzinkt,
Pressverbindung, für Rohrleitung aus
Präzisionsstahlrohr DIN EN 10305-3, geschweißt, für
Heizungswasser, Außendurchmesser 15 mm.
Menge: 14,000 St
DIN276_08: 422
Leistungsbereichkatalog: 041

**2.1.210 Muffe Kohlenstoffstahl verz Pressverbindung Heizungswasser AD 18mm**
STLB-Bau 2023-10 041
Muffe, aus Kohlenstoffstahl, außen verzinkt,
Pressverbindung, für Rohrleitung aus
Präzisionsstahlrohr DIN EN 10305-3, geschweißt, für
Heizungswasser, Außendurchmesser 18 mm.
Menge: 2,000 St
DIN276_08: 422
Leistungsbereichkatalog: 041

**2.1.220 Muffe Kohlenstoffstahl verz Pressverbindung Heizungswasser AD 22mm**
STLB-Bau 2023-10 041
Muffe, aus Kohlenstoffstahl, außen verzinkt,
Pressverbindung, für Rohrleitung aus
Präzisionsstahlrohr DIN EN 10305-3, geschweißt, für
Heizungswasser, Außendurchmesser 22 mm.
Menge: 4,000 St
DIN276_08: 422
Leistungsbereichkatalog: 041

**2.1.230 Muffe Kohlenstoffstahl verz Pressverbindung Heizungswasser AD 28mm**
STLB-Bau 2023-10 041
Muffe, aus Kohlenstoffstahl, außen verzinkt,
Pressverbindung, für Rohrleitung aus
Präzisionsstahlrohr DIN EN 10305-3, geschweißt, für
Heizungswasser, Außendurchmesser 28 mm.
Menge: 30,000 St
DIN276_08: 422
Leistungsbereichkatalog: 041

**2.1.240 Anschluss an bestehende Versorgungsleitung**
Anschluss herstellen, an bestehende Versorgungsleitung
Medium. Verbindungsart: Pressen
Heizungswasser, DN25, PN16, mit Präzisionsstahlrohr
DN25, einschl. benötigter Form und Verbindungsstücke
Menge: 2,000 St

#### Abschnitt 2.2 BEHÄLTER, PUMPEN UND ARMATUREN

*Hinweis: STRANGREGULIERVENTILE*
STRANGREGULIERVENTILE

Bei allen Armaturen und sonstigen in diesem Titel
beschriebenen Einbauteilen sind die Übergänge auf das
gewählte Rohrleitungsmaterial einzukalkulieren.

Bei allen Armaturen ist beidseitig eine flachdichtende
Verschraubung mit Pressanschluss einzukalkulieren.

**2.2.10 Strangventil Rotguss PN16 DN12**
STLB-Bau 2023-10 041
Strangventil, mit gesicherter Voreinstellung, mit
Gewindeanschluss für Kapillarrohr, Stopfen und
Stellungsanzeige, für Wasser, max. Betriebstemperatur
bis 120 Grad C, mit Entleerung und Messanschluss, mit
Innengewinde, Gehäuse aus Rotguss, Nenndruck 1,6 MPa
(16 bar), DN 12, Ausführung gemäß Einzelbeschreibung,
Einzelbeschreibungs-Nr 'einschl. Wärmedämmschalen gemäß
Gebäudeenergiegesetz (GEG); einschl. Übergangsstücke
auf Edelstahlrohr, Pressanschluss, einschl.Dichtungen
und Verschraubungen KV-Wert=0,55.'
Menge: 1,000 St
Leistungsbereichkatalog: 041

**2.2.20 Strangventil Rotguss PN16 DN12**
STLB-Bau 2023-10 041
Strangventil, mit Gewindeanschluss für Kapillarrohr und
Stopfen, für Wasser, max. Betriebstemperatur bis 120
Grad C, mit Entleerung und Messanschluss, mit
Innengewinde, Gehäuse aus Rotguss, Nenndruck 1,6 MPa
(16 bar), DN 12, Ausführung gemäß Einzelbeschreibung,
Einzelbeschreibungs-Nr 'einschl. Wärmedämmschalen gemäß
Gebäudeenergiegesetz (GEG); einschl. Übergangsstücke
auf Edelstahlrohr, Pressanschluss, einschl.Dichtungen
und Verschraubungen.'
Menge: 1,000 St
Leistungsbereichkatalog: 041

**2.2.30 Entleerungsarmatur Rotguss PN16 DN10**
STLB-Bau 2023-10 041
Entleerungsarmatur, für Wasser bis 120 Grad C, mit
Handrad, mit Verschlusskappe und Kette, Gehäuse aus
Rotguss, metallisch dichtend, mit Gewindeanschluss,
Nenndruck 1,6 MPa (16 bar), DN 10.
Menge: 6,000 St
Leistungsbereichkatalog: 041

#### Abschnitt 2.3 WÄRMEDÄMMUNG

*Hinweis: MINERALWOLLEISOLIERUNG ALUKASCHIERT*

**2.3.10 Wärmedämmung Rohr DN12 Gebäude Mineralwolle AS-Qualität Rohrschale D 20mm**
STLB-Bau 2023-10 047
Wärmedämmung ohne Ummantelung DIN 4140 an haus- und
betriebstechnischen Anlagen, an Rohrleitung, DN 12, im
Gebäude, Dämmung aus Mineralwolle DIN EN 14303,
AS-Qualität, als Rohrschale, Dämmschichtdicke 20 mm,
Brandverhaltensklasse DIN EN 13501-1 A2 -s1, d0
(nichtbrennbar), Wärmeleitfähigkeit 0,035 W/(mK) bei 40
Grad C Mitteltemperatur DIN EN 12667, kaschiert mit
Alufolie, Arbeitshöhe des Montageortes bis 3,5 m über
der Standfläche des hierfür erforderlichen Gerüstes.
Menge: 130,000 m
DIN276_08: 422
Leistungsbereichkatalog: 047

**2.3.20 Wärmedämmung Rohr DN15 Gebäude Mineralwolle AS-Qualität Rohrschale D 20mm**
STLB-Bau 2023-10 047
Wärmedämmung ohne Ummantelung DIN 4140 an haus- und
betriebstechnischen Anlagen, an Rohrleitung, DN 15, im
Gebäude, Dämmung aus Mineralwolle DIN EN 14303,
AS-Qualität, als Rohrschale, Dämmschichtdicke 20 mm,
Brandverhaltensklasse DIN EN 13501-1 A2 -s1, d0
(nichtbrennbar), Wärmeleitfähigkeit 0,035 W/(mK) bei 40
Grad C Mitteltemperatur DIN EN 12667, kaschiert mit
Alufolie, Arbeitshöhe des Montageortes bis 3,5 m über
der Standfläche des hierfür erforderlichen Gerüstes.
Menge: 15,000 m
DIN276_08: 422
Leistungsbereichkatalog: 047

**2.3.30 Wärmedämmung Rohr DN20 Gebäude Mineralwolle AS-Qualität Rohrschale D 30mm**
STLB-Bau 2023-10 047
Wärmedämmung ohne Ummantelung DIN 4140 an haus- und
betriebstechnischen Anlagen, an Rohrleitung, DN 20, im
Gebäude, Dämmung aus Mineralwolle DIN EN 14303,
AS-Qualität, als Rohrschale, Dämmschichtdicke 30 mm,
Brandverhaltensklasse DIN EN 13501-1 A2 -s1, d0
(nichtbrennbar), Wärmeleitfähigkeit 0,035 W/(mK) bei 40
Grad C Mitteltemperatur DIN EN 12667, kaschiert mit
Alufolie, Arbeitshöhe des Montageortes bis 3,5 m über
der Standfläche des hierfür erforderlichen Gerüstes.
Menge: 20,000 m
DIN276_08: 422
Leistungsbereichkatalog: 047

**2.3.40 Wärmedämmung Rohr DN25 Gebäude Mineralwolle AS-Qualität Rohrschale D 30mm**
STLB-Bau 2023-10 047
Wärmedämmung ohne Ummantelung DIN 4140 an haus- und
betriebstechnischen Anlagen, an Rohrleitung, DN 25, im
Gebäude, Dämmung aus Mineralwolle DIN EN 14303,
AS-Qualität, als Rohrschale, Dämmschichtdicke 30 mm,
Brandverhaltensklasse DIN EN 13501-1 A2 -s1, d0
(nichtbrennbar), Wärmeleitfähigkeit 0,035 W/(mK) bei 40
Grad C Mitteltemperatur DIN EN 12667, kaschiert mit
Alufolie, Arbeitshöhe des Montageortes bis 3,5 m über
der Standfläche des hierfür erforderlichen Gerüstes.
Menge: 80,000 m
DIN276_08: 422
Leistungsbereichkatalog: 047

**2.3.50 Bogen Mineralwolle AS-Qualität Wärmedämmung Rohr DN12 Gebäude 0,035W/(mK) D 20mm kaschiert Alu-Folie**
STLB-Bau 2023-10 047
Bogen aus Mineralwolle DIN EN 14303, AS-Qualität,
Wärmedämmung DIN 4140 an haus- und betriebstechnischen
Anlagen, an Rohrleitung, DN 12, im Gebäude,
Brandverhaltensklasse DIN EN 13501-1 A2 -s1, d0
(nichtbrennbar), Wärmeleitfähigkeit 0,035 W/(mK) bei 40
Grad C Mitteltemperatur DIN EN 12667, Dämmschichtdicke
20 mm, kaschiert mit Aluminiumfolie, Arbeitshöhe des
Montageortes bis 3,5 m über der Standfläche des hierfür
erforderlichen Gerüstes.
Menge: 82,000 St
DIN276_08: 412
Leistungsbereichkatalog: 047

**2.3.60 Bogen Mineralwolle AS-Qualität Wärmedämmung Rohr DN15 Gebäude 0,035W/(mK) D 20mm kaschiert Alu-Folie**
STLB-Bau 2023-10 047
Bogen aus Mineralwolle DIN EN 14303, AS-Qualität,
Wärmedämmung DIN 4140 an haus- und betriebstechnischen
Anlagen, an Rohrleitung, DN 15, im Gebäude,
Brandverhaltensklasse DIN EN 13501-1 A2 -s1, d0
(nichtbrennbar), Wärmeleitfähigkeit 0,035 W/(mK) bei 40
Grad C Mitteltemperatur DIN EN 12667, Dämmschichtdicke
20 mm, kaschiert mit Aluminiumfolie, Arbeitshöhe des
Montageortes bis 3,5 m über der Standfläche des hierfür
erforderlichen Gerüstes.
Menge: 8,000 St
DIN276_08: 412
Leistungsbereichkatalog: 047

**2.3.70 Bogen Mineralwolle AS-Qualität Wärmedämmung Rohr DN20 Gebäude 0,035W/(mK) D 30mm kaschiert Alu-Folie**
STLB-Bau 2023-10 047
Bogen aus Mineralwolle DIN EN 14303, AS-Qualität,
Wärmedämmung DIN 4140 an haus- und betriebstechnischen
Anlagen, an Rohrleitung, DN 20, im Gebäude,
Brandverhaltensklasse DIN EN 13501-1 A2 -s1, d0
(nichtbrennbar), Wärmeleitfähigkeit 0,035 W/(mK) bei 40
Grad C Mitteltemperatur DIN EN 12667, Dämmschichtdicke
30 mm, kaschiert mit Aluminiumfolie, Arbeitshöhe des
Montageortes bis 3,5 m über der Standfläche des hierfür
erforderlichen Gerüstes.
Menge: 2,000 St
DIN276_08: 412
Leistungsbereichkatalog: 047

**2.3.80 Bogen Mineralwolle AS-Qualität Wärmedämmung Rohr DN25 Gebäude 0,035W/(mK) D 30mm kaschiert Alu-Folie**
STLB-Bau 2023-10 047
Bogen aus Mineralwolle DIN EN 14303, AS-Qualität,
Wärmedämmung DIN 4140 an haus- und betriebstechnischen
Anlagen, an Rohrleitung, DN 25, im Gebäude,
Brandverhaltensklasse DIN EN 13501-1 A2 -s1, d0
(nichtbrennbar), Wärmeleitfähigkeit 0,035 W/(mK) bei 40
Grad C Mitteltemperatur DIN EN 12667, Dämmschichtdicke
30 mm, kaschiert mit Aluminiumfolie, Arbeitshöhe des
Montageortes bis 3,5 m über der Standfläche des hierfür
erforderlichen Gerüstes.
Menge: 32,000 St
DIN276_08: 412
Leistungsbereichkatalog: 047

**2.3.90 Passstück Mineralwolle AS-Qualität Wärmedämmung Rohr DN12 Gebäude 0,035W/(mK) D 20mm kaschiert Alu-Folie**
STLB-Bau 2023-10 047
Passstück aus Mineralwolle DIN EN 14303, AS-Qualität,
Wärmedämmung DIN 4140 an haus- und betriebstechnischen
Anlagen, an Rohrleitung, DN 12, im Gebäude,
Brandverhaltensklasse DIN EN 13501-1 A2 -s1, d0
(nichtbrennbar), Wärmeleitfähigkeit 0,035 W/(mK) bei 40
Grad C Mitteltemperatur DIN EN 12667, Dämmschichtdicke
20 mm, kaschiert mit Aluminiumfolie, Arbeitshöhe des
Montageortes bis 3,5 m über der Standfläche des hierfür
erforderlichen Gerüstes.
Menge: 10,000 St
DIN276_08: 412
Leistungsbereichkatalog: 047

**2.3.100 Passstück Mineralwolle AS-Qualität Wärmedämmung Rohr DN15 Gebäude 0,035W/(mK) D 20mm kaschiert Alu-Folie**
STLB-Bau 2023-10 047
Passstück aus Mineralwolle DIN EN 14303, AS-Qualität,
Wärmedämmung DIN 4140 an haus- und betriebstechnischen
Anlagen, an Rohrleitung, DN 15, im Gebäude,
Brandverhaltensklasse DIN EN 13501-1 A2 -s1, d0
(nichtbrennbar), Wärmeleitfähigkeit 0,035 W/(mK) bei 40
Grad C Mitteltemperatur DIN EN 12667, Dämmschichtdicke
20 mm, kaschiert mit Aluminiumfolie, Arbeitshöhe des
Montageortes bis 3,5 m über der Standfläche des hierfür
erforderlichen Gerüstes.
Menge: 5,000 St
DIN276_08: 412
Leistungsbereichkatalog: 047

**2.3.110 Passstück Mineralwolle AS-Qualität Wärmedämmung Rohr DN20 Gebäude 0,035W/(mK) D 30mm kaschiert Alu-Folie**
STLB-Bau 2023-10 047
Passstück aus Mineralwolle DIN EN 14303, AS-Qualität,
Wärmedämmung DIN 4140 an haus- und betriebstechnischen
Anlagen, an Rohrleitung, DN 20, im Gebäude,
Brandverhaltensklasse DIN EN 13501-1 A2 -s1, d0
(nichtbrennbar), Wärmeleitfähigkeit 0,035 W/(mK) bei 40
Grad C Mitteltemperatur DIN EN 12667, Dämmschichtdicke
30 mm, kaschiert mit Aluminiumfolie, Arbeitshöhe des
Montageortes bis 3,5 m über der Standfläche des hierfür
erforderlichen Gerüstes.
Menge: 5,000 St
DIN276_08: 412
Leistungsbereichkatalog: 047

**2.3.120 Passstück Mineralwolle AS-Qualität Wärmedämmung Rohr DN25 Gebäude 0,035W/(mK) D 30mm kaschiert Alu-Folie**
STLB-Bau 2023-10 047
Passstück aus Mineralwolle DIN EN 14303, AS-Qualität,
Wärmedämmung DIN 4140 an haus- und betriebstechnischen
Anlagen, an Rohrleitung, DN 25, im Gebäude,
Brandverhaltensklasse DIN EN 13501-1 A2 -s1, d0
(nichtbrennbar), Wärmeleitfähigkeit 0,035 W/(mK) bei 40
Grad C Mitteltemperatur DIN EN 12667, Dämmschichtdicke
30 mm, kaschiert mit Aluminiumfolie, Arbeitshöhe des
Montageortes bis 3,5 m über der Standfläche des hierfür
erforderlichen Gerüstes.
Menge: 16,000 St
DIN276_08: 412
Leistungsbereichkatalog: 047

**2.3.130 Stutzen Mineralwolle AS-Qualität Wärmedämmung Rohr DN12 Gebäude 0,035W/(mK) D 20mm kaschiert Alu-Folie**
STLB-Bau 2023-10 047
Stutzen aus Mineralwolle DIN EN 14303, AS-Qualität,
Wärmedämmung DIN 4140 an haus- und betriebstechnischen
Anlagen, an Rohrleitung, DN 12, im Gebäude,
Brandverhaltensklasse DIN EN 13501-1 A2 -s1, d0
(nichtbrennbar), Wärmeleitfähigkeit 0,035 W/(mK) bei 40
Grad C Mitteltemperatur DIN EN 12667, Dämmschichtdicke
20 mm, kaschiert mit Aluminiumfolie, Arbeitshöhe des
Montageortes bis 3,5 m über der Standfläche des hierfür
erforderlichen Gerüstes.
Menge: 4,000 St
DIN276_08: 412
Leistungsbereichkatalog: 047

**2.3.140 Stutzen Mineralwolle AS-Qualität Wärmedämmung Rohr DN15 Gebäude 0,035W/(mK) D 20mm kaschiert Alu-Folie**
STLB-Bau 2023-10 047
Stutzen aus Mineralwolle DIN EN 14303, AS-Qualität,
Wärmedämmung DIN 4140 an haus- und betriebstechnischen
Anlagen, an Rohrleitung, DN 15, im Gebäude,
Brandverhaltensklasse DIN EN 13501-1 A2 -s1, d0
(nichtbrennbar), Wärmeleitfähigkeit 0,035 W/(mK) bei 40
Grad C Mitteltemperatur DIN EN 12667, Dämmschichtdicke
20 mm, kaschiert mit Aluminiumfolie, Arbeitshöhe des
Montageortes bis 3,5 m über der Standfläche des hierfür
erforderlichen Gerüstes.
Menge: 2,000 St
DIN276_08: 412
Leistungsbereichkatalog: 047

**2.3.150 Stutzen Mineralwolle AS-Qualität Wärmedämmung Rohr DN20 Gebäude 0,035W/(mK) D 30mm kaschiert Alu-Folie**
STLB-Bau 2023-10 047
Stutzen aus Mineralwolle DIN EN 14303, AS-Qualität,
Wärmedämmung DIN 4140 an haus- und betriebstechnischen
Anlagen, an Rohrleitung, DN 20, im Gebäude,
Brandverhaltensklasse DIN EN 13501-1 A2 -s1, d0
(nichtbrennbar), Wärmeleitfähigkeit 0,035 W/(mK) bei 40
Grad C Mitteltemperatur DIN EN 12667, Dämmschichtdicke
30 mm, kaschiert mit Aluminiumfolie, Arbeitshöhe des
Montageortes bis 3,5 m über der Standfläche des hierfür
erforderlichen Gerüstes.
Menge: 2,000 St
DIN276_08: 412
Leistungsbereichkatalog: 047

**2.3.160 Stutzen Mineralwolle AS-Qualität Wärmedämmung Rohr DN25 Gebäude 0,035W/(mK) D 30mm kaschiert Alu-Folie**
STLB-Bau 2023-10 047
Stutzen aus Mineralwolle DIN EN 14303, AS-Qualität,
Wärmedämmung DIN 4140 an haus- und betriebstechnischen
Anlagen, an Rohrleitung, DN 25, im Gebäude,
Brandverhaltensklasse DIN EN 13501-1 A2 -s1, d0
(nichtbrennbar), Wärmeleitfähigkeit 0,035 W/(mK) bei 40
Grad C Mitteltemperatur DIN EN 12667, Dämmschichtdicke
30 mm, kaschiert mit Aluminiumfolie, Arbeitshöhe des
Montageortes bis 3,5 m über der Standfläche des hierfür
erforderlichen Gerüstes.
Menge: 4,000 St
DIN276_08: 412
Leistungsbereichkatalog: 047

**2.3.170 Konus Mineralwolle AS-Qualität Wärmedämmung Rohr DN15 Gebäude 0,035W/(mK) D 20mm kaschiert Alu-Folie**
STLB-Bau 2023-10 047
Konus aus Mineralwolle DIN EN 14303, AS-Qualität,
Wärmedämmung DIN 4140 an haus- und betriebstechnischen
Anlagen, an Rohrleitung, DN 15, im Gebäude,
Brandverhaltensklasse DIN EN 13501-1 A2 -s1, d0
(nichtbrennbar), Wärmeleitfähigkeit 0,035 W/(mK) bei 40
Grad C Mitteltemperatur DIN EN 12667, Dämmschichtdicke
20 mm, kaschiert mit Aluminiumfolie, Arbeitshöhe des
Montageortes bis 3,5 m über der Standfläche des hierfür
erforderlichen Gerüstes.
Menge: 2,000 St
DIN276_08: 412
Leistungsbereichkatalog: 047

**2.3.180 Konus Mineralwolle AS-Qualität Wärmedämmung Rohr DN20 Gebäude 0,035W/(mK) D 30mm kaschiert Alu-Folie**
STLB-Bau 2023-10 047
Konus aus Mineralwolle DIN EN 14303, AS-Qualität,
Wärmedämmung DIN 4140 an haus- und betriebstechnischen
Anlagen, an Rohrleitung, DN 20, im Gebäude,
Brandverhaltensklasse DIN EN 13501-1 A2 -s1, d0
(nichtbrennbar), Wärmeleitfähigkeit 0,035 W/(mK) bei 40
Grad C Mitteltemperatur DIN EN 12667, Dämmschichtdicke
30 mm, kaschiert mit Aluminiumfolie, Arbeitshöhe des
Montageortes bis 3,5 m über der Standfläche des hierfür
erforderlichen Gerüstes.
Menge: 2,000 St
DIN276_08: 412
Leistungsbereichkatalog: 047

**2.3.190 Konus Mineralwolle AS-Qualität Wärmedämmung Rohr DN25 Gebäude 0,035W/(mK) D 30mm kaschiert Alu-Folie**
STLB-Bau 2023-10 047
Konus aus Mineralwolle DIN EN 14303, AS-Qualität,
Wärmedämmung DIN 4140 an haus- und betriebstechnischen
Anlagen, an Rohrleitung, DN 25, im Gebäude,
Brandverhaltensklasse DIN EN 13501-1 A2 -s1, d0
(nichtbrennbar), Wärmeleitfähigkeit 0,035 W/(mK) bei 40
Grad C Mitteltemperatur DIN EN 12667, Dämmschichtdicke
30 mm, kaschiert mit Aluminiumfolie, Arbeitshöhe des
Montageortes bis 3,5 m über der Standfläche des hierfür
erforderlichen Gerüstes.
Menge: 2,000 St
DIN276_08: 412
Leistungsbereichkatalog: 047

**2.3.200 Abflachung Mineralwolle AS-Qualität Wärmedämmung Rohr DN15 Gebäude 0,035W/(mK) D 20mm kaschiert Alu-Folie**
STLB-Bau 2023-10 047
Abflachung für Dämmung aus Mineralwolle DIN EN 14303,
AS-Qualität, Wärmedämmung DIN 4140 an haus- und
betriebstechnischen Anlagen, an Rohrleitung, DN 15, im
Gebäude, Brandverhaltensklasse DIN EN 13501-1 A2 -s1,
d0 (nichtbrennbar), Wärmeleitfähigkeit 0,035 W/(mK) bei
40 Grad C Mitteltemperatur DIN EN 12667,
Gesamt-Dämmschichtdicke 20 mm, kaschiert mit
Aluminiumfolie, Arbeitshöhe des Montageortes bis 3,5 m
über der Standfläche des hierfür erforderlichen
Gerüstes.
Menge: 2,000 St
DIN276_08: 412
Leistungsbereichkatalog: 047

**2.3.210 Abflachung Mineralwolle AS-Qualität Wärmedämmung Rohr DN20 Gebäude 0,035W/(mK) D 30mm kaschiert Alu-Folie**
STLB-Bau 2023-10 047
Abflachung für Dämmung aus Mineralwolle DIN EN 14303,
AS-Qualität, Wärmedämmung DIN 4140 an haus- und
betriebstechnischen Anlagen, an Rohrleitung, DN 20, im
Gebäude, Brandverhaltensklasse DIN EN 13501-1 A2 -s1,
d0 (nichtbrennbar), Wärmeleitfähigkeit 0,035 W/(mK) bei
40 Grad C Mitteltemperatur DIN EN 12667,
Gesamt-Dämmschichtdicke 30 mm, kaschiert mit
Aluminiumfolie, Arbeitshöhe des Montageortes bis 3,5 m
über der Standfläche des hierfür erforderlichen
Gerüstes.
Menge: 2,000 St
DIN276_08: 412
Leistungsbereichkatalog: 047

**2.3.220 Abflachung Mineralwolle AS-Qualität Wärmedämmung Rohr DN25 Gebäude 0,035W/(mK) D 30mm kaschiert Alu-Folie**
STLB-Bau 2023-10 047
Abflachung für Dämmung aus Mineralwolle DIN EN 14303,
AS-Qualität, Wärmedämmung DIN 4140 an haus- und
betriebstechnischen Anlagen, an Rohrleitung, DN 25, im
Gebäude, Brandverhaltensklasse DIN EN 13501-1 A2 -s1,
d0 (nichtbrennbar), Wärmeleitfähigkeit 0,035 W/(mK) bei
40 Grad C Mitteltemperatur DIN EN 12667,
Gesamt-Dämmschichtdicke 30 mm, kaschiert mit
Aluminiumfolie, Arbeitshöhe des Montageortes bis 3,5 m
über der Standfläche des hierfür erforderlichen
Gerüstes.
Menge: 2,000 St
DIN276_08: 412
Leistungsbereichkatalog: 047

**2.3.230 Ausschnitt Mineralwolle AS-Qualität Wärmedämmung Rohr DN12 Gebäude 0,035W/(mK) D 20mm kaschiert Alu-Folie**
STLB-Bau 2023-10 047
Ausschnitt für Dämmung aus Mineralwolle DIN EN 14303,
AS-Qualität, Wärmedämmung DIN 4140 an haus- und
betriebstechnischen Anlagen, an Rohrleitung, DN 12, im
Gebäude, Brandverhaltensklasse DIN EN 13501-1 A2 -s1,
d0 (nichtbrennbar), Wärmeleitfähigkeit 0,035 W/(mK) bei
40 Grad C Mitteltemperatur DIN EN 12667,
Gesamt-Dämmschichtdicke 20 mm, kaschiert mit
Aluminiumfolie, Arbeitshöhe des Montageortes bis 3,5 m
über der Standfläche des hierfür erforderlichen
Gerüstes.
Menge: 12,000 St
DIN276_08: 412
Leistungsbereichkatalog: 047

**2.3.240 Ausschnitt Mineralwolle AS-Qualität Wärmedämmung Rohr DN15 Gebäude 0,035W/(mK) D 20mm kaschiert Alu-Folie**
STLB-Bau 2023-10 047
Ausschnitt für Dämmung aus Mineralwolle DIN EN 14303,
AS-Qualität, Wärmedämmung DIN 4140 an haus- und
betriebstechnischen Anlagen, an Rohrleitung, DN 15, im
Gebäude, Brandverhaltensklasse DIN EN 13501-1 A2 -s1,
d0 (nichtbrennbar), Wärmeleitfähigkeit 0,035 W/(mK) bei
40 Grad C Mitteltemperatur DIN EN 12667,
Gesamt-Dämmschichtdicke 20 mm, kaschiert mit
Aluminiumfolie, Arbeitshöhe des Montageortes bis 3,5 m
über der Standfläche des hierfür erforderlichen
Gerüstes.
Menge: 6,000 St
DIN276_08: 412
Leistungsbereichkatalog: 047

**2.3.250 Ausschnitt Mineralwolle AS-Qualität Wärmedämmung Rohr DN20 Gebäude 0,035W/(mK) D 30mm kaschiert Alu-Folie**
STLB-Bau 2023-10 047
Ausschnitt für Dämmung aus Mineralwolle DIN EN 14303,
AS-Qualität, Wärmedämmung DIN 4140 an haus- und
betriebstechnischen Anlagen, an Rohrleitung, DN 20, im
Gebäude, Brandverhaltensklasse DIN EN 13501-1 A2 -s1,
d0 (nichtbrennbar), Wärmeleitfähigkeit 0,035 W/(mK) bei
40 Grad C Mitteltemperatur DIN EN 12667,
Gesamt-Dämmschichtdicke 30 mm, kaschiert mit
Aluminiumfolie, Arbeitshöhe des Montageortes bis 3,5 m
über der Standfläche des hierfür erforderlichen
Gerüstes.
Menge: 4,000 St
DIN276_08: 412
Leistungsbereichkatalog: 047

**2.3.260 Ausschnitt Mineralwolle AS-Qualität Wärmedämmung Rohr DN25 Gebäude 0,035W/(mK) D 30mm kaschiert Alu-Folie**
STLB-Bau 2023-10 047
Ausschnitt für Dämmung aus Mineralwolle DIN EN 14303,
AS-Qualität, Wärmedämmung DIN 4140 an haus- und
betriebstechnischen Anlagen, an Rohrleitung, DN 25, im
Gebäude, Brandverhaltensklasse DIN EN 13501-1 A2 -s1,
d0 (nichtbrennbar), Wärmeleitfähigkeit 0,035 W/(mK) bei
40 Grad C Mitteltemperatur DIN EN 12667,
Gesamt-Dämmschichtdicke 30 mm, kaschiert mit
Aluminiumfolie, Arbeitshöhe des Montageortes bis 3,5 m
über der Standfläche des hierfür erforderlichen
Gerüstes.
Menge: 16,000 St
DIN276_08: 412
Leistungsbereichkatalog: 047

**2.3.270 Einsatz Mineralwolle AS-Qualität Wärmedämmung Rohr DN12 Gebäude 0,035W/(mK) D 20mm kaschiert Alu-Folie**
STLB-Bau 2023-10 047
Einsatz für Dämmung aus Mineralwolle DIN EN 14303,
AS-Qualität, Wärmedämmung DIN 4140 an haus- und
betriebstechnischen Anlagen, an Rohrleitung, DN 12, im
Gebäude, Brandverhaltensklasse DIN EN 13501-1 A2 -s1,
d0 (nichtbrennbar), Wärmeleitfähigkeit 0,035 W/(mK) bei
40 Grad C Mitteltemperatur DIN EN 12667,
Gesamt-Dämmschichtdicke 20 mm, kaschiert mit
Aluminiumfolie, Arbeitshöhe des Montageortes bis 3,5 m
über der Standfläche des hierfür erforderlichen
Gerüstes.
Menge: 12,000 St
DIN276_08: 412
Leistungsbereichkatalog: 047

**2.3.280 Einsatz Mineralwolle AS-Qualität Wärmedämmung Rohr DN15 Gebäude 0,035W/(mK) D 20mm kaschiert Alu-Folie**
STLB-Bau 2023-10 047
Einsatz für Dämmung aus Mineralwolle DIN EN 14303,
AS-Qualität, Wärmedämmung DIN 4140 an haus- und
betriebstechnischen Anlagen, an Rohrleitung, DN 15, im
Gebäude, Brandverhaltensklasse DIN EN 13501-1 A2 -s1,
d0 (nichtbrennbar), Wärmeleitfähigkeit 0,035 W/(mK) bei
40 Grad C Mitteltemperatur DIN EN 12667,
Gesamt-Dämmschichtdicke 20 mm, kaschiert mit
Aluminiumfolie, Arbeitshöhe des Montageortes bis 3,5 m
über der Standfläche des hierfür erforderlichen
Gerüstes.
Menge: 6,000 St
DIN276_08: 412
Leistungsbereichkatalog: 047

**2.3.290 Einsatz Mineralwolle AS-Qualität Wärmedämmung Rohr DN20 Gebäude 0,035W/(mK) D 30mm kaschiert Alu-Folie**
STLB-Bau 2023-10 047
Einsatz für Dämmung aus Mineralwolle DIN EN 14303,
AS-Qualität, Wärmedämmung DIN 4140 an haus- und
betriebstechnischen Anlagen, an Rohrleitung, DN 20, im
Gebäude, Brandverhaltensklasse DIN EN 13501-1 A2 -s1,
d0 (nichtbrennbar), Wärmeleitfähigkeit 0,035 W/(mK) bei
40 Grad C Mitteltemperatur DIN EN 12667,
Gesamt-Dämmschichtdicke 30 mm, kaschiert mit
Aluminiumfolie, Arbeitshöhe des Montageortes bis 3,5 m
über der Standfläche des hierfür erforderlichen
Gerüstes.
Menge: 4,000 St
DIN276_08: 412
Leistungsbereichkatalog: 047

**2.3.300 Einsatz Mineralwolle AS-Qualität Wärmedämmung Rohr DN25 Gebäude 0,035W/(mK) D 30mm kaschiert Alu-Folie**
STLB-Bau 2023-10 047
Einsatz für Dämmung aus Mineralwolle DIN EN 14303,
AS-Qualität, Wärmedämmung DIN 4140 an haus- und
betriebstechnischen Anlagen, an Rohrleitung, DN 25, im
Gebäude, Brandverhaltensklasse DIN EN 13501-1 A2 -s1,
d0 (nichtbrennbar), Wärmeleitfähigkeit 0,035 W/(mK) bei
40 Grad C Mitteltemperatur DIN EN 12667,
Gesamt-Dämmschichtdicke 30 mm, kaschiert mit
Aluminiumfolie, Arbeitshöhe des Montageortes bis 3,5 m
über der Standfläche des hierfür erforderlichen
Gerüstes.
Menge: 16,000 St
DIN276_08: 412
Leistungsbereichkatalog: 047

*Hinweis: MINERALWOLLEISOLIERUNG ALUKASCHIERT MIT*
MINERALWOLLEISOLIERUNG ALUKASCHIERT MIT
ALUGROBKORNMANTEL

**2.3.310 Wärmedämmung Ummantelung Rohr DN25 Gebäude Mineralwolle AS-Qualität Rohrschale D 30mm Mantel Alu-Grobkorn-Folie**
STLB-Bau 2023-10 047
Wärmedämmung einschl. Ummantelung DIN 4140 an haus- und
betriebstechnischen Anlagen, an Rohrleitung, DN 25, im
Gebäude, Dämmung aus Mineralwolle DIN EN 14303,
AS-Qualität, als Rohrschale, Dämmschichtdicke 30 mm,
Brandverhaltensklasse DIN EN 13501-1 A2 -s1, d0
(nichtbrennbar), Wärmeleitfähigkeit 0,035 W/(mK) bei 40
Grad C Mitteltemperatur DIN EN 12667, kaschiert mit
Alufolie, Ummantelung aus Aluminium-Grobkorn-Folie,
befestigen mit aluminiumplattierten Stahlbändern,
Arbeitshöhe des Montageortes bis 3,5 m über der
Standfläche des hierfür erforderlichen Gerüstes.
Menge: 10,000 m
DIN276_08: 422
Leistungsbereichkatalog: 047

**2.3.320 Passstück Mineralwolle AS-Qualität Wärmedämmung Ummantelung Rohr DN25 Gebäude 0,035W/(mK) D 30mm kaschiert Alu-Folie Mantel Alu-Grobkorn-Folie Stahlbänder**
STLB-Bau 2023-10 047
Passstück aus Mineralwolle DIN EN 14303, AS-Qualität,
Wärmedämmung einschl. Ummantelung DIN 4140 an haus- und
betriebstechnischen Anlagen, an Rohrleitung, DN 25, im
Gebäude, Brandverhaltensklasse DIN EN 13501-1 A2 -s1,
d0 (nichtbrennbar), Wärmeleitfähigkeit 0,035 W/(mK) bei
40 Grad C Mitteltemperatur DIN EN 12667,
Dämmschichtdicke 30 mm, kaschiert mit Aluminiumfolie,
Ummantelung aus Aluminium-Grobkorn-Folie, befestigen
mit Stahlbändern, aluminiumplattiert, Arbeitshöhe des
Montageortes bis 3,5 m über der Standfläche des hierfür
erforderlichen Gerüstes.
Menge: 2,000 St
DIN276_08: 412
Leistungsbereichkatalog: 047

**2.3.330 Stutzen Mineralwolle AS-Qualität Wärmedämmung Ummantelung Rohr DN25 Gebäude 0,035W/(mK) D 30mm kaschiert Alu-Folie Mantel Alu-Grobkorn-Folie Stahlbänder**
STLB-Bau 2023-10 047
Stutzen aus Mineralwolle DIN EN 14303, AS-Qualität,
Wärmedämmung einschl. Ummantelung DIN 4140 an haus- und
betriebstechnischen Anlagen, an Rohrleitung, DN 25, im
Gebäude, Brandverhaltensklasse DIN EN 13501-1 A2 -s1,
d0 (nichtbrennbar), Wärmeleitfähigkeit 0,035 W/(mK) bei
40 Grad C Mitteltemperatur DIN EN 12667,
Dämmschichtdicke 30 mm, kaschiert mit Aluminiumfolie,
Ummantelung aus Aluminium-Grobkorn-Folie, befestigen
mit Stahlbändern, aluminiumplattiert, Arbeitshöhe des
Montageortes bis 3,5 m über der Standfläche des hierfür
erforderlichen Gerüstes.
Menge: 2,000 St
DIN276_08: 412
Leistungsbereichkatalog: 047

#### Abschnitt 2.4 BRANDSCHUTZISOLIERUNGEN F90

*Hinweis: HINWEIS ZUR KALKULATION*
HINWEIS ZUR KALKULATION
Brandabschottung in der Decke/Wand, einschl.
Verschließen
des Ringspalts.

**2.4.10 Brandschutzabschottung Wand R 90 Stahlrohr, AD bis 28 mm**
Feuerbeständige Kombiabschottung zur Durchführung von
brennbaren und nichtbrennbaren Rohren durch Wände und
Decken.
Feuerwiderstandsklasse R 90 nach DIN 4102 - 11 mit dem
bauaufsichtlich zugelassenen Brandschutz-System
bestehend aus:
- Brandschutzrohrschale
Baustoffklasse A2 nach DIN 4102-1, mit einer Rohdichte
von mindestens 150 kg/m³ und einem Schmelzpunkt von
mindestens 1000 °C und
- Rohrschale
mit einem Schmelzpunkt von mindestens 1000 °C sowie mit
einer intumeszierenden Bandage der Baustoffklasse B1.

Ausführung:
Das Brandschutz-System ist zugelassen für den Einbau in
Massivwände (Beton/Stahlbeton/Porenbeton, Mauerwerk),
leichte Trennwände und Massivdecken.
Einschl. der für diese Brandschutzdurchführung
erforderlichen beidseitigen weiterführenden
Wärmedämmung,
Länge je 1000 mm
Montage der Brandschutzdurchführungen gemäß
Herstellerangaben einschl. allem für die
Brandschutzdurchführung notwendigen Zubehör, wie zum
Beispiel Mörtel, Dämmschalen, Klebeband usw.
Öffnungsgrößen:
Massivwand max. 1000 mm (Breite) x 625 mm (Höhe) oder
625 mm (Durchmesser)
Leichte Trennwand max. 1000 mm (Breite) x 625 mm (Höhe)
oder 625 mm Durchmesser
Massivdecke max. 1000 mm (Breite) x 625 mm (Höhe) oder
625 mm Durchmesser

Mit Prüfzeugnissen der zugelassenen Systemkomponenten,
einschl.  Verschließen des Ringspaltes von bis zu 60mm
Breite mit Brandschutzmörtel, gemäß DIN 1053-1,
Mörtelgruppe III.
Die Leitungsanlagen-Richtlinie (LAR) ist einzuhalten.

Brandschutzdurchführung für Rohrleitung R 90 für:
Rohrleitung:  Stahlrohr
Außendurchmesser:  bis 28 mm
Wandstärke:  bis 300 mm,
In Gebäuden, Oberkante Abschottung über Gelände /
Fußboden bis 3,5 m,das Benötigte Gerüst wird gesondert
vergütet, liefern und montieren einschl. Vermörteln des
Ringspalts. einschl. Vermörteln des Ringspalts.
Einschl. Lieferung und Montage der Schalung und
Abstützung.
Menge: 24,000 St
Leistungsbereichkatalog: 047

**2.4.20 Brandschutzabschottung Wand R 90 Stahlrohr, AD bis 28 mm**
Feuerbeständige Kombiabschottung zur Durchführung von
brennbaren und nichtbrennbaren Rohren durch Wände und
Decken.
Feuerwiderstandsklasse R 90 nach DIN 4102 - 11 mit dem
bauaufsichtlich zugelassenen Brandschutz-System
bestehend aus:
- Brandschutzrohrschale
Baustoffklasse A2 nach DIN 4102-1, mit einer Rohdichte
von mindestens 150 kg/m³ und einem Schmelzpunkt von
mindestens 1000 °C und
- Rohrschale
mit einem Schmelzpunkt von mindestens 1000 °C sowie mit
einer intumeszierenden Bandage der Baustoffklasse B1.

Ausführung:
Das Brandschutz-System ist zugelassen für den Einbau in
Massivwände (Beton/Stahlbeton/Porenbeton, Mauerwerk),
leichte Trennwände und Massivdecken.
Einschl. der für diese Brandschutzdurchführung
erforderlichen beidseitigen weiterführenden
Wärmedämmung,
Länge je 1000 mm
Montage der Brandschutzdurchführungen gemäß
Herstellerangaben einschl. allem für die
Brandschutzdurchführung notwendigen Zubehör, wie zum
Beispiel Mörtel, Dämmschalen, Klebeband usw.
Öffnungsgrößen:
Massivwand max. 1000 mm (Breite) x 625 mm (Höhe) oder
625 mm (Durchmesser)
Leichte Trennwand max. 1000 mm (Breite) x 625 mm (Höhe)
oder 625 mm Durchmesser
Massivdecke max. 1000 mm (Breite) x 625 mm (Höhe) oder
625 mm Durchmesser

Mit Prüfzeugnissen der zugelassenen Systemkomponenten,
einschl.  Verschließen des Ringspaltes von bis zu 60mm
Breite mit Brandschutzmörtel, gemäß DIN 1053-1,
Mörtelgruppe III.
Die Leitungsanlagen-Richtlinie (LAR) ist einzuhalten.

Brandschutzdurchführung für Rohrleitung R 90 für:
Rohrleitung:  Stahlrohr
Außendurchmesser:  bis 28 mm
Wandstärke: 650 mm,
In Gebäuden, Oberkante Abschottung über Gelände /
Fußboden bis 3,5 m,das Benötigte Gerüst wird gesondert
vergütet, liefern und montieren einschl. Vermörteln des
Ringspalts. einschl. Vermörteln des Ringspalts.
Einschl. Lieferung und Montage der Schalung und
Abstützung.
Menge: 2,000 St
DIN276_08: 412
Leistungsbereichkatalog: 047

#### Abschnitt 2.5 HEIZFLÄCHEN UND ZUBEHÖR

*Hinweis: ZULASSUNG*
ZULASSUNG
Die Heizkörper müssen eine GUV
(Gesetzliche-Unfall-Versicherer) Zulassung besitzen

**2.5.10 Flachheizkörper Stahl liefern glatt Seitent. H 900-950mm L 1100-1200mm Typ20**
STLB-Bau 2023-10 041
Flachheizkörper (Plattenheizkörper), aus Stahl, nur
liefern, Wärmeleistung geprüft DIN EN 442-2, mit
Registrierung, Oberfläche glatt, mit Seitenteil und
Abdeckgitter, Bauhöhe über 900 bis 950 mm, Baulänge
über 1100 bis 1200 mm, Bautiefe über 50 bis 75 mm, Typ
20, max. Betriebstemperatur bis 120 Grad C, max.
Betriebsüberdruck 0,6 MPa (6 bar), Zweirohranschluss,
horizontal gleichseitig, von oben nach unten.
Menge: 3,000 St
DIN276_08: 423
Leistungsbereichkatalog: 041

**2.5.20 Flachheizkörper Stahl mont. anschließen glatt Seitent. H 900-950mm L 1100-1200mm Typ20**
STLB-Bau 2023-10 041
Flachheizkörper (Plattenheizkörper), aus Stahl,
montieren und anschließen, Oberfläche glatt, mit
Seitenteil und Abdeckgitter, Bauhöhe über 900 bis 950
mm, Baulänge über 1100 bis 1200 mm, Bautiefe über 50
bis 75 mm, Typ 20, max. Betriebstemperatur bis 120 Grad
C, Zweirohranschluss, horizontal gleichseitig, von oben
nach unten.
Menge: 3,000 St
DIN276_08: 423
Leistungsbereichkatalog: 041

**2.5.30 Flachheizkörper Stahl ausbauen einbauen glatt Seitent. H 900-950mm L 1100-1200mm Typ20 1Arbeitsgang**
STLB-Bau 2023-10 041
Flachheizkörper (Plattenheizkörper), aus Stahl,
ausbauen und wieder einbauen, Oberfläche glatt, mit
Seitenteil und Abdeckgitter, Bauhöhe über 900 bis 950
mm, Baulänge über 1100 bis 1200 mm, Bautiefe über 50
bis 75 mm, Typ 20, max. Betriebstemperatur bis 120 Grad
C, Zweirohranschluss, horizontal gleichseitig, von oben
nach unten, einschl. Schützen der Anschlüsse von
Flachheizkörpern (Plattenheizkörpern) und Rohren gegen
Verschmutzung sowie Erneuerung der Anschlussdichtungen,
in einem Arbeitsgang.
Menge: 3,000 St
DIN276_08: 423
Leistungsbereichkatalog: 041

**2.5.40 Flachheizkörper Stahl liefern glatt Seitent. H 900-950mm L 950-1000mm Typ20**
STLB-Bau 2023-10 041
Flachheizkörper (Plattenheizkörper), aus Stahl, nur
liefern, Wärmeleistung geprüft DIN EN 442-2, mit
Registrierung, Oberfläche glatt, mit Seitenteil und
Abdeckgitter, Bauhöhe über 900 bis 950 mm, Baulänge
über 950 bis 1000 mm, Bautiefe über 50 bis 75 mm, Typ
20, max. Betriebstemperatur bis 120 Grad C, max.
Betriebsüberdruck 0,6 MPa (6 bar), Zweirohranschluss,
horizontal gleichseitig, von oben nach unten.
Menge: 1,000 St
DIN276_08: 423
Leistungsbereichkatalog: 041

**2.5.50 Flachheizkörper Stahl mont. anschließen glatt Seitent. H 900-950mm L 950-1000mm Typ20**
STLB-Bau 2023-10 041
Flachheizkörper (Plattenheizkörper), aus Stahl,
montieren und anschließen, Oberfläche glatt, mit
Seitenteil und Abdeckgitter, Bauhöhe über 900 bis 950
mm, Baulänge über 950 bis 1000 mm, Bautiefe über 50 bis
75 mm, Typ 20, max. Betriebstemperatur bis 120 Grad C,
Zweirohranschluss, horizontal gleichseitig, von oben
nach unten.
Menge: 1,000 St
DIN276_08: 423
Leistungsbereichkatalog: 041

**2.5.60 Flachheizkörper Stahl ausbauen einbauen glatt Seitent. H 900-950mm L 950-1000mm Typ20 1Arbeitsgang**
STLB-Bau 2023-10 041
Flachheizkörper (Plattenheizkörper), aus Stahl,
ausbauen und wieder einbauen, Oberfläche glatt, mit
Seitenteil und Abdeckgitter, Bauhöhe über 900 bis 950
mm, Baulänge über 950 bis 1000 mm, Bautiefe über 50 bis
75 mm, Typ 20, max. Betriebstemperatur bis 120 Grad C,
Zweirohranschluss, horizontal gleichseitig, von oben
nach unten, einschl. Schützen der Anschlüsse von
Flachheizkörpern (Plattenheizkörpern) und Rohren gegen
Verschmutzung sowie Erneuerung der Anschlussdichtungen,
in einem Arbeitsgang.
Menge: 1,000 St
DIN276_08: 423
Leistungsbereichkatalog: 041

**2.5.70 Flachheizkörper Stahl liefern glatt Seitent. H 900-950mm L 950-1000mm Typ10**
STLB-Bau 2023-10 041
Flachheizkörper (Plattenheizkörper), aus Stahl, nur
liefern, Wärmeleistung geprüft DIN EN 442-2, mit
Registrierung, Oberfläche glatt, mit Seitenteil und
Abdeckgitter, Bauhöhe über 900 bis 950 mm, Baulänge
über 950 bis 1000 mm, Bautiefe über 50 bis 75 mm, Typ
10, max. Betriebstemperatur bis 120 Grad C, max.
Betriebsüberdruck 0,6 MPa (6 bar), Zweirohranschluss,
horizontal gleichseitig, von oben nach unten.
Menge: 1,000 St
DIN276_08: 423
Leistungsbereichkatalog: 041

**2.5.80 Flachheizkörper Stahl mont. anschließen glatt Seitent. H 900-950mm L 950-1000mm Typ10**
STLB-Bau 2023-10 041
Flachheizkörper (Plattenheizkörper), aus Stahl,
montieren und anschließen, Oberfläche glatt, mit
Seitenteil und Abdeckgitter, Bauhöhe über 900 bis 950
mm, Baulänge über 950 bis 1000 mm, Bautiefe über 50 bis
75 mm, Typ 10, max. Betriebstemperatur bis 120 Grad C,
Zweirohranschluss, horizontal gleichseitig, von oben
nach unten.
Menge: 1,000 St
DIN276_08: 423
Leistungsbereichkatalog: 041

**2.5.90 Flachheizkörper Stahl ausbauen einbauen glatt Seitent. H 900-950mm L 950-1000mm Typ10 1Arbeitsgang**
STLB-Bau 2023-10 041
Flachheizkörper (Plattenheizkörper), aus Stahl,
ausbauen und wieder einbauen, Oberfläche glatt, mit
Seitenteil und Abdeckgitter, Bauhöhe über 900 bis 950
mm, Baulänge über 950 bis 1000 mm, Bautiefe über 50 bis
75 mm, Typ 10, max. Betriebstemperatur bis 120 Grad C,
Zweirohranschluss, horizontal gleichseitig, von oben
nach unten, einschl. Schützen der Anschlüsse von
Flachheizkörpern (Plattenheizkörpern) und Rohren gegen
Verschmutzung sowie Erneuerung der Anschlussdichtungen,
in einem Arbeitsgang.
Menge: 1,000 St
DIN276_08: 423
Leistungsbereichkatalog: 041

**2.5.100 Flachheizkörper Stahl liefern glatt Seitent. H 900-950mm L 850-900mm Typ20**
STLB-Bau 2023-10 041
Flachheizkörper (Plattenheizkörper), aus Stahl, nur
liefern, Wärmeleistung geprüft DIN EN 442-2, mit
Registrierung, Oberfläche glatt, mit Seitenteil und
Abdeckgitter, Bauhöhe über 900 bis 950 mm, Baulänge
über 850 bis 900 mm, Bautiefe über 50 bis 75 mm, Typ
20, max. Betriebstemperatur bis 120 Grad C, max.
Betriebsüberdruck 0,6 MPa (6 bar), Zweirohranschluss,
horizontal gleichseitig, von oben nach unten.
Menge: 1,000 St
DIN276_08: 423
Leistungsbereichkatalog: 041

**2.5.110 Flachheizkörper Stahl mont. anschließen glatt Seitent. H 900-950mm L 850-900mm Typ20**
STLB-Bau 2023-10 041
Flachheizkörper (Plattenheizkörper), aus Stahl,
montieren und anschließen, Oberfläche glatt, mit
Seitenteil und Abdeckgitter, Bauhöhe über 900 bis 950
mm, Baulänge über 850 bis 900 mm, Bautiefe über 50 bis
75 mm, Typ 20, max. Betriebstemperatur bis 120 Grad C,
Zweirohranschluss, horizontal gleichseitig, von oben
nach unten.
Menge: 1,000 St
DIN276_08: 423
Leistungsbereichkatalog: 041

**2.5.120 Flachheizkörper Stahl ausbauen einbauen glatt Seitent. H 900-950mm L 850-900mm Typ20 1Arbeitsgang**
STLB-Bau 2023-10 041
Flachheizkörper (Plattenheizkörper), aus Stahl,
ausbauen und wieder einbauen, Oberfläche glatt, mit
Seitenteil und Abdeckgitter, Bauhöhe über 900 bis 950
mm, Baulänge über 850 bis 900 mm, Bautiefe über 50 bis
75 mm, Typ 20, max. Betriebstemperatur bis 120 Grad C,
Zweirohranschluss, horizontal gleichseitig, von oben
nach unten, einschl. Schützen der Anschlüsse von
Flachheizkörpern (Plattenheizkörpern) und Rohren gegen
Verschmutzung sowie Erneuerung der Anschlussdichtungen,
in einem Arbeitsgang.
Menge: 1,000 St
DIN276_08: 423
Leistungsbereichkatalog: 041

**2.5.130 Flachheizkörper Stahl liefern glatt Seitent. H 900-950mm L 350-400mm Typ20**
STLB-Bau 2023-10 041
Flachheizkörper (Plattenheizkörper), aus Stahl, nur
liefern, Wärmeleistung geprüft DIN EN 442-2, mit
Registrierung, Oberfläche glatt, mit Seitenteil und
Abdeckgitter, Bauhöhe über 900 bis 950 mm, Baulänge
über 350 bis 400 mm, Bautiefe über 50 bis 75 mm, Typ
20, max. Betriebstemperatur bis 120 Grad C, max.
Betriebsüberdruck 0,6 MPa (6 bar), Zweirohranschluss,
horizontal gleichseitig, von oben nach unten.
Menge: 4,000 St
DIN276_08: 423
Leistungsbereichkatalog: 041

**2.5.140 Flachheizkörper Stahl mont. anschließen glatt Seitent. H 900-950mm L 350-400mm Typ20**
STLB-Bau 2023-10 041
Flachheizkörper (Plattenheizkörper), aus Stahl,
montieren und anschließen, Oberfläche glatt, mit
Seitenteil und Abdeckgitter, Bauhöhe über 900 bis 950
mm, Baulänge über 350 bis 400 mm, Bautiefe über 50 bis
75 mm, Typ 20, max. Betriebstemperatur bis 120 Grad C,
Zweirohranschluss, horizontal gleichseitig, von oben
nach unten.
Menge: 4,000 St
DIN276_08: 423
Leistungsbereichkatalog: 041

**2.5.150 Flachheizkörper Stahl ausbauen einbauen glatt Seitent. H 900-950mm L 350-400mm Typ20 1Arbeitsgang**
STLB-Bau 2023-10 041
Flachheizkörper (Plattenheizkörper), aus Stahl,
ausbauen und wieder einbauen, Oberfläche glatt, mit
Seitenteil und Abdeckgitter, Bauhöhe über 900 bis 950
mm, Baulänge über 350 bis 400 mm, Bautiefe über 50 bis
75 mm, Typ 20, max. Betriebstemperatur bis 120 Grad C,
Zweirohranschluss, horizontal gleichseitig, von oben
nach unten, einschl. Schützen der Anschlüsse von
Flachheizkörpern (Plattenheizkörpern) und Rohren gegen
Verschmutzung sowie Erneuerung der Anschlussdichtungen,
in einem Arbeitsgang.
Menge: 4,000 St
DIN276_08: 423
Leistungsbereichkatalog: 041

**2.5.160 Flachheizkörper Stahl liefern glatt Seitent. H 500-550mm L 600-650mm Typ20**
STLB-Bau 2023-10 041
Flachheizkörper (Plattenheizkörper), aus Stahl, nur
liefern, Wärmeleistung geprüft DIN EN 442-2, mit
Registrierung, Oberfläche glatt, mit Seitenteil und
Abdeckgitter, Bauhöhe über 500 bis 550 mm, Baulänge
über 600 bis 650 mm, Bautiefe über 50 bis 75 mm, Typ
20, max. Betriebstemperatur bis 120 Grad C, max.
Betriebsüberdruck 0,6 MPa (6 bar), Zweirohranschluss,
horizontal gleichseitig, von oben nach unten.
Menge: 1,000 St
DIN276_08: 423
Leistungsbereichkatalog: 041

**2.5.170 Flachheizkörper Stahl mont. anschließen glatt Seitent. H 500-550mm L 600-650mm Typ20**
STLB-Bau 2023-10 041
Flachheizkörper (Plattenheizkörper), aus Stahl,
montieren und anschließen, Oberfläche glatt, mit
Seitenteil und Abdeckgitter, Bauhöhe über 500 bis 550
mm, Baulänge über 600 bis 650 mm, Bautiefe über 50 bis
75 mm, Typ 20, max. Betriebstemperatur bis 120 Grad C,
Zweirohranschluss, horizontal gleichseitig, von oben
nach unten.
Menge: 1,000 St
DIN276_08: 423
Leistungsbereichkatalog: 041

**2.5.180 Flachheizkörper Stahl ausbauen einbauen glatt Seitent. H 500-550mm L 600-650mm Typ20 1Arbeitsgang**
STLB-Bau 2023-10 041
Flachheizkörper (Plattenheizkörper), aus Stahl,
ausbauen und wieder einbauen, Oberfläche glatt, mit
Seitenteil und Abdeckgitter, Bauhöhe über 500 bis 550
mm, Baulänge über 600 bis 650 mm, Bautiefe über 50 bis
75 mm, Typ 20, max. Betriebstemperatur bis 120 Grad C,
Zweirohranschluss, horizontal gleichseitig, von oben
nach unten, einschl. Schützen der Anschlüsse von
Flachheizkörpern (Plattenheizkörpern) und Rohren gegen
Verschmutzung sowie Erneuerung der Anschlussdichtungen,
in einem Arbeitsgang.
Menge: 1,000 St
DIN276_08: 423
Leistungsbereichkatalog: 041

**2.5.190 Flachheizkörper Stahl liefern glatt Seitent. H 300-350mm L 500-550mm Typ20**
STLB-Bau 2023-10 041
Flachheizkörper (Plattenheizkörper), aus Stahl, nur
liefern, Wärmeleistung geprüft DIN EN 442-2, mit
Registrierung, Oberfläche glatt, mit Seitenteil und
Abdeckgitter, Bauhöhe über 300 bis 350 mm, Baulänge
über 500 bis 550 mm, Bautiefe über 50 bis 75 mm, Typ
20, max. Betriebstemperatur bis 120 Grad C, max.
Betriebsüberdruck 0,6 MPa (6 bar), Zweirohranschluss,
horizontal gleichseitig, von oben nach unten.
Menge: 1,000 St
DIN276_08: 423
Leistungsbereichkatalog: 041

**2.5.200 Flachheizkörper Stahl mont. anschließen glatt Seitent. H 300-350mm L 500-550mm Typ20**
STLB-Bau 2023-10 041
Flachheizkörper (Plattenheizkörper), aus Stahl,
montieren und anschließen, Oberfläche glatt, mit
Seitenteil und Abdeckgitter, Bauhöhe über 300 bis 350
mm, Baulänge über 500 bis 550 mm, Bautiefe über 50 bis
75 mm, Typ 20, max. Betriebstemperatur bis 120 Grad C,
Zweirohranschluss, horizontal gleichseitig, von oben
nach unten.
Menge: 1,000 St
DIN276_08: 423
Leistungsbereichkatalog: 041

**2.5.210 Flachheizkörper Stahl ausbauen einbauen glatt Seitent. H 300-350mm L 500-550mm Typ20 1Arbeitsgang**
STLB-Bau 2023-10 041
Flachheizkörper (Plattenheizkörper), aus Stahl,
ausbauen und wieder einbauen, Oberfläche glatt, mit
Seitenteil und Abdeckgitter, Bauhöhe über 300 bis 350
mm, Baulänge über 500 bis 550 mm, Bautiefe über 50 bis
75 mm, Typ 20, max. Betriebstemperatur bis 120 Grad C,
Zweirohranschluss, horizontal gleichseitig, von oben
nach unten, einschl. Schützen der Anschlüsse von
Flachheizkörpern (Plattenheizkörpern) und Rohren gegen
Verschmutzung sowie Erneuerung der Anschlussdichtungen,
in einem Arbeitsgang.
Menge: 1,000 St
DIN276_08: 423
Leistungsbereichkatalog: 041

**2.5.220 Flachheizkörper Stahl liefern glatt Seitent. H 300-350mm L 400-450mm Typ21**
STLB-Bau 2023-10 041
Flachheizkörper (Plattenheizkörper), aus Stahl, nur
liefern, Wärmeleistung geprüft DIN EN 442-2, mit
Registrierung, Oberfläche glatt, mit Seitenteil und
Abdeckgitter, Bauhöhe über 300 bis 350 mm, Baulänge
über 400 bis 450 mm, Bautiefe über 50 bis 75 mm, Typ
21, max. Betriebstemperatur bis 120 Grad C, max.
Betriebsüberdruck 0,6 MPa (6 bar), Zweirohranschluss,
horizontal gleichseitig, von oben nach unten.
Menge: 1,000 St
DIN276_08: 423
Leistungsbereichkatalog: 041

**2.5.230 Flachheizkörper Stahl mont. anschließen glatt Seitent. H 300-350mm L 400-450mm Typ21**
STLB-Bau 2023-10 041
Flachheizkörper (Plattenheizkörper), aus Stahl,
montieren und anschließen, Oberfläche glatt, mit
Seitenteil und Abdeckgitter, Bauhöhe über 300 bis 350
mm, Baulänge über 400 bis 450 mm, Bautiefe über 50 bis
75 mm, Typ 21, max. Betriebstemperatur bis 120 Grad C,
Zweirohranschluss, horizontal gleichseitig, von oben
nach unten.
Menge: 1,000 St
DIN276_08: 423
Leistungsbereichkatalog: 041

**2.5.240 Flachheizkörper Stahl ausbauen einbauen glatt Seitent. H 300-350mm L 400-450mm Typ21 1Arbeitsgang**
STLB-Bau 2023-10 041
Flachheizkörper (Plattenheizkörper), aus Stahl,
ausbauen und wieder einbauen, Oberfläche glatt, mit
Seitenteil und Abdeckgitter, Bauhöhe über 300 bis 350
mm, Baulänge über 400 bis 450 mm, Bautiefe über 50 bis
75 mm, Typ 21, max. Betriebstemperatur bis 120 Grad C,
Zweirohranschluss, horizontal gleichseitig, von oben
nach unten, einschl. Schützen der Anschlüsse von
Flachheizkörpern (Plattenheizkörpern) und Rohren gegen
Verschmutzung sowie Erneuerung der Anschlussdichtungen,
in einem Arbeitsgang.
Menge: 1,000 St
DIN276_08: 423
Leistungsbereichkatalog: 041

**2.5.250 Flachheizkörper Stahl liefern glatt Seitent. H 300-350mm L 400-450mm Typ10**
STLB-Bau 2023-10 041
Flachheizkörper (Plattenheizkörper), aus Stahl, nur
liefern, Wärmeleistung geprüft DIN EN 442-2, mit
Registrierung, Oberfläche glatt, mit Seitenteil und
Abdeckgitter, Bauhöhe über 300 bis 350 mm, Baulänge
über 400 bis 450 mm, Bautiefe über 50 bis 75 mm, Typ
10, max. Betriebstemperatur bis 120 Grad C, max.
Betriebsüberdruck 0,6 MPa (6 bar), Zweirohranschluss,
horizontal gleichseitig, von oben nach unten.
Menge: 1,000 St
DIN276_08: 423
Leistungsbereichkatalog: 041

**2.5.260 Flachheizkörper Stahl mont. anschließen glatt Seitent. H 300-350mm L 400-450mm Typ10**
STLB-Bau 2023-10 041
Flachheizkörper (Plattenheizkörper), aus Stahl,
montieren und anschließen, Oberfläche glatt, mit
Seitenteil und Abdeckgitter, Bauhöhe über 300 bis 350
mm, Baulänge über 400 bis 450 mm, Bautiefe über 50 bis
75 mm, Typ 10, max. Betriebstemperatur bis 120 Grad C,
Zweirohranschluss, horizontal gleichseitig, von oben
nach unten.
Menge: 1,000 St
DIN276_08: 423
Leistungsbereichkatalog: 041

**2.5.270 Flachheizkörper Stahl ausbauen einbauen glatt Seitent. H 300-350mm L 400-450mm Typ10 1Arbeitsgang**
STLB-Bau 2023-10 041
Flachheizkörper (Plattenheizkörper), aus Stahl,
ausbauen und wieder einbauen, Oberfläche glatt, mit
Seitenteil und Abdeckgitter, Bauhöhe über 300 bis 350
mm, Baulänge über 400 bis 450 mm, Bautiefe über 50 bis
75 mm, Typ 10, max. Betriebstemperatur bis 120 Grad C,
Zweirohranschluss, horizontal gleichseitig, von oben
nach unten, einschl. Schützen der Anschlüsse von
Flachheizkörpern (Plattenheizkörpern) und Rohren gegen
Verschmutzung sowie Erneuerung der Anschlussdichtungen,
in einem Arbeitsgang.
Menge: 1,000 St
DIN276_08: 423
Leistungsbereichkatalog: 041

**2.5.280 Flachheizkörper Stahl liefern glatt Seitent. H 900-950mm L 1900-2000mm Typ20**
STLB-Bau 2023-10 041
Flachheizkörper (Plattenheizkörper), aus Stahl, nur
liefern, Wärmeleistung geprüft DIN EN 442-2, mit
Registrierung, Oberfläche glatt, mit Seitenteil und
Abdeckgitter, Bauhöhe über 900 bis 950 mm, Baulänge
über 1900 bis 2000 mm, Bautiefe über 50 bis 75 mm, Typ
20, max. Betriebstemperatur bis 120 Grad C, max.
Betriebsüberdruck 0,6 MPa (6 bar), Zweirohranschluss,
horizontal gleichseitig, von oben nach unten.
Menge: 1,000 St
DIN276_08: 423
Leistungsbereichkatalog: 041

**2.5.290 Flachheizkörper Stahl mont. anschließen glatt Seitent. H 900-950mm L 1900-2000mm Typ20**
STLB-Bau 2023-10 041
Flachheizkörper (Plattenheizkörper), aus Stahl,
montieren und anschließen, Oberfläche glatt, mit
Seitenteil und Abdeckgitter, Bauhöhe über 900 bis 950
mm, Baulänge über 1900 bis 2000 mm, Bautiefe über 50
bis 75 mm, Typ 20, max. Betriebstemperatur bis 120 Grad
C, Zweirohranschluss, horizontal gleichseitig, von oben
nach unten.
Menge: 1,000 St
DIN276_08: 423
Leistungsbereichkatalog: 041

**2.5.300 Flachheizkörper Stahl ausbauen einbauen glatt Seitent. H 900-950mm L 1900-2000mm Typ20 1Arbeitsgang**
STLB-Bau 2023-10 041
Flachheizkörper (Plattenheizkörper), aus Stahl,
ausbauen und wieder einbauen, Oberfläche glatt, mit
Seitenteil und Abdeckgitter, Bauhöhe über 900 bis 950
mm, Baulänge über 1900 bis 2000 mm, Bautiefe über 50
bis 75 mm, Typ 20, max. Betriebstemperatur bis 120 Grad
C, Zweirohranschluss, horizontal gleichseitig, von oben
nach unten, einschl. Schützen der Anschlüsse von
Flachheizkörpern (Plattenheizkörpern) und Rohren gegen
Verschmutzung sowie Erneuerung der Anschlussdichtungen,
in einem Arbeitsgang.
Menge: 1,000 St
DIN276_08: 423
Leistungsbereichkatalog: 041

**2.5.310 Flachheizkörper Stahl liefern glatt Seitent. H 1700-1800mm L 900-950mm Typ20**
STLB-Bau 2023-10 041
Flachheizkörper (Plattenheizkörper), aus Stahl, nur
liefern, Wärmeleistung geprüft DIN EN 442-2, mit
Registrierung, Oberfläche glatt, mit Seitenteil und
Abdeckgitter, Bauhöhe über 1700 bis 1800 mm, Baulänge
über 900 bis 950 mm, Bautiefe über 50 bis 75 mm, Typ
20, max. Betriebstemperatur bis 120 Grad C, max.
Betriebsüberdruck 0,6 MPa (6 bar), Zweirohranschluss,
vertikal mittig, von oben nach unten.
Menge: 1,000 St
DIN276_08: 423
Leistungsbereichkatalog: 041

**2.5.320 Flachheizkörper Stahl mont. anschließen glatt Seitent. H 1700-1800mm L 900-950mm Typ20**
STLB-Bau 2023-10 041
Flachheizkörper (Plattenheizkörper), aus Stahl,
montieren und anschließen, Oberfläche glatt, mit
Seitenteil und Abdeckgitter, Bauhöhe über 1700 bis 1800
mm, Baulänge über 900 bis 950 mm, Bautiefe über 50 bis
75 mm, Typ 20, max. Betriebstemperatur bis 120 Grad C,
Zweirohranschluss, vertikal mittig, von oben nach
unten.
Menge: 1,000 St
DIN276_08: 423
Leistungsbereichkatalog: 041

**2.5.330 Flachheizkörper Stahl ausbauen einbauen glatt Seitent. H 1700-1800mm L 900-950mm Typ20 1Arbeitsgang**
STLB-Bau 2023-10 041
Flachheizkörper (Plattenheizkörper), aus Stahl,
ausbauen und wieder einbauen, Oberfläche glatt, mit
Seitenteil und Abdeckgitter, Bauhöhe über 1700 bis 1800
mm, Baulänge über 900 bis 950 mm, Bautiefe über 50 bis
75 mm, Typ 20, max. Betriebstemperatur bis 120 Grad C,
Zweirohranschluss, vertikal mittig, von oben nach
unten, einschl. Schützen der Anschlüsse von
Flachheizkörpern (Plattenheizkörpern) und Rohren gegen
Verschmutzung sowie Erneuerung der Anschlussdichtungen,
in einem Arbeitsgang.
Menge: 1,000 St
DIN276_08: 423
Leistungsbereichkatalog: 041

**2.5.340 Flachheizkörper Stahl liefern glatt Seitent. H 2000-2100mm L 650-700mm Typ22**
STLB-Bau 2023-10 041
Flachheizkörper (Plattenheizkörper), aus Stahl, nur
liefern, Wärmeleistung geprüft DIN EN 442-2, mit
Registrierung, Oberfläche glatt, mit Seitenteil und
Abdeckgitter, Bauhöhe über 2000 bis 2100 mm, Baulänge
über 650 bis 700 mm, Bautiefe über 50 bis 75 mm, Typ
22, max. Betriebstemperatur bis 120 Grad C, max.
Betriebsüberdruck 0,6 MPa (6 bar), Zweirohranschluss,
vertikal mittig, von oben nach unten.
Menge: 1,000 St
DIN276_08: 423
Leistungsbereichkatalog: 041

**2.5.350 Flachheizkörper Stahl mont. anschließen glatt Seitent. H 2000-2100mm L 650-700mm Typ22**
STLB-Bau 2023-10 041
Flachheizkörper (Plattenheizkörper), aus Stahl,
montieren und anschließen, Oberfläche glatt, mit
Seitenteil und Abdeckgitter, Bauhöhe über 2000 bis 2100
mm, Baulänge über 650 bis 700 mm, Bautiefe über 50 bis
75 mm, Typ 22, max. Betriebstemperatur bis 120 Grad C,
Zweirohranschluss, vertikal mittig, von oben nach
unten.
Menge: 1,000 St
DIN276_08: 423
Leistungsbereichkatalog: 041

**2.5.360 Flachheizkörper Stahl ausbauen einbauen glatt Seitent. H 2000-2100mm L 650-700mm Typ22 1Arbeitsgang**
STLB-Bau 2023-10 041
Flachheizkörper (Plattenheizkörper), aus Stahl,
ausbauen und wieder einbauen, Oberfläche glatt, mit
Seitenteil und Abdeckgitter, Bauhöhe über 2000 bis 2100
mm, Baulänge über 650 bis 700 mm, Bautiefe über 50 bis
75 mm, Typ 22, max. Betriebstemperatur bis 120 Grad C,
Zweirohranschluss, vertikal mittig, von oben nach
unten, einschl. Schützen der Anschlüsse von
Flachheizkörpern (Plattenheizkörpern) und Rohren gegen
Verschmutzung sowie Erneuerung der Anschlussdichtungen,
in einem Arbeitsgang.
Menge: 1,000 St
DIN276_08: 423
Leistungsbereichkatalog: 041

**2.5.370 Heizkörperentlüftung Messing Stopfen R1/2**
STLB-Bau 2023-10 041
Heizkörperentlüftung, aus Messing, als Stopfen, bis 120
Grad C, Nenndruck 1 MPa (10 bar), R 1/2.
Menge: 17,000 St
DIN276_08: 423
Leistungsbereichkatalog: 041

**2.5.380 Heizkörperblindstopfen Messing R1/2**
STLB-Bau 2023-10 041
Heizkörperblindstopfen, aus Messing, bis 120 Grad C,
Nenndruck 1 MPa (10 bar), R 1/2.
Menge: 17,000 St
DIN276_08: 423
Leistungsbereichkatalog: 041

**2.5.390 Thermostatisches Heizkörperventil 2-Rohr-Installation Rotguss vernickelt Voreinstellung autom. Durchfl.regelung DN15**
STLB-Bau 2023-10 041
Thermostatisches Heizkörperventil, DIN EN 215, für
2-Rohr-Installation, Gehäuse aus Rotguss, vernickelt,
mit Gewindeanschluss, für Wasser bis 120 Grad C,
Nenndruck 1 MPa (10 bar), Spindelabdichtung wechselbar
ohne Systementleerung, mit Voreinstellung, automatische
Durchflussregelung, Durchflusseinstellung direkt
prüfbar, DN 15, Ausführung gemäß Einzelbeschreibung,
Einzelbeschreibungs-Nr 'Durchgangs-, Eck, oder
Winkeleckausführung gemäß der jeweiligen
Anschlusssituation, einschl. Stauscheibe, mit
Behördenmodell, Temperaturbereich 6 bis 28 Grad'
Menge: 17,000 St
DIN276_08: 423
Leistungsbereichkatalog: 041

**2.5.400 Heizkörperverschraubung Rotguss vernickelt Absperr. DN15**
STLB-Bau 2023-10 041
Heizkörperverschraubung, Gehäuse aus Rotguss,
vernickelt, für Wasser bis 120 Grad C, Nenndruck 1 MPa
(10 bar), mit Absperrung, DN 15, Ausführung gemäß
Einzelbeschreibung,
Einzelbeschreibungs-Nr 'Durchgangs-, Eck, oder
Winkeleckausführung gemäß der jeweiligen
Anschlusssituation'
Menge: 17,000 St
DIN276_08: 423
Leistungsbereichkatalog: 041

**2.5.410 Wandkonsole Flachheizkörper verstellbar T 225-250mm**
STLB-Bau 2023-10 041
Wandkonsole, für Flachheizkörper (Plattenheizkörper),
verstellbar, Befestigung nach Anforderungsklasse 4, VDI
6036, aus Stahl, als Bohrkonsole, einschl. Herstellen
der Löcher, Befestigungsuntergrund Mauerwerk, Bautiefe
Konsole über 225 bis 250 mm.
Menge: 68,000 St
Leistungsbereichkatalog: 041

#### Abschnitt 2.6 SONSTIGES HEIZUNG

**2.6.10 Heizanlage befüllen Wasser enthärtet ca. 13 kW**
Befüllung der Heizanlage mit enthärtetem Wasser, für
eine Gesamtheizleistung über 13 kW, Summe Erdalkalien
max. 0,02 mol/m3, Fließdruck 4 bar, Nachweis des
zulässigen pH-Wertes im Anlagenwasser im Bereich von
8,2 bis 9,5 nach VDI 2035 Blatt 2 8 bis 12 Wochen nach
Inbetriebnahme, einschl. Messprotokoll/Betriebsbuch
nach VDI 2035 Blatt 1 und 2, Ausführung gemäß
Einzelbeschreibung,
Einzelbeschreibungs-Nr 'Gesamthärte gemäß VDI 2035: 0,11° dH'.
Menge: 0,350 m3
Leistungsbereichkatalog: 040

**2.6.20 Teil-Druckprobe Heizkörper mit Rohrleitungen**
Teil-Druckprobe mit Wasser (DIN 18380 / Pkt. 3.4 und
4.2.17)
für Teile der Heizungsanlage mit 5 bar, Druck 12
Stunden halten, anschließend Spülen der Anlage und
Reinigen der Schmutzfänger.
Die Druckprobe ist vom Bauleiter zweifach bestätigen zu
lassen. Hierüber sind Messprotokolle zu erstellen und
bei der Abnahme zu übergeben. Bei Druckabfall ist der
Fehler zu beseitigen und die Druckprobe wie beschrieben
zu wiederholen.
Die Teilabschnitte umfassen:
ca. 17 Heizkörper und
ca. 210 m Rohrleitung
Menge: 2,000 St

**2.6.30 Inbetriebnahme der Heizungsanlage**
*** Pauschalposition
Inbetriebnahme der gesamten Heizungsanlage
Einstellung der Anlage (DIN 18380 / Pkt. 3.5 und
4.2.17)
Abnahmeprüfung mit Funktionsprüfung (DIN 18380 / Pkt.
3.6.1 und Pkt. 3.6.2)
Einregulierung, erstmalige Befüllung, wiederholte
Einweisung des Betreibers.(DIN 18380 / Pkt. 4.2.24)
Bezüglich Funktionsmessung sind Meßprotokolle zu
erstellen und bei der Abnahme zu übergeben (DIN 18380 /
Pkt. 4.2.25).
Menge: 1,000 psch

**2.6.40 Heizwasseranalyse nach Fertigstellung**
Heizwasseranalyse bestehend aus:
Untersuchung des Heizungswassers auf seine geforderte
Resthärte in Abstimmung mit dem Anlagenhersteller und
der VDI 2035, einschl.
Erstellen eines Abnahmeprotokolles nach Fertigstellung
der Installationsarbeiten und dem Öffnen der
Verbindungsventile zwischen Kesselanlage und
Gebäudeheizung.
Ort der Probeentnahme: Technikraum
Menge: 1,000 St
DIN276_08: 419

**2.6.50 Hydraulischer Abgleich**
*** Pauschalposition
Hydraulischer Abgleich an den voreinstellbaren
Regulierventilen und Heizkreisverteilern durchführen,
einschl. schriftlicher Dokumentation der eingestellten
Werte sowie des zugrunde gelegten Volumenstroms.
Menge: 1,000 psch

### Bereich 3 LÜFTUNG

#### Abschnitt 3.1 KANÄLE UND EINBAUTEILE

*Hinweis: HINWEIS*
HINWEIS
Für alle runden Luftleitungen ist ein System zu
verwenden, das ohne Dichtungsband (Schrumpfband) die
geforderte Dichtheitsklasse erfüllt.

Die Kosten für die notwendigen Ausschnitte in
Luftleitungen zum Einbau von Reinigungsöffnungen,
Bundkragen etc. sind in den Einheitspreisen der
einzelnen Positionen enthalten.

Bei der Installation sowie bei der Herstellung von
Bohrungen ist mit entsprechender Vorsicht vorzugehen,
eventuelle Fehlbohrungen sind optisch unauffällig zu
verschließen.
Die Kosten hierfür sind in den Einheitspreisen
enthalten.
Sämtliche Ausschnitte sind mit einem Knapper gratfrei
herzustellen.

Arbeitshöhe des Montageortes bis 3,5 m über der
Standfläche des hierfür erforderlichen Gerüstes, Gerüst
wird gesondert vergütet.

Dies ist in der Kalkulation zu berücksichtigen.

**3.1.10 Luftltg rechteckig Stahl verz Kanten-L bis 500mm WD 0,8mm H bis 3,5m**
STLB-Bau 2023-10 075
Luftleitung, rechteckig, aerosolatdicht,
Luftdichtheitsklasse ATC3 DIN EN 16798-3, aus
verzinktem Stahl, Maße DIN EN 1505, Kantenlänge bis 500
mm, Wanddicke 0,8 mm, Verbindung mit Winkelflansch, aus
verzinktem Stahl, mit Schrauben und Dichtung, Form- und
Verbindungsstücke werden gesondert vergütet, min./max.
Temperatur der geförderten Luft -15 bis 40 Grad C,
Montagehöhe über Gelände/Fußboden bis 3,5 m.
Menge: 70,000 m2
DIN276_08: 431
Leistungsbereichkatalog: 075

**3.1.20 Luftltg rechteckig Stahl verz Kanten-L 500-1000mm WD 0,8mm H bis 3,5m**
STLB-Bau 2023-10 075
Luftleitung, rechteckig, aerosolatdicht,
Luftdichtheitsklasse ATC3 DIN EN 16798-3, aus
verzinktem Stahl, Maße DIN EN 1505, Kantenlänge über
500 bis 1000 mm, Wanddicke 0,8 mm, Verbindung mit
Winkelflansch, aus verzinktem Stahl, mit Schrauben und
Dichtung, Form- und Verbindungsstücke werden gesondert
vergütet, min./max. Temperatur der geförderten Luft -15
bis 40 Grad C, Montagehöhe über Gelände/Fußboden bis
3,5 m.
Menge: 45,000 m2
DIN276_08: 431
Leistungsbereichkatalog: 075

**3.1.30 Formstück Luftltg rechteckig Stahl verz Kanten-L bis 500mm H bis 3,5m**
STLB-Bau 2023-10 075
Formstück für Luftleitung, rechteckig, aerosolatdicht,
Luftdichtheitsklasse ATC3 DIN EN 16798-3, aus
verzinktem Stahl, Maße DIN EN 1505, Kantenlänge bis 500
mm, Wanddicke 0,8 mm, Verbindung mit Winkelflansch, aus
verzinktem Stahl, mit Schrauben und Dichtung, min./max.
Temperatur der geförderten Luft -15 bis 40 Grad C,
Montagehöhe über Gelände/Fußboden bis 3,5 m.
Menge: 5,000 m2
DIN276_08: 431
Leistungsbereichkatalog: 075

**3.1.40 Formstück Luftltg rechteckig Stahl verz Kanten-L 500-1000mm H bis 3,5m**
STLB-Bau 2023-10 075
Formstück für Luftleitung, rechteckig, aerosolatdicht,
Luftdichtheitsklasse ATC3 DIN EN 16798-3, aus
verzinktem Stahl, Maße DIN EN 1505, Kantenlänge über
500 bis 1000 mm, Wanddicke 0,8 mm, Verbindung mit
Winkelflansch, aus verzinktem Stahl, mit Schrauben und
Dichtung, min./max. Temperatur der geförderten Luft -15
bis 40 Grad C, Montagehöhe über Gelände/Fußboden bis
3,5 m.
Menge: 8,000 m2
DIN276_08: 431
Leistungsbereichkatalog: 075

**3.1.50 Aufhänge- Stützkonstruktion Luftltg Stahl verz**
STLB-Bau 2023-10 075
Aufhänge- und Stützkonstruktion für Luftleitungen, aus
verzinktem Stahl, mit schalldämmender Zwischenlage aus
Profilgummi, einschl. Decken-/Mauerwerksbefestigung,
befestigen mit Befestigungsmitteln mit
bauaufsichtlichem Nachweis einschl. Bohrungen,
Ausführung gemäß Einzelbeschreibung,
Einzelbeschreibungs-Nr 'einschl. Gewindestäbe bis 1m
Länge, Befestigung von Leiutngen in Notwendigen Fluren
gemäß DIN 4102-4:2016-05, Abschnitt 11.2.6.3'
Menge: 45,000 St
DIN276_08: 431
Leistungsbereichkatalog: 075

**3.1.60 Elastische Verbindung runde Luftleitg Durchm. bis 100mm**
STLB-Bau 2023-10 075
Elastisches Verbindungsstück, Baustoffklasse DIN 4102-1
A2 (nichtbrennbar), aerosolatdicht,
Luftdichtheitsklasse ATC3 DIN EN 16798-3, mit
Potentialausgleich, für runde Luftleitung, Durchmesser
bis 100 mm, mit Anschlussrahmen aus verzinktem Stahl.
Menge: 3,000 St
DIN276_08: 431
Leistungsbereichkatalog: 075

**3.1.70 Elastische Verbindung runde Luftleitg Durchm. 100-250mm**
STLB-Bau 2023-10 075
Elastisches Verbindungsstück, Baustoffklasse DIN 4102-1
A2 (nichtbrennbar), aerosolatdicht,
Luftdichtheitsklasse ATC3 DIN EN 16798-3, mit
Potentialausgleich, für runde Luftleitung, Durchmesser
über 100 bis 250 mm, mit Anschlussrahmen aus verzinktem
Stahl.
Menge: 12,000 St
DIN276_08: 431
Leistungsbereichkatalog: 075

**3.1.80 Elastische Verbindung runde Luftleitg Durchm. 250-500mm**
STLB-Bau 2023-10 075
Elastisches Verbindungsstück, Baustoffklasse DIN 4102-1
A2 (nichtbrennbar), aerosolatdicht,
Luftdichtheitsklasse ATC3 DIN EN 16798-3, mit
Potentialausgleich, für runde Luftleitung, Durchmesser
über 250 bis 500 mm, mit Anschlussrahmen aus verzinktem
Stahl.
Menge: 2,000 St
DIN276_08: 431
Leistungsbereichkatalog: 075

**3.1.90 Elastische Verbindung rechteckige Luftleitg Kanten-L 250-500mm**
STLB-Bau 2023-10 075
Elastisches Verbindungsstück, Baustoffklasse DIN 4102-1
A2 (nichtbrennbar), aerosolatdicht,
Luftdichtheitsklasse ATC3 DIN EN 16798-3, mit
Potentialausgleich, für rechteckige Luftleitung, größte
Kantenlänge über 250 bis 500 mm, mit Anschlussrahmen
aus verzinktem Stahl.
Menge: 22,000 St
DIN276_08: 431
Leistungsbereichkatalog: 075

**3.1.100 Elastische Verbindung rechteckige Luftleitg Kanten-L 500-1000mm**
STLB-Bau 2023-10 075
Elastisches Verbindungsstück, Baustoffklasse DIN 4102-1
A2 (nichtbrennbar), aerosolatdicht,
Luftdichtheitsklasse ATC3 DIN EN 16798-3, mit
Potentialausgleich, für rechteckige Luftleitung, größte
Kantenlänge über 500 bis 1000 mm, mit Anschlussrahmen
aus verzinktem Stahl.
Menge: 25,000 St
DIN276_08: 431
Leistungsbereichkatalog: 075

**3.1.110 Anschluss herstellen Kantenlänge 500-1000 mm**
Anschluss Abluft und Zuluft, Kantenlänge über 500 mm
bis 1000 mm, an bauseitige Brandschutzklappen inklusive
Abdichtungen herstellen
Menge: 2,000 St

**3.1.120 Wickelfalzrohr Stahl verz DN100 -750-2000Pa H bis 3,5m**
STLB-Bau 2023-10 075
Wickelfalzrohr aus verzinktem Stahl, aerosolatdicht,
Luftdichtheitsklasse ATC3 DIN EN 16798-3, Maße DIN EN
1506, DN 100, mit Einsteckende, mit Lippendichtung,
geschraubt/genietet, Form- und Verbindungsstücke werden
gesondert vergütet, min./max. Temperatur der
geförderten Luft -15 bis 40 Grad C, Druckbereich von
-750 bis 2000 Pa, Montagehöhe über Gelände/Fußboden bis
3,5 m.
Menge: 25,000 m
DIN276_08: 431
Leistungsbereichkatalog: 075

**3.1.130 Wickelfalzrohr Stahl verz DN125 -750-2000Pa H bis 3,5m**
STLB-Bau 2023-10 075
Wickelfalzrohr aus verzinktem Stahl, aerosolatdicht,
Luftdichtheitsklasse ATC3 DIN EN 16798-3, Maße DIN EN
1506, DN 125, mit Einsteckende, mit Lippendichtung,
geschraubt/genietet, Form- und Verbindungsstücke werden
gesondert vergütet, min./max. Temperatur der
geförderten Luft -15 bis 40 Grad C, Druckbereich von
-750 bis 2000 Pa, Montagehöhe über Gelände/Fußboden bis
3,5 m.
Menge: 55,000 m
DIN276_08: 431
Leistungsbereichkatalog: 075

**3.1.140 Wickelfalzrohr Stahl verz DN160 -750-2000Pa H bis 3,5m**
STLB-Bau 2023-10 075
Wickelfalzrohr aus verzinktem Stahl, aerosolatdicht,
Luftdichtheitsklasse ATC3 DIN EN 16798-3, Maße DIN EN
1506, DN 160, mit Einsteckende, mit Lippendichtung,
geschraubt/genietet, Form- und Verbindungsstücke werden
gesondert vergütet, min./max. Temperatur der
geförderten Luft -15 bis 40 Grad C, Druckbereich von
-750 bis 2000 Pa, Montagehöhe über Gelände/Fußboden bis
3,5 m.
Menge: 60,000 m
DIN276_08: 431
Leistungsbereichkatalog: 075

**3.1.150 Wickelfalzrohr Stahl verz DN200 -750-2000Pa H bis 3,5m**
STLB-Bau 2023-10 075
Wickelfalzrohr aus verzinktem Stahl, aerosolatdicht,
Luftdichtheitsklasse ATC3 DIN EN 16798-3, Maße DIN EN
1506, DN 200, mit Einsteckende, mit Lippendichtung,
geschraubt/genietet, Form- und Verbindungsstücke werden
gesondert vergütet, min./max. Temperatur der
geförderten Luft -15 bis 40 Grad C, Druckbereich von
-750 bis 2000 Pa, Montagehöhe über Gelände/Fußboden bis
3,5 m.
Menge: 18,000 m
DIN276_08: 431
Leistungsbereichkatalog: 075

**3.1.160 Wickelfalzrohr Stahl verz DN250 -750-2000Pa H bis 3,5m**
STLB-Bau 2023-10 075
Wickelfalzrohr aus verzinktem Stahl, aerosolatdicht,
Luftdichtheitsklasse ATC3 DIN EN 16798-3, Maße DIN EN
1506, DN 250, mit Einsteckende, mit Lippendichtung,
geschraubt/genietet, Form- und Verbindungsstücke werden
gesondert vergütet, min./max. Temperatur der
geförderten Luft -15 bis 40 Grad C, Druckbereich von
-750 bis 2000 Pa, Montagehöhe über Gelände/Fußboden bis
3,5 m.
Menge: 10,000 m
DIN276_08: 431
Leistungsbereichkatalog: 075

**3.1.170 Wickelfalzrohr Stahl verz DN280 -750-2000Pa H bis 3,5m**
STLB-Bau 2023-10 075
Wickelfalzrohr aus verzinktem Stahl, aerosolatdicht,
Luftdichtheitsklasse ATC3 DIN EN 16798-3, Maße DIN EN
1506, DN 280, mit Einsteckende, mit Lippendichtung,
geschraubt/genietet, Form- und Verbindungsstücke werden
gesondert vergütet, min./max. Temperatur der
geförderten Luft -15 bis 40 Grad C, Druckbereich von
-750 bis 2000 Pa, Montagehöhe über Gelände/Fußboden bis
3,5 m.
Menge: 15,000 m
DIN276_08: 431
Leistungsbereichkatalog: 075

**3.1.180 Wickelfalzrohr Stahl verz DN355 -750-2000Pa H bis 3,5m**
STLB-Bau 2023-10 075
Wickelfalzrohr aus verzinktem Stahl, aerosolatdicht,
Luftdichtheitsklasse ATC3 DIN EN 16798-3, Maße DIN EN
1506, DN 355, mit Einsteckende, mit Lippendichtung,
geschraubt/genietet, Form- und Verbindungsstücke werden
gesondert vergütet, min./max. Temperatur der
geförderten Luft -15 bis 40 Grad C, Druckbereich von
-750 bis 2000 Pa, Montagehöhe über Gelände/Fußboden bis
3,5 m.
Menge: 15,000 m
DIN276_08: 431
Leistungsbereichkatalog: 075

**3.1.190 Luftltg rund flexibel Alu DN100 ATC3 Aufhänge-/Auflagekonstruktion**
STLB-Bau 2023-10 075
Luftleitung, rund, flexibel, aus Aluminium, Ausführung
A DIN EN 13180, Biegeradius größer gleich 1 DN, DN 100,
Verbindung mit Einsteckende, Form- und
Verbindungsstücke werden gesondert vergütet, min./max.
Temperatur der geförderten Luft -15 bis 80 Grad C,
Luftdichtheitsklasse ATC3 DIN EN 16798-3, mit
Aufhänge-/Auflagekonstruktion, Ausführung gemäß
Einzelbeschreibung,
Einzelbeschreibungs-Nr 'Flexrohr DN 100 in gedämmter
Ausführung.'
Menge: 2,000 m
DIN276_08: 431
Leistungsbereichkatalog: 075

**3.1.200 Luftltg rund flexibel Alu DN160 ATC3 Aufhänge-/Auflagekonstruktion**
STLB-Bau 2023-10 075
Luftleitung, rund, flexibel, aus Aluminium, Ausführung
A DIN EN 13180, Biegeradius größer gleich 1 DN, DN 160,
Verbindung mit Einsteckende, Form- und
Verbindungsstücke werden gesondert vergütet, min./max.
Temperatur der geförderten Luft -15 bis 80 Grad C,
Luftdichtheitsklasse ATC3 DIN EN 16798-3, mit
Aufhänge-/Auflagekonstruktion, Ausführung gemäß
Einzelbeschreibung,
Einzelbeschreibungs-Nr 'Flexrohr DN 160 in gedämmter
Ausführung.'
Menge: 2,000 m
DIN276_08: 431
Leistungsbereichkatalog: 075

**3.1.210 Aufhängekonstruktion Luftltg Stahl verz**
STLB-Bau 2023-10 075
Aufhängekonstruktion für Luftleitungen, aus verzinktem
Stahl, mit schalldämmender Zwischenlage aus
Profilgummi, einschl. Decken-/Mauerwerksbefestigung,
befestigen mit Befestigungsmitteln mit
bauaufsichtlichem Nachweis einschl. Bohrungen,
Ausführung gemäß Einzelbeschreibung,
Einzelbeschreibungs-Nr 'einschl. Gewindestäbe bis 1m
Länge, Befestigung von Leiutngen in Notwendigen Fluren
gemäß DIN 4102-4:2016-05, Abschnitt 11.2.6.3'
Menge: 90,000 St
DIN276_08: 431
Leistungsbereichkatalog: 075

**3.1.220 Bogen Luftleitg rund 90Grad Stahl verz DN100**
STLB-Bau 2023-10 075
Bogen, für Luftleitung, rund, aerosolatdicht,
Luftdichtheitsklasse ATC3 DIN EN 16798-3, Biegeradius
größer gleich 1 DN, 90 Grad, Maße DIN EN 1506, aus
verzinktem Stahl, DN 100, mit Einsteckenden, mit
Lippendichtung, geschraubt/genietet, min./max.
Temperatur der geförderten Luft -15 bis 40 Grad C,
Druckbereich von -750 bis 2000 Pa.
Menge: 25,000 St
DIN276_08: 431
Leistungsbereichkatalog: 075

**3.1.230 Bogen Luftleitg rund 90Grad Stahl verz DN125**
STLB-Bau 2023-10 075
Bogen, für Luftleitung, rund, aerosolatdicht,
Luftdichtheitsklasse ATC3 DIN EN 16798-3, Biegeradius
größer gleich 1 DN, 90 Grad, Maße DIN EN 1506, aus
verzinktem Stahl, DN 125, mit Einsteckenden, mit
Lippendichtung, geschraubt/genietet, min./max.
Temperatur der geförderten Luft -15 bis 40 Grad C,
Druckbereich von -750 bis 2000 Pa.
Menge: 23,000 St
DIN276_08: 431
Leistungsbereichkatalog: 075

**3.1.240 Bogen Luftleitg rund 90Grad Stahl verz DN160**
STLB-Bau 2023-10 075
Bogen, für Luftleitung, rund, aerosolatdicht,
Luftdichtheitsklasse ATC3 DIN EN 16798-3, Biegeradius
größer gleich 1 DN, 90 Grad, Maße DIN EN 1506, aus
verzinktem Stahl, DN 160, mit Einsteckenden, mit
Lippendichtung, geschraubt/genietet, min./max.
Temperatur der geförderten Luft -15 bis 40 Grad C,
Druckbereich von -750 bis 2000 Pa.
Menge: 31,000 St
DIN276_08: 431
Leistungsbereichkatalog: 075

**3.1.250 Bogen Luftleitg rund 90Grad Stahl verz DN200**
STLB-Bau 2023-10 075
Bogen, für Luftleitung, rund, aerosolatdicht,
Luftdichtheitsklasse ATC3 DIN EN 16798-3, Biegeradius
größer gleich 1 DN, 90 Grad, Maße DIN EN 1506, aus
verzinktem Stahl, DN 200, mit Einsteckenden, mit
Lippendichtung, geschraubt/genietet, min./max.
Temperatur der geförderten Luft -15 bis 40 Grad C,
Druckbereich von -750 bis 2000 Pa.
Menge: 4,000 St
DIN276_08: 431
Leistungsbereichkatalog: 075

**3.1.260 Bogen Luftleitg rund 90Grad Stahl verz DN250**
STLB-Bau 2023-10 075
Bogen, für Luftleitung, rund, aerosolatdicht,
Luftdichtheitsklasse ATC3 DIN EN 16798-3, Biegeradius
größer gleich 1 DN, 90 Grad, Maße DIN EN 1506, aus
verzinktem Stahl, DN 250, mit Einsteckenden, mit
Lippendichtung, geschraubt/genietet, min./max.
Temperatur der geförderten Luft -15 bis 40 Grad C,
Druckbereich von -750 bis 2000 Pa.
Menge: 2,000 St
DIN276_08: 431
Leistungsbereichkatalog: 075

**3.1.270 Abzweigstück Luftleitg rund 90Grad Stahl verz DN125**
STLB-Bau 2023-10 075
Abzweigstück, für Luftleitung, rund, aerosolatdicht,
Luftdichtheitsklasse ATC3 DIN EN 16798-3, 90 Grad, Maße
DIN EN 1506, aus verzinktem Stahl, größter DN 125, mit
Einsteckenden, mit Lippendichtung, geschraubt/genietet,
min./max. Temperatur der geförderten Luft -15 bis 40
Grad C, Druckbereich von -750 bis 2000 Pa.
Menge: 7,000 St
DIN276_08: 431
Leistungsbereichkatalog: 075

**3.1.280 Abzweigstück Luftleitg rund 90Grad Stahl verz DN160**
STLB-Bau 2023-10 075
Abzweigstück, für Luftleitung, rund, aerosolatdicht,
Luftdichtheitsklasse ATC3 DIN EN 16798-3, 90 Grad, Maße
DIN EN 1506, aus verzinktem Stahl, größter DN 160, mit
Einsteckenden, mit Lippendichtung, geschraubt/genietet,
min./max. Temperatur der geförderten Luft -15 bis 40
Grad C, Druckbereich von -750 bis 2000 Pa.
Menge: 9,000 St
DIN276_08: 431
Leistungsbereichkatalog: 075

**3.1.290 Abzweigstück Luftleitg rund 90Grad Stahl verz DN200**
STLB-Bau 2023-10 075
Abzweigstück, für Luftleitung, rund, aerosolatdicht,
Luftdichtheitsklasse ATC3 DIN EN 16798-3, 90 Grad, Maße
DIN EN 1506, aus verzinktem Stahl, größter DN 200, mit
Einsteckenden, mit Lippendichtung, geschraubt/genietet,
min./max. Temperatur der geförderten Luft -15 bis 40
Grad C, Druckbereich von -750 bis 2000 Pa.
Menge: 7,000 St
DIN276_08: 431
Leistungsbereichkatalog: 075

**3.1.300 Abzweigstück Luftleitg rund 90Grad Stahl verz DN250**
STLB-Bau 2023-10 075
Abzweigstück, für Luftleitung, rund, aerosolatdicht,
Luftdichtheitsklasse ATC3 DIN EN 16798-3, 90 Grad, Maße
DIN EN 1506, aus verzinktem Stahl, größter DN 250, mit
Einsteckenden, mit Lippendichtung, geschraubt/genietet,
min./max. Temperatur der geförderten Luft -15 bis 40
Grad C, Druckbereich von -750 bis 2000 Pa.
Menge: 3,000 St
DIN276_08: 431
Leistungsbereichkatalog: 075

**3.1.310 Abzweigstück Luftleitg rund 90Grad Stahl verz DN280**
STLB-Bau 2023-10 075
Abzweigstück, für Luftleitung, rund, aerosolatdicht,
Luftdichtheitsklasse ATC3 DIN EN 16798-3, 90 Grad, Maße
DIN EN 1506, aus verzinktem Stahl, größter DN 280, mit
Einsteckenden, mit Lippendichtung, geschraubt/genietet,
min./max. Temperatur der geförderten Luft -15 bis 40
Grad C, Druckbereich von -750 bis 2000 Pa.
Menge: 3,000 St
DIN276_08: 431
Leistungsbereichkatalog: 075

**3.1.320 Abzweigstück Luftleitg rund 90Grad Stahl verz DN355**
STLB-Bau 2023-10 075
Abzweigstück, für Luftleitung, rund, aerosolatdicht,
Luftdichtheitsklasse ATC3 DIN EN 16798-3, 90 Grad, Maße
DIN EN 1506, aus verzinktem Stahl, größter DN 355, mit
Einsteckenden, mit Lippendichtung, geschraubt/genietet,
min./max. Temperatur der geförderten Luft -15 bis 40
Grad C, Druckbereich von -750 bis 2000 Pa.
Menge: 2,000 St
DIN276_08: 431
Leistungsbereichkatalog: 075

**3.1.330 Übergangsstück Luftleitg rund konisch Stahl verz DN125**
STLB-Bau 2023-10 075
Übergangsstück, für Luftleitung, rund, aerosolatdicht,
Luftdichtheitsklasse ATC3 DIN EN 16798-3, konisch, Maße
DIN EN 1506, aus verzinktem Stahl, größter DN 125, mit
Einsteckenden, geschraubt/genietet, min./max.
Temperatur der geförderten Luft -15 bis 80 Grad C,
Druckbereich von -750 bis 2000 Pa.
Menge: 4,000 St
DIN276_08: 431
Leistungsbereichkatalog: 075

**3.1.340 Übergangsstück Luftleitg rund konisch Stahl verz DN160**
STLB-Bau 2023-10 075
Übergangsstück, für Luftleitung, rund, aerosolatdicht,
Luftdichtheitsklasse ATC3 DIN EN 16798-3, konisch, Maße
DIN EN 1506, aus verzinktem Stahl, größter DN 160, mit
Einsteckenden, geschraubt/genietet, min./max.
Temperatur der geförderten Luft -15 bis 80 Grad C,
Druckbereich von -750 bis 2000 Pa.
Menge: 7,000 St
DIN276_08: 431
Leistungsbereichkatalog: 075

**3.1.350 Übergangsstück Luftleitg rund konisch Stahl verz DN200**
STLB-Bau 2023-10 075
Übergangsstück, für Luftleitung, rund, aerosolatdicht,
Luftdichtheitsklasse ATC3 DIN EN 16798-3, konisch, Maße
DIN EN 1506, aus verzinktem Stahl, größter DN 200, mit
Einsteckenden, geschraubt/genietet, min./max.
Temperatur der geförderten Luft -15 bis 80 Grad C,
Druckbereich von -750 bis 2000 Pa.
Menge: 10,000 St
DIN276_08: 431
Leistungsbereichkatalog: 075

**3.1.360 Übergangsstück Luftleitg rund konisch Stahl verz DN250**
STLB-Bau 2023-10 075
Übergangsstück, für Luftleitung, rund, aerosolatdicht,
Luftdichtheitsklasse ATC3 DIN EN 16798-3, konisch, Maße
DIN EN 1506, aus verzinktem Stahl, größter DN 250, mit
Einsteckenden, geschraubt/genietet, min./max.
Temperatur der geförderten Luft -15 bis 80 Grad C,
Druckbereich von -750 bis 2000 Pa.
Menge: 6,000 St
DIN276_08: 431
Leistungsbereichkatalog: 075

**3.1.370 Übergangsstück Luftleitg rund konisch Stahl verz DN280**
STLB-Bau 2023-10 075
Übergangsstück, für Luftleitung, rund, aerosolatdicht,
Luftdichtheitsklasse ATC3 DIN EN 16798-3, konisch, Maße
DIN EN 1506, aus verzinktem Stahl, größter DN 280, mit
Einsteckenden, geschraubt/genietet, min./max.
Temperatur der geförderten Luft -15 bis 80 Grad C,
Druckbereich von -750 bis 2000 Pa.
Menge: 5,000 St
DIN276_08: 431
Leistungsbereichkatalog: 075

**3.1.380 Übergangsstück Luftleitg rund konisch Stahl verz DN355**
STLB-Bau 2023-10 075
Übergangsstück, für Luftleitung, rund, aerosolatdicht,
Luftdichtheitsklasse ATC3 DIN EN 16798-3, konisch, Maße
DIN EN 1506, aus verzinktem Stahl, größter DN 355, mit
Einsteckenden, geschraubt/genietet, min./max.
Temperatur der geförderten Luft -15 bis 80 Grad C,
Druckbereich von -750 bis 2000 Pa.
Menge: 5,000 St
DIN276_08: 431
Leistungsbereichkatalog: 075

**3.1.390 Reinigungsdeckel Luftleitg rund Stahl verz DN100**
STLB-Bau 2023-10 075
Reinigungsdeckel, für Luftleitung, rund,
aerosolatdicht, Luftdichtheitsklasse ATC3 DIN EN
16798-3, aus verzinktem Stahl, DN 100, zum Einstecken,
min./max. Temperatur der geförderten Luft -15 bis 40
Grad C, Druckbereich von -750 bis 2000 Pa, Ausführung
gemäß Einzelbeschreibung,
Einzelbeschreibungs-Nr 'mit Einbaurahmen
einschl. Ausschnitt herstellen im
Lüftungskanal/Lüftungsrohr inkl.
Dämmung'
Menge: 20,000 St
DIN276_08: 431
Leistungsbereichkatalog: 075

**3.1.400 Reinigungsdeckel Luftleitg rund Stahl verz DN125**
STLB-Bau 2023-10 075
Reinigungsdeckel, für Luftleitung, rund,
aerosolatdicht, Luftdichtheitsklasse ATC3 DIN EN
16798-3, aus verzinktem Stahl, DN 125, zum Einstecken,
min./max. Temperatur der geförderten Luft -15 bis 40
Grad C, Druckbereich von -750 bis 2000 Pa, Ausführung
gemäß Einzelbeschreibung,
Einzelbeschreibungs-Nr 'mit Einbaurahmen
einschl. Ausschnitt herstellen im
Lüftungskanal/Lüftungsrohr inkl.
Dämmung'
Menge: 20,000 St
DIN276_08: 431
Leistungsbereichkatalog: 075

**3.1.410 Reinigungsdeckel Luftleitg rund Stahl verz DN160**
STLB-Bau 2023-10 075
Reinigungsdeckel, für Luftleitung, rund,
aerosolatdicht, Luftdichtheitsklasse ATC3 DIN EN
16798-3, aus verzinktem Stahl, DN 160, zum Einstecken,
min./max. Temperatur der geförderten Luft -15 bis 40
Grad C, Druckbereich von -750 bis 2000 Pa, Ausführung
gemäß Einzelbeschreibung,
Einzelbeschreibungs-Nr 'mit Einbaurahmen
einschl. Ausschnitt herstellen im
Lüftungskanal/Lüftungsrohr inkl.
Dämmung'
Menge: 38,000 St
DIN276_08: 431
Leistungsbereichkatalog: 075

**3.1.420 Reinigungsdeckel Luftleitg rund Stahl verz DN200**
STLB-Bau 2023-10 075
Reinigungsdeckel, für Luftleitung, rund,
aerosolatdicht, Luftdichtheitsklasse ATC3 DIN EN
16798-3, aus verzinktem Stahl, DN 200, zum Einstecken,
min./max. Temperatur der geförderten Luft -15 bis 40
Grad C, Druckbereich von -750 bis 2000 Pa, Ausführung
gemäß Einzelbeschreibung,
Einzelbeschreibungs-Nr 'mit Einbaurahmen
einschl. Ausschnitt herstellen im
Lüftungskanal/Lüftungsrohr inkl.
Dämmung'
Menge: 9,000 St
DIN276_08: 431
Leistungsbereichkatalog: 075

**3.1.430 Reinigungsdeckel Luftleitg rund Stahl verz DN250**
STLB-Bau 2023-10 075
Reinigungsdeckel, für Luftleitung, rund,
aerosolatdicht, Luftdichtheitsklasse ATC3 DIN EN
16798-3, aus verzinktem Stahl, DN 250, zum Einstecken,
min./max. Temperatur der geförderten Luft -15 bis 40
Grad C, Druckbereich von -750 bis 2000 Pa, Ausführung
gemäß Einzelbeschreibung,
Einzelbeschreibungs-Nr 'mit Einbaurahmen
einschl. Ausschnitt herstellen im
Lüftungskanal/Lüftungsrohr inkl.
Dämmung'
Menge: 3,000 St
DIN276_08: 431
Leistungsbereichkatalog: 075

**3.1.440 Reinigungsdeckel Luftleitg rund Stahl verz DN280**
STLB-Bau 2023-10 075
Reinigungsdeckel, für Luftleitung, rund,
aerosolatdicht, Luftdichtheitsklasse ATC3 DIN EN
16798-3, aus verzinktem Stahl, DN 280, zum Einstecken,
min./max. Temperatur der geförderten Luft -15 bis 40
Grad C, Druckbereich von -750 bis 2000 Pa, Ausführung
gemäß Einzelbeschreibung,
Einzelbeschreibungs-Nr 'mit Einbaurahmen
einschl. Ausschnitt herstellen im
Lüftungskanal/Lüftungsrohr inkl.
Dämmung'
Menge: 2,000 St
DIN276_08: 431
Leistungsbereichkatalog: 075

**3.1.450 Reinigungsdeckel Luftleitg rund Stahl verz DN355**
STLB-Bau 2023-10 075
Reinigungsdeckel, für Luftleitung, rund,
aerosolatdicht, Luftdichtheitsklasse ATC3 DIN EN
16798-3, aus verzinktem Stahl, DN 355, zum Einstecken,
min./max. Temperatur der geförderten Luft -15 bis 40
Grad C, Druckbereich von -750 bis 2000 Pa, Ausführung
gemäß Einzelbeschreibung,
Einzelbeschreibungs-Nr 'mit Einbaurahmen
einschl. Ausschnitt herstellen im
Lüftungskanal/Lüftungsrohr inkl.
Dämmung'
Menge: 5,000 St
DIN276_08: 431
Leistungsbereichkatalog: 075

**3.1.460 Steckverbinder Luftleitg rund Stahl verz DN100**
STLB-Bau 2023-10 075
Steckverbinder, für Luftleitung, rund, aerosolatdicht,
Luftdichtheitsklasse ATC3 DIN EN 16798-3, Maße DIN EN
1506, aus verzinktem Stahl, DN 100, min./max.
Temperatur der geförderten Luft -15 bis 40 Grad C,
Druckbereich von -750 bis 2000 Pa.
Menge: 15,000 St
DIN276_08: 431
Leistungsbereichkatalog: 075

**3.1.470 Steckverbinder Luftleitg rund Stahl verz DN125**
STLB-Bau 2023-10 075
Steckverbinder, für Luftleitung, rund, aerosolatdicht,
Luftdichtheitsklasse ATC3 DIN EN 16798-3, Maße DIN EN
1506, aus verzinktem Stahl, DN 125, min./max.
Temperatur der geförderten Luft -15 bis 40 Grad C,
Druckbereich von -750 bis 2000 Pa.
Menge: 30,000 St
DIN276_08: 431
Leistungsbereichkatalog: 075

**3.1.480 Steckverbinder Luftleitg rund Stahl verz DN160**
STLB-Bau 2023-10 075
Steckverbinder, für Luftleitung, rund, aerosolatdicht,
Luftdichtheitsklasse ATC3 DIN EN 16798-3, Maße DIN EN
1506, aus verzinktem Stahl, DN 160, min./max.
Temperatur der geförderten Luft -15 bis 40 Grad C,
Druckbereich von -750 bis 2000 Pa.
Menge: 10,000 St
DIN276_08: 431
Leistungsbereichkatalog: 075

**3.1.490 Steckverbinder Luftleitg rund Stahl verz DN200**
STLB-Bau 2023-10 075
Steckverbinder, für Luftleitung, rund, aerosolatdicht,
Luftdichtheitsklasse ATC3 DIN EN 16798-3, Maße DIN EN
1506, aus verzinktem Stahl, DN 200, min./max.
Temperatur der geförderten Luft -15 bis 40 Grad C,
Druckbereich von -750 bis 2000 Pa.
Menge: 5,000 St
DIN276_08: 431
Leistungsbereichkatalog: 075

**3.1.500 Steckverbinder Luftleitg rund Stahl verz DN250**
STLB-Bau 2023-10 075
Steckverbinder, für Luftleitung, rund, aerosolatdicht,
Luftdichtheitsklasse ATC3 DIN EN 16798-3, Maße DIN EN
1506, aus verzinktem Stahl, DN 250, min./max.
Temperatur der geförderten Luft -15 bis 40 Grad C,
Druckbereich von -750 bis 2000 Pa.
Menge: 2,000 St
DIN276_08: 431
Leistungsbereichkatalog: 075

**3.1.510 Steckverbinder Luftleitg rund Stahl verz DN280**
STLB-Bau 2023-10 075
Steckverbinder, für Luftleitung, rund, aerosolatdicht,
Luftdichtheitsklasse ATC3 DIN EN 16798-3, Maße DIN EN
1506, aus verzinktem Stahl, DN 280, min./max.
Temperatur der geförderten Luft -15 bis 40 Grad C,
Druckbereich von -750 bis 2000 Pa.
Menge: 6,000 St
DIN276_08: 431
Leistungsbereichkatalog: 075

**3.1.520 Steckverbinder Luftleitg rund Stahl verz DN355**
STLB-Bau 2023-10 075
Steckverbinder, für Luftleitung, rund, aerosolatdicht,
Luftdichtheitsklasse ATC3 DIN EN 16798-3, Maße DIN EN
1506, aus verzinktem Stahl, DN 355, min./max.
Temperatur der geförderten Luft -15 bis 40 Grad C,
Druckbereich von -750 bis 2000 Pa.
Menge: 6,000 St
DIN276_08: 431
Leistungsbereichkatalog: 075

**3.1.530 Muffe Luftleitg rund Stahl verz DN100**
STLB-Bau 2023-10 075
Muffe, für Luftleitung, rund aerosolatdicht,
Luftdichtheitsklasse ATC3 DIN EN 16798-3, Maße DIN EN
1506, aus verzinktem Stahl, DN 100, min./max.
Temperatur der geförderten Luft -15 bis 40 Grad C,
Druckbereich von -750 bis 2000 Pa.
Menge: 13,000 St
DIN276_08: 431
Leistungsbereichkatalog: 075

**3.1.540 Muffe Luftleitg rund Stahl verz DN125**
STLB-Bau 2023-10 075
Muffe, für Luftleitung, rund aerosolatdicht,
Luftdichtheitsklasse ATC3 DIN EN 16798-3, Maße DIN EN
1506, aus verzinktem Stahl, DN 125, min./max.
Temperatur der geförderten Luft -15 bis 40 Grad C,
Druckbereich von -750 bis 2000 Pa.
Menge: 30,000 St
DIN276_08: 431
Leistungsbereichkatalog: 075

**3.1.550 Muffe Luftleitg rund Stahl verz DN160**
STLB-Bau 2023-10 075
Muffe, für Luftleitung, rund aerosolatdicht,
Luftdichtheitsklasse ATC3 DIN EN 16798-3, Maße DIN EN
1506, aus verzinktem Stahl, DN 160, min./max.
Temperatur der geförderten Luft -15 bis 40 Grad C,
Druckbereich von -750 bis 2000 Pa.
Menge: 46,000 St
DIN276_08: 431
Leistungsbereichkatalog: 075

**3.1.560 Muffe Luftleitg rund Stahl verz DN200**
STLB-Bau 2023-10 075
Muffe, für Luftleitung, rund aerosolatdicht,
Luftdichtheitsklasse ATC3 DIN EN 16798-3, Maße DIN EN
1506, aus verzinktem Stahl, DN 200, min./max.
Temperatur der geförderten Luft -15 bis 40 Grad C,
Druckbereich von -750 bis 2000 Pa.
Menge: 5,000 St
DIN276_08: 431
Leistungsbereichkatalog: 075

**3.1.570 Muffe Luftleitg rund Stahl verz DN250**
STLB-Bau 2023-10 075
Muffe, für Luftleitung, rund aerosolatdicht,
Luftdichtheitsklasse ATC3 DIN EN 16798-3, Maße DIN EN
1506, aus verzinktem Stahl, DN 250, min./max.
Temperatur der geförderten Luft -15 bis 40 Grad C,
Druckbereich von -750 bis 2000 Pa.
Menge: 5,000 St
DIN276_08: 431
Leistungsbereichkatalog: 075

**3.1.580 Muffe Luftleitg rund Stahl verz DN280**
STLB-Bau 2023-10 075
Muffe, für Luftleitung, rund aerosolatdicht,
Luftdichtheitsklasse ATC3 DIN EN 16798-3, Maße DIN EN
1506, aus verzinktem Stahl, DN 280, min./max.
Temperatur der geförderten Luft -15 bis 40 Grad C,
Druckbereich von -750 bis 2000 Pa.
Menge: 2,000 St
DIN276_08: 431
Leistungsbereichkatalog: 075

**3.1.590 Inspektionsöffnung rechteckig Stahl verz 300/200mm**
STLB-Bau 2023-10 075
Inspektions- und Wartungsöffnung als Deckel,
rechteckig, aus verzinktem Stahl, Maße 300/200 mm, für
Einbau in rechteckige Luftleitung, mit
Schraubverschluss und Rändelmutter, aerosolatdicht,
Luftdichtheitsklasse ATC3 DIN EN 16798-3, Ausführung
gemäß Einzelbeschreibung,
Einzelbeschreibungs-Nr 'mit Einbaurahmen
einschl. Ausschnitt herstellen im
Lüftungskanal/Lüftungsrohr inkl.
Dämmung'
Menge: 7,000 St
DIN276_08: 431
Leistungsbereichkatalog: 075

**3.1.600 Inspektionsöffnung rechteckig Stahl verz 400/300mm**
STLB-Bau 2023-10 075
Inspektions- und Wartungsöffnung als Deckel,
rechteckig, aus verzinktem Stahl, Maße 400/300 mm, für
Einbau in rechteckige Luftleitung, mit
Schraubverschluss und Rändelmutter, aerosolatdicht,
Luftdichtheitsklasse ATC3 DIN EN 16798-3, Ausführung
gemäß Einzelbeschreibung,
Einzelbeschreibungs-Nr 'mit Einbaurahmen
einschl. Ausschnitt herstellen im
Lüftungskanal/Lüftungsrohr inkl.
Dämmung'
Menge: 5,000 St
DIN276_08: 431
Leistungsbereichkatalog: 075

**3.1.610 Bundkragen Luftleitg rund Stahl verz DN100**
STLB-Bau 2023-10 075
Bundkragen, für Luftleitung, rund, aerosolatdicht,
Luftdichtheitsklasse ATC3 DIN EN 16798-3, aus
verzinktem Stahl, DN 100, min./max. Temperatur der
geförderten Luft -15 bis 80 Grad C, Druckbereich von
-750 bis 2000 Pa, mit Aufhänge-/Auflagekonstruktion.
Menge: 4,000 St
DIN276_08: 431
Leistungsbereichkatalog: 075

**3.1.620 Bundkragen Luftleitg rund Stahl verz DN125**
STLB-Bau 2023-10 075
Bundkragen, für Luftleitung, rund, aerosolatdicht,
Luftdichtheitsklasse ATC3 DIN EN 16798-3, aus
verzinktem Stahl, DN 125, min./max. Temperatur der
geförderten Luft -15 bis 80 Grad C, Druckbereich von
-750 bis 2000 Pa, mit Aufhänge-/Auflagekonstruktion.
Menge: 5,000 St
DIN276_08: 431
Leistungsbereichkatalog: 075

**3.1.630 Bundkragen Luftleitg rund Stahl verz DN160**
STLB-Bau 2023-10 075
Bundkragen, für Luftleitung, rund, aerosolatdicht,
Luftdichtheitsklasse ATC3 DIN EN 16798-3, aus
verzinktem Stahl, DN 160, min./max. Temperatur der
geförderten Luft -15 bis 80 Grad C, Druckbereich von
-750 bis 2000 Pa, mit Aufhänge-/Auflagekonstruktion.
Menge: 7,000 St
DIN276_08: 431
Leistungsbereichkatalog: 075

**3.1.640 Bundkragen Luftleitg rund Stahl verz DN200**
STLB-Bau 2023-10 075
Bundkragen, für Luftleitung, rund, aerosolatdicht,
Luftdichtheitsklasse ATC3 DIN EN 16798-3, aus
verzinktem Stahl, DN 200, min./max. Temperatur der
geförderten Luft -15 bis 80 Grad C, Druckbereich von
-750 bis 2000 Pa, mit Aufhänge-/Auflagekonstruktion.
Menge: 5,000 St
DIN276_08: 431
Leistungsbereichkatalog: 075

**3.1.650 Bundkragen Luftleitg rund Stahl verz DN250**
STLB-Bau 2023-10 075
Bundkragen, für Luftleitung, rund, aerosolatdicht,
Luftdichtheitsklasse ATC3 DIN EN 16798-3, aus
verzinktem Stahl, DN 250, min./max. Temperatur der
geförderten Luft -15 bis 80 Grad C, Druckbereich von
-750 bis 2000 Pa, mit Aufhänge-/Auflagekonstruktion.
Menge: 2,000 St
DIN276_08: 431
Leistungsbereichkatalog: 075

**3.1.660 Bundkragen Luftleitg rund Stahl verz DN280**
STLB-Bau 2023-10 075
Bundkragen, für Luftleitung, rund, aerosolatdicht,
Luftdichtheitsklasse ATC3 DIN EN 16798-3, aus
verzinktem Stahl, DN 280, min./max. Temperatur der
geförderten Luft -15 bis 80 Grad C, Druckbereich von
-750 bis 2000 Pa, mit Aufhänge-/Auflagekonstruktion.
Menge: 6,000 St
DIN276_08: 431
Leistungsbereichkatalog: 075

**3.1.670 Enddeckel Luftleitg rund Stahl verz DN100**
STLB-Bau 2023-10 075
Enddeckel, für Luftleitung, rund aerosolatdicht,
Luftdichtheitsklasse ATC3 DIN EN 16798-3, Maße DIN EN
1506, aus verzinktem Stahl, DN 100, zum Einstecken,
min./max. Temperatur der geförderten Luft -15 bis 40
Grad C, Druckbereich von -750 bis 2000 Pa.
Menge: 5,000 St
DIN276_08: 431
Leistungsbereichkatalog: 075

**3.1.680 Enddeckel Luftleitg rund Stahl verz DN125**
STLB-Bau 2023-10 075
Enddeckel, für Luftleitung, rund aerosolatdicht,
Luftdichtheitsklasse ATC3 DIN EN 16798-3, Maße DIN EN
1506, aus verzinktem Stahl, DN 125, zum Einstecken,
min./max. Temperatur der geförderten Luft -15 bis 40
Grad C, Druckbereich von -750 bis 2000 Pa.
Menge: 10,000 St
DIN276_08: 431
Leistungsbereichkatalog: 075

**3.1.690 Enddeckel Luftleitg rund Stahl verz DN160**
STLB-Bau 2023-10 075
Enddeckel, für Luftleitung, rund aerosolatdicht,
Luftdichtheitsklasse ATC3 DIN EN 16798-3, Maße DIN EN
1506, aus verzinktem Stahl, DN 160, zum Einstecken,
min./max. Temperatur der geförderten Luft -15 bis 40
Grad C, Druckbereich von -750 bis 2000 Pa.
Menge: 15,000 St
DIN276_08: 431
Leistungsbereichkatalog: 075

**3.1.700 Enddeckel Luftleitg rund Stahl verz DN200**
STLB-Bau 2023-10 075
Enddeckel, für Luftleitung, rund aerosolatdicht,
Luftdichtheitsklasse ATC3 DIN EN 16798-3, Maße DIN EN
1506, aus verzinktem Stahl, DN 200, zum Einstecken,
min./max. Temperatur der geförderten Luft -15 bis 40
Grad C, Druckbereich von -750 bis 2000 Pa.
Menge: 5,000 St
DIN276_08: 431
Leistungsbereichkatalog: 075

**3.1.710 Enddeckel Luftleitg rund Stahl verz DN250**
STLB-Bau 2023-10 075
Enddeckel, für Luftleitung, rund aerosolatdicht,
Luftdichtheitsklasse ATC3 DIN EN 16798-3, Maße DIN EN
1506, aus verzinktem Stahl, DN 250, zum Einstecken,
min./max. Temperatur der geförderten Luft -15 bis 40
Grad C, Druckbereich von -750 bis 2000 Pa.
Menge: 2,000 St
DIN276_08: 431
Leistungsbereichkatalog: 075

**3.1.720 Enddeckel Luftleitg rund Stahl verz DN355**
STLB-Bau 2023-10 075
Enddeckel, für Luftleitung, rund aerosolatdicht,
Luftdichtheitsklasse ATC3 DIN EN 16798-3, Maße DIN EN
1506, aus verzinktem Stahl, DN 355, zum Einstecken,
min./max. Temperatur der geförderten Luft -15 bis 40
Grad C, Druckbereich von -750 bis 2000 Pa.
Menge: 2,000 St
DIN276_08: 431
Leistungsbereichkatalog: 075

**3.1.730 Luftventil Zu-/Abluft 100mm Kunststoff**
STLB-Bau 2023-10 075
Luftventil, für Zu-/Abluft, Nenngröße 100 mm, mit
Ventilsitz und manuell einstellbarem Ventilteller, aus
Kunststoff.
Menge: 12,000 St
Leistungsbereichkatalog: 075

**3.1.740 Brandschutz-Tellerventil 100mm**
Absperrvorrichtung mit allgemeiner bauaufsichtlicher
DIN EN 15650, Klassifizierung EI 90 S DIN EN 13501-3,
beidseitig geprüft DIN EN 1366-2, Zulassung nach DIN
4102 mit CE-Kennzeichnung und Leistungserklärung nach
Bauproduktenverordnung. Rauchdicht. Gehäuse aus
verzinktem Stahl, rund, DN 100, aerosolatdicht,
Luftdichtheitsklasse ATC3 DIN EN 16798-3, mit
thermoelektrischer Auslösung, Auslösetemperatur 72 Grad
C
zum Einbau in Zwischendecken F30 als Zu- bzw.
Abluftventil. zum Absperren von Luftleitungen zwischen
zwei Brandabschnitten.
Einbaurahmen, Führungsrohr und Ventilteller aus
Stahlblech, Einbaurahmen und Führungsrohr
einbrennlackiert, Ventilteller an der Sichtseite
pulverbeschichtet, RAL 9010, Ventilkegel aus
Spezial-Isolierstoff, Anbauteile aus verzinktem Stahl.
Einschl. Elastische Verbindung runde Luftleitg mit
Anschlussrahmen aus verzinktem Stahl. Einschl.
Befestigung gemäß DIN 4102- 4:2016-05, Abschnitt
11.2.6.3
Menge: 2,000 St
Leistungsbereichkatalog: 075

**3.1.750 Luftventil Zu-/Abluft 125mm Kunststoff**
STLB-Bau 2023-10 075
Luftventil, für Zu-/Abluft, Nenngröße 125 mm, mit
Ventilsitz und manuell einstellbarem Ventilteller, aus
Kunststoff.
Menge: 11,000 St
Leistungsbereichkatalog: 075

**3.1.760 Brandschutz-Tellerventil 125mm**
Absperrvorrichtung mit allgemeiner bauaufsichtlicher
DIN EN 15650, Klassifizierung EI 90 S DIN EN 13501-3,
beidseitig geprüft DIN EN 1366-2, Zulassung nach DIN
4102 mit CE-Kennzeichnung und Leistungserklärung nach
Bauproduktenverordnung. Rauchdicht. Gehäuse aus
verzinktem Stahl, rund, DN 125, aerosolatdicht,
Luftdichtheitsklasse ATC3 DIN EN 16798-3, mit
thermoelektrischer Auslösung, Auslösetemperatur 72 Grad
C
zum Einbau in Zwischendecken F30 als Zu- bzw.
Abluftventil. zum Absperren von Luftleitungen zwischen
zwei Brandabschnitten.
Einbaurahmen, Führungsrohr und Ventilteller aus
Stahlblech, Einbaurahmen und Führungsrohr
einbrennlackiert, Ventilteller an der Sichtseite
pulverbeschichtet, RAL 9010, Ventilkegel aus
Spezial-Isolierstoff, Anbauteile aus verzinktem Stahl.
Einschl. Elastische Verbindung runde Luftleitg mit
Anschlussrahmen aus verzinktem Stahl. Einschl.
Befestigung gemäß DIN 4102- 4:2016-05, Abschnitt
11.2.6.3
Menge: 5,000 St
Leistungsbereichkatalog: 075

**3.1.770 Luftventil Zu-/Abluft 160mm Kunststoff**
STLB-Bau 2023-10 075
Luftventil, für Zu-/Abluft, Nenngröße 160 mm, mit
Ventilsitz und manuell einstellbarem Ventilteller, aus
Kunststoff.
Menge: 19,000 St
Leistungsbereichkatalog: 075

**3.1.780 Brandschutz-Tellerventil 160mm**
Absperrvorrichtung mit allgemeiner bauaufsichtlicher
DIN EN 15650, Klassifizierung EI 90 S DIN EN 13501-3,
beidseitig geprüft DIN EN 1366-2, Zulassung nach DIN
4102 mit CE-Kennzeichnung und Leistungserklärung nach
Bauproduktenverordnung. Rauchdicht. Gehäuse aus
verzinktem Stahl, rund, DN 160, aerosolatdicht,
Luftdichtheitsklasse ATC3 DIN EN 16798-3, mit
thermoelektrischer Auslösung, Auslösetemperatur 72 Grad
C
zum Einbau in Zwischendecken F30 als Zu- bzw.
Abluftventil. zum Absperren von Luftleitungen zwischen
zwei Brandabschnitten.
Einbaurahmen, Führungsrohr und Ventilteller aus
Stahlblech, Einbaurahmen und Führungsrohr
einbrennlackiert, Ventilteller an der Sichtseite
pulverbeschichtet, RAL 9010, Ventilkegel aus
Spezial-Isolierstoff, Anbauteile aus verzinktem Stahl.
Einschl. Elastische Verbindung runde Luftleitg mit
Anschlussrahmen aus verzinktem Stahl. Einschl.
Befestigung gemäß DIN 4102- 4:2016-05, Abschnitt
11.2.6.3
Menge: 1,000 St
Leistungsbereichkatalog: 075

**3.1.790 Luftventil Zu-/Abluft 200mm Kunststoff**
STLB-Bau 2023-10 075
Luftventil, für Zu-/Abluft, Nenngröße 200 mm, mit
Ventilsitz und manuell einstellbarem Ventilteller, aus
Kunststoff.
Menge: 2,000 St
Leistungsbereichkatalog: 075

**3.1.800 Volumenstromregler Gehäuse Stahl verz**
Volumenstromregler,
Volumenstrom '100' m3/h, mechanisch selbsttätig für

konstante Volumenströme, rund, für horizontalen Einbau,
DN 100, Gehäuse aus verzinktem Stahl, Klappenwellen
wartungsfrei gelagert, Klappen/-blatt aus Kunststoff.

Volumenstromregler mit Rohrstutzen mit Lippendichtung,
passend für Luftleitungen nach EN 1506 oder EN 13180.
Gehäuse-Leckluftstrom nach EN 1751, mindesens Klasse C.
Ohne Hilfsenergie. Montagehöhe über Gelände/ Fußboden
bis 3,5 m

liefern und montieren
Menge: 5,000 St.

**3.1.810 Volumenstromregler DN125 Gehäuse Stahl verz**
Volumenstromregler,
Volumenstrom '160' m3/h, mechanisch selbsttätig für

konstante Volumenströme, rund, für horizontalen Einbau,
DN 125, Gehäuse aus verzinktem Stahl, Klappenwellen
wartungsfrei gelagert, Klappen/-blatt aus Kunststoff.

Volumenstromregler mit Rohrstutzen mit Lippendichtung,
passend für Luftleitungen nach EN 1506 oder EN 13180.
Gehäuse-Leckluftstrom nach EN 1751, mindesens Klasse C.
Ohne Hilfsenergie. Montagehöhe über Gelände/ Fußboden
bis 3,5 m

liefern und montieren
Menge: 13,000 St

**3.1.820 Volumenstromregler DN160 Gehäuse Stahl verz**
Volumenstromregler,
Volumenstrom '230' m3/h, mechanisch selbsttätig für

konstante Volumenströme, rund, für horizontalen Einbau,
DN 160, Gehäuse aus verzinktem Stahl, Klappenwellen
wartungsfrei gelagert, Klappen/-blatt aus Kunststoff.

Volumenstromregler mit Rohrstutzen mit Lippendichtung,
passend für Luftleitungen nach EN 1506 oder EN 13180.
Gehäuse-Leckluftstrom nach EN 1751, mindesens Klasse C.
Ohne Hilfsenergie. Montagehöhe über Gelände/ Fußboden
bis 3,5 m

liefern und montieren
Menge: 17,000 St

**3.1.830 Volumenstromregler DN200 Gehäuse Stahl verz**
Volumenstromregler,
Volumenstrom '310' m3/h, mechanisch selbsttätig für

konstante Volumenströme, rund, für horizontalen Einbau,
DN
200, Gehäuse aus verzinktem Stahl, Klappenwellen
wartungsfrei gelagert, Klappen/-blatt aus Kunststoff.

Volumenstromregler mit Rohrstutzen mit Lippendichtung,
passend für Luftleitungen nach EN 1506 oder EN 13180.
Gehäuse-Leckluftstrom nach EN 1751, mindesens Klasse C.
Ohne Hilfsenergie. Montagehöhe über Gelände/ Fußboden
bis 3,5 m

liefern und montieren
Menge: 2,000 St

**3.1.840 Brandschutzklappe EI90S Gehäuse Stahl verz DN100 elektr Antrieb Federrücklauf 230V IP54**
STLB-Bau 2023-10 075
Brandschutzklappe DIN EN 15650, Funktion prüfbar im
eingebauten Zustand, Klassifizierung EI 90 S DIN EN
13501-3, beidseitig geprüft DIN EN 1366-2, für
vertikalen und horizontalen Einbau, Achslage waagerecht
oder senkrecht, rauchdicht, Gehäuse aus verzinktem
Stahl, rund, DN 100, Einbau in massive Wand,
Nasseinbau, mit Absperrklappenblatt aus mineralischem
Baustoff, mit thermoelektrischer Auslösung,
Nennauslösetemperatur max. 72 Grad C, mit elektrischem
Antrieb mit Federrücklauf und integrierten
Endlageschaltern, Dauerhaftigkeit der
Betriebssicherheit: 10000 Zyklen DIN EN 15650,
Bemessungsbetriebsspannung 230 V AC, Schutzart IP 54
DIN EN 60529 (VDE 0470-1), einschl.
Rauchauslöseeinrichtung mit Steuereinheit und
Signalanzeige mit bauaufsichtlichen
Verwendbarkeitsnachweis.
Menge: 3,000 St
DIN276_08: 431
Leistungsbereichkatalog: 075

**3.1.850 Einmörteln der v.g. Brandschutzklappe, DN 100 Wand**
Einmörteln der v.g. Brandschutzklappe DN100, gemäß
allgemeiner bauaufsichtlicher Zulassung der
Brandschutzklappe, Klassifizierung EI 90 DIN EN
13501-3, beidseitig geprüft DIN EN 1366-2, für
vertikalen und horizontalen Einbau. In Wand aus
Trockenbau oder Mauerwerk oder Stahlbeton, Dicke bis
350 mm. Mörtelgruppe II oder III, im Pressverfahren,
nach Vorschrift der Zulassung. In diese Position sind
alle Nebenarbeiten und Materialien einzurechnen.
Einschl. notwendige Abschottungen/Schalungen.
Arbeitshöhe des Montageortes bis 3,5 m. Fugenbreite im
Bereich bis 100 mm umlaufend.
Menge: 3,000 St
DIN276_08: 431
Leistungsbereichkatalog: 047

**3.1.860 Brandschutzklappe EI90S Gehäuse Stahl verz DN125 elektr Antrieb Federrücklauf 230V IP54**
STLB-Bau 2023-10 075
Brandschutzklappe DIN EN 15650, Funktion prüfbar im
eingebauten Zustand, Klassifizierung EI 90 S DIN EN
13501-3, beidseitig geprüft DIN EN 1366-2, für
vertikalen und horizontalen Einbau, Achslage waagerecht
oder senkrecht, rauchdicht, Gehäuse aus verzinktem
Stahl, rund, DN 125, Einbau in massive Wand,
Nasseinbau, mit Absperrklappenblatt aus mineralischem
Baustoff, mit thermoelektrischer Auslösung,
Nennauslösetemperatur max. 72 Grad C, mit elektrischem
Antrieb mit Federrücklauf und integrierten
Endlageschaltern, Dauerhaftigkeit der
Betriebssicherheit: 10000 Zyklen DIN EN 15650,
Bemessungsbetriebsspannung 230 V AC, Schutzart IP 54
DIN EN 60529 (VDE 0470-1), einschl.
Rauchauslöseeinrichtung mit Steuereinheit und
Signalanzeige mit bauaufsichtlichen
Verwendbarkeitsnachweis.
Menge: 4,000 St
DIN276_08: 431
Leistungsbereichkatalog: 075

**3.1.870 Einmörteln der v.g. Brandschutzklappe, DN 125 Wand**
Einmörteln der v.g. Brandschutzklappe DN125, gemäß
allgemeiner bauaufsichtlicher Zulassung der
Brandschutzklappe, Klassifizierung EI 90 DIN EN
13501-3, beidseitig geprüft DIN EN 1366-2, für
vertikalen und horizontalen Einbau. In Wand aus
Trockenbau oder Mauerwerk oder Stahlbeton, Dicke bis
350 mm. Mörtelgruppe II oder III, im Pressverfahren,
nach Vorschrift der Zulassung. In diese Position sind
alle Nebenarbeiten und Materialien einzurechnen.
Einschl. notwendige Abschottungen/Schalungen.
Arbeitshöhe des Montageortes bis 3,5 m. Fugenbreite im
Bereich bis 100 mm umlaufend.
Menge: 4,000 St
DIN276_08: 431
Leistungsbereichkatalog: 047

**3.1.880 Brandschutzklappe EI90S Gehäuse Stahl verz DN160 elektr Antrieb Federrücklauf 230V IP54**
STLB-Bau 2023-10 075
Brandschutzklappe DIN EN 15650, Funktion prüfbar im
eingebauten Zustand, Klassifizierung EI 90 S DIN EN
13501-3, beidseitig geprüft DIN EN 1366-2, für
vertikalen und horizontalen Einbau, Achslage waagerecht
oder senkrecht, rauchdicht, Gehäuse aus verzinktem
Stahl, rund, DN 160, Einbau in massive Wand,
Nasseinbau, mit Absperrklappenblatt aus mineralischem
Baustoff, mit thermoelektrischer Auslösung,
Nennauslösetemperatur max. 72 Grad C, mit elektrischem
Antrieb mit Federrücklauf und integrierten
Endlageschaltern, Dauerhaftigkeit der
Betriebssicherheit: 10000 Zyklen DIN EN 15650,
Bemessungsbetriebsspannung 230 V AC, Schutzart IP 54
DIN EN 60529 (VDE 0470-1), einschl.
Rauchauslöseeinrichtung mit Steuereinheit und
Signalanzeige mit bauaufsichtlichen
Verwendbarkeitsnachweis.
Menge: 5,000 St
DIN276_08: 431
Leistungsbereichkatalog: 075

**3.1.890 Einmörteln der v.g. Brandschutzklappe, DN 160 Wand**
Einmörteln der v.g. Brandschutzklappe DN160, gemäß
allgemeiner bauaufsichtlicher Zulassung der
Brandschutzklappe, Klassifizierung EI 90 DIN EN
13501-3, beidseitig geprüft DIN EN 1366-2, für
vertikalen und horizontalen Einbau. In Wand aus
Trockenbau oder Mauerwerk oder Stahlbeton, Dicke bis
350 mm. Mörtelgruppe II oder III, im Pressverfahren,
nach Vorschrift der Zulassung. In diese Position sind
alle Nebenarbeiten und Materialien einzurechnen.
Einschl. notwendige Abschottungen/Schalungen.
Arbeitshöhe des Montageortes bis 3,5 m. Fugenbreite im
Bereich bis 100 mm umlaufend.
Menge: 5,000 St
DIN276_08: 431
Leistungsbereichkatalog: 047

**3.1.900 Brandschutzklappe EI90S Gehäuse Stahl verz DN200 elektr Antrieb Federrücklauf 230V IP54**
STLB-Bau 2023-10 075
Brandschutzklappe DIN EN 15650, Funktion prüfbar im
eingebauten Zustand, Klassifizierung EI 90 S DIN EN
13501-3, beidseitig geprüft DIN EN 1366-2, für
vertikalen und horizontalen Einbau, Achslage waagerecht
oder senkrecht, rauchdicht, Gehäuse aus verzinktem
Stahl, rund, DN 200, Einbau in massive Wand,
Nasseinbau, mit Absperrklappenblatt aus mineralischem
Baustoff, mit thermoelektrischer Auslösung,
Nennauslösetemperatur max. 72 Grad C, mit elektrischem
Antrieb mit Federrücklauf und integrierten
Endlageschaltern, Dauerhaftigkeit der
Betriebssicherheit: 10000 Zyklen DIN EN 15650,
Bemessungsbetriebsspannung 230 V AC, Schutzart IP 54
DIN EN 60529 (VDE 0470-1), einschl.
Rauchauslöseeinrichtung mit Steuereinheit und
Signalanzeige mit bauaufsichtlichen
Verwendbarkeitsnachweis.
Menge: 2,000 St
DIN276_08: 431
Leistungsbereichkatalog: 075

**3.1.910 Einmörteln der v.g. Brandschutzklappe, DN 200 Wand**
Einmörteln der v.g. Brandschutzklappe DN200, gemäß
allgemeiner bauaufsichtlicher Zulassung der
Brandschutzklappe, Klassifizierung EI 90 DIN EN
13501-3, beidseitig geprüft DIN EN 1366-2, für
vertikalen und horizontalen Einbau. In Wand aus
Trockenbau oder Mauerwerk oder Stahlbeton, Dicke bis
350 mm. Mörtelgruppe II oder III, im Pressverfahren,
nach Vorschrift der Zulassung. In diese Position sind
alle Nebenarbeiten und Materialien einzurechnen.
Einschl. notwendige Abschottungen/Schalungen.
Arbeitshöhe des Montageortes bis 3,5 m. Fugenbreite im
Bereich bis 100 mm umlaufend.
Menge: 2,000 St
DIN276_08: 431
Leistungsbereichkatalog: 047

**3.1.920 Brandschutzklappe EI90S Gehäuse Stahl verz DN250 elektr Antrieb Federrücklauf 230V IP54**
STLB-Bau 2023-10 075
Brandschutzklappe DIN EN 15650, Funktion prüfbar im
eingebauten Zustand, Klassifizierung EI 90 S DIN EN
13501-3, beidseitig geprüft DIN EN 1366-2, für
vertikalen und horizontalen Einbau, Achslage waagerecht
oder senkrecht, rauchdicht, Gehäuse aus verzinktem
Stahl, rund, DN 250, Einbau in massive Wand,
Nasseinbau, mit Absperrklappenblatt aus mineralischem
Baustoff, mit thermoelektrischer Auslösung,
Nennauslösetemperatur max. 72 Grad C, mit elektrischem
Antrieb mit Federrücklauf und integrierten
Endlageschaltern, Dauerhaftigkeit der
Betriebssicherheit: 10000 Zyklen DIN EN 15650,
Bemessungsbetriebsspannung 230 V AC, Schutzart IP 54
DIN EN 60529 (VDE 0470-1), einschl.
Rauchauslöseeinrichtung mit Steuereinheit und
Signalanzeige mit bauaufsichtlichen
Verwendbarkeitsnachweis.
Menge: 1,000 St
DIN276_08: 431
Leistungsbereichkatalog: 075

**3.1.930 Einmörteln der v.g. Brandschutzklappe, DN 250 Wand**
Einmörteln der v.g. Brandschutzklappe DN250, gemäß
allgemeiner bauaufsichtlicher Zulassung der
Brandschutzklappe, Klassifizierung EI 90 DIN EN
13501-3, beidseitig geprüft DIN EN 1366-2, für
vertikalen und horizontalen Einbau. In Wand aus
Trockenbau oder Mauerwerk oder Stahlbeton, Dicke bis
350 mm. Mörtelgruppe II oder III, im Pressverfahren,
nach Vorschrift der Zulassung. In diese Position sind
alle Nebenarbeiten und Materialien einzurechnen.
Einschl. notwendige Abschottungen/Schalungen.
Arbeitshöhe des Montageortes bis 3,5 m. Fugenbreite im
Bereich bis 100 mm umlaufend.
Menge: 1,000 St
DIN276_08: 431
Leistungsbereichkatalog: 047

**3.1.940 Brandschutzklappe EI90S Gehäuse Stahl verz DN280 elektr Antrieb Federrücklauf 230V IP54**
STLB-Bau 2023-10 075
Brandschutzklappe DIN EN 15650, Funktion prüfbar im
eingebauten Zustand, Klassifizierung EI 90 S DIN EN
13501-3, beidseitig geprüft DIN EN 1366-2, für
vertikalen und horizontalen Einbau, Achslage waagerecht
oder senkrecht, rauchdicht, Gehäuse aus verzinktem
Stahl, rund, DN 280, Einbau in massive Wand,
Nasseinbau, mit Absperrklappenblatt aus mineralischem
Baustoff, mit thermoelektrischer Auslösung,
Nennauslösetemperatur max. 72 Grad C, mit elektrischem
Antrieb mit Federrücklauf und integrierten
Endlageschaltern, Dauerhaftigkeit der
Betriebssicherheit: 10000 Zyklen DIN EN 15650,
Bemessungsbetriebsspannung 230 V AC, Schutzart IP 54
DIN EN 60529 (VDE 0470-1), einschl.
Rauchauslöseeinrichtung mit Steuereinheit und
Signalanzeige mit bauaufsichtlichen
Verwendbarkeitsnachweis.
Menge: 2,000 St
DIN276_08: 431
Leistungsbereichkatalog: 075

**3.1.950 Einmörteln der v.g. Brandschutzklappe, DN 280 Wand**
Einmörteln der v.g. Brandschutzklappe DN280, gemäß
allgemeiner bauaufsichtlicher Zulassung der
Brandschutzklappe, Klassifizierung EI 90 DIN EN
13501-3, beidseitig geprüft DIN EN 1366-2, für
vertikalen und horizontalen Einbau. In Wand aus
Trockenbau oder Mauerwerk oder Stahlbeton, Dicke bis
350 mm. Mörtelgruppe II oder III, im Pressverfahren,
nach Vorschrift der Zulassung. In diese Position sind
alle Nebenarbeiten und Materialien einzurechnen.
Einschl. notwendige Abschottungen/Schalungen.
Arbeitshöhe des Montageortes bis 3,5 m. Fugenbreite im
Bereich bis 100 mm umlaufend.
Menge: 2,000 St
DIN276_08: 431
Leistungsbereichkatalog: 047

**3.1.960 Brandschutzklappe EI90S Gehäuse Stahl verz B 400mm H 350mm L 500mm elektr Antrieb Federrücklauf 230V IP54**
STLB-Bau 2023-10 075
Brandschutzklappe DIN EN 15650, Funktion prüfbar im
eingebauten Zustand, Klassifizierung EI 90 S DIN EN
13501-3, beidseitig geprüft DIN EN 1366-2, für
vertikalen und horizontalen Einbau, Achslage waagerecht
oder senkrecht, rauchdicht, Gehäuse aus verzinktem
Stahl, eckig, Nennbreite 400 mm, Nennhöhe 350 mm, Länge
500 mm, Luftdichtheitsklasse C DIN EN 1751, Einbau in
massive Wand, Nasseinbau, mit einer Inspektionsöffnung,
mit Absperrklappenblatt aus mineralischem Baustoff, mit
thermoelektrischer Auslösung, Nennauslösetemperatur
max. 72 Grad C, mit elektrischem Antrieb mit
Federrücklauf und integrierten Endlageschaltern,
Dauerhaftigkeit der Betriebssicherheit: 10000 Zyklen
DIN EN 15650, Bemessungsbetriebsspannung 230 V AC,
Schutzart IP 54 DIN EN 60529 (VDE 0470-1), einschl.
Rauchauslöseeinrichtung mit Steuereinheit und
Signalanzeige mit bauaufsichtlichen
Verwendbarkeitsnachweis.
Menge: 1,000 St
DIN276_08: 431
Leistungsbereichkatalog: 075

**3.1.970 Schließen Fuge BSK EI90 Gebäude Wand D 300mm B 60-80mm U 1000-2500mm Mörtel MGIII**
STLB-Bau 2023-10 047
Schließen der Fuge um Brandschutzklappe, gemäß
allgemeiner bauaufsichtlicher Zulassung der
Brandschutzklappe, Klassifizierung EI 90 DIN EN
13501-3, beidseitig geprüft DIN EN 1366-2, für
vertikalen und horizontalen Einbau, rauchdicht S, im
Gebäude, Arbeitshöhe des Montageortes bis 5,5 m über
der Standfläche des hierfür erforderlichen Gerüstes,
Gerüst wird gesondert vergütet, Wand aus Mauerwerk,
Dicke 300 mm, Fugenbreite über 60 bis 80 mm, äußerer
Umfang der Fuge über 1000 bis 2500 mm, mit Mörtel V
18580, Mörtelgruppe III, Abrechnung nach äußerem Umfang
der Fuge.
Menge: 1,500 m
DIN276_08: 431
Leistungsbereichkatalog: 047

**3.1.980 Brandschutzklappe EI90S Gehäuse Stahl verz B 550mm H 400mm L 500mm elektr Antrieb Federrücklauf 230V IP54**
STLB-Bau 2023-10 075
Brandschutzklappe DIN EN 15650, Funktion prüfbar im
eingebauten Zustand, Klassifizierung EI 90 S DIN EN
13501-3, beidseitig geprüft DIN EN 1366-2, für
vertikalen und horizontalen Einbau, Achslage waagerecht
oder senkrecht, rauchdicht, Gehäuse aus verzinktem
Stahl, eckig, Nennbreite 550 mm, Nennhöhe 400 mm, Länge
500 mm, Luftdichtheitsklasse C DIN EN 1751, Einbau in
massive Wand, Nasseinbau, mit einer Inspektionsöffnung,
mit Absperrklappenblatt aus mineralischem Baustoff, mit
thermoelektrischer Auslösung, Nennauslösetemperatur
max. 72 Grad C, mit elektrischem Antrieb mit
Federrücklauf und integrierten Endlageschaltern,
Dauerhaftigkeit der Betriebssicherheit: 10000 Zyklen
DIN EN 15650, Bemessungsbetriebsspannung 230 V AC,
Schutzart IP 54 DIN EN 60529 (VDE 0470-1), einschl.
Rauchauslöseeinrichtung mit Steuereinheit und
Signalanzeige mit bauaufsichtlichen
Verwendbarkeitsnachweis.
Menge: 2,000 St
DIN276_08: 431
Leistungsbereichkatalog: 075

**3.1.990 Schließen Fuge BSK EI90 Gebäude Wand D 250mm B 60-80mm U 1000-2500mm Mörtel MGIII**
STLB-Bau 2023-10 047
Schließen der Fuge um Brandschutzklappe, gemäß
allgemeiner bauaufsichtlicher Zulassung der
Brandschutzklappe, Klassifizierung EI 90 DIN EN
13501-3, beidseitig geprüft DIN EN 1366-2, für
vertikalen und horizontalen Einbau, rauchdicht S, im
Gebäude, Arbeitshöhe des Montageortes bis 3,5 m über
der Standfläche des hierfür erforderlichen Gerüstes,
Wand aus Mauerwerk, Dicke 250 mm, Fugenbreite über 60
bis 80 mm, äußerer Umfang der Fuge über 1000 bis 2500
mm, mit Mörtel V 18580, Mörtelgruppe III, Abrechnung
nach äußerem Umfang der Fuge.
Menge: 4,000 m
DIN276_08: 431
Leistungsbereichkatalog: 047

**3.1.1000 Schalldämpfer rund Druckdifferenz bis 30Pa DN100**
STLB-Bau 2023-10 075
Schalldämpfer, rund, Druckdifferenz bis 30 Pa,
Luftvolumenstrom in m3/h 'bis 100'

Mind.-Dämpfung bei den Oktavmittenfrequenzen
63/125/250/500/1000/2000/4000/8000 Hz in dB '6/16/24/35/50/50/41/24'

wirksame Schalldämpferlänge in mm '1000'

DN 100, Absorptionsschicht biolöslich im Sinne der TRGS
905, Dicke 50 mm, aerosolatdicht, Luftdichtheitsklasse
ATC3 DIN EN 16798-3, Brandverhaltensklasse DIN EN
13501-1 A1 -s1, d0 (nichtbrennbar).
Menge: 5,000 St
DIN276_08: 431
Leistungsbereichkatalog: 075

**3.1.1010 Schalldämpfer rund Druckdifferenz bis 30Pa DN125**
STLB-Bau 2023-10 075
Schalldämpfer, rund, Druckdifferenz bis 30 Pa,
Luftvolumenstrom in m3/h 'bis 160'

Mind.-Dämpfung bei den Oktavmittenfrequenzen
63/125/250/500/1000/2000/4000/8000 Hz in dB '5/14/21/32/48/45/34/20'

wirksame Schalldämpferlänge in mm '1000'

DN 125, Absorptionsschicht biolöslich im Sinne der TRGS
905, Dicke 50 mm, aerosolatdicht, Luftdichtheitsklasse
ATC3 DIN EN 16798-3, Brandverhaltensklasse DIN EN
13501-1 A1 -s1, d0 (nichtbrennbar).
Menge: 13,000 St
DIN276_08: 431
Leistungsbereichkatalog: 075

**3.1.1020 Schalldämpfer rund Druckdifferenz bis 30Pa DN160**
STLB-Bau 2023-10 075
Schalldämpfer, rund, Druckdifferenz bis 30 Pa,
Luftvolumenstrom in m3/h 'bis 230'

Mind.-Dämpfung bei den Oktavmittenfrequenzen
63/125/250/500/1000/2000/4000/8000 Hz in dB '4/12/19/30/43/36/26/16'

wirksame Schalldämpferlänge in mm '1000'

DN 160, Absorptionsschicht biolöslich im Sinne der TRGS
905, Dicke 50 mm, aerosolatdicht, Luftdichtheitsklasse
ATC3 DIN EN 16798-3, Brandverhaltensklasse DIN EN
13501-1 A1 -s1, d0 (nichtbrennbar).
Menge: 17,000 St
DIN276_08: 431
Leistungsbereichkatalog: 075

**3.1.1030 Schalldämpfer rund Druckdifferenz bis 30Pa DN200**
STLB-Bau 2023-10 075
Schalldämpfer, rund, Druckdifferenz bis 30 Pa,
Luftvolumenstrom in m3/h 'bis 320'

Mind.-Dämpfung bei den Oktavmittenfrequenzen
63/125/250/500/1000/2000/4000/8000 Hz in dB '4/10/16/28/38/29/19/13'

wirksame Schalldämpferlänge in mm '1000'

DN 200, Absorptionsschicht biolöslich im Sinne der TRGS
905, Dicke 50 mm, aerosolatdicht, Luftdichtheitsklasse
ATC3 DIN EN 16798-3, Brandverhaltensklasse DIN EN
13501-1 A1 -s1, d0 (nichtbrennbar).
Menge: 2,000 St
DIN276_08: 431
Leistungsbereichkatalog: 075

#### Abschnitt 3.2 WÄRMEDÄMMUNG UND ZUBEHÖR

*Hinweis: ZUSÄTZLICHE AUSFÜHRUNGSVORSCHRIFTEN UND HINWEISE FÜR*
ZUSÄTZLICHE AUSFÜHRUNGSVORSCHRIFTEN UND HINWEISE FÜR
DIE DÄMMUNG:

Vor Beginn der Dämmarbeiten sind in Abstimmung mit dem
Fachingenieur Isolierpläne mit farbiger Kennzeichnung
der zu isolierenden Kanäle und der Isolierart
anzufertigen und zur Genehmigung einzureichen.

Die Isolierung sichtbar bleibender Kanäle und Rohre ist
besonders sorgfältig, unter Berücksichtigung
ästhetischer Belange, auszuführen. Bei Bedarf sind
Musterisolierungen anzubringen.

Lüftungsleitungen, die nach der Montage nicht mehr
zugänglich sind, sind bei der Montage sofort mit zu
isolieren. Die entsprechenden Mehrkosten für
Montageunterbrechungen sind mit den Einheitspreisen
abgegolten.

Vor Anbringung der Isoliermatten bzw. -platten ist die
Kanaloberfläche mittels eines untoxischen und
unbrennbaren Entfetters zu reinigen und ganzflächig mit
Spezialkleber zu bestreichen.

Zusätzliche Anforderungen der Kleber:
Keine amin- oder oximvernetzenden Silikone.
Zusätzlich gilt die RAL-UZ 123 oder EMICODE EC1/
EC1PLUS und Chlorparaffine < 0,1 %

Für PU-Klebstoffe gilt zusätzlich: TCEP < 0,1 %

Endstellen der Isolierung sowie Ausschnitte für
Revisionstüren, Befestigungen, Fühler und andere
Kanaleinbauten sind mit Einfassungen aus verzinktem
Blech zu versehen.

Die Bauleitung behält sich vor, einzelne Teilstücke der
Isolierung abnehmen zu lassen, um die fachgerechte
Ausführung zu überprüfen. Dies gilt vor allem für die
diffusionsdichten Isolierungen. Die hierfür
entstehenden Kosten sind mit in die Einheitspreise
einzukalkulieren.

Die Einheitspreise nachstehender Positionen verstehen
sich jeweils für die komplette Isolierung
einschließlich allen Nebenkosten.

Ausführung gemäß AGI.

Die Montagehöhen in den Leistungsbeschreibungen
unterschieden sich wie folgt:
- bis 3,5m

Dies ist in der Kalkulation zu berücksichtigen.

*Hinweis: WÄRMEDÄMMUNG AUS MINERALWOLLE - RECHTECKIGE*
WÄRMEDÄMMUNG AUS MINERALWOLLE - RECHTECKIGE
LUFTLEITUNGEN

**3.2.10 Wärmedämmung Luftltg Kanten-L bis 500mm Gebäude Mineralwolle Matte D 30mm**
STLB-Bau 2023-10 047
Wärmedämmung ohne Ummantelung DIN 4140 an haus- und
betriebstechnischen Anlagen, an Luftleitung,
rechteckig, Maße DIN EN 1505, Kantenlänge bis 500 mm,
im Gebäude, Dämmung aus Mineralwolle DIN EN 14303, als
Lamellenmatte, Dämmschichtdicke 30 mm,
Brandverhaltensklasse DIN EN 13501-1 A1
(nichtbrennbar), Wärmeleitfähigkeit 0,040 W/(mK) bei 40
Grad C Mitteltemperatur DIN EN 12667, kaschiert mit
Alufolie, Arbeitshöhe des Montageortes bis 3,5 m über
der Standfläche des hierfür erforderlichen Gerüstes.
Menge: 70,000 m2
DIN276_08: 422
Leistungsbereichkatalog: 047

**3.2.20 Wärmedämmung Luftltg Kanten-L 500-1000mm Gebäude Mineralwolle Matte D 30mm**
STLB-Bau 2023-10 047
Wärmedämmung ohne Ummantelung DIN 4140 an haus- und
betriebstechnischen Anlagen, an Luftleitung,
rechteckig, Maße DIN EN 1505, Kantenlänge über 500 bis
1000 mm, im Gebäude, Dämmung aus Mineralwolle DIN EN
14303, als Lamellenmatte, Dämmschichtdicke 30 mm,
Brandverhaltensklasse DIN EN 13501-1 A1
(nichtbrennbar), Wärmeleitfähigkeit 0,040 W/(mK) bei 40
Grad C Mitteltemperatur DIN EN 12667, kaschiert mit
Alufolie, Arbeitshöhe des Montageortes bis 3,5 m über
der Standfläche des hierfür erforderlichen Gerüstes.
Menge: 45,000 m2
DIN276_08: 422
Leistungsbereichkatalog: 047

**3.2.30 Formstück Mineralwolle Wärmedämmung Luftltg Kanten-L bis 500mm Gebäude 0,040W/(mK) D 30mm kaschiert Alu-Folie**
STLB-Bau 2023-10 047
Formstück aus Mineralwolle DIN EN 14303, Wärmedämmung
DIN 4140 an haus- und betriebstechnischen Anlagen, an
Luftleitung, rechteckig, Kantenlänge bis 500 mm, Maße
DIN EN 1505, im Gebäude, Baustoffklasse DIN 4102-1 A
(nichtbrennbar), Wärmeleitfähigkeit 0,040 W/(mK) bei 40
Grad C Mitteltemperatur DIN EN 12667, Dämmschichtdicke
30 mm, kaschiert mit Aluminiumfolie, Arbeitshöhe des
Montageortes bis 3,5 m über der Standfläche des hierfür
erforderlichen Gerüstes.
Menge: 5,000 m2
Leistungsbereichkatalog: 047

**3.2.40 Formstück Mineralwolle Wärmedämmung Luftltg Kanten-L 500-1000mm Gebäude 0,040W/(mK) D 30mm kaschiert Alu-Folie**
STLB-Bau 2023-10 047
Formstück aus Mineralwolle DIN EN 14303, Wärmedämmung
DIN 4140 an haus- und betriebstechnischen Anlagen, an
Luftleitung, rechteckig, Kantenlänge über 500 bis 1000
mm, Maße DIN EN 1505, im Gebäude, Baustoffklasse DIN
4102-1 A (nichtbrennbar), Wärmeleitfähigkeit 0,040
W/(mK) bei 40 Grad C Mitteltemperatur DIN EN 12667,
Dämmschichtdicke 30 mm, kaschiert mit Aluminiumfolie,
Arbeitshöhe des Montageortes bis 3,5 m über der
Standfläche des hierfür erforderlichen Gerüstes.
Menge: 8,000 m2
Leistungsbereichkatalog: 047

*Hinweis: WÄRMEDÄMMUNG AUS MINERALWOLLE - RUNDE LUFTLEITUNGEN*

**3.2.50 Wärmedämmung Luftltg DN100 Gebäude Mineralwolle Matte D 30mm**
STLB-Bau 2023-10 047
Wärmedämmung ohne Ummantelung DIN 4140 an haus- und
betriebstechnischen Anlagen, an Luftleitung, rund, Maße
DIN EN 1506, DN 100, im Gebäude, Dämmung aus
Mineralwolle DIN EN 14303, als Lamellenmatte,
Dämmschichtdicke 30 mm, Brandverhaltensklasse DIN EN
13501-1 A1 (nichtbrennbar), Wärmeleitfähigkeit 0,040
W/(mK) bei 40 Grad C Mitteltemperatur DIN EN 12667,
kaschiert mit Alufolie, Arbeitshöhe des Montageortes
bis 3,5 m über der Standfläche des hierfür
erforderlichen Gerüstes.
Menge: 25,000 m
DIN276_08: 422
Leistungsbereichkatalog: 047

**3.2.60 Wärmedämmung Luftltg DN125 Gebäude Mineralwolle Matte D 30mm**
STLB-Bau 2023-10 047
Wärmedämmung ohne Ummantelung DIN 4140 an haus- und
betriebstechnischen Anlagen, an Luftleitung, rund, Maße
DIN EN 1506, DN 125, im Gebäude, Dämmung aus
Mineralwolle DIN EN 14303, als Lamellenmatte,
Dämmschichtdicke 30 mm, Brandverhaltensklasse DIN EN
13501-1 A1 (nichtbrennbar), Wärmeleitfähigkeit 0,040
W/(mK) bei 40 Grad C Mitteltemperatur DIN EN 12667,
kaschiert mit Alufolie, Arbeitshöhe des Montageortes
bis 3,5 m über der Standfläche des hierfür
erforderlichen Gerüstes.
Menge: 55,000 m
DIN276_08: 422
Leistungsbereichkatalog: 047

**3.2.70 Wärmedämmung Luftltg DN160 Gebäude Mineralwolle Matte D 30mm**
STLB-Bau 2023-10 047
Wärmedämmung ohne Ummantelung DIN 4140 an haus- und
betriebstechnischen Anlagen, an Luftleitung, rund, Maße
DIN EN 1506, DN 160, im Gebäude, Dämmung aus
Mineralwolle DIN EN 14303, als Lamellenmatte,
Dämmschichtdicke 30 mm, Brandverhaltensklasse DIN EN
13501-1 A1 (nichtbrennbar), Wärmeleitfähigkeit 0,040
W/(mK) bei 40 Grad C Mitteltemperatur DIN EN 12667,
kaschiert mit Alufolie, Arbeitshöhe des Montageortes
bis 3,5 m über der Standfläche des hierfür
erforderlichen Gerüstes.
Menge: 60,000 m
DIN276_08: 422
Leistungsbereichkatalog: 047

**3.2.80 Wärmedämmung Luftltg DN200 Gebäude Mineralwolle Matte D 30mm**
STLB-Bau 2023-10 047
Wärmedämmung ohne Ummantelung DIN 4140 an haus- und
betriebstechnischen Anlagen, an Luftleitung, rund, Maße
DIN EN 1506, DN 200, im Gebäude, Dämmung aus
Mineralwolle DIN EN 14303, als Lamellenmatte,
Dämmschichtdicke 30 mm, Brandverhaltensklasse DIN EN
13501-1 A1 (nichtbrennbar), Wärmeleitfähigkeit 0,040
W/(mK) bei 40 Grad C Mitteltemperatur DIN EN 12667,
kaschiert mit Alufolie, Arbeitshöhe des Montageortes
bis 5,5 m über der Standfläche des hierfür
erforderlichen Gerüstes, Gerüst wird gesondert
vergütet.
Menge: 18,000 m
DIN276_08: 422
Leistungsbereichkatalog: 047

**3.2.90 Wärmedämmung Luftltg DN250 Gebäude Mineralwolle Matte D 30mm**
STLB-Bau 2023-10 047
Wärmedämmung ohne Ummantelung DIN 4140 an haus- und
betriebstechnischen Anlagen, an Luftleitung, rund, Maße
DIN EN 1506, DN 250, im Gebäude, Dämmung aus
Mineralwolle DIN EN 14303, als Lamellenmatte,
Dämmschichtdicke 30 mm, Brandverhaltensklasse DIN EN
13501-1 A1 (nichtbrennbar), Wärmeleitfähigkeit 0,040
W/(mK) bei 40 Grad C Mitteltemperatur DIN EN 12667,
kaschiert mit Alufolie, Arbeitshöhe des Montageortes
bis 5,5 m über der Standfläche des hierfür
erforderlichen Gerüstes, Gerüst wird gesondert
vergütet.
Menge: 10,000 m
DIN276_08: 422
Leistungsbereichkatalog: 047

**3.2.100 Wärmedämmung Luftltg DN280 Gebäude Mineralwolle Matte D 30mm**
STLB-Bau 2023-10 047
Wärmedämmung ohne Ummantelung DIN 4140 an haus- und
betriebstechnischen Anlagen, an Luftleitung, rund, Maße
DIN EN 1506, DN 280, im Gebäude, Dämmung aus
Mineralwolle DIN EN 14303, als Lamellenmatte,
Dämmschichtdicke 30 mm, Brandverhaltensklasse DIN EN
13501-1 A1 (nichtbrennbar), Wärmeleitfähigkeit 0,040
W/(mK) bei 40 Grad C Mitteltemperatur DIN EN 12667,
kaschiert mit Alufolie, Arbeitshöhe des Montageortes
bis 5,5 m über der Standfläche des hierfür
erforderlichen Gerüstes, Gerüst wird gesondert
vergütet.
Menge: 15,000 m
DIN276_08: 422
Leistungsbereichkatalog: 047

**3.2.110 Wärmedämmung Luftltg DN355 Gebäude Mineralwolle Matte D 30mm**
STLB-Bau 2023-10 047
Wärmedämmung ohne Ummantelung DIN 4140 an haus- und
betriebstechnischen Anlagen, an Luftleitung, rund, Maße
DIN EN 1506, DN 355, im Gebäude, Dämmung aus
Mineralwolle DIN EN 14303, als Lamellenmatte,
Dämmschichtdicke 30 mm, Brandverhaltensklasse DIN EN
13501-1 A1 (nichtbrennbar), Wärmeleitfähigkeit 0,040
W/(mK) bei 40 Grad C Mitteltemperatur DIN EN 12667,
kaschiert mit Alufolie, Arbeitshöhe des Montageortes
bis 5,5 m über der Standfläche des hierfür
erforderlichen Gerüstes, Gerüst wird gesondert
vergütet.
Menge: 15,000 m
DIN276_08: 422
Leistungsbereichkatalog: 047

**3.2.120 Bogen Mineralwolle Wärmedämmung Luftltg DN100 Gebäude 0,040W/(mK) D 30mm kaschiert Alu-Folie**
STLB-Bau 2023-10 047
Bogen aus Mineralwolle DIN EN 14303, Wärmedämmung DIN
4140 an haus- und betriebstechnischen Anlagen, an
Luftleitung, rund, DN 100, Maße DIN EN 1506, im
Gebäude, Brandverhaltensklasse DIN EN 13501-1 A1
(nichtbrennbar), Wärmeleitfähigkeit 0,040 W/(mK) bei 40
Grad C Mitteltemperatur DIN EN 12667, Dämmschichtdicke
30 mm, kaschiert mit Aluminiumfolie, Arbeitshöhe des
Montageortes bis 3,5 m über der Standfläche des hierfür
erforderlichen Gerüstes.
Menge: 25,000 St
DIN276_08: 422
Leistungsbereichkatalog: 047

**3.2.130 Bogen Mineralwolle Wärmedämmung Luftltg DN125 Gebäude 0,040W/(mK) D 30mm kaschiert Alu-Folie**
STLB-Bau 2023-10 047
Bogen aus Mineralwolle DIN EN 14303, Wärmedämmung DIN
4140 an haus- und betriebstechnischen Anlagen, an
Luftleitung, rund, DN 125, Maße DIN EN 1506, im
Gebäude, Brandverhaltensklasse DIN EN 13501-1 A1
(nichtbrennbar), Wärmeleitfähigkeit 0,040 W/(mK) bei 40
Grad C Mitteltemperatur DIN EN 12667, Dämmschichtdicke
30 mm, kaschiert mit Aluminiumfolie, Arbeitshöhe des
Montageortes bis 3,5 m über der Standfläche des hierfür
erforderlichen Gerüstes.
Menge: 23,000 St
DIN276_08: 422
Leistungsbereichkatalog: 047

**3.2.140 Bogen Mineralwolle Wärmedämmung Luftltg DN160 Gebäude 0,040W/(mK) D 30mm kaschiert Alu-Folie**
STLB-Bau 2023-10 047
Bogen aus Mineralwolle DIN EN 14303, Wärmedämmung DIN
4140 an haus- und betriebstechnischen Anlagen, an
Luftleitung, rund, DN 160, Maße DIN EN 1506, im
Gebäude, Brandverhaltensklasse DIN EN 13501-1 A1
(nichtbrennbar), Wärmeleitfähigkeit 0,040 W/(mK) bei 40
Grad C Mitteltemperatur DIN EN 12667, Dämmschichtdicke
30 mm, kaschiert mit Aluminiumfolie, Arbeitshöhe des
Montageortes bis 3,5 m über der Standfläche des hierfür
erforderlichen Gerüstes.
Menge: 28,000 St
DIN276_08: 422
Leistungsbereichkatalog: 047

**3.2.150 Bogen Mineralwolle Wärmedämmung Luftltg DN200 Gebäude 0,040W/(mK) D 30mm kaschiert Alu-Folie**
STLB-Bau 2023-10 047
Bogen aus Mineralwolle DIN EN 14303, Wärmedämmung DIN
4140 an haus- und betriebstechnischen Anlagen, an
Luftleitung, rund, DN 200, Maße DIN EN 1506, im
Gebäude, Brandverhaltensklasse DIN EN 13501-1 A1
(nichtbrennbar), Wärmeleitfähigkeit 0,040 W/(mK) bei 40
Grad C Mitteltemperatur DIN EN 12667, Dämmschichtdicke
30 mm, kaschiert mit Aluminiumfolie, Arbeitshöhe des
Montageortes bis 3,5 m über der Standfläche des hierfür
erforderlichen Gerüstes.
Menge: 4,000 St
DIN276_08: 422
Leistungsbereichkatalog: 047

**3.2.160 Bogen Mineralwolle Wärmedämmung Luftltg DN250 Gebäude 0,040W/(mK) D 30mm kaschiert Alu-Folie**
STLB-Bau 2023-10 047
Bogen aus Mineralwolle DIN EN 14303, Wärmedämmung DIN
4140 an haus- und betriebstechnischen Anlagen, an
Luftleitung, rund, DN 250, Maße DIN EN 1506, im
Gebäude, Brandverhaltensklasse DIN EN 13501-1 A1
(nichtbrennbar), Wärmeleitfähigkeit 0,040 W/(mK) bei 40
Grad C Mitteltemperatur DIN EN 12667, Dämmschichtdicke
30 mm, kaschiert mit Aluminiumfolie, Arbeitshöhe des
Montageortes bis 3,5 m über der Standfläche des hierfür
erforderlichen Gerüstes.
Menge: 2,000 St
DIN276_08: 422
Leistungsbereichkatalog: 047

**3.2.170 Ausschnitt Mineralwolle Wärmedämmung Luftltg DN100 Gebäude 0,040W/(mK) D 30mm kaschiert Alu-Folie**
STLB-Bau 2023-10 047
Ausschnitt für Dämmung aus Mineralwolle DIN EN 14303,
Wärmedämmung DIN 4140 an haus- und betriebstechnischen
Anlagen, an Luftleitung, rund, Maße DIN EN 1506, DN
100, im Gebäude, Brandverhaltensklasse DIN EN 13501-1
A1 (nichtbrennbar), Wärmeleitfähigkeit 0,040 W/(mK) bei
40 Grad C Mitteltemperatur DIN EN 12667,
Gesamt-Dämmschichtdicke 30 mm, kaschiert mit
Aluminiumfolie, Arbeitshöhe des Montageortes bis 3,5 m
über der Standfläche des hierfür erforderlichen
Gerüstes.
Menge: 14,000 St
DIN276_08: 422
Leistungsbereichkatalog: 047

**3.2.180 Ausschnitt Mineralwolle Wärmedämmung Luftltg DN125 Gebäude 0,040W/(mK) D 30mm kaschiert Alu-Folie**
STLB-Bau 2023-10 047
Ausschnitt für Dämmung aus Mineralwolle DIN EN 14303,
Wärmedämmung DIN 4140 an haus- und betriebstechnischen
Anlagen, an Luftleitung, rund, Maße DIN EN 1506, DN
125, im Gebäude, Brandverhaltensklasse DIN EN 13501-1
A1 (nichtbrennbar), Wärmeleitfähigkeit 0,040 W/(mK) bei
40 Grad C Mitteltemperatur DIN EN 12667,
Gesamt-Dämmschichtdicke 30 mm, kaschiert mit
Aluminiumfolie, Arbeitshöhe des Montageortes bis 3,5 m
über der Standfläche des hierfür erforderlichen
Gerüstes.
Menge: 21,000 St
DIN276_08: 422
Leistungsbereichkatalog: 047

**3.2.190 Ausschnitt Mineralwolle Wärmedämmung Luftltg DN160 Gebäude 0,040W/(mK) D 30mm kaschiert Alu-Folie**
STLB-Bau 2023-10 047
Ausschnitt für Dämmung aus Mineralwolle DIN EN 14303,
Wärmedämmung DIN 4140 an haus- und betriebstechnischen
Anlagen, an Luftleitung, rund, Maße DIN EN 1506, DN
160, im Gebäude, Brandverhaltensklasse DIN EN 13501-1
A1 (nichtbrennbar), Wärmeleitfähigkeit 0,040 W/(mK) bei
40 Grad C Mitteltemperatur DIN EN 12667,
Gesamt-Dämmschichtdicke 30 mm, kaschiert mit
Aluminiumfolie, Arbeitshöhe des Montageortes bis 3,5 m
über der Standfläche des hierfür erforderlichen
Gerüstes.
Menge: 20,000 St
DIN276_08: 422
Leistungsbereichkatalog: 047

**3.2.200 Ausschnitt Mineralwolle Wärmedämmung Luftltg DN200 Gebäude 0,040W/(mK) D 30mm kaschiert Alu-Folie**
STLB-Bau 2023-10 047
Ausschnitt für Dämmung aus Mineralwolle DIN EN 14303,
Wärmedämmung DIN 4140 an haus- und betriebstechnischen
Anlagen, an Luftleitung, rund, Maße DIN EN 1506, DN
200, im Gebäude, Brandverhaltensklasse DIN EN 13501-1
A1 (nichtbrennbar), Wärmeleitfähigkeit 0,040 W/(mK) bei
40 Grad C Mitteltemperatur DIN EN 12667,
Gesamt-Dämmschichtdicke 30 mm, kaschiert mit
Aluminiumfolie, Arbeitshöhe des Montageortes bis 3,5 m
über der Standfläche des hierfür erforderlichen
Gerüstes.
Menge: 14,000 St
DIN276_08: 422
Leistungsbereichkatalog: 047

**3.2.210 Ausschnitt Mineralwolle Wärmedämmung Luftltg DN250 Gebäude 0,040W/(mK) D 30mm kaschiert Alu-Folie**
STLB-Bau 2023-10 047
Ausschnitt für Dämmung aus Mineralwolle DIN EN 14303,
Wärmedämmung DIN 4140 an haus- und betriebstechnischen
Anlagen, an Luftleitung, rund, Maße DIN EN 1506, DN
250, im Gebäude, Brandverhaltensklasse DIN EN 13501-1
A1 (nichtbrennbar), Wärmeleitfähigkeit 0,040 W/(mK) bei
40 Grad C Mitteltemperatur DIN EN 12667,
Gesamt-Dämmschichtdicke 30 mm, kaschiert mit
Aluminiumfolie, Arbeitshöhe des Montageortes bis 3,5 m
über der Standfläche des hierfür erforderlichen
Gerüstes.
Menge: 5,000 St
DIN276_08: 422
Leistungsbereichkatalog: 047

**3.2.220 Ausschnitt Mineralwolle Wärmedämmung Luftltg DN280 Gebäude 0,040W/(mK) D 30mm kaschiert Alu-Folie**
STLB-Bau 2023-10 047
Ausschnitt für Dämmung aus Mineralwolle DIN EN 14303,
Wärmedämmung DIN 4140 an haus- und betriebstechnischen
Anlagen, an Luftleitung, rund, Maße DIN EN 1506, DN
280, im Gebäude, Brandverhaltensklasse DIN EN 13501-1
A1 (nichtbrennbar), Wärmeleitfähigkeit 0,040 W/(mK) bei
40 Grad C Mitteltemperatur DIN EN 12667,
Gesamt-Dämmschichtdicke 30 mm, kaschiert mit
Aluminiumfolie, Arbeitshöhe des Montageortes bis 3,5 m
über der Standfläche des hierfür erforderlichen
Gerüstes.
Menge: 5,000 St
DIN276_08: 422
Leistungsbereichkatalog: 047

**3.2.230 Ausschnitt Mineralwolle Wärmedämmung Luftltg DN355 Gebäude 0,040W/(mK) D 30mm kaschiert Alu-Folie**
STLB-Bau 2023-10 047
Ausschnitt für Dämmung aus Mineralwolle DIN EN 14303,
Wärmedämmung DIN 4140 an haus- und betriebstechnischen
Anlagen, an Luftleitung, rund, Maße DIN EN 1506, DN
355, im Gebäude, Brandverhaltensklasse DIN EN 13501-1
A1 (nichtbrennbar), Wärmeleitfähigkeit 0,040 W/(mK) bei
40 Grad C Mitteltemperatur DIN EN 12667,
Gesamt-Dämmschichtdicke 30 mm, kaschiert mit
Aluminiumfolie, Arbeitshöhe des Montageortes bis 3,5 m
über der Standfläche des hierfür erforderlichen
Gerüstes.
Menge: 6,000 St
DIN276_08: 422
Leistungsbereichkatalog: 047

**3.2.240 Reduzierung Mineralwolle Wärmedämmung Luftltg DN125 Gebäude 0,040W/(mK) D 30mm kaschiert Alu-Folie**
STLB-Bau 2023-10 047
Reduzierung aus Mineralwolle DIN EN 14303, Wärmedämmung
DIN 4140 an haus- und betriebstechnischen Anlagen, an
Luftleitung, rund, DN 125, Maße DIN EN 1506, im
Gebäude, Brandverhaltensklasse DIN EN 13501-1 A1
(nichtbrennbar), Wärmeleitfähigkeit 0,040 W/(mK) bei 40
Grad C Mitteltemperatur DIN EN 12667, Dämmschichtdicke
30 mm, kaschiert mit Aluminiumfolie, Arbeitshöhe des
Montageortes bis 3,5 m über der Standfläche des hierfür
erforderlichen Gerüstes.
Menge: 5,000 St
DIN276_08: 422
Leistungsbereichkatalog: 047

**3.2.250 Reduzierung Mineralwolle Wärmedämmung Luftltg DN160 Gebäude 0,040W/(mK) D 30mm kaschiert Alu-Folie**
STLB-Bau 2023-10 047
Reduzierung aus Mineralwolle DIN EN 14303, Wärmedämmung
DIN 4140 an haus- und betriebstechnischen Anlagen, an
Luftleitung, rund, DN 160, Maße DIN EN 1506, im
Gebäude, Brandverhaltensklasse DIN EN 13501-1 A1
(nichtbrennbar), Wärmeleitfähigkeit 0,040 W/(mK) bei 40
Grad C Mitteltemperatur DIN EN 12667, Dämmschichtdicke
30 mm, kaschiert mit Aluminiumfolie, Arbeitshöhe des
Montageortes bis 3,5 m über der Standfläche des hierfür
erforderlichen Gerüstes.
Menge: 9,000 St
DIN276_08: 422
Leistungsbereichkatalog: 047

**3.2.260 Reduzierung Mineralwolle Wärmedämmung Luftltg DN200 Gebäude 0,040W/(mK) D 30mm kaschiert Alu-Folie**
STLB-Bau 2023-10 047
Reduzierung aus Mineralwolle DIN EN 14303, Wärmedämmung
DIN 4140 an haus- und betriebstechnischen Anlagen, an
Luftleitung, rund, DN 200, Maße DIN EN 1506, im
Gebäude, Brandverhaltensklasse DIN EN 13501-1 A1
(nichtbrennbar), Wärmeleitfähigkeit 0,040 W/(mK) bei 40
Grad C Mitteltemperatur DIN EN 12667, Dämmschichtdicke
30 mm, kaschiert mit Aluminiumfolie, Arbeitshöhe des
Montageortes bis 3,5 m über der Standfläche des hierfür
erforderlichen Gerüstes.
Menge: 16,000 St
DIN276_08: 422
Leistungsbereichkatalog: 047

**3.2.270 Reduzierung Mineralwolle Wärmedämmung Luftltg DN250 Gebäude 0,040W/(mK) D 30mm kaschiert Alu-Folie**
STLB-Bau 2023-10 047
Reduzierung aus Mineralwolle DIN EN 14303, Wärmedämmung
DIN 4140 an haus- und betriebstechnischen Anlagen, an
Luftleitung, rund, DN 250, Maße DIN EN 1506, im
Gebäude, Brandverhaltensklasse DIN EN 13501-1 A1
(nichtbrennbar), Wärmeleitfähigkeit 0,040 W/(mK) bei 40
Grad C Mitteltemperatur DIN EN 12667, Dämmschichtdicke
30 mm, kaschiert mit Aluminiumfolie, Arbeitshöhe des
Montageortes bis 3,5 m über der Standfläche des hierfür
erforderlichen Gerüstes.
Menge: 8,000 St
DIN276_08: 422
Leistungsbereichkatalog: 047

**3.2.280 Reduzierung Mineralwolle Wärmedämmung Luftltg DN280 Gebäude 0,040W/(mK) D 30mm kaschiert Alu-Folie**
STLB-Bau 2023-10 047
Reduzierung aus Mineralwolle DIN EN 14303, Wärmedämmung
DIN 4140 an haus- und betriebstechnischen Anlagen, an
Luftleitung, rund, DN 280, Maße DIN EN 1506, im
Gebäude, Brandverhaltensklasse DIN EN 13501-1 A1
(nichtbrennbar), Wärmeleitfähigkeit 0,040 W/(mK) bei 40
Grad C Mitteltemperatur DIN EN 12667, Dämmschichtdicke
30 mm, kaschiert mit Aluminiumfolie, Arbeitshöhe des
Montageortes bis 3,5 m über der Standfläche des hierfür
erforderlichen Gerüstes.
Menge: 7,000 St
DIN276_08: 422
Leistungsbereichkatalog: 047

**3.2.290 Reduzierung Mineralwolle Wärmedämmung Luftltg DN355 Gebäude 0,040W/(mK) D 30mm kaschiert Alu-Folie**
STLB-Bau 2023-10 047
Reduzierung aus Mineralwolle DIN EN 14303, Wärmedämmung
DIN 4140 an haus- und betriebstechnischen Anlagen, an
Luftleitung, rund, DN 355, Maße DIN EN 1506, im
Gebäude, Brandverhaltensklasse DIN EN 13501-1 A1
(nichtbrennbar), Wärmeleitfähigkeit 0,040 W/(mK) bei 40
Grad C Mitteltemperatur DIN EN 12667, Dämmschichtdicke
30 mm, kaschiert mit Aluminiumfolie, Arbeitshöhe des
Montageortes bis 3,5 m über der Standfläche des hierfür
erforderlichen Gerüstes.
Menge: 6,000 St
DIN276_08: 422
Leistungsbereichkatalog: 047

**3.2.300 Passstück Mineralwolle Wärmedämmung Luftltg DN100 Gebäude 0,040W/(mK) D 30mm kaschiert Alu-Folie**
STLB-Bau 2023-10 047
Passstück aus Mineralwolle DIN EN 14303, Wärmedämmung
DIN 4140 an haus- und betriebstechnischen Anlagen, an
Luftleitung, rund, DN 100, Maße DIN EN 1506, im
Gebäude, Brandverhaltensklasse DIN EN 13501-1 A1
(nichtbrennbar), Wärmeleitfähigkeit 0,040 W/(mK) bei 40
Grad C Mitteltemperatur DIN EN 12667, Dämmschichtdicke
30 mm, kaschiert mit Aluminiumfolie, Arbeitshöhe des
Montageortes bis 3,5 m über der Standfläche des hierfür
erforderlichen Gerüstes.
Menge: 17,000 St
DIN276_08: 422
Leistungsbereichkatalog: 047

**3.2.310 Passstück Mineralwolle Wärmedämmung Luftltg DN125 Gebäude 0,040W/(mK) D 30mm kaschiert Alu-Folie**
STLB-Bau 2023-10 047
Passstück aus Mineralwolle DIN EN 14303, Wärmedämmung
DIN 4140 an haus- und betriebstechnischen Anlagen, an
Luftleitung, rund, DN 125, Maße DIN EN 1506, im
Gebäude, Brandverhaltensklasse DIN EN 13501-1 A1
(nichtbrennbar), Wärmeleitfähigkeit 0,040 W/(mK) bei 40
Grad C Mitteltemperatur DIN EN 12667, Dämmschichtdicke
30 mm, kaschiert mit Aluminiumfolie, Arbeitshöhe des
Montageortes bis 3,5 m über der Standfläche des hierfür
erforderlichen Gerüstes.
Menge: 31,000 St
DIN276_08: 422
Leistungsbereichkatalog: 047

**3.2.320 Passstück Mineralwolle Wärmedämmung Luftltg DN160 Gebäude 0,040W/(mK) D 30mm kaschiert Alu-Folie**
STLB-Bau 2023-10 047
Passstück aus Mineralwolle DIN EN 14303, Wärmedämmung
DIN 4140 an haus- und betriebstechnischen Anlagen, an
Luftleitung, rund, DN 160, Maße DIN EN 1506, im
Gebäude, Brandverhaltensklasse DIN EN 13501-1 A1
(nichtbrennbar), Wärmeleitfähigkeit 0,040 W/(mK) bei 40
Grad C Mitteltemperatur DIN EN 12667, Dämmschichtdicke
30 mm, kaschiert mit Aluminiumfolie, Arbeitshöhe des
Montageortes bis 3,5 m über der Standfläche des hierfür
erforderlichen Gerüstes.
Menge: 45,000 St
DIN276_08: 422
Leistungsbereichkatalog: 047

**3.2.330 Passstück Mineralwolle Wärmedämmung Luftltg DN200 Gebäude 0,040W/(mK) D 30mm kaschiert Alu-Folie**
STLB-Bau 2023-10 047
Passstück aus Mineralwolle DIN EN 14303, Wärmedämmung
DIN 4140 an haus- und betriebstechnischen Anlagen, an
Luftleitung, rund, DN 200, Maße DIN EN 1506, im
Gebäude, Brandverhaltensklasse DIN EN 13501-1 A1
(nichtbrennbar), Wärmeleitfähigkeit 0,040 W/(mK) bei 40
Grad C Mitteltemperatur DIN EN 12667, Dämmschichtdicke
30 mm, kaschiert mit Aluminiumfolie, Arbeitshöhe des
Montageortes bis 3,5 m über der Standfläche des hierfür
erforderlichen Gerüstes.
Menge: 7,000 St
DIN276_08: 422
Leistungsbereichkatalog: 047

**3.2.340 Passstück Mineralwolle Wärmedämmung Luftltg DN250 Gebäude 0,040W/(mK) D 30mm kaschiert Alu-Folie**
STLB-Bau 2023-10 047
Passstück aus Mineralwolle DIN EN 14303, Wärmedämmung
DIN 4140 an haus- und betriebstechnischen Anlagen, an
Luftleitung, rund, DN 250, Maße DIN EN 1506, im
Gebäude, Brandverhaltensklasse DIN EN 13501-1 A1
(nichtbrennbar), Wärmeleitfähigkeit 0,040 W/(mK) bei 40
Grad C Mitteltemperatur DIN EN 12667, Dämmschichtdicke
30 mm, kaschiert mit Aluminiumfolie, Arbeitshöhe des
Montageortes bis 3,5 m über der Standfläche des hierfür
erforderlichen Gerüstes.
Menge: 3,000 St
DIN276_08: 422
Leistungsbereichkatalog: 047

**3.2.350 Passstück Mineralwolle Wärmedämmung Luftltg DN280 Gebäude 0,040W/(mK) D 30mm kaschiert Alu-Folie**
STLB-Bau 2023-10 047
Passstück aus Mineralwolle DIN EN 14303, Wärmedämmung
DIN 4140 an haus- und betriebstechnischen Anlagen, an
Luftleitung, rund, DN 280, Maße DIN EN 1506, im
Gebäude, Brandverhaltensklasse DIN EN 13501-1 A1
(nichtbrennbar), Wärmeleitfähigkeit 0,040 W/(mK) bei 40
Grad C Mitteltemperatur DIN EN 12667, Dämmschichtdicke
30 mm, kaschiert mit Aluminiumfolie, Arbeitshöhe des
Montageortes bis 3,5 m über der Standfläche des hierfür
erforderlichen Gerüstes.
Menge: 4,000 St
DIN276_08: 422
Leistungsbereichkatalog: 047

**3.2.360 Passstück Mineralwolle Wärmedämmung Luftltg DN355 Gebäude 0,040W/(mK) D 30mm kaschiert Alu-Folie**
STLB-Bau 2023-10 047
Passstück aus Mineralwolle DIN EN 14303, Wärmedämmung
DIN 4140 an haus- und betriebstechnischen Anlagen, an
Luftleitung, rund, DN 355, Maße DIN EN 1506, im
Gebäude, Brandverhaltensklasse DIN EN 13501-1 A1
(nichtbrennbar), Wärmeleitfähigkeit 0,040 W/(mK) bei 40
Grad C Mitteltemperatur DIN EN 12667, Dämmschichtdicke
30 mm, kaschiert mit Aluminiumfolie, Arbeitshöhe des
Montageortes bis 3,5 m über der Standfläche des hierfür
erforderlichen Gerüstes.
Menge: 5,000 St
DIN276_08: 422
Leistungsbereichkatalog: 047

#### Abschnitt 3.3 SONSTIGES LÜFTUNG

**3.3.10 Inbetriebnahme und Funktionsprüfung Lüftungskomponenten**
*** Pauschalposition
Komplette Inbetriebnahme und Funktionsprüfung gemeinsam
mit der Gebäudeautomation aller Lüftungskomponenten im
Leistungsumfang des Errichters wie z.B.
Brandschutzklappen (20 St,) etc. in Verbindung.
Erstellen von Mess- und Abnahmeprotokollen sowie
Einweisung
des Bedienpersonals in die Regelung- und Steuerung der
Raumbediengeräte. Für die Abnahme der
Leistungsmessungen mit Messgerätestellungen, Erstellung
der Abnahmeberichte und Einweisungsprotokollen in
dreifacher Ausfertigung einschließlich aller
erforderlichen Nebenkosten und aller Reisekosten.
Einschl. aller notwendigen Abstimmungen mit der Firma
der Gebäudeautomation.
Menge: 1,000 psch

**3.3.20 Probebetrieb der Lüftungsverteilung und Lüftungskomponenten**
Probebetrieb der vorbeschriebenen Lüftungsverteilung
und Lüftungskomponenten. Einstellen der Anlagen auf die
geforderte Luftmenge, Einjustierung bzw. Abgleichen der
Gesamtanlage. Unterweisung des Bedienungspersonals über
Betrieb und Wartung der Anlage. Erstellen der
Messprotpokolle. Beistellung von Personal und
Meßgeräten (mit Qualitätsmerkmal VDI 2029)
Menge: 3,000 St
DIN276_08: 439

**3.3.30 Luftmengeneinregulierung Lüftungskomponenten**
*** Pauschalposition
Luftmengeneinregulierung nach Vorgaben des
Auftraggebers, an allen Klappen und Konstante
Volumenstromregler sowie sämtliche im Leistungsumfang
enthaltene Anlagenteile. Einschl. Erstellung der
Einregulierungsprotokolle.
Menge: 1,000 psch

**3.3.40 Luftmengenmessungen**
Luftmengenmessung einschl. Herstellen von ausreichenden
Messöffnungen (mind. 8 Stück), einschl. Dokumentation
der Messwerte in Form von Luftmengenmessprotokollen.
Maximale Kanalgröße 550 mm x 400 mm oder DN 355
Luftmengenmessprotokolle sind in den
Revisionsunterlagen einzuheften. Einschl. Beschriftung
und Darstellung in den plänen der Messpunkte.
Menge: 8,000 St

**3.3.50 Unterstützung Sachverständigenabnahme und Hygieneerstinspektion**
*** Pauschalposition
Komplette Leistungen des Errichters, die zur
mängelfreien Abnahme der technischen Anlagen einschl.
der Hygieneerstinspektion notwendig sind durch einen
Sachverständigen. Die Abnahme beschränkt sich auf die
kompletten, dem Auftragnehmer beauftragten Leistungen.
Hierzu gehören unter anderem:
Erstellung und Übergabe in Papierform der notwendigen
Bestandsunterlagen, Messprotokolle, etc. für den
Sachverständigen.
Örtliche Präsenz zur Beantwortung von Fragen und zur
Unterstützung des Sachverständigen über die gesamte
Dauer der Sachverständigenabnahme.
Sollte durch Mängel Nachprüfungen notwendig werden, so
sind alle Leistungen wie bei der Erstprüfung, auch bei
den Nachprüfungen zu erbringen.
Die Kosten für Wiederholungsprüfungen / Nachprüfungen
aufgrund von Mängel werden dem Auftragnehmer zu Lasten
gestellt. Schriftliche Freimeldung aller festgestellten
Mängel an die Bauherrenschaft und deren
Erfüllungsgehilfen haben durch den Arbeitnehmer zu
erfolgen.
Menge: 1,000 psch

**3.3.60 Reinigung Oberfläche Lüftungskanäle**
Reinigung der Oberflächen von Lüftungskanälen,
Einbauten, Installationen, etc bis Kantenlänge 1000mm.
Menge: 130,000 m²

**3.3.80 Bestandsschema**
Bestandsschema für das Gewerk Lüftung farbig, in
Alu-Klapprahmen in Technikzentrale montieren, Format
bis DIN A0. Die neu erstellten Anlagenschemata sind
auch in die Bestandsdokumentation einzuheften.
Menge: 1,000 St

**3.3.90 Bezeichnungsaufkleber**
Bezeichnungsaufkleber mit gewerksspezifischer
Kennzeichnung, zur Kennzeichnung von Lüftungsleitungen
und Lüftungskanälen.
Menge: 20,000 St
DIN276_08: 429

**3.3.100 Bezeichnungsschild für BSK**
Bezeichnungsschild Schicht-Pressstoff Kunststoffabdeck.
H 40mm B 100mm
Schildträger Spannband
Bezeichnungsschild, Farbe und Beschriftung nach Angaben
des AG,
aus Schicht-Pressstoff mit Kunststoffabdeckung,
Beschriftung 3-
zeilig, gefräst, rechteckig, Höhe 40 mm, Breite 100 mm,
Befestigung
mit Schildträger aus verzinktem Stahl, Halter und
Spannband,
Befestigungsuntergrund Rohrumhüllung.
Menge: 20,000 St.

**3.3.110 Wiederholtes Einweisen des Bedienungs- und Wartungspersonals**
*** Pauschalposition
Wiederholtes Einweisen des Bedienungs- und
Wartungspersonals in die einzelnen Anlagenteile,
einschl. An-
und Abfahrt.
Menge: 1,000 psch

### Bereich 4 GEBÄUDEAUTOMATION

#### Abschnitt 4.1 DEMONTAGE

**4.1.10 Außerbetriebnahme und Freischaltung**
Außerbetriebnahme und Freischaltung der elektr. Geräte
zum Zweck der Demontage einzelner Anlagenteile im
Rahmen der Demontage nach Absprache mit der Bauleitung
und dem AG.
Menge: 2,000 St

**4.1.20 Kabel/Leitung demont. bis 4mm² in Behälter laden, entsorgen**
Kabel/Leitung demontieren, in Behälter des AN laden und
entsorgen, im Rahmen einer Teilabbruchmaßnahme,
Leiterquerschnitt bis  4mm²
Entsorgungsschlüssel nach AVV:
- 170411 Kabel
Die Entsorgungskosten werden vom AN übernommen
Menge: 200,000 m
Leistungsbereichkatalog: 084

**4.1.30 Elektroinstallationsrohr demont. in Behälter laden, entsorgen**
Elektroinstallationsrohr, demontieren, in Behälter des
AN laden und entsorgen, im Rahmen einer
Teilabbruchmaßnahme, Ausführung innerhalb des Bauwerks.
Entsorgungsschlüssel nach AVV:
- 170203 Kunststoff
Die Entsorgungskosten werden vom AN übernommen
Menge: 50,000 m
Leistungsbereichkatalog: 084

**4.1.40 Leitungen abklemmen bis 4mm²**
Nicht mehr benötigte Abgangskabel- und Leitungen bis
4mm² freischalten, abklemmen und aus Verteilung
herausführen.
Freigeschaltete Sicherungsautomaten sind entsprechend
zu kennzeichnen
Menge: 20,000 St

**4.1.50 Sammelhalter inkl. Befestigung demontieren und entsorgen**
Sammelhalter inkl. Befestigung demontieren und
entsorgen.
Arbeitshöhe bis 4 m
Entsorgungsschlüssel nach AVV:
- 170203 Kunststoff
- 170407 Metall
Die Entsorgungskosten werden vom AN übernommen
Menge: 40,000 St

**4.1.60 Verbindungsdose Kunststoff AP Beton, demont. in Behälter laden, entsorgen**
Verbindungsdose DIN EN 60670-1 (VDE 0606-1) aus
Kunststoff, mit Deckel, Aufputz, Arbeitshöhe bis 4 m,
auf Mauerwerk freischalten, abklemmen, demontieren und
in Behälter des AN laden und entsorgen.
Entsorgungsschlüssel nach AVV:
- 170203 Kunststoff
Die Entsorgungskosten werden vom AN übernommen
Menge: 20,000 St

#### Abschnitt 4.2 INSTALLATIONSLEITUNGEN

*Hinweis: HINWEIS ZUR KALKULATION*
HINWEIS ZUR KALKULATION

Die Verkabelung der Gebäudeautomation-Komponenten
werden durch das Gewerk Gebäudeautomation
betriebsfertig ausgeführt.

Geforderter Lieferumfang für das Verlegen und
Anschließen von den nachfolgend genannten Leitungen und
Kabeln. Die Leitungen und Kabel sind auf Kabelbühnen,
Kabeltrassen, Kabelleitern, in Rohren und auf Putz
fachmännisch zu verlegen, beidseitig abzuisolieren,
einzuführen, abzufangen, anzuschließen und mit
Kabelmarkern an beiden Enden nach Vorgabe des Bauherrn
zu kennzeichnen.

Dies ist in der Kalkulation der folgenden Positionen zu
berücksichtigen.

**4.2.10 Elektroinstallationsrohr Stahl bandverz AD 16mm auf Rohdecke**
STLB-Bau 2023-10 053
Elektroinstallationsrohr DIN EN 61386 (VDE 0605), Maße
DIN EN 60423, aus bandverzinktem Stahl DIN EN 10346,
Außendurchmesser 16 mm, Druckfestigkeit Klasse 2 -
leicht (320 N) DIN EN 61386-1 (VDE 0605-1), Klasse
Schlagbeanspruchung 3 - mittel DIN EN 61386-1 (VDE
0605-1), Verlegung auf Rohdecke, bis 3,5 m über der
Standfläche des hierfür erforderlichen Gerüstes.
Menge: 60,000 m
Leistungsbereichkatalog: 053

**4.2.20 Installationsleitung NYM-J 3x1,5 oberhalb Zwischendecke**
STLB-Bau 2023-10 053
Installationsleitung DIN VDE 0250-204 (VDE 0250-204)
NYM-J 3 x 1,5, Cu-Zahl 43, oberhalb Zwischendecke, mit
Befestigung gemäß bauaufsichtlicher Zulassung.
Menge: 350,000 m
DIN276_08: 444.1
Leistungsbereichkatalog: 053

**4.2.30 Installationsleitung NYM-J 3x1,5 vorh.Kabelrinne/Kanal**
STLB-Bau 2023-10 053
Installationsleitung DIN VDE 0250-204 (VDE 0250-204)
NYM-J 3 x 1,5, Cu-Zahl 43, auf vorh. Kabelrinnen oder
in offene Kanäle.
Menge: 500,000 m
DIN276_08: 444.1
Leistungsbereichkatalog: 053

**4.2.40 Installationskabel symmetrisch J-Y(St)Y 4x2x0,8 Bd oberhalb Zwischendecke**
STLB-Bau 2023-10 061
Installationskabel, symmetrisch, DIN VDE 0815 (VDE
0815), J-Y(St)Y, 4 x 2 x 0,8 Bd, oberhalb von
Zwischendecken mit Befestigung gemäß bauaufsichtlicher
Zulassung.
Menge: 350,000 m
Leistungsbereichkatalog: 061

**4.2.50 Installationskabel symmetrisch J-Y(St)Y 4x2x0,8 Bd vorh.Kabelrinne/Kanal**
STLB-Bau 2023-10 061
Installationskabel, symmetrisch, DIN VDE 0815 (VDE
0815), J-Y(St)Y, 4 x 2 x 0,8 Bd, auf vorh. Kabelrinnen
oder in offene Kanäle.
Menge: 500,000 m
Leistungsbereichkatalog: 061

**4.2.60 Erstellen der Messprotokolle Verkabelung**
*** Pauschalposition
Erstellen der Messprotokolle Verkabelung
Für die errichtete Anlage ist eine Prüfung mit den
geeigneten Messmitteln gemäß den allgemein anerkannten
Regeln der Technik, insbesondere nach DIN VDE 0100-600
und DGUV Vorschrift 3 durchzuführen. Über diese Prüfung
sind aussagekräftige Messprotokolle zu erstellen und
vor Inbetriebnahme zu übergeben. Dabei sind die
gesetzlichen Vorschriften zu erfüllen.
Menge: 1,000 psch
DIN276_08: 489

**4.2.70 Kabelmarker**
*** Pauschalposition
Kabelmarker bestehend aus Trägereinheit für mehrzeilige
Beschriftung sowie Kabelbinder zur Befestigung der
Beschriftung am Kabel. Komplett beschriftet.
Menge: 1,000 psch
DIN276_08: 489

**4.2.80 Verbindungsdose Kunststoff 80/80mm T 50mm IP55 AP Beton**
STLB-Bau 2023-10 053
Verbindungsdose DIN EN IEC 60670-1 (VDE 0606-1) als
Abzweigkasten, aus Kunststoff, Grundfläche mind. 80/80
mm, Tiefe mind. 50 mm, mit Deckel, Schutzart IP 55 DIN
EN 60529 (VDE 0470-1), Aufputz, auf Beton, Ausführung
gemäß Einzelbeschreibung,
Einzelbeschreibungs-Nr 'einschl. Klemmen und
Anschlussarbeiten'
Menge: 40,000 St
DIN276_08: 444.4
Leistungsbereichkatalog: 053

**4.2.90 Sammelhalter Stahl**
Kabel-Klammer in Standardausführung für allgemeine
Anwendung,
wie z. B. Zwischendecken und ZwischenwaniInstallation.
Klemmhöhe 9 mm - mit Distanzstück 13 mm.
Befestigungsloch 6 mm.
Material: Stahl, bandverzinkt
Fassungsvermögen: max. 10 x NYM 3x1,5mm²
Menge: 80,000 St

**4.2.100 Sammelhalter Kunststoff**
Kabel-Klammer in Standardausführung für allgemeine
Anwendung,
wie z. B. Zwischendecken und ZwischenwaniInstallation.
Klemmhöhe 9 mm - mit Distanzstück 13 mm.
Befestigungsloch 6 mm.
Material: Polypropylen
Fassungsvermögen: max. 10 x NYM 3x1,5mm²
Menge: 40,000 St

*Hinweis: HINWEIS ZUR KALKULATION BRANDSCHUTZ VERKABELUNG*
HINWEIS ZUR KALKULATION BRANDSCHUTZ VERKABELUNG

Durchbrüche sind nach Verlegung der Kabel und
Leitungen, wieder auf den durch die Wand vorgegebenen
Schall- bzw. Feuerwiderstandswert, ordnungsgemäß zu
verschließen.

Der Anbieter ist verpflichtet, die amtlichen Nachweise
für die von ihm angebotenen Brandschutzmaßnahmen
vorzulegen.
Amtliche Nachweise können sein:

- Prüfzeugnis,
- Prüfbescheid und
- allgemeine bauaufsichtliche Zulassung.

Der amtliche Nachweis für das ordnungsgemäße Erstellen
der jeweiligen Brandschotts ist vor der Montage der
Brandschotts in Kopie der Bauleitung zu übergeben und
im Original mit Angabe des jeweiligen Einbauortes den
Dokumentations- unterlagen hinzuzufügen.

Die Übereinstimmungserklärung ist durch den AN für
jeden eingesetzen Schotttyp auszufüllen und den
Dokumentations- unterlagen hinzuzufügen.

Bei der Erstellung der Brandschotts sind alle aktuell
gültigen Vorschriften und Richtlinien (DIN 4102, LAR;
LBO usw.) sowie die herstellerspezifischen Richtlinien
der eingesetzen Brandschotts zwingend einzuhalten.

Insbesondere wird hier auf die Einhaltung der
Maximalbelegung von Durchbrüchen mit Kabel und
Leitungen sowie auf die Zwickelbildung und dem
jeweilige Minimalabstand der Zwickel zueinander
hingewiesen.

Im Falle einer anstehenden Überschreitung der
zulässigen Maximalbelegung von Kabel und Leitungen in
einem Durchbruch, muß die Leistungsverlegung durch
einen weiteren Durchbruch erfolgen.

Die Schotts werden in Wände aus Beton, Mauerwerk und
Ständerwänden (Gipskarton) oder in Decken aus Beton
bzw. Stahlbeton eingebaut.

Feuerbeständige Abschottung von Kabeldurchführungen in
Wänden und Decken, Feuerwiderstandsklasse S 90 nach
DIN 4102, Teil 9, liefern und fachgerecht montieren.

Bauaufsichtlich zugelassene Kabelabschottung bestehend
aus nur einer nichtbrennbaren Mineralwollplatte der
Baustoffklasse DIN 4102-A, mit einer Rohdichte von
mindestens 150 kg/m3 und einem Schmelzpunkt von
mindestens 1000° C.

Zum Schließen der Fugen und Zwickel ist
Brandschutzspachtel bzw. -coating nach der allgemeinen
bauaufsichtlichen Zulassung des Schotts zu verwenden.

Öffnungsgrößen bis:

Massivwand max.: 120 mm (Breite) x 200 mm (Höhe)
Leichte Trennwand max.: 80 mm Breite x 50 mm (Höhe)

Decke max.: 40 mm (Breite) x 100 mm (Länge)

Zugelassen für den Einbau in Massivwände F 90
Beton/Porenbeton/Mauerwerk >= 10 cm,
leichte Trennwände >= 10cm (Laibung durch Trockenbau),
Decken Beton/Porenbeton >= 15cm mit einer
Feuerwiderstandsklasse von mindestens F 90.

Die Kabelabhängung in Funktionserhalt E 90 vor und nach
dem Schott sind separat ausgeschrieben.

**4.2.110 Kabelabschottung S90 bis 0,10 m²**
Abschottung Feuerwiderstandsklasse S 90desgleichen wie
vor in vollem Wortlaut beschrieben, jedoch
Abrechnungsgröße der zu schließenden Einzelöffnungen
jeweils bis 0,10 m²

  Brandschutzabschottung an Kabel-/Leitungsanlagen mit
 Dichtungsmasse/Kitt, Feuerwiderstandsklasse S 90 DIN
4102-9,
 mit allgemeinem bauaufsichtlichen
Prüfzeugnis/allgemeiner
 bauaufsichtlicher Zulassung, runder Durchbruch,
Durchmesser bis 50 mm, Baustoffklasse DIN 4102-1 A
(nichtbrennbar),
Schmelzpunkt größer gleich 1000 Grad C, im Gebäude, mit

Kennzeichnungsschild, Arbeitshöhe des Montageortes bis
3,5 m
über der Standfläche des hierfür erforderlichen
Gerüstes, Wand
aus Stahlbeton, Dicke 240 mm.

Die Leitungen, die durch Trennwände der
Feuerwiderstandsklasse F 90 und Türen
der Feuerwiderstandsklasse T 30-RS müssen separiert
werden
Menge: 56,000 St
Leistungsbereichkatalog: M 0

#### Abschnitt 4.3 SONSTIGES MSR

**4.3.10 Bestandsschema**
Bestandsschema für das Gewerk Gebäudeautomation farbig,
in Alu-Klapprahmen in Technikzentrale montieren, Format
bis DIN A0. Die neu erstellten Anlagenschemata sind
auch in die Bestandsdokumentation einzuheften.
Menge: 1,000 St

### Bereich 5 ALLGEMEIN

#### Abschnitt 5.1 BAUSTELLENEINRICHTUNG

*Hinweis: KALKULATIONSHINWEIS*
KALKULATIONSHINWEIS
Für die Ausführungen von Bauleistungen
- sind Lagerplätze vorhanden
- Strom- und Wasseranschlüsse sind vorhanden,
Sanitäre Einrichtungen sind vorhanden und können
genutzt werden.

**5.1.10 Einrichten der Baustelleneinrichtung**
*** Pauschalposition
Einrichten der Baustelle Herstellen erforderlicher
Lager- und Arbeitsplätze, (Lagerflächen werden vom AG
ausgewiesen diese müssen aber auf ein Minimum reduziert
werden).

Einschließlich Beibringen erforderlicher Lagercontainer
und Bürocontainer ggf. auch übereinander angeordnet
(abschließbar) sowie aller erforderlichen Geräte,
Werkzeuge, Schutzmaßnahmen und PSA.
Die Anweisung vom SiGeKo sind zu befolgen.
Geräte, Anlagen, Werkzeuge und sonstige Betriebsmittel
auf die Baustelle bringen, Baubüros, Unterkünfte,
Werkstätten, Labors, Lagerschuppen oder -container
aufbauen und einrichten, Entsorgungseinrichtungen,
Strom-, Wasser- und
Telefonanschlüsse usw. herstellen.
Kosten für das Vorhalten, Unterhalten und Betreiben der
Geräte, Anlagen und Einrichtungen einschließlich
Mieten, Pacht, Gebühren und dergleichen werden nicht
mit dieser Pauschale, sondern mit den Einheitspreisen
der betreffenden Teilleistungen vergütet. Dies gilt
auch für entsprechende Personalkosten bzw. Kosten für
Bauaufsichtspersonal.
Menge: 1,000 psch
Leistungsbereichkatalog: 000

**5.1.20 Räumen der Baustelleneinrichtung**
*** Pauschalposition
Baustelle räumen Geräte, Anlagen, Werkzeuge und
sonstige Betriebsmittel, Baubüros, Unterkünfte,
Werkstätten, Labors, Lagerschuppen oder -container usw.
abbauen und entfernen, Entsorgungseinrichtungen,
Strom-, Wasser- und Telefonanschlüsse usw. entfernen
bzw. zurückbauen.
Der ursprüngliche Zustand ist wiederherzustellen.
Menge: 1,000 psch
Leistungsbereichkatalog: 000

#### Abschnitt 5.2 STEMMARBEITEN

*Hinweis: Kernbohrungen und Stemmarbeiten dürfen nur auf*
Kernbohrungen und Stemmarbeiten dürfen nur auf
ausdrückliche Anweisung der Bauleitung und nach
Genehmigung durch den Statiker ausgeführt werden.

Zur Genehmigung sind Pläne in zweifacher Ausfertigung
mit Angabe von Größe und genauer Lage der vorgesehenen
Bohrungen und Stemmarbeiten mindestens im Maßstab 1:50,
rechtzeitig, jedoch mindestens zwei Wochen vor dem
beabsichtigten Ausführungstermin der Bauleitung
vorzulegen.

Sämtliche Stemm, Bohr- und Fräsarbeiten sind ohne
Erschütterung der Baukonstruktion sowie staub- und
geräuscharm durchzuführen.

Beim Bohren anfallende Verunreinigungen (Wasser, Staub,
usw.) sind durch geeignete Maßnahmen (Absaugen, usw.)
direkt, ohne Beeinträchtigung angrenzender Bereiche,
kostenlos zu beseitigen.

Bei Bohrungen und Stemmarbeiten in Stahlbeton werden
Quer- und Längsschnitte durch Bewehrungseisen nicht
gesondert vergütet.

Der anfallende Bauschutt ist fachgerecht und kostenlos
zu entsorgen.
Abfallschlüssel gemischt aus Mauerwerk und Beton

Container- und Abfuhrkosten sind in die Einheitspreise
einzukalkulieren. Die Arbeitsstelle ist nach der
Durchführung der Arbeiten besenrein zu verlassen.
Nachstemmarbeiten sind in die Einheitspreise
einzukalkulieren.
Alle einschlägigen Vorschriften, insbesondere
UV-Vorschriften, sind zu beachten.

Bei der Herstellung der Durchbrüche ist darauf zu
achten, dass alle Bohrungen exakt auf die
durchzuführende Rohrleitung einschl. Dämmung bzw.
Brandschutzummantelung abgestimmt sind.

**5.2.10 Abstimmung und Genehmigung der Durchbrüche und Wandschlitze durch den Statiker**
*** Pauschalposition
Mehraufwand für Abstimmung sämtlicher Kernbohrungen und
Stemmarbeiten mit der Bauleitung und Genehmigung durch
den
Statiker
Menge: 1,000 psch

**5.2.20 Kernbohrung Mauerziegel Durchm. 50-100mm T 25-30cm Geräteeinsatz mgl. nicht schadstoffbelastet**
Kernbohrung in der Wand aus Beton/Mauerwerk,
waagerecht, Bohrdurchmesser 50 bis 100 mm, einschl.
Lösen des Bohrkerns aus dem Gefüge und Lagerung des
anfallenden Kerns im Behälter des AN. Ausführung
erschütterungsarm DIN 4150, staubarm, zulässige
Feinstaubkonzentration max. 6 mg/m3 und ohne
Wasserfreisetzung, in Innenwand, einschalig, tragend,
aus Beton/Mauerwerk, Dicke über 25 bis 50 cm.
Abfallschlüssel AVV 170107 Mauerwerk und Beton
Menge: 30,000 St
Leistungsbereichkatalog: 084

**5.2.30 Kernbohrung Mauerziegel Durchm. 100-150mm T 25-30cm Geräteeinsatz mgl. nicht schadstoffbelastet**
Kernbohrung in der Wand aus Beton/Mauerwerk,
waagerecht, Bohrdurchmesser 100 bis 150 mm, einschl.
Lösen des Bohrkerns aus dem Gefüge und Lagerung des
anfallenden Kerns im Behälter des AN. Ausführung
erschütterungsarm DIN 4150, staubarm, zulässige
Feinstaubkonzentration max. 6 mg/m3 und ohne
Wasserfreisetzung, in Innenwand, einschalig, tragend,
aus Beton/Mauerwerk, Dicke über 25 bis 50 cm.
Abfallschlüssel AVV 170107 Mauerwerk und Beton
Menge: 22,000 St
Leistungsbereichkatalog: 084

**5.2.40 Kernbohrung Mauerziegel Durchm. 150-200mm T 25-30cm Geräteeinsatz mgl. nicht schadstoffbelastet**
Kernbohrung in der Wand aus Beton/Mauerwerk,
waagerecht, Bohrdurchmesser 150 bis 200 mm, einschl.
Lösen des Bohrkerns aus dem Gefüge und Lagerung des
anfallenden Kerns im Behälter des AN. Ausführung
erschütterungsarm DIN 4150, staubarm, zulässige
Feinstaubkonzentration max. 6 mg/m3 und ohne
Wasserfreisetzung, in Innenwand, einschalig, tragend,
aus Beton/Mauerwerk, Dicke über 25 bis 50 cm.
Abfallschlüssel AVV 170107 Mauerwerk und Beton
Menge: 17,000 St
Leistungsbereichkatalog: 084

**5.2.50 Kernbohrung Mauerziegel Durchm. 200-250mm T 25-30cm Geräteeinsatz mgl. nicht schadstoffbelastet**
Kernbohrung in der Wand aus Beton/Mauerwerk,
waagerecht, Bohrdurchmesser 200 bis 250 mm, einschl.
Lösen des Bohrkerns aus dem Gefüge und Lagerung des
anfallenden Kerns im Behälter des AN. Ausführung
erschütterungsarm DIN 4150, staubarm, zulässige
Feinstaubkonzentration max. 6 mg/m3 und ohne
Wasserfreisetzung, in Innenwand, einschalig, tragend,
aus Beton/Mauerwerk, Dicke über 25 bis 50 cm.
Abfallschlüssel AVV 170107 Mauerwerk und Beton
Menge: 4,000 St
Leistungsbereichkatalog: 084

**5.2.60 Kernbohrung Mauerziegel Durchm. 250-300mm T 25-30cm Geräteeinsatz mgl. nicht schadstoffbelastet**
Kernbohrung in der Wand aus Beton/Mauerwerk,
waagerecht, Bohrdurchmesser 250 bis 300 mm, einschl.
Lösen des Bohrkerns aus dem Gefüge und Lagerung des
anfallenden Kerns im Behälter des AN. Ausführung
erschütterungsarm DIN 4150, staubarm, zulässige
Feinstaubkonzentration max. 6 mg/m3 und ohne
Wasserfreisetzung, in Innenwand, einschalig, tragend,
aus Beton/Mauerwerk, Dicke über 25 bis 50 cm.
Abfallschlüssel AVV 170107 Mauerwerk und Beton
Menge: 1,000 St
Leistungsbereichkatalog: 084

**5.2.70 Kernbohrung Mauerziegel Durchm. 300-400mm T 25-30cm Geräteeinsatz mgl. nicht schadstoffbelastet**
Kernbohrung in der Wand aus Beton/Mauerwerk,
waagerecht, Bohrdurchmesser 300 bis 400 mm, einschl.
Lösen des Bohrkerns aus dem Gefüge und Lagerung des
anfallenden Kerns im Behälter des AN. Ausführung
erschütterungsarm DIN 4150, staubarm, zulässige
Feinstaubkonzentration max. 6 mg/m3 und ohne
Wasserfreisetzung, in Innenwand, einschalig, tragend,
aus Beton/Mauerwerk, Dicke über 25 bis 50 cm.
Abfallschlüssel AVV 170107 Mauerwerk und Beton
Menge: 3,000 St
Leistungsbereichkatalog: 084

**5.2.80 Schlitz herstellen Mauerwerk Betonstein B 5 cm T 5 cm 15kN/m3 Geräteeinsatz mgl. laden LKW AN nicht schadstoffbelastet ges.Vergüt.Entsorg.**
STLB-Bau 2023-10 084
Schlitz herstellen, Untergrundfläche senkrecht, aus
Mauerwerk aus Betonstein, ohne Bekleidungen und
Beschichtungen,
Schlitzbreite '5' cm,

Schlitztiefe '5' cm, Wichte des Abbruchstoffes DIN EN

1991-1-1 15 kN/m3, Geräteeinsatz ist möglich, max.
Gesamtgewicht bis 5 t, Ausführung innerhalb des
Bauwerks, Ausführung im Erdgeschoss, Arbeitshöhe bis
3,5 m über der Standfläche des hierfür erforderlichen
Gerüstes,
aufgenommene Stoffe sammeln, ohne Zerkleinerung, auf
LKW des AN laden,
Abfall ist nicht gefährlich, nicht schadstoffbelastet,
Zuordnung LAGA Z 0 (uneingeschränkter Einbau),
die Entsorgung wird gesondert vergütet.
Menge: 40,000 m
Leistungsbereichkatalog: 084

**5.2.90 Durchbruch vergrößern umlaufend 0,1-0,2m2 Innenwand**
Vorhandenen Durchbruch umlaufend vergrößern, lichte
Öffnung
vergößern um 0,1 bis 0,2 m2, Ausführung
erschütterungsarm DIN 4150, staubarm, zulässige
Feinstaubkonzentration max. 6 mg/m3 und ohne
Wasserfreisetzung, in Innenwand, einschalig, tragend,
aus Stahlbeton/Mauerwerk, Dicke über 20 bis 35 cm.

Abfallschlüssel AVV 170107 Mauerwerk und Beton
Menge: 3,000 St

**5.2.100 Abfall nicht gefährlich AVV170107 nicht schadstoffbelastet Z0 LKW AN transp. entsorgen Vergüt.Entsorg. AN**
STLB-Bau 2023-10 087
Bau- und Abbruchabfälle, Beton, Ziegel, Fliesen und
Keramik,
nicht gefährlich, Abfallschlüssel nach AVV
(Abfallverzeichnis-Verordnung) 170107 Gemische aus
Beton, Ziegel, Fliesen und Keramik,
nicht schadstoffbelastet, Zuordnung LAGA Z 0
(uneingeschränkter Einbau), nach LAGA 1997 Bauschutt,
in Behälter auf Baustelle lagernd, mit LKW des AN
transportieren, entsorgen, max. Gesamtgewicht ohne
Beschränkung, Behältergröße nach Wahl des AN, zum
zugelassenem Lager oder zur Anlage nach Wahl des AN,
Vergütung der Entsorgung übernimmt AN.
Menge: 600,000 kg
Leistungsbereichkatalog: 087

#### Abschnitt 5.3 SONSTIGES ALLGEMEIN

**5.3.10 Dokumentation / Revisionsunterlagen**
*** Pauschalposition
Dokumentation / Revisionsunterlagen in 2-facher
Ausführung (Papierform + CD), eingeordnet in
firmenneutralem DIN A4 Ordner, mit Inhaltsverzeichnis
und Registern unterteilt, sowie mit rückseitiger
Beschriftung nach Angabe des AG. Erläuterungen und
Beschreibungen der Revisionsunterlagen sind im
PDF-Format zu erstellen. Die Dokumentation /
Revisionsunterlagen sind spätestens 8 Tage vor der
Abnahme dem AG einzureichen.

1.) Ansprechpartner/Erklärungen/Nachweise
-  Errichterbescheinigung
-  Fachunternehmererklärung
-  Fachbauleitererklärung
-  Konformitätserklärung
-  Übereinstimmungsbestätigung
-  Verwendbarkeitsnachweis
-  Entsorgungsnachweis

2.) Projektbeschreibung/Anlagenbeschreibung
/Funktionsbeschreibung
-  Anlagenbeschreibung
-  Anlagenübersicht
-  Geräteliste
-  Installationsdaten
-  Betriebsdaten
-  Beschreibung und Dokumentation der Regelung
-  Spezialmerkmale
Die Anlagenbezeichnungen sind vorab mit dem
Auftraggeber
abzustimmen.

3. ) Herstellerverzeichnis / Technische Daten
Einbauteile
-  Herstellerverzeichnis
-  Ersatzteilliste
-  Technische Unterlagen der Einbauteile
-  Auslegungsgrundlagen / Berechnungen

4.) Messungen und Protokolle
- Tabellarische Aufstellung aller Messungen und
Protokolle
-  (Sicht)abnahmeprotokoll
-  Prüfzeugnis
-  behördliche Prüfbescheinigung
-  Druckprüfung
-  Spülprüfung
-  Inbetriebnahmeprotokoll
-  Leistungsmessung/Funktionsmessung
-  Einweisungsprotokoll
-  Protokoll des Probebetriebs

5.) Behördliche Abnahmen
-  Sachverständiger
-  Brandschutzgutacher

6.) Bedienungs-, Betriebs und Wartungsanweisung
  Bedienungsanweisungen:
-  Allgemeine Bedienungsanweisungen
-  Bedeutung und Lage der Bedienungsorgane
-  Bedienungsreihenfolge in Abhängigkeit der
Betriebsweise
  Betrieb-/Wartungsanweisungen:
 -  Allgemeine Betriebs- und Wartungsanweisungen
  (Zeitintervalle)
-  vorgeschriebene behördliche Kontrolle und
Überwachungen
  (Art und Zeitfolge)
-  Erläuterung der Störmeldungen
-  Fehlersuchtabelle
-  Spezialwerkzeuge
-  Eigenschaften von Ölen und anderen Hilfsstoffen

7.) Revisionspläne inkl. Zeichnungsverzeichnis
Vorgehensweise gemäß ZTV-CAD-Doku des ZDF in der
aktuellen Fassung.
Revisionszeichnungen sind in elektronischer Form als
CAD-Dokument (DWG-Format, Autocad 2018 oder höher) zu
erstellen, sowie zusätzlich als portables
Dokumentenformat
(PDF-Format) abzuliefern. Layervorgaben werden durch
den
AG übergeben. Aufbau der Zeichnungen und Benennungen
des
Schriftfeldes (Zeichnungsnummern und -bezeichnungen,
etc.)
nach Angabe des AG.
Alle Bestandspläne sind mit deutlicher Aufschrift
"Bestandsplan"
und mit eindeutiger Bezeichnung zu versehen. Des
Weiteren
müssen die Informationen Zeichnungsnummer, Blattnummer,

Änderungsindex, Datum, Firmenstempel und Unterschrift
vorhanden sein.
Planinhalt sind die neu erstellten Anlagenteile,
umgebaute bzw.
de- und remontierte Anlagenteile jeweils einschließlich
der
Anschlussstellen an den verbleibenden Bestand, auf
Basis der
vom AG an den AN übergebenen Bestandsdokumentation für
den betreffenden Leistungsumfang.
Die Zeichnungen sind mit allen technischen und
funktionellen
Angaben zu versehen und beinhalten den Endzustand der
ausgeführten Anlagen nach der Abnahme.  Weiterhin
müssen
alle Anlagenbezeichnungen (Fabrikate, Typen),
Leistungsdaten,
Dimensionen, Massenströme und Größenbezeichnungen
aufgeführt werden.
Im Einzelnen gehören zu den Revisionsplänen:
-  Zeichnungsverzeichnis
-  Grundrisszeichnungen (getrennt für jedes Gewerk)
-  System- und Schemazeichnungen (getrennt für jedes
  Gewerk)
-  Detailzeichnungen, sofern erforderlich (getrennt
für jedes
  Gewerk)
-  Schalttafelansichten mit Beschriftung
Menge: 1,000 psch

**5.3.20 Form-/Hohlprofilstahlkonstruktion Stahl verz**
STLB-Bau 2023-10 042
Form-/Hohlprofilstahlkonstruktion, aus verzinktem
Stahl, für Stütz-, Hänge-, Trag- und Sonderbefestigung,
schallentkoppelt gelagert, der rechnerische Nachweis
der Tragfähigkeit ist auf Verlangen vorzulegen,
Arbeitshöhe des Montageortes über 3,5 bis 5,5 m über
der Standfläche des hierfür erforderlichen Gerüstes,
Gerüst wird gesondert vergütet.
Menge: 400,000 kg
DIN276_08: 419
Leistungsbereichkatalog: 042

**5.3.30 Bezeichnungsaufkleber**
Bezeichnungsaufkleber mit gewerksspezifischer
Kennzeichnung, zur Kennzeichnung von Rohrleitungen und
Lüftungskanälen sowie Bezeichnungsaufkleber mit
Kennzeichnung der Fließrichtung und
des Mediums in den Farben Heizung Vorlauf rot, Heizung
Rücklauf blau, zur Kennzeichnung von Rohrleitungen,
Menge: 40,000 St
DIN276_08: 429

**5.3.40 Rollgerüst**
*** Pauschalposition
Fahrbares Gerüst nach den Erfordernissen der UVV
bis max. 3,50 m Arbeitshöhe
für die geplanten Arbeiten
für die Dauer der Arbeiten
liefern, vorhalten und umsetzen
Menge: 1,000 psch
